# mtk2106_Az.: 2106-Albert-Schweitzer-Schule Hattersheim Lüftu
Angebotsaufforderung (GAEB DA XML 3.3, DA83)
Währung: EUR
Erstellt mit: Hottgenroth/ GXML Toolbox V3.3 R20210630, AVA, 24.09.2026

## Zusätzlicher Text
1.0 Angaben zur Baustelle
1.1 Lage der Baustelle, Umgebungsbedingungen, Zufahrtsmöglichkeiten und Beschaffenheit der Zufahrt sowie etwaige
Einschränkungen bei ihrer Benutzung:
Der Main-Taunus-Kreis plant den Neubau einer Schulerweiterung für eine Grundschule an der Taunusstraße in Hattersheim / Okriftel (Gemarkung Okriftel, Flur 006, Flurstück 63/33). Die Albert-Schweitzer-Schule, Albert-Schweitzer-Straße 10, 65795 Hattersheim am Main ist eine ganztägig arbeitende Grundschule im Pakt für den Nachmittag. Die Schulkinderbetreuung ist in Trägerschaft des Main-Taunus-Kreises.
Der Neubau besteht aus drei ineinandergeschobenen Baukörpern ohne Unterkellerung. Die Tragstruktur wird als Stahlbeton-Skelettbau mit massiven Innenwänden in Ortbeton und Mauerwerk ausgeführt. Die nichttragenden Außenwände bestehen aus Holztafelbauelementen. Die Decken über Erd- und Obergeschoss sind als Ortbetondecken sowie teilweise mit Spannbetonhohlkörpern vorgesehen. Die Dachkonstruktion besteht aus einer Ortbetondecke; auf die später ein flach geneigtes aufgeständertes Aluminiumfalzdach montiert wird durch den Dachdecker.
Die Baustelle liegt im Stadtteil Okriftel (Hattersheim). Die Zufahrt erfolgt über die A66 (Ausfahrt 12-Hattersheim) und weiter über die L3011 und den Hessendamm. Begrenzt und erschlossen wird das Grundstück nordöstlich über die Erlen- sowie Taunusstraße und südlich über die Albert-Schweitzer-Straße. Westlich befindet sich die Anliegerstraße Johann-Sebastian-Bach-Straße.
Das Schulgrundstück liegt in einem allgemeinen Wohngebiet mit eingeschränkten Parkmöglichkeiten. Eine beschilderte Halteverbotszone entlang der Taunusstraße steht zum Parken für Baufahrzeuge zur Verfügung. Der Fußweg der Schüler wird in diesem Bereich auf die andere Seite der Taunusstraße umgeleitet. Weitere Parkflächen für Betriebsfahrzeuge sind nur eingeschränkt vorhanden. Der Zugang zur Baustelle erfolgt über die Feuerwehrzufahrt an der Taunusstraße. Eine separate gesperrte Fläche außerhalb des Baufelds existiert nicht.
1.2 Besondere Belastungen aus Immissionen sowie besondere klimatische oder betriebliche Bedingungen.
Keine.
1.3 Art und Lage der baulichen Anlagen, z. B. auch Anzahl und Höhe der Geschosse:
Der Neubau ist ein autarkes Gebäude. Nachstehende lichte Geschosshöhen im Neubau sind gegeben und bei der Kalkulation zu berücksichtigen:
Erdgeschoss:  4,41m
Obergeschoss:  4,07m (ausgenommen Raum 01-003 Cluster 1 / Raumbereich zum Schulhof hin: 5,34m)
1.4 Verkehrsverhältnisse auf der Baustelle, insbesondere Verkehrsbeschränkungen:
Eine Zufahrt auf dem Schulhof ist nur außerhalb der Schulzeit und in den Ferien möglich.
Ausreichende Befestigung der Zufahrten und der Baustelleneinrichtungsfläche für die Belange des AN selbst, sind Sache des AN.
Dem Auftragnehmer obliegt die allgemeine Verkehrs-Sicherungspflicht und die Einhaltung und Überwachung der Unfallverhütungs-Vorschriften auf der Baustelle, einschl. der Zufahrt, bis zur Fertigstellung seiner letzten Arbeit und Räumung seiner Einrichtungen. Es gibt keinen Winterdienst.
1.5 Für den Verkehr freizuhaltende Flächen:
Flucht- und Rettungswege, insbesondere die Feuerwehrzufahrt, sind freizuhalten. Zur Lieferung und zum Abladen ist die Feuerwehrzufahrt jedoch temporär zu nutzen. Im Alarmfall muss die Zufahrt sofort geräumt werden, deswegen darf nichts in diesem Bereich gelagert werden. Im Abstand von mind. 2m des unteren Schwenkradius des unten drehenden Kranes sowie im Umkreis von 1,5 m um die geplante Zisterne dürfen keine Materialien gelagert werden. Die Sperrzonen sind im Baustelleneinrichtungsplan dargestellt.
1.6 Art, Lage, Maße und Nutzbarkeit von Transporteinrichtungen und Transportwegen.
Die Planung, Organisation und Herrichten ist Sache des AN und einzukalkulieren.
1.7 Lage, Art, Anschlusswert und Bedingungen für das Überlassen von Anschlüssen für Wasser, Energie und Abwasser.
Vom AG wurden vor Beginn der Rohbauarbeiten ein Bautromanschluss an der Grundstücksgrenze eingerichtet. Von dort aus werden mehrere Unterverteilungen eingerichtet.
Der AN hat darüber hinaus für die evtl. Erstellung eigener Anschlüsse, deren Unterhaltung und Rückbau zu sorgen.
Entnahme- bzw. Einleitungsgebühren sind, sofern keine gesonderten Angaben, vom AN zu tragen.
1.8 Lage und Ausmaß der dem Auftragnehmer für die Ausführung seiner Leistungen zur Benutzung oder Mitbenutzung überlassenen Flächen, Räume:
Auf dem Grundstücksgrenze wird ein Santärcontainer mit Toiletten und Waschgelegenheiten zur Verfügung gestellt. Auf Sauberkeit ist zu achten!
Lagerflächen auf dem Baugrundstück sind nur in begrenztem Umfang vorhanden. Die Ingebrauchnahme ist im Vorfeld mit der örtlichen Bauleitung abzustimmen. Lagerflächen werden innerhalb des Gebäudes im Erdgeschosses zur Verfügung gestellt.  Lagerflächen sind vom AN stets in aufgeräumten Zustand zu halten.
Die Stellung von Mannschaftscontainern ist mit der Bauleitung abzustimmen. Flächen außerhalb des Bauzauns werden nicht zur Verfügung gestellt.
1.11 Besondere umweltrechtliche Vorschriften:
Das Verbrennen von Abfallstoffen, Verpackungen etc. auf dem Baugelände ist nicht gestattet. Sämtlicher anfallende Bauschutt und Materialrückstände sind außerhalb des Gebäudes im Baustellenbereich umweltverträglich, vorschriftsmäßig zu sammeln und wöchentlich nach den Verwaltungsvorschriften des Landes Hessen zur Vermeidung und Entsorgung von Bauabfällen, zu entsorgen. Alle hierbei entstehenden Kosten sind in die Einheitspreise einzurechnen. Der AN trägt die volle Verantwortung, dass alle gesetzlichen Vorschriften eingehalten werden.
1.12 Besondere Vorgaben für die Entsorgung, z. B. besondere Beschränkungen für die Beseitigung von Abwasser und Abfall:
Die dem Auftragnehmer nach VOB obliegende Reinigung hat täglich zu erfolgen. Ausnahmen davon sind unter besonderen Voraussetzungen (wenig Schutt, Herkunft eindeutig, keine Behinderung anderer Arbeiten) mit der Bauleitung zu vereinbaren. Der Schutt muss abgefahren, er darf nicht auf der Baustelle gelagert werden. Nach Beendigung einer Teilarbeit und bei Arbeitsunterbrechung ist der Arbeitsbereich zu reinigen.
1.13 Schutzgebiete oder Schutzzeiten im Bereich der Baustelle, z. B. wegen Forderungen des Gewässer-, Boden-, Natur-, Landschafts- oder Immissionsschutzes; vorliegende Fachgutachten o. ä.:
Die gesetzlichen Arbeitszeiten sind einzuhalten. Die gesetzlichen Anforderungen hinsichtlich der Immissionen auf die Nachbarbebauung ( z. B . benachbarte Wohnbebauung), sind zu berücksichtigen. Insbesondere wird auf die Immissionsrichtwerte der Allgemeinen Verwaltungsvorschrift zum Schutz gegen Baulärm Geräuschimmissionen vom 1 9 . August 1970 (Beil. zum BAnz. N r. 160). Desweitern wird auf die Einhaltung der Immissionswerte aus Erschütterungs- einwirkungen auf die Menschen und auf Gebäude nach Vorgaben der DIN 4150 hingewiesen.
Hinweis:
Die Arbeiten sind im laufenden Betrieb der Schule auszuführen. Die kann dazu führen, das lärmintensive Arbeiten nach Absprache zu bestimmten Zeiten, z.B. bei Prüfungen, nicht ausgeführt werden können. Der Betrieb der Baustelle soll aber im Sinne einer zügigen Fertigstellung Vorrang haben.
1.15 Art und Umfang der Regelung und Sicherung des öffentlichen Verkehrs.
Es ist auf den Schulweg bei der Einfahrt in die Baustelle und bei der Ausfahrt aus der Baustelle zu achten und erhöhte Vorsicht walten zu lassen. Die Zu- und Ausfahrt zum Baufeld ist verkehrstechnisch zu sichern. Bei zurücksetzenden Fahrzeugen muss immer eine einweisende Person vorhanden sein.
Wir empfehlen die Örtlichkeiten vor Angebotsabgabe zu besichtigen!
1.16 Gemäß der Baustellenverordnung getroffene Maßnahmen.
Sicherheit- und Gesundheitskoordination (SiGE-KO) wird vom AG an einen Dritten beauftragt. Der Auftragnehmer hat
gemäß der "Verordnung über Sicherheit und Gesundheitsschutz" vom 10.06.1998 und das Arbeitsschutzgesetz die
entsprechenden Vorkehrungen zum Schutz der Arbeitnehmer zu treffen und für die Dauer der Baumaßnahme auch auf
Funktionalität zu kontrollieren. Die notwendigen Maßnahmen sind gemäß VOB Teil C DIN 18 299, Pkt. 4.1.4 Nebenleistungen
und somit in den entsprechenden Positionen einzurechnen.
1.17 Art und Zeit der vom Auftraggeber veranlassten Vorarbeiten.
Es wurde ein Vermessungsbüro beauftragt. Im Gebäude werden gemäß Architektenplanung Achsen und Meterrisse im Gebäude vorgegeben.
1.18 Arbeiten anderer Unternehmer auf der Baustelle.
Der Auftragnehmer hat das Einvernehmen mit anderen ausführenden Firmen rechtzeitig herzustellen und mit dem Auftraggeber
abzustimmen.
1.19 Kurzbeschreibung des im Leistungsverzeichnis enthaltenen Leistungsumfanges:
Die Aufteilung der Lüftungsanlagen ist nach wirtschaftlichen und hygienischen Gesichtspunktenn im Hinblick auf die unterschiedlichen Nutzungszeiten, Nutzungsanforderungen und Temperaturen, sowie Zuordnung und Lage von Zu- und Abluftgeräten und Kanalsystem vorgenommen worden. Im Einzelnen sollen folgende Anlagen zum Einbau kommen:
- Lüftungsanlage zur Be- Entlüftung der Betreuungs- Klassen- und Funktionsräume, zur Sicherstellung der Luftqualität sowie zur
Senkung des Jahresenergieprimärbedarfs. Das Gerät wird mit einer adiabaten Kühleirichtung ausgestattet.
- Lüftungsanlage zur Be- und Entlüftung der Toilettenräume im Erd-, und Obergeschoss sowie der Nebenräume der Aufwärmküche
- Lüftungsanlage zur Be- und Entlüftung der Aufwärm- und Spülküche im Erdgeschoss
Sämtliche Lüftungsgeräte werden in der Geräteausstattung mit Luftfiltern in der jeweils geforderten Abscheidequalität (Frischluftseitig min. F7 / Abluftseitig min. F5). Die Geräte erhalten Axialventilatoren in EC-Technik. Dieselben sind mit Wärmerückgewinnung Kreuzstromwärmeaustauschern) und automatischer Klappensteuerung ausgestattet. Nachgeschaltet sind Heizregister zur Erwärmung der Zuluft, bzw. zur Deckung des Transmissions- und Lüftungswärmebedarfs, während der Betriebszeiten der Lüftungsanlage. Ein Umluftbetrieb der Geräte ist nicht vorgesehen. Ebenso wird auf eine Steuerung, bzw. Einstellung der Luftfeuchte verzichtet.
Außerhalb der Betriebs- Nutzungszeiten der Lüftungsanlagen wird der Transmissionswärmebedarf mittels örtlicher Heizflächen (Fußbodenheizung) abgedeckt. Die Aufstellung der Lüftungsgeräte erfolgt in einer, eigens hierfür vorgesehenen Lüftungszentrale im Erdgeschoss.
Die Frischluftansaugung für die Geräte erfolgt über eine Öffnung in der Fassade zum Außenbereich. Die Fortluft aller Lüftungsgeräte wird über einen gemeinsamen Sammelkanal über Dach der Umgebung zugebracht.
Die Einbringung der Zuluft in den Betreuungs- und Klassenräumen erfolgt über Quelllufteinlässe. Die Einbringung der Zuluft in Neben- und Funktionsräumen erfolgt mittels Drallauslässen und Zuluftventilen. Die Abluftentnahme erfolgt mittels Dralleinlässen im Deckenbereich der jeweiligen Räumlichkeiten.
Die Einbringung der Zuluft in den Nebenräumen der Aufwärmküche sowie in den Toiletten erfolgt mittels Lüftungsventilen. Die Abluftentnahme erfolgt ebenfalls mittels Lüftungsventilen. In den Flurbereichen sind Drallaus-, bzw. -einlässe vorgesehen.
Die Einbringung der Zuluft in der Aufwärm- und Spülküche erfolgt über Decken-Quelllufteinlässe. Die Abluftentnahme erfolgt mittels der Ablufthauben über den Dampfgarern und der Durchschubspülmaschine.
Zur Durchdringung von Brandabschnitten sind Brandschutzklappen mit elektrischem Stellantrieb und elektrothermischer Auslösung zur Unterbindung von Rauchübertragung vorgesehen. Die Auslösung erfolgt mittels Kanalrauchmeldern an den Lüftungsgeräten in der Technikzentrale im Untergeschoss. Zusätzlich ist eine Ansteuerung über die BMA vorgesehen.
Das Verschließen aller Gewerkzugehörigen Durchbrüche ist ebenfalls Umfang der Leistungsbeschreibung.
Zum Abladen der Lüftungsgeräte bis vor den Eingangsbereich (Windfang Raum 00-001) ist ein Baukran vorhanden. Die Nutzungsgebühr des Krans ist später mit dem Rohbauunternehmen zu vereinbaren und wird gesondert auf Nachweis abgerechnet. Alles andere ist mit den Einheitspreisen der Lüftungsgeräte abgegolten.
In der Leistungsbeschreibung sind sämtliche Materialien und Arbeiten zur Herstellung der Lüftungstechnischen Anlagen für den Neubau enthalten.
1.20 Besondere Hinweise
Der Unternehmer hat alle zur Sicherung seiner Arbeiten erforderlichen Maßnahmen unter voller Eigenverantwortung zu ergreifen. Er haftet für sämtliche aus der Unterlassung solcher Maßnahmen dem Auftraggeber erwachsenen, unmittelbaren und mittelbaren Schäden und verpflichtet sich, den Auftraggeber von allen gegen diesen erhobenen Ansprüche, die auf ungenügende Sicherung seines Arbeitsbereiches beruhen, im vollen Umfang freizustellen. Den Auftraggeber trifft im Verhältnis zu dem Unternehmer keinerlei eigene Sicherungspflicht.
Alle Arbeiten sind vor Aufnahme mit der örtlichen Bauleitung abzustimmen. Vereinbarte Arbeitsaufnahmen und Zeiten sind einzuhalten.
2.0 Angaben zur Ausführung
2.1 Vorgesehene Arbeitsabschritte, Arbeitsunterbrechungen und -beschränkungen nach Art, Ort und Zeit sowie Abhängigkeit von Leistungen anderer:
- siehe Bauzeitenplan -
Arbeiten außerhalb der Regelarbeitszeiten müssen von der Bauleitung genehmigt werden.
2.2 Besondere Erschwernisse während der Ausführung, z. B. Arbeiten in Räumen, in denen der Betrieb weiterläuft, Arbeiten im Bereich von Verkehrswegen, oder bei außergewöhnlichen äußeren Einflüssen:
- Keine
2.3 Vorgaben, die sich aus dem SiGe-Plan gemäß Baustellenverordnung ergeben.
Sicherheit- und Gesundheitskoordination (SiGE-KO) wird vom AG an einen Dritten beauftragt. Vorgaben nach Vorlage.
2.4 Art und Umfang von Leistungen zur Unfallverhütung und zum Gesundheitsschutz für Mitarbeiter anderer Unternehmen.
Die Demontage und Wiedermontage Absturzsicherungen, Treppengeländern und Abdeckplatten zu Transportzwecken ist vorab anzukündigen und eine Absicherung währenddessen mit dem Si-Ge-Koordinator abzustimmen. Dieselben sind nach abgeschlossen Transportvorgängen durch den AN wieder herzstellen.
2.5 Besondere Anforderungen für Arbeiten in kontaminierten Bereichen, gegebenenfalls besondere Anordnungen für Schutz- und Sicherheitsmaßnahmen:
- Keine
2.6 Besondere Anforderungen an die Baustelleneinrichtung und Entsorgungseinrichtungen, z. B. Behälter für die getrennte Erfassung:
Falls für die eigene Baustelleneinrichtung öffentliche Flächen in Gebrauch werden müssen, sind erforderliche Abstimmungen und Genehmigungen vom AN durchzuführen und zu bezahlen.
2.5 Besonderheiten der Regelung und Sicherung des Verkehrs, gegebenenfalls auch, wieweit der Auftraggeber die Durchführung der erforderlichen Maßnahmen übernimmt:
Alle Absicherungen, Absperrungen und Beleuchtungen sind in die Preise einzukalkulieren, sofern keine Position dafür vorhanden ist.
2.6 Auf- und Abbauen sowie Vorhalten der Gerüste, die nicht Nebenleistung sind:
Siehe gesonderte Position in der Leistungsbeschreibung
2.7 Mitbenutzung fremder Gerüste, Hebezeuge, Aufzüge, Aufenthalts- und Lagerräume, Einrichtungen und dergleichen durch den Auftragnehmer:
Werden dem Auftragnehmer Hilfsmittel zur Verfügung gestellt, dann hat der Unternehmer diese in eigener Verantwortung
zu übernehmen und zu betreuen. Die Mitbenutzung sonstiger vorhandener Geräte und Einrichtungen anderer Unternehmer (z.B. Baukran) ist vom Auftragnehmer mit diesen direkt zu vereinbaren. Die Möglichkeit der Mitbenutzung solcher Geräte und Einrichtungen wird durch den AG nicht gewährleistet.
2.8 Wie lange, für welche Arbeiten und gegebenenfalls für welche Beanspruchung der Auftragnehmer seine Gerüste, Hebezeuge, Aufzüge, Aufenthalts- und Lagerräume, Einrichtungen und dergleichen für andere Unternehmer vorzuhalten hat:
- Ist nicht vorgesehen.
2.9 Verwendung oder Mitverwendung von wiederaufbereiteten (Recycling-)Stoffen:
- Ist nicht vorgesehen
2.10 Anforderungen an wiederaufbereitete (Recycling-)Stoffe und an nicht genormte Stoffe und Bauteile:
Stoffe und Bauteile, die der Auftragnehmer zu liefern hat, die also in das Bauwerk eingehen, müssen ungebraucht sein.
Wiederaufbereitete (Recycling-)Stoffe gelten als ungebraucht, wenn sie für den jeweiligen Verwendungszweck geeignet und aufeinander abgestimmt sind.
2.11 Besondere Anforderungen an Art, Güte und Umweltverträglichkeit der Stoffe und Bauteile, auch z. B. an die schnelle biologische Abbaubarkeit von Hilfsstoffen:
Verwendete Dämmmaterialien dürfen grundsätzlich nur aus FCKW-freien Treibmitteln hergestellt sein. Die Verwendung von Baustoffen und Bauteilen, die gesundheitsschädliche Dämpfe, z.B. Formaldehyd, PCB etc. ausscheiden, sind unzulässig. Für das Inverkehrbringen von Bauprodukten sind die gesetzlichen Regelungen des europäischen und nationalen Gefahrstoffrechts zu beachten. Der Schutz der unmittelbaren Umwelt einer baulichen Anlage gehört zu den wesentlichen Anforderungen der europäischen Bauproduktenrichtlinie [Ri 25]. Danach dürfen nur Bauprodukte in Verkehr gebracht werden, wenn die daraus errichteten baulichen Anlagen auch die aus Hygiene, Gesundheits- und Umweltschutz resultierenden Anforderungen erfüllen.
2.12 Art und Umfang der vom Auftraggeber verlangten Eignungs- und Gütenachweise:
Eignungs-, Konformitäts- und Gütenachweise und Zulassungszertifikate sind für alle Systeme, Stoffe und Bauteile unaufgefordert vor dem Einbau zu übergeben. Vor dem Einbau der Stoffe ist die Frostsicherheit nachzuweisen. Alle eingebauten Materialien müssen für die Verwendung in Deutschland uneingeschränkt zugelassen sein und das CE Zeichen tragen.
Für das Inverkehrbringen von Bauprodukten sind die gesetzlichen Regelungen des europäischen und nationalen Gefahrstoffrechts zu beachten. Der Schutz der unmittelbaren Umwelt einer baulichen Anlage gehört zu den wesentlichen Anforderungen der europäischen Bauproduktenrichtlinie [Ri 25]. Danach dürfen nur Bauprodukte in Verkehr gebracht werden, wenn die daraus errichteten baulichen Anlagen auch die aus Hygiene, Gesundheits- und Umweltschutz resultierenden Anforderungen erfüllen.
2.13 Unter welchen Bedingungen auf der Baustelle gewonnene Stoffe verwendet werden dürfen bzw. müssen oder einer anderen Verwertung zuzuführen sind:
- Keine
2.14 Art, Zusammensetzung und Menge der aus dem Bereich des Auftraggebers zu entsorgenden Böden, Stoffe und Bauteile; Art der Verwertung bzw. bei Abfall die Entsorgungsanlage; Anforderungen an die Nachweise über Transporte, Entsorgung und die vom Auftraggeber zu tragenden Entsorgungskosten:
Eignungs- und Eigenüberwachungsprüfungen sind gemäß den jeweiligen Vorschriften durchzuführen und auf Verlangen
dem AG vollständig ausgewertet vorzulegen.
Der AG kann verlangen, dass Eigenüberwachungsprüfungen in seiner Anwesenheit durchgeführt werden. Er ist rechtzeitig zu unterrichten, ansonsten kann eine Wiederholung der Prüfung verlangt werden. Allgemeine bauaufsichtliche Zulassungen, Prüfbescheide und sonstige Gütenachweise für verwendete Baustoffe und Bauteile sind vorzulegen.
2.15 Art, Menge, Gewicht der Stoffe und Bauteile, die vom Auftraggeber beigestellt werden, sowie Art, Ort (genaue Bezeichnung) und Zeit ihrer Übergabe:
- Keine
2.16 In welchem Umfang der Auftraggeber Abladen, Lagern und Transport von Stoffen und Bauteilen übernimmt oder dafür dem Auftragnehmer Geräte oder Arbeitskräfte zur Verfügung stellt:
- Der AG stellt keinerlei Hilfe oder Arbeitskräfte zur Verfügung.
2.17 Leistungen für andere Unternehmer:
- Keine
2.18 Mitwirken beim Einstellen von Anlageteilen und bei der Inbetriebnahme von Anlagen im Zusammenwirken mit anderen Beteiligten, z. B. mit dem Auftragnehmer für die Gebäudeautomation:
Der Auftragnehmer hat seine Inbetriebnahmen mit den anderen beteiligten Gewerken (Heizung, Sanitär, ELT und MSR) abzustimmen. Er hat ausgebildetes Fachpersonal während der Inbetriebnahmen zur Verfügung zu stellen welches, die von Ihm gelieferten Anlagenteile in Betrieb nimmt und die anderen Gewerke in der Einstellung der Schnittstellen und seiner Geräteteile unterstützt.
Die Kosten hierfür sind, soweit keine Leistungsposition besteht in die Einheitspreise einzukalkulieren.
2.19 Benutzung von Teilen der Leistung vor der Abnahme:
- Ist nicht vorgesehen
2.20 Übertragung der Wartung während der Dauer der Verjährungsfrist für die Gewährleistungsansprüche für maschinelle und elektrotechnische/elektronische Anlagen oder Teile davon, bei denen die Wartung Einfluss auf die Sicherheit und die Funktionsfähigkeit hat (vergleiche B § 13 Nr 4, Abs. 2), durch einen besonderen Wartungsvertrag:
Der Ausschreibung liegt ein Muster-Wartungsvertrag bei. Derselbe ist mit der Ausschreibungsunterlage abzugeben. Es ist vorgesehen auf die Gewährleitungszeit von 4 Jahren einen Wartungsvertrag abzuschließen.
2.21 Abrechnung nach bestimmten Zeichnungen oder Tabellen:
Bei Abrechnung nach Stück gelten die Einheitspreise auch bei Maßänderungen bis 5 cm.
Bei der Abrechnung erfolgt der Mengennachweis durch Abrechnungspläne nach Planmaßen. Dabei muss jedes Maß in den Abrechnungsplänen klar erkennbar und nachprüfbar sein, gegebenenfalls müssen fehlende Maße handschriftlich ergänzt werden.
Abrechnungspläne sind gemeinsam mit einer Massenzusammenstellung einzureichen. Positionen, die als Stück oder Pauschale abgerechnet werden, sind in den Abrechnungsplänen durch handschriftlichen Eintrag der Positionsnummer zu kennzeichnen.
Rechnungen (auch Abschlagsrechnungen) die nicht über die vorbeschriebenen, vollständigen Unterlagen verfügen, können nicht bearbeitet werden.
3.0 Gesundheitsschutz und Arbeitssicherheit:
3.1. Sicherheits- und Gesundheitsschutz
Der Sicherheits- und Gesundheitsschutzkoordinator wird durch den AG gestellt. Er übt gegenüber allen am Bau Beteiligten eine beratende Funktion aus. Seinen Anweisungen und Auflagen ist Folge zu leisten. Der SiGe-Plan wird auf der Baustelle vorgehalten. Die Auftragnehmer werden in die Sicherheitseinrichtungen eingewiesen. Der SiGeKo überwacht die Einhaltung der Baustellenverordnung, der Arbeitsschutz- und der Unfallverhütungsvorschriften. Die Tätigkeit des SiGeKo befreit den Auftragnehmer nicht von seiner Abstimmungspflicht mit anderen Unternehmern bzw. Nachunternehmern entsprechend § 6 der Unfallverhütungsvorschriften. Die Verantwortungsbereiche des verantwortlichen Bauleiters nach LBO bzw. der vom Auftragnehmer zu benennenden Fachbauleiter bleiben uneingeschränkt bestehen.
Vor Beginn seiner Arbeiten hat der Auftragnehmer (auch für seine Subunternehmer) für den Auftraggeber kostenlos
Gefahrstoffdatenblätter, Geräteprüfbescheinigungen, Betriebs- und Montageanweisungen und Gefährdungsanalysen einzureichen und auf der Baustelle vorzuhalten.
3.1.1 Kommunikation
Auf Aufforderung hat der Auftragnehmer über den Personal- bzw. Geräteeinsatz, sowie über die Materiallieferungen, die
Arbeitsleistungen und den Arbeitsfortschritt in geeigneter Form zu berichten. Besondere Vorkommnisse wie z.B. Unfälle oder Schadensfälle sind dem SiGeKo umgehend schriftlich anzuzeigen.
3.1.2 Eignung
Die Beschäftigten des Auftragnehmers müssen für die ihnen übertragenen Arbeiten geeignet sein. Personen, die gegen Arbeitsschutz, bzw. Unfallverhütungsvorschriften verstoßen, oder den Hinweisen des SiGeKo nicht Folge leisten, sind gegebenenfalls abzuberufen und zu ersetzen.
3.1.3 Vergabe an Nachunternehmer
Der Auftragnehmer hat bei der Vergabe an Nachunternehmer seiner Abstimmungspflicht entsprechend § 6 der
Unfallverhütungsvorschriften nachzukommen.
3.2 Arbeitssicherheit
3.2.1 Allgemein
Der Auftragnehmer hat sein Personal regelmäßig in Bezug auf die einschlägigen Arbeitsschutz- und Unfallverhütungsvorschriften zu unterweisen. Es ist von ihm ein Fachbauleiter zu benennen.
3.2.2 Persönliche Schutzausrüstungen
Der Auftragnehmer hat die erforderliche persönliche Schutzausrüstung zur Verfügung zu stellen (UVV § 4) und dafür Sorge zu tragen, dass diese auch benutzt wird.
3.2.3 Arbeitsmedizinische Vorsorge
Der Auftragnehmer hat dafür zu sorgen, dass in Bereichen, in denen Arbeiten mit gesundheitsschädigenden Einwirkungen ausgeführt werden, nur Personal eingesetzt wird, das dazu geeignet ist und durch arbeitsmedizinische Vorsorgeuntersuchungen überwacht wird. Der Nachweis hierfür muss dem SiGeKo auf Verlangen vorgelegt werden.
3.2.4 Montagearbeiten
Für umfangreiche Montagearbeiten muss an der Baustelle eine schriftliche Montageanweisung vorliegen, die folgende Angaben enthalten muss:
- Die Gewichte der Teile
- Das Lagern der Teile
- Die Anschlagpunkte der Teile
- Das Anschlagen der Teile an Hebezeuge
- Das Transportieren und die beim Transport einzuhaltende Transportlage
- Das Erstellen der zu Montage erforderlichen Hilfskonstruktionen
- Die Reihenfolge der Montage und das Zusammenfügen der Teile
- Die Tragfähigkeit der einzusetzenden Hebezeuge
- Maßnahmen zur Gewährleistung der Tragfähigkeit und Standsicherheit von Bauwerk und Bauteilen, auch während der einzelnen Montagezustände
- Art und Lage der erforderlichen Arbeitsplätze und Verkehrswege
- Art der Absturzsicherung und die dazu erforderlichen Arbeitsschritte und Maßnahmen
- Sicherung des Gefahrenbereiches unterhalb der Montagestelle vor herabfallenden Gegenständen.
Für kleinere Montagearbeiten ist eine Montageanweisung, in der die erforderlichen Sicherheitsmaßnahmen sowie die zum Einsatz kommenden Maschinen, Geräte und Werkzeuge erkennbar sind, zu erstellen. Die Montageanweisung ist dem SiGeKo rechtzeitig vor Beginn der Arbeiten vorzulegen.
3.2.5 Hochgelegene Arbeitsplätze und Verkehrswege
Der Auftragnehmer hat dafür zu sorgen, dass Arbeitsplätze und Verkehrswege mit mehr als 5 m Absturzhöhe erst benutzt werden, wenn die Sicherheitseinrichtungen bzw. -maßnahmen gegen Abstürzen überprüft worden sind. Gefahrenbereiche unterhalb hochgelegener Arbeitsplätze sind abzusperren.
3.2.6 Elektrische Anlagen
Wenn Arbeiten in der Nähe von unter Spannung stehender aktiver Teile elektrischer Anlagen erforderlich werden und ein Freischalten nicht möglich ist, sind die notwendigen Sicherheitsmaßnahmen mit dem SiGeKo festzulegen.
3.2.7 Baumaschinen, Geräte
Der Auftragnehmer darf nur solche Maschinen und Geräte auf die Baustelle bringen, die die vorgeschriebenen Sicherheitsprüfungen aufweisen. Auf Anforderung sind die Prüfbescheinigungen dem SiGeKo vorzulegen. Der Standort von ortsgebundenen Maschinen ist mit der Bauleitung im Einvernehmen mit dem SiGeKo abzustimmen.
3.2.8 Gerüste
Der Auftragnehmer hat die Brauchbarkeit der von ihm eingesetzten Arbeits-, Schutz- und Traggerüste nachzuweisen und die Betriebssicherheit zu überwachen. Jeder Benutzer von Gerüsten hat diese auf den ordnungsgemäßen Zustand zu prüfen und diesen zu erhalten. Veränderungen am Gerüst dürfen nur vom Gerüstersteller vorgenommen werden. Freigegebene Gerüste sind am Treppenaufgang zu kennzeichnen.
3.2.9 Abbrucharbeiten
Sind nicht vorgesehen, bzw. erforderlich.
3.2.10 Vorbeugende Maßnahmen Brandschutz und Gefahrenstoffe
Leicht entzündliche oder selbstentzündliche Stoffe dürfen nur in Mengen, die für den Fortschritt der Arbeiten erforderlich sind, auf der Baustelle vorgehalten werden. Es sind hierfür geeignete Löscheinrichtungen bereitzustellen. Brandgefährdete Bereiche sind zu kennzeichnen. Bei feuergefährlichen Arbeiten ist ein Brandschutzbeauftragter durch das Gewerk zu benennen, der folgende Aufgabe hat:
Vorhalten von Löschmitteln
Kontrolle nach Fertigstellung
Brandwache falls erforderlich
3.3. Arbeitsstätten
3.3.1 Unterkünfte, soziale Anlagen usw.
Der Auftragnehmer hat dafür Sorge zu tragen, dass die Vorgaben der Arbeitsstättenverordnung, insbesondere die in Bezug zu Baustellen stehenden Kapitel, umgesetzt werden. Der Auftragnehmer hat auf der Baustelle Mittel und Einrichtungen im Rahmen der gesetzlichen Vorschriften zu unterhalten (Arbeitsstättenverordnung §§ 39, 49). Wohn- und Schlafcontainer können nicht aufgestellt werden.
3.3.2 Sauberkeit, Hygiene
Der Auftragnehmer ist verpflichtet, die von ihm genutzten Bereiche in einem ordentlichen Zustand zu halten.
3.3.3 Alkohol, Drogen, Rauchen
Der Auftragnehmer hat Personen, bei denen der begründete Verdacht auf Alkohol- oder Drogenmissbrauch besteht, unverzüglich von der Baustelle abzuziehen. Die Bauleitung und der SiGeKo sind berechtigt, solche Personen von der Baustelle zu verweisen. Im Gebäude besteht Rauchverbot!
3.3.4 Gefährdungsbeurteilung
Im Auftragsfalle hat der Auftragnehmer ohne besondere Aufforderung dem Bauherrn eine entsprechende Gefährdungsbeurteilung vorzulegen. Die erforderlichen Formblätter hierfür können bei der BauBG bezogen werden.
4.0 Kalkulationshinweise
4.1 Allgemeines
Die in den "Vorbemerkungen" aufgeführten Bedingungen sind Bestandteil des Leistungsverzeichnisses, auch wenn in den einzelnen Positionen des Leistungsverzeichnisses nicht nochmals besonders darauf hingewiesen wird. Die entsprechenden Kosten sind also in die Einheitspreise einzukalkulieren. Die Preise beinhalten die fix und fertige Arbeit, einschl. aller Nebenleistungen und Transport zur Verwendungsstelle am Bau.
Baustelleneinrichtungsteile, die der AN über den in den Positionen beschriebenen Umfang hinaus für seine Arbeiten als notwendig erachtet werden nicht gesondert vergütet, sondern sind in die Einheitspreise einzurechnen.
4.2 Sprache:
Schriftwechsel, Planbeschriftung und Sprache bei sämtlichen Verhandlungen erfolgen in Deutsch. Der verantwortliche Bauleiter und der Polier/Vorarbeiter des AN auf der Baustelle müssen der deutschen Sprache mächtig sein.
4.3 Bauleiter des AN:
Der Bauleiter und der Obermonteur des AN müssen dem AG rechtzeitig mitgeteilt werden. Ein Wechsel des Bauleiters ist nur mit Begründung und Zustimmung des AG möglich. Sollte in Ausnahmefällen ein personeller Wechsel erforderlich sein, ist dies der Bauleitung mindestens zwei Wochen im Voraus anzukündigen und ein Übergabegespräch mit der Bauleitung zu organisieren. Der Bauleiter muss je nach Bauzustand mindestens zweimal wöchentlich und auf Anforderung des AG oder des Architekten auf der Baustelle zur Verfügung stehen.
4.4 Bautagesberichte:
Vom AN sind arbeitstäglich Bautagesberichte zu erstellen, zu unterschreiben und der Bauleitung des AG wöchentlich zu übergeben.
Diese müssen enthalten:
- Datum, Temperatur, Wetter
- Mitarbeiterzahl auf der Baustelle
- Einsatzort
- Beschreibung der ausgeführten Arbeiten
- Besondere Vorkommnisse in Bezug auf Bauunterbrechung, Ausführungsänderungen, Lieferungen von Subunternehmern, Abbau von Vorhaltungseinrichtungen und Großgeräten usw.
4.5 Baubesprechungen:
Während der Bauzeit finden wöchentlich Baubesprechungen auf der Baustelle statt. Der Bauleiter des AN ist zur Teilnahme verpflichtet.
4.6 Terminplan:
Der Auftragnehmer hat einen Terminplan für seine Planungs- und Bauleistungen zu erstellen und der Bauleitung vorzulegen. Sollten aufgrund äußerer Umstände Terminverschiebungen erforderlich werden ist der Terminplan durch den AN entsprechend fortzuschreiben und der Bauleitung vorzulegen. Der finanzielle Aufwand ist in die Einheitspreise einzukalkulieren.
4.7 Baustelleneinrichtungsplan:
Der Auftragnehmer hat den Baustelleneinrichtungsplan des AG mit seinen Einrichtungsgegenständen zu ergänzen und der Bauleitung vorzulegen. Die Flächennutzung muss mit den anderen auf der Baustelle tätigen Gewerken abgestimmt werden.
Der Plan muss je nach der zu erbringenden Leistung umfassen: Lagerflächen für Baumaterialien, Werkzeuge und Maschinen, Standorte für Abfall- und Entsorgungscontainer, Zugangswege, Bauakte und Montageeinrichtungen. Der finanzielle Aufwand ist in die Einheitspreise einzukalkulieren.
4.8 Pläne:
Die Pläne werden jeweils 1-fach in Papier sowie auf Wunsch als pdf- und dwg-Datei zur Verfügung gestellt. Sollte der AN weitere Exemplare benötigen, kann er diese gegen Kostenerstattung erhalten.
Die AutoCad-dwg-Datei enthält alle Pläne im 2D-Format. Ein Anspruch des AN´s auf 3D-Pläne besteht nicht. Die Pläne sind als Gesamtzeichnungen angelegt (keine Trennung nach Gewerken). Ein Anspruch des AN´s auf nach Gewerken getrennten Plänen besteht nicht.
4.9 Der Projektierung und Ausführung liegen zugrunde:
Für die vertragliche Abwicklung der auszuführenden Leistungen gilt die VOB - Teil B und VOB - Teil C, in den einschlägigen Gewerkeabschnitten, sowie die in den genannten DIN- und VDI-Vorschriften enthaltenen Hinweise auf weitere mit zu beachtende Normen.
Die einschlägigen Vorschriften, Satzungen und Verordnungen aller genehmigenden Behörden und Versorgungsbetriebe, soweit diese für die ausgeschriebenen Fachbereiche zuständig sind, wie:
zuständiges Entwässerungsamt
zuständiges Gesundheitsamt
Alle Verarbeitungs- und Einbauvorschriften und -anweisungen der Herstellerwerke hinsichtlich der zu verwendenden Baustoffe und Materialien.
Alle übrigen in dieser Leistungsbeschreibung genannten sonstigen Bedingungen und Vorschriften, sowie die besonderen
Vertragsbedingungen.
Die anerkannten Regeln der Technik:
- die Regeln des DVGW
- AD-Merkblätter
4.10 Verantwortlichkeit des Auftragnehmers:
Der Unternehmer ist für die von Ihm angebotene Leistung verantwortlich. Eventuelle Bedenken gegen die Ausschreibungsunterlage muss der Bieter mit detaillierter Begründung spätestens bei Angebotsabgabe anzeigen.
4.11 vorgegebene Qualitätsmerkmale:
Ausführung und Qualität müssen mindestens den Angaben in der Leistungsbeschreibung entsprechen.
Alle Materialien, Aggregate, Maschinen usw. sind grundsätzlich zulässig. Alle Materialien müssen vor Ausführungsbeginn mit dem Bauherrn abgesprochen bzw. bemustert werden. Über die Zulassung derselben entscheidet allein der Bauherr.
Die vorgegebenen Materialien, Hersteller und Fabrikate sind nicht bindend, sondert dienen ausschließlich der Qualitätsvorgabe. Gleichwertige Fabrikate können und sollen angeboten werden. Bei Abweichung von dem angegebenen Fabrikatsvorschlag ist dies im Leistungsverzeichnis an der dafür vorgesehenen Stelle einzutragen. Sollten keine Fabrikatsänderungen oder -ergänzungen an den dafür vorgesehenen Stellen vorgenommen werden, so gilt der Fabrikatsvorschlag als angeboten. Desweitern sind alle offenen technischen Daten nach dem angebotenen Fabrikat auszufüllen.
5.0 Arbeitsvorbereitung:
5.1 Montageplanung:
Der AN (Auftragnehmer) hat nach Auftragserteilung die Montageplanung unter Berücksichtigung der vom ihm angebotenen Fabrikate sowie aller behördlichen Auflagen durchzuführen und die notwendigen Montage-, Werkstatt- und Detailpläne zu erstellen.
Hierzu gehören zur Werk- Montageplanfertigung (abweichend von VDI 6026) auch nachstehend aufgeführte Erarbeitung Unterlagen, bzw. Angaben:
- Wandabwicklungen mit koordinierten maßlichen Angaben zur Verortung von Auslässen, Einbauten, Schaltern, Leerdosen, Sondereinbauten einschließlich Bezugsmaße zum Objekt, bzw. Baukörper, Koordination mit anderen Planungsgewerken (zum Beispiel Fliesenspiegel)
- Erstellen von objektspezifischen Details (keine Muster- oder Herstellerdetails!!), z. B. für die Lage von Durchlauferhitzern, mit Angabe der Positionen von ELT-Anschlusspunkten, Leerdosen für berührungslose Armaturen (BUS / Spannungsversorgung), etc., mit Bezugsmaßen zum Objekt, bzw. Baukörper
- Angaben zu erforderlichen Verstärkungen und Befestigungen in Trockenbauwänden für Rohrleitungen und Einrichtungsgegenstände des Auftragnehmers (z. B. Heizkörper, Sanitäreinrichtungsgegenstände, etc.)
- Details im Maßstab 1:5 oder 1:1, soweit für die Montage notwendig.
- Ergänzende Angaben der detailgenauen Schnittstellen zu anderen Gewerken und Einrichtungen des Bauherrn
- Vermasste Darstellung von Halterungen, Befestigungskonstruktionen, verdeckte Unterkonstruktionen je mit Bezugsmaßen zum Objekt, bzw. Baukörper
- Vermasste Darstellung aller sichtbaren Installationen und Anlagen mit Bezugsmaßen zum Objekt, bzw. Baukörper
- Vermasste Anordnung der Trassen und Installationen sowie deren Befestigung in den Schächten mit Bezugsmaßen zum Objekt, bzw. Baukörper / Ergänzen von vorgegebenen Vermaßungen
- Vermasste Angaben zur Planung der Deckenspiegel, Querschnitte der Trassen im Deckenhohlraum, Höhenmaße mit Bezugsmaßen zum Objekt, bzw. Baukörper
- Soweit erforderlich Anpassen oder Neuzuordnung von Layern und Ergänzen von nicht darstellbaren Leitungsteilen
- Bei der Montageplanung sind Fremdgewerke in Hellgrau zu hinterlegen (durch Änderung der Layerfarben) so das an der Baustelle eventuell noch bestehende Kollisionen frühzeitig erkannt werden können.
Bei technischen Angaben ist das internationale Einheitensystem (SI-Einheit) anzuwenden.
5.2 Werk-, Montageplanfertigung:
5.2.1 Planleistung:
Zu den Leistungen des AN's gehört die Erarbeitung aller für die Durchführung der ausgeschriebenen Arbeiten aus Gründen der Fertigung und der Montage sowie aus Gründen der Schaffung der baulichen Voraussetzung und der Abgrenzungen zu den anderen Gewerken erforderlichen Werkpläne (Montagepläne) und sonstigen Unterlagen.
5.2.2 Planungskoordinierung:
Die Fertigung der Werkpläne (Montagepläne) durch den AN hat in Abstimmung mit dem Bauherrn und dem Planer sowie mit allen anderen Fachfirmen der fachtechnischen und bautechnischen Gewerke zu erfolgen.
5.2.3 Vorlage der Pläne beim Bauherrn:
Alle erarbeiteten Werkpläne (Montagepläne) sind dem Bauherrn, bzw. bei entsprechender Vereinbarung, dem mit der Prüfung beauftragten Fachplaner, rechtzeitig vor Beginn der Arbeiten in 3-facher Ausfertigung zu übergeben.
Der AN erhält eine Ausfertigung mit Sichtvermerk zurück. Ergeben sich bei der Werkplanüberprüfung wesentliche Korrekturen, so sind diese einzuarbeiten und die Werkpläne erneut wie vor einzureichen.
5.2.4 Verantwortung für die Montageplanung:
Eine von dem Bauherrn oder einem vom Bauherrn beauftragten Fachplaner gegebene Zustimmung zur Ausführung schränkt die Verantwortlichkeit des AN's für die Werkplanung (Montageplanung) nicht ein.
6.0 Ausführung
6.1 Ausführungsverantwortung:
Die Überwachung der Ausführung obliegt vollver- antwortlich dem AN. Er ist verpflichtet, entsprechend ausgebildetes Personal einzusetzen. Der mit der Überwachung betraute Bauleiter ist vor Beginn der Arbeiten schriftlich (Benennung eines Fachbauleiters) bekannt zu geben.
6.2 Druckproben:
Über die Proben ist schriftlich Protokoll zuführen. Zur Durchführung der Druckprobe ist die DIN 4279 Innendruckprüfung von Druckrohrleitungen für Wasser" - Teil 1 - 10 maßgebend. Über den Probezeitraum sind die Messergebnisse elektronisch aufzuzeichnen.
6.3 Koordinierung:
Der AN hat seine Ausführungen technisch und terminlich mit den übrigen Ausführenden an der Baustelle abzustimmen.
6.4 Ausführung entsprechend den Regeln der Technik:
Alle Arbeiten und Lieferungen sind nach den anerkannten Regeln der Technik aus fehlerfreiem Material von geschulten Kräften auszuführen. Mangelhafte oder nach fehlerhaften Maßen ausgeführte Arbeiten oder vertragswidriges Material sind auf erste Aufforderung zu beseitigen und durch fehlerfreie vorschriftsmäßige Lieferungen zu ersetzen, einschl. aller dazugehörigen Nebenarbeiten. Die Verlegerichtlinien, bzw. Vorschriften der jeweiligen Materialhersteller sind zu beachten und unbedingt einzuhalten.
6.5 Befestigungen:
Für sämtliche Befestigungen an Massiv-Decken und -Wänden sind nur Stahldübel oder Stahlschrauben zulässig. Bolzenschussapparate dürfen nicht verwendet werden.
Bohrungen an statischen Elementen (z.B. Dachbinder) sind nur mit Genehmigung des Statikers zulässig. Zum Einsetzen von Konsolen Haltern etc. darf kein Gips verwendet werden. Die Anbringung und Ausführung von Festpunktkonstruktionen und Gleitlagern für Rohrleitungen sind mit dem Statiker abzusprechen.
Für die Rohrbefestigungen und Festpunktkonstruktionen sind stabile Konstruktionen zu wählen. Sie sind entweder aus verzinktem Material anzufertigen oder nach Schaffung einer metallisch reinen Oberfläche 2-fach zu grundieren (siehe DIN 18364).
Befestigungsschrauben müssen mindestens aus verzinktem Material bestehen. Es sind ausschließlich verzinkte Rohrschellen mit Profilgummieinlage zu verwenden. Vor Montagebeginn ist mit dem Bauherrn anhand von Mustern die Rohrbefestigung abzustimmen.
Sämtliche Armaturen erhalten separate Befestigungen. Sonderbefestigungen sind getrennt ausgeschrieben.
6.6 Rohrdurchdringungen:
In Wand- und Deckendurchbrüchen sind die Rohrleitungen mit aus reichend bemessenen Rohrdurchführungen zu versehen.
Bei Rohrdurchdringungen gegenüber Erdreich sind Rohrdurchführungen mit einfachen Nachdichtmöglichkeiten zu verwenden.
6.8 Spülung Leitungsnetz:
Nach erfolgter Montage ist das gesamte Rohrnetz gründlich zu spülen und ggf. zu desinfizieren. Alle eingebauten Schmutzfänger sind mehrmals zu säubern. Die Rohrspülung ist gem. DVGW-Arbeitsblatt zu dokumentieren. Vor der Inbetriebnahme des Rohrnetzes ist eine mikrobiologische Untersuchung durchzuführen. Die Untersuchungsstellen sind mit dem zuständigen Gesundheitsamt abzustimmen, bzw. festzulegen.
6.9 Elektroinstallation:
Vor Bestellung von in Geräten integrierten elektronischen Bauteilen (BacNet, Fühler, Mischer, Pumpen, etc.) sind diese mit dem Gewerk MSR abzustimmen. Falsch bestellte oder installierte Bauteile die nicht durch das Gewerk MSR freigegeben wurden, sind durch den AN kostenfrei auszutauschen.
Die elektrischen Schaltungen für die Betriebstechnik sind nicht in dieser Ausschreibung enthalten.
Die Leitungsverlegung erfolgt bauseits. Der Auftragnehmer hat seine Feldgeräte mit den Kabelzugnummern der eignen oder bauseits zur Verfügung gestellten Kabelzugliste handschriftlich auf Klebeband zu kennzeichnen. Nach erfolgter Kabelmontage sind die Klebebänder durch den AN wieder zu entfernen. Der Aufwand hierfür ist in die Einheitspreise einzukalkulieren. Sollten Kabelverlegearbeiten durch den AN durchgeführt werden, so sind die einschlägigen VDE - Schriftenreihen zu beachten. Die dortigen Empfehlungen sind als Vorschriften anzusehen (gilt auch für Leitungsverlegung in abgehängten Decken).
Das Anklemmen sämtlicher Elektrokabel an bauseitige Schaltschränke, Unterverteilungen, Tableaus, Schalter, Steckdosen usw. erfolgt durch den AN, soweit dies im LV nicht anders beschrieben ist.
Das Überprüfen der Elektroanschlüsse auf Vollständigkeit sowie der Probelauf erfolgt durch den Auftragnehmer und den Ausführenden der betroffenen Gewerke. Über die Leistungen sind Protokolle mit Angaben über die geprüften Geräte anzufertigen und unterschrieben dem Bauherrn zu übergeben.
Alle Mess- und Regelorgane, sowie Motoren sind vom Auftragnehmer - wie auch alle übrigen Gewerke – mit Bezeichnungsschildern in erforderlicher Beschriftungs- form, gemäß Leistungsverzeichnis, auszurüsten.
7.0 Inbetriebnahme und Einweisung
7.1 Inbetriebnahme:
- Siehe Bauzeitenplan
7.2 Probebetrieb:
Werden Anlagen oder Anlagenteile vom AN in Betrieb genommen, so ist dies dem Bauherrn mindestens 14 Tage vorher schriftlich mitzuteilen.
7.3 Dokumentation und Einweisung:
Spätestens 14 Tage vor Abnahme der Anlage sind die Bestandspläne der Bauleitung zur Überprüfung vorzulegen. Die zu
übergebenden Unterlagen sind im Leistungsverzeichnis ausführlich beschrieben.
Alle Unterlagen sind (soweit nicht im LV anders beschrieben) in 3-facher Ausfertigung zu übergeben. Sollten diese Unterlagen nicht im Leistungsverzeichnis gesondert erwähnt sein, so sind diese in den Gesamtpreis einzukalkulieren.
8.0 Abnahme
Die Abnahme des Werkes erfolgt durch den AG und AN gemeinsam. Das Werk gilt erst dann als abgenommen, wenn das Abnahmeprotokoll von beiden Parteien unterzeichnet ist. Bereits vor der - förmlichen - Abnahme angezeigte Mängel sind nochmals in das Protokoll aufzunehmen, andernfalls werden dies Mängel, als "nicht geltend gemacht" angesehen.
Es ist in jedem Fall eine förmliche Abnahme durchzuführen. Die Vollendung oder Benutzung des Werkes gilt nicht als Abnahme.
Eine Schlussabnahme kann nur erfolgen, wenn folgende Unterlagen mindestens 14 Tage vor dem Abnahmetermin vorliegen:
- Bestandsdokumentation, mit Bestandsplänen
- Alle erforderlichen Bescheinigungen (Fachbauleitererklärung, Übereinstimmungserklärungen, Messprotokolle, Untersuchungsberichte, etc.)

## mtk2106_Az.: 2106-Al: Leistungsverzeichnis
Datum: 28.08.2026

### Los 01 431.1 - Geräte und Zubehör

**01.01 Zu- und Abluftgerät Klassen-, Betreuung-, Mensa**
Zu- Und Abluftgerät mit WRG,
in modularer Bauweise. Geräteausführung nach den Richtlinien der VDI 6022, Gerät hochspannungs- und schutzleitergeprüft und CE-zertifiziert, als Faradaysches System ist die EMV (elektromagnetische Verträglichkeit) der eingebauten Komponenten garantiert. Geräteklassifikation nach EN 1886 (7/2009) und DIN EN 60204
Luftvolumenstrom: 11.600m³/h
Wärmedurchgangsklasse T2 (0,9 W/m²K)
Wärmebrücken-Klasse TB2
Filter-Bypass-Leckage = < 0,2%
Dichtheit des Gehäuses Dichtheitsklasse L1
Mechanische Festigkeit Gehäuseklasse  D1
Einfügungsdämpfungsmaß des Gehäuses
Hz 125  250  500  1000  2000  4000  8000
dB 18,0  23,0  31,0  31,0  34,0  43,0  47,0
Technische Daten:
Isolierung: Dicke mm 50,  Baustoffklasse (nach DIN 4102) A1 (nicht brennbar)  Wärmeleitffähigkeit W/mK 0,03
Verkleidung: Wärmedurchgangszahl k W/m²K 0,6  Schalldämmaß Rw dB 41 - 43 (mit Prüfnachweis)  (nach DIN/EN ISO 717 Teil 1)
Gerät in Modulbauweise aus eigenstabilen, selbsttragenden, vollverzinkten Einzelkuben, bei Bedarf leicht voneinander zu trennen, sowie auch komplett in Einzelteile zerlegbar. Die Komponenten können einer Wiederverwertung (Recycling)
zugeführt werden. Vollverzinkung nach EN 10346 und EN 10143. Für Über- und Unterdruck geeignete dauerelastische Abdichtungen zwischen den Einzelkuben garantieren höchste Gerätedichtheit.
Alle Dichtungen geschlossenporig, siliconfrei, desinfektionsmittel- und alterungsbeständig sowie mikrobiell inert. Rahmenkonstruktion 50x50x1,5 mm. Selbsttragende umlaufende Ausführung, Gerät bestehend aus Doppelquadratrohrprofilen mit Spritzgusseckverbindern verschraubt. Gerät auch ohne Grundrahmen eigenstabil. Rahmen profiliert und vollverzinkt nach EN 10346 und EN 10143. Leicht zerlegbares Kubengehäuse durch horizontal oder vertikal demontierbare Spritzgusseckverbinder und abnehmbare Sandwichpaneele. Der Rahmen ist mit den Gehäuseinnenflächen bündig und vollkommen glatt ohne Schnittkanten und Schweißnähte. Die Geräteinnenflächen sowie die Einbindung der Bauteile sind aerodynamisch optimiert. Alle Dichtmaterialien sind geschlossenporig und mikrobiell inert. Verkleidung zweischalig, von außen als Einheit abschraubbar: Dicke der Verkleidungsplatten 50 mm, bestehend aus thermisch entkoppelter Innen- und Außenverkleidung aus vollverzinktem Stahlblech nach EN 10346 und EN 10143. Schall- und Wärmedämmung durch hochwertige, nicht brennbare Mineralwollisolierung, Baustoffklasse A1 nach DIN 4102, zwischen Innen- und Außenverkleidung rutsch- und rüttelfest fixiert. Begehbare Bodenpaneele, hygienisch glatt und spaltfrei ausgeführt. Verkleidungsplatten glattflächig und leicht zu reinigen, mit dem Rahmen verschraubt, leicht abnehmbar. Verschlüsse und Scharniere außerhalb des Luftstroms.
Grundrahmen inkl. Tropfleiste für RLT Geräte montiert an den Transporteinheiten des RLT Gerätes: Grundrahmen ist für die Stabilität des RLT Gerätes nicht notwendig. Grundrahmen für Innenaufstellung aus feuerverzinktem, umlaufendem C-Profil mit hoher Stabilität fertig an den RLT Transporteinheiten montiert. C-Profil nach außen offen, bei statischer Erfordernis mit Quertraversen als Verstärkung.  Grundrahmenhöhe, siehe technische Daten. Die Fertigmontage, die Befestigung auf dem Untergrund inklusiv der umlaufenden Dämpfungselemente erfolgen bauseits.
Zuluft
Kurztaschenfilterteil
Filtereinsatz, Güteklasse siehe technische Daten, mit Schnellspannvorrichtung im Gehäuse montiert. Filterabdichtung erfolgt über umlaufende Dichtung, langlebig und mikrobiell inert. Der energieoptimierte Taschenfilter in kompakter Ausführung mit erhöhter Taschenzahl (Energieoptimierter Kurztaschenfilter), bestehend aus senkrecht stehenden, konischen Filtertaschen aus gesundheitsverträglichem, biolöslichem Medium auf reinluftseitiger Gazeversteifung als "backed media" aufkaschiert. Das Filtermedium ist leckfrei und fest mit den stabilen Einzeltaschenrahmen verbunden, dicht in einem Stirnrahmen verklebt und
eingefasst. Einzelrahmen und Stirnrahmen verwindungssteif aus verzinktem Stahl. Die Stabilität der Filtertaschen wird erreicht durch konisch genähte Taschen und versiegelte Nähte. Dies verhindert das Abdecken von Filterflächen und gewährleistet während des Betriebes einen niedrigen Druckdifferenzverlauf. Die Außennähte der Taschen sind zusätzlich mit Schmelzkleber versiegelt. Die Taschenfilter unterliegen keiner statischen Aufladung, behalten ihren Wirkungsgrad während der gesamten Standzeit und entsprechen damit den Anforderungen der VDI-Richtlinie 6022.
Ersatztaschenfilter
Filterrahmen aus Edelstahl, Material Werkstoff Nr. 1.4301 (X5CrNi18-10), allseitig spaltfrei angepresst, vollflächige  Filteranströmung durch filtermaßoptimierten Gerätequerschnitt. Hohe Anpresskraft durch Hebelübersetzung in der Schnellspannvorrichtung.
Jalousieklappe gemäß DIN EN 1751 mit gegenläufig gekoppelten, kunststoffgelagerten Profillamellen mit Dichtlippe in Dichtigkeitsklasse 2, max Leckage 40 l/m²/s. Spezielle Federstahlanpressvorrichtung sorgt für geringste Drehmomente. Klappenstellung durch Kerbung außen an der Klappe sichtbar, keine Hebel zur Kraftübertragung notwendig. Keine Zahnräder im Luftstrom, dadurch für erhöhte Hygieneanforderungen geeignet.
Klappenstellmotor Auf/Zu mit Federrücklaumotor montiert.
Dämmrahmen:
körperschallisolierende Verbindung, keine metallene Verbindung zwischen Gerät und Luftkanal, mit elastischer Dichtung aus synthetischem Kunststoff, glatt behautet, ohne offene Poren. Dichtung desinfektionsmittel- und alterungsbeständig, mit Gegenflansch für Kanalanschluss, B = 70 mm Gegenrahmen sendzimierverzinkt.
Potentialausgleich nach DIN-EN 60204, montiert
Revisionstür 50 mm, thermisch entkoppelt aus vollverzinktem Stahlblech. Scharniere aus Zink-Druckguss, wartungsfrei und außerhalb des Luftstroms. Tür mit Werkzeug und integrierter Griffleiste zu öffnen, Anpressdruck zum Gehäuse durch Drehverschluss einstellbar. Die Tür garantiert durch die Kaskadierung mehrerer spezieller Dichtungen die Dichtheitsklasse L1 nach DIN EN 1886 gegen Über- und Unterdruck. Nicht brennbare Mineralwolleinlage (Baustoffklasse A1 nach DIN 4102) zur Schall- und Wärmdämmung, allseits gekapselt. Thermische und schalltechnische Eigenschaften wie übrige Verkleidung
des Gerätes. Druckseitig angeordnete Türen mit selbsttätiger Fangvorrichtung am Griff zum Schutz des Wartungspersonals.
Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.
Schalldämpferkulissen aus hygienischen Gründen zur Reinigung leicht demontierbar über bedienerfreundliches Drehbefestigungssystem.
Schalldämpferkulissen mit Flip & Clean - Technologie ohne Einzelverschraubung der Kulissen zur besonders einfachen Demontage nach VDI 6022. Minimierter Verschraubungsaufwand durch bedienerfreundliches Drehbefestigungssystem.
Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.
Schalldämpferkulissen aus hygienischen Gründen zur Reinigung leicht demontierbar über bedienerfreundliches Drehbefestigungssystem.
Schalldämpferkulissen mit Flip & Clean - Technologie ohne Einzelverschraubung der Kulissen zur besonders einfachen Demontage nach VDI 6022. Minimierter Verschraubungsaufwand durch bedienerfreundliches Drehbefestigungssystem.
Hocheffizienter Plattenwärmetauscher stehend
Gegenstromwärmetauscher als hocheffizienter Plattenwärmetauscher (HeGS) mit Rückwärmzahlen bis 92 % (feucht).
Rekuperative Wärme- und Kälterückgewinnung gemäß VDI 2071. Rückwärmezahlen und Druckverluste besser als H1 gemäß EN 13053 (Ausgabe 05/2020) möglich.
Die, im Bezug auf die Nennluftmenge relativ niedrigen Betriebsluftmengen ermöglichen den Wegfall des Tropfenabscheiders.
Ausgeführt als Gegenstromplattenwärmeübertrager zur Ausnutzung der in den Luftströmen enthaltenen sensiblen und latenten Wärmeenergie. Abluft- und Außenluftstrom sind dabei vollständig getrennt. Sie werden entlang dünner und parallel angeordneter Aluminiumplatten im Gegenstromprinzip aneinander vorbeigeführt. Eine Übertragung von Feuchtigkeit oder Gerüchen ist ausgeschlossen. Plattenmaterial aus korrosionsbeständiger Aluminiumlegierung. Hohe Wirkungsgrade durch spezielle Plattenstrukturen. Ausgeführt mit speziell verfestigter Kantenfalzung zur Gewährleistung hoher Stabilität und Dichtigkeit. Abtauungsfunktion über serienmäßigen Bypass möglich (optional über Wolf-Frostschutzregelung). Vollkommener Kondensatablauf aus HeGS-Paket durch Top-Geo-Ablauffunktion.
Bypassklappe luftdicht ausgeführt in Dichtigkeitsklasse 2 (nach DIN EN 1751) auf der Außenluftseite, mit profilierten, gegenläufigen Lamellen zur Leistungs- und Reifschutzregelung. Spezielle Federstahlanpressvorrichtung sorgt für
geringste Drehmomente. Klappenstellung durch Kerbung außen an der Klappe sichtbar, keine Hebel zur Kraftübertragung notwendig. Keine Zahnräder im Luftstrom, dadurch für erhöhte Hygieneanforderungen geeignet.
Klappenstellmotor stufenlos montiert.
Korrosionsbeständige, 3-dimensionale wärmeisolierte Edelstahl-Kondensatwannen, Material Werkstoff Nr. 1.4301 (X5CrNi18-10) gemäß VDI 6022 und 3803 mit allseitigem 3-D Gefälle zum im Geräterahmen integrierten seitlichen Ablaufstutzen 1 ¼“ für kontinuierliche vollständige Abführung von Kondensat, mit Eignungsnachweis durch TÜV-Süd, in der erforderlichen Anzahl
Revisionstüren, wie in vorstehend texten beschrieben, in der erforderlichen Anzahl.
Erhitzerteil lang
mit ausziehbarem Lufterhitzer Cu/Al, Lamellenabstand nach VDI 3803. Rohre aus Cu mit aufgepressten, optimierten und profilierten Hochleistungslamellen, Sammler aus Stahl außen korrosionsgeschützt, eingebaut in einen verzinkten Stahlblechrahmen für Warmwasser- oder Heißwasserbetrieb. Anschlüsse mit Zollgewinde, mit Gummirosetten zum Gehäuse abgedichtet. zulässiger Betriebsüberdruck 16 bar, Prüfdruck 30 bar.
Ausziehbarer Frostschutzrahmen mit Griff
Leerteil 610 mm
mit Revisionstür
Ventilatorteil
Direkt getriebene einseitig saugende Radialventilatoren mit rückwärtsgekrümmten Hochleistungs-Radiallaufrädern aus Verbundwerkstoff, aufgebaut auf einen GreenTech EC-Außenläufermotor mit integrierter Steuerelektronik.
Einteiliges Laufrad aus hochfestem, glasfaserverstärktem Verbundwerkstoff. 5 rückwärtsgekrümmte und räumlich verwundene und festigkeitsoptmierte 3D Schaufeln. Schaufeleintritt mit gerundeter Anströmkontur und nach hinten verjüngendem Profil zum Schaufelaustritt. Gewellte Deckscheibe für optimalen Füllgrad. Strömungsoptimierte Einströmdüse aus Verbundwerkstoff mit Druckmessstutzen.
Motorlaufrad gemäß DIN ISO 21940 statisch und dynamisch in zwei Ebenen auf Wuchtgüte G 6.3 gewuchtet.
GreenTech EC-Außenläufermotoren erreichen bzw. übertreffen die Wirkungsgradvorgaben gemäß der Effizienzklasse IE5 (IEC TS 60034-30-2:2016), Magnete ohne Verwendung von Seltene Erden, wartungsfreie Kugellager mit Langzeitschmierung, theoretisch nominale Lebensdauer von mindestens 40.000 Betriebsstunden.
Sanftanlauf, integrierte Strombegrenzung, automatische Resonanzerkennung (ab einer Aufnahmeleistung von 2kW), Breitspannungseingang 1~200-277 V, 50/60 bzw. 3~380-480 V, 50/60 Hz. Ventilator an allen üblichen EVU-Netzen mit unveränderter Luftleistung einsetzbar. Integrierte Steuerelektronik, geräuscharme Kommutierungslogik; 100 % drehzahlsteuerbar; Alle Ventilatoren verfügen über eine RS485/MODBUS RTU Schnittstelle, keine geschirmten Leitungen zur Spannungsversorgung notwendig. Alle 1~ Typen verfügen über einen integrierten aktiven PFC (Power Factor Correction) zur Verminderung von störenden Oberschwingungsanteilen. Klemmkasten aus Aluminium/Kunststoff mit einfach zugänglichem Anschlussbereich, umweltbeständigen Kabelverschraubungen.
Schutzart IP 54
Integrierte Schutzeinrichtungen:
- Fehlermelderelais mit potentialfreien Kontakten (250 V AC/2 A, cos f = 1)
- Blockierschutz
- Phasenausfallerkennung
- Sanftanlauf der Motoren
- Netzunterspannungserkennung
- Übertemperaturschutz der Elektronik und des Motors
- Kurzschlußschutz
Reparaturschalter mit Kunststoffgehäuse allpolig, montiert und verdrahtet. Schutzart mind. IP 55.
Schalter mit bauseitigem Vorhängeschloss abschließbar. Schaltergriff innen zusätzlich mit eingefetteter Dichtung. Gehäusedichtungsgummi eingeklebt.
Schaltbild und Leistungsschild innen im Gehäuse beigelegt / angeklebt.
UV-Beständigkeit ist gewährleistet.
Revisionstür
Volumenstrommessleitung auf außenliegende Messstutzen geführt
Abluft
Kurztaschenfilterteil
Filtereinsatz, Güteklasse siehe technische Daten, mit Schnellspannvorrichtung im Gehäuse montiert. Filterabdichtung erfolgt über umlaufende Dichtung, langlebig und mikrobiell inert. Der energieoptimierte Taschenfilter in kompakter Ausführung mit erhöhter Taschenzahl (Energieoptimierter Kurztaschenfilter), bestehend aus senkrecht stehenden, konischen Filtertaschen aus gesundheitsverträglichem, biolöslichem Medium auf reinluftseitiger Gazeversteifung als "backed media" aufkaschiert. Das Filtermedium ist leckfrei und fest mit den stabilen Einzeltaschenrahmen verbunden, dicht in einem Stirnrahmen verklebt und
eingefasst. Einzelrahmen und Stirnrahmen verwindungssteif aus verzinktem Stahl. Die Stabilität der Filtertaschen wird erreicht durch konisch genähte Taschen und versiegelte Nähte. Dies verhindert das Abdecken von Filterflächen und gewährleistet während des Betriebes einen niedrigen Druckdifferenzverlauf. Die Außennähte der Taschen sind zusätzlich mit Schmelzkleber versiegelt. Die Taschenfilter unterliegen keiner statischen Aufladung, behalten ihren Wirkungsgrad während der gesamten Standzeit und entsprechen damit den Anforderungen der VDI-Richtlinie 6022.
Ersatztaschenfilter
Filterrahmen aus Edelstahl, Material Werkstoff Nr. 1.4301 (X5CrNi18-10), allseitig spaltfrei angepresst, vollflächige  Filteranströmung durch filtermaßoptimierten Gerätequerschnitt. Hohe Anpresskraft durch Hebelübersetzung in der Schnellspannvorrichtung.
Jalousieklappe gemäß DIN EN 1751 mit gegenläufig gekoppelten, kunststoffgelagerten Profillamellen mit Dichtlippe in Dichtigkeitsklasse 2, max Leckage 40 l/m²/s. Spezielle Federstahlanpressvorrichtung sorgt für geringste Drehmomente. Klappenstellung durch Kerbung außen an der Klappe sichtbar, keine Hebel zur Kraftübertragung notwendig. Keine Zahnräder im Luftstrom, dadurch für erhöhte Hygieneanforderungen geeignet.
Klappenstellmotor Auf/Zu mit Federrücklaumotor montiert.
Dämmrahmen:
körperschallisolierende Verbindung, keine metallene Verbindung zwischen Gerät und Luftkanal, mit elastischer Dichtung aus synthetischem Kunststoff, glatt behautet, ohne offene Poren. Dichtung desinfektionsmittel- und alterungsbeständig, mit Gegenflansch für Kanalanschluss, B = 70 mm Gegenrahmen sendzimierverzinkt.
Potentialausgleich nach DIN-EN 60204, montiert
LüAR-Gitter gemäß Muster Lüftungsanlagenrichtlinie (M-LüAR). Das LüAR-Gitter dient zur Sicherstellung, dass keine Teile aus brennbaren Baustoffen, wie zum Beispiel nach Filtermedien oder Tropenabscheidern, in den Zuluftstrom mitgeführt werden.
Revisionstür 50 mm, thermisch entkoppelt aus vollverzinktem Stahlblech. Scharniere aus Zink-Druckguss, wartungsfrei und außerhalb des Luftstroms. Tür mit Werkzeug und integrierter Griffleiste zu öffnen, Anpressdruck zum Gehäuse durch Drehverschluss einstellbar. Die Tür garantiert durch die Kaskadierung mehrerer spezieller Dichtungen die Dichtheitsklasse L1 nach DIN EN 1886 gegen Über- und Unterdruck. Nicht brennbare Mineralwolleinlage (Baustoffklasse A1 nach DIN 4102) zur Schall- und Wärmdämmung, allseits gekapselt. Thermische und schalltechnische Eigenschaften wie übrige Verkleidung
des Gerätes. Druckseitig angeordnete Türen mit selbsttätiger Fangvorrichtung am Griff zum Schutz des Wartungspersonals.
Leerteil 305 mm
Ventilatorteil
Direkt getriebene einseitig saugende Radialventilatoren mit rückwärtsgekrümmten Hochleistungs-Radiallaufrädern aus Verbundwerkstoff, aufgebaut auf einen GreenTech EC-Außenläufermotor mit integrierter Steuerelektronik.
Einteiliges Laufrad aus hochfestem, glasfaserverstärktem Verbundwerkstoff. 5 rückwärtsgekrümmte und räumlich verwundene und festigkeitsoptmierte 3D Schaufeln. Schaufeleintritt mit gerundeter Anströmkontur und nach hinten verjüngendem Profil zum Schaufelaustritt. Gewellte Deckscheibe für optimalen Füllgrad. Strömungsoptimierte Einströmdüse aus Verbundwerkstoff mit Druckmessstutzen.
Motorlaufrad gemäß DIN ISO 21940 statisch und dynamisch in zwei Ebenen auf Wuchtgüte G 6.3 gewuchtet.
GreenTech EC-Außenläufermotoren erreichen bzw. übertreffen die Wirkungsgradvorgaben gemäß der Effizienzklasse IE5 (IEC TS 60034-30-2:2016), Magnete ohne Verwendung von Seltene Erden, wartungsfreie Kugellager mit Langzeitschmierung, theoretisch nominale Lebensdauer von mindestens 40.000 Betriebsstunden.
Sanftanlauf, integrierte Strombegrenzung, automatische Resonanzerkennung (ab einer Aufnahmeleistung von 2kW), Breitspannungseingang 1~200-277 V, 50/60 bzw. 3~380-480 V, 50/60 Hz. Ventilator an allen üblichen EVU-Netzen mit unveränderter Luftleistung einsetzbar. Integrierte Steuerelektronik, geräuscharme Kommutierungslogik; 100 % drehzahlsteuerbar; Alle Ventilatoren verfügen über eine RS485/MODBUS RTU Schnittstelle, keine geschirmten Leitungen zur Spannungsversorgung notwendig. Alle 1~ Typen verfügen über einen integrierten aktiven PFC (Power Factor Correction) zur Verminderung von störenden Oberschwingungsanteilen. Klemmkasten aus Aluminium/Kunststoff mit einfach zugänglichem Anschlussbereich, umweltbeständigen Kabelverschraubungen.
Schutzart IP 54
Integrierte Schutzeinrichtungen:
- Fehlermelderelais mit potentialfreien Kontakten (250 V AC/2 A, cos f = 1)
- Blockierschutz
- Phasenausfallerkennung
- Sanftanlauf der Motoren
- Netzunterspannungserkennung
- Übertemperaturschutz der Elektronik und des Motors
- Kurzschlußschutz
Reparaturschalter mit Kunststoffgehäuse allpolig, montiert und verdrahtet. Schutzart mind. IP 55.
Schalter mit bauseitigem Vorhängeschloss abschließbar. Schaltergriff innen zusätzlich mit eingefetteter Dichtung. Gehäusedichtungsgummi eingeklebt.
Schaltbild und Leistungsschild innen im Gehäuse beigelegt / angeklebt.
UV-Beständigkeit ist gewährleistet.
Revisionstür
Volumenstrommessleitung auf außenliegende Messstutzen geführt
Umlaufbefeuchterteil mit Wanne
Korrosionsbeständige, 3-dimensionale wärmeisolierte Edelstahl-Kondensatwanne, Material Werkstoff Nr. 1.4301.
Boden-, Decke-, Seiten- Paneele innen aus Edelstahl, Material Werkstoff Nr. 1.4301 (X5CrNi18-10).
Umlaubefeuchter FA6-95-180-120-C1-0-R - inkl. VDI-KIT
• Wanne, Rahmen, Kassetten aus 1.4301
• Kontaktkörpermaterial GLASdek, zertifiziert gem. VDI 6022
• Umwälzpumpe 400 V - 50 Hz -3 Ph
• elektronischer Schwimmerschalter
• Magnetventil im Wasserzulauf 230 V AC
• Ablaufgarnitur mit motorischem Kugelhahn 230 V AC - 3 Leiter - 1 1/4"
• manuelles Absalzventil mit Skala inkl. automatische Wannenentleerung + el. KgH
Vorgaben Speisewasser für o. g. FA6-Befeuchter:
Optimalwerte: Umlaufwassersystem
Härte: 2 - 3°dH ( Grenzwert 1 - 7 °dH )
Leitfähigkeit: 150 - 350 mycroS ( 150 - 1000mycroS )
Revisionstür, wie in vorstehenden Texten beschrieben.
Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.
Schalldämpferkulissen aus hygienischen Gründen zur Reinigung leicht demontierbar über bedienerfreundliches Drehbefestigungssystem.
Schalldämpferkulissen mit Flip & Clean - Technologie ohne Einzelverschraubung der Kulissen zur besonders einfachen Demontage nach VDI 6022. Minimierter Verschraubungsaufwand durch bedienerfreundliches Drehbefestigungssystem.
Leerteil 509 mm
mit Revisionstür
Kühlerteil
mit ausziehbarem Wärmetauscher Cu/Al, Lamellenabstand nach VDI 3803. Rohre aus Cu mit aufgepressten, optimierten und profilierten Hochleistungslamellen, Sammler aus Stahl außen korrosionsgeschützt, eingebaut in einen verzinkten Stahlblechrahmen für Kühlwasserbetrieb. Anschlüsse mit Zollgewinde, mit Gummirosetten zum Gehäuse abgedichtet. zulässiger Betriebsüberdruck 16 bar, Prüfdruck 30 bar.
Einschubschienen aus Edelstahl, Material Werkstoff Nr. 1.4301 (X5CrNi18-10), Korrosionsbeständige, 3-dimensionale wärmeisolierte Edelstahl-Kondensatwanne, Material Werkstoff Nr. 1.4301 (X5CrNi18-10) gemäß VDI 6022 und 3803 mit allseitigem 3-D Gefälle zum im Geräterahmen integrierten seitlichen Ablaufstutzen 1 ¼" für kontinuierliche vollständige Abführung von Kondensat, mit Eignungsnachweis durch TÜV-Süd.
Jalousieklappe gemäß DIN EN 1751 mit gegenläufig gekoppelten, kunststoffgelagerten Profillamellen mit Dichtlippe in Dichtigkeitsklasse 2, max Leckage 40 l/m²/s. Spezielle Federstahlanpressvorrichtung sorgt für geringste Drehmomente. Klappenstellung durch Kerbung außen an der Klappe sichtbar, keine Hebel zur Kraftübertragung notwendig. Keine Zahnräder im Luftstrom, dadurch für erhöhte Hygieneanforderungen geeignet
Klappenstellmotor Auf/Zu mit Federrücklaumotor montiert.
Dämmrahmen: körperschallisolierende Verbindung, keine metallene Verbindung zwischen Gerät und Luftkanal, mit elastischer Dichtung aus synthetischem Kunststoff, glatt behautet, ohne offene Poren. Dichtung desinfektionsmittel- und alterungsbeständig, mit Gegenflansch für Kanalanschluss, B = 70 mm, Gegenrahmen sendzimierverzinkt. Potentialausgleich nach DIN-EN 60204, montiert, Revisionstüren, wie in vorstehend texten beschrieben, in der erforderlichen Anzahl.
Zubehör
Frostschutzthermostat montiert
Differenzdruckschalter (in der erforderlichen Anzahl) montiert.
Zeigermanometer (in der erforderlichen Anzahl) montiert.
Reparaturschalter mit Rückmeldekontakt in der erforderlichen Anzahl
Kabeldurchführungen mit Zugentlastung in der erforderlichen Anzahl
Kugelsiphon für Saug- und Druckseite (in der erforderlichen Anzahl, nach Erfordernis für Über- oder Unterdruck)
Technische Daten:
Zuluft
Filter ISO ePM10 50%
EN ISO 16890  ISO ePM10 50%
Anfangswiderstand  64 Pa
Auslegewiderstand  114 Pa
Enddruckdifferenz  164 Pa
Energieklasse (RS-4/C/001-2015)  C
Filterfläche  32,34 m²
Klappe Luftdichtheitsklasse 2 nach DIN EN 1751, Q außenliegend, 917 x 1527 / 15 Nm Antriebsmoment / Antriebsachse 15 x 15 mm
Stellmotor mit Federrücklauf Auf/Zu 24 V (20 Nm) montiert
Druckverlust  1Pa
Aufkleber für Funktionseinheit
Filtertasche M5 (Energieoptimiert)
Ersatzfiltertaschen
Einschubrahmen mit Spannhebel, Edelstahl, Filter ausziehbar
Dämmrahmen, Q
Potentialausgleich montiert
Revisionstüre
Schauöffnung mit LED-Beleuchtung
Schalldämpfer
Auslegewiderstand  19Pa
Einfügungsdämpfung
Hz |  63  125  250  500  1000  2000  4000  8000
-----------------------------------------------------
dB |  5  10  22  24  28  21  15  15
Aufkleber für Funktionseinheit Typ 12 Kulissen,
Schalldämpferkulisse mit Glasseidenvlieskaschierung Typ 12
Schalldämpferkulissen ausbaubar für Kulissentiefe 230 mm
Hocheffiziente Plattenwärmetauscher stehend (Unter- und Oberteil)
Außenluftvorwärmung (WRG)
Außenluft-Temperatur  -9,80°C
Relative Feuchte der Außenluft  90%
Abluft-Temperatur  20,0°C
Relative Feuchte der Abluft  35,0%
Daten bezogen auf Außenlufttemperatur
Zuluft-Temperatur  17,3°C
Relative Feuchte der Zuluft  12%
Temp.übertragungsgrad trocken (EN 308)  82%
Rückwärmezahl  91%
Wärmeleistung  105,8kW
Kondensatanfall  27,0kg/h
Fortluft-Temperatur  -2,3°C
Druckverlust Zuluft (Standarddichte Rho 1,2) 270Pa
Druckverlust Abluft (Standarddichte Rho 1,2) 270Pa
el. Leistung aufgrund DV  2,80kW
Leistungsziffer  22,60
Energieeffizienz  78%
WRG Klasse gem. EN 13053/2020  H1
max. Leckagerate  0,25%
im Abtaubetrieb (ca. 3.5 °C FOL)
Zuluft-Temperatur  7,3°C
Außenluftvorkühlung (WRG)
Außenluft-Temperatur  32,0°C
Relative Feuchte der Außenluft  40,0%
Abluft-Temperatur  21,0°C
Relative Feuchte der Abluft  96,0%
Zuluft-Temperatur  23,0°C
Relative Feuchte der Zuluft  68%
Rückwärmezahl  82%
Wärmeleistung  35,8kW
Kondensatanfall  0,0kg/h
Fortluft-Temperatur  30,0°C
Aufkleber für Funktionseinheit
Wärmetauscher, KGXD mit Bypaß, Plattenpaket SV-170/C/1750“
Bypaßklappe Luftdichtheitsklasse 2 nach DIN EN 1751 / 15 Nm Antriebsmoment / Antriebsachse 15 x 15 mm, Stellmotor stufenlos 24 V (20 Nm) montiert
2 x Kondensatwanne, Wanne mit Kondensatablauf, Wanne aus Edelstahl 2206 KGT
4 x Kondensatablauf: DN32, 1 1/4 Zoll
Revisionstüre in der erforderlichen Anzahl
Erhitzerteil
Wärmetauscher-Typ  2 Cu/Al LT
Anschluss (Ein-/Ausgang)  1 1/2 Zoll - 1 1/2 Zoll
Lufteintritts-Temperatur  7,3°C
Luftaustritts-Temperatur  20°C
Leistung (gesamt)  49,42kW
Mediumeintritt  45°C
Mediumaustritt  30°C
Medium Menge  2,86m³/h
Frostschutz-Anteil  0%
Druckverlust luftseitig  16Pa
Druckverlust Medium  1,31kPa
Luftgeschwindigkeit  1,66m/s
Wasserinhalt  13,66l
Luftdichte  1,2kg/m³
Aufkleber für Funktionseinheit,
Frostschutzrahmen
Einschub Frostschutzrahmen
Leerteil 610
mit Revisionstüre
Ventilator, Laufrad - EC Motor
Luftmenge  11.600m³/h
Pressung extern  300Pa
Pressung Ventilatorteil  7Pa
Pressung intern  568Pa
Berührungsschutz  37Pa
Pressung dynamisch  74Pa
Pressung gesamt  986Pa
Ventilatortyp  VMF560-6,5/400EC-2370
Ventilator-Drehzahl  1998 1/min
max. Ventilator-Drehzahl  2370 1/min
Wirkungsgrad Gesamt  77,7 %
Motor-Stromaufnahme  6,59 A
Max. Motor-Strom  10,00 A
Max. Motor-Leistung  6,5 kW
Motor-Spannung  3*400 V
Steuerspannung  8,09 V
K-Wert  381
aufg. elektrische Wirkleistung PM  4,09 kW
aufg. el. Wirkleistung bei P_SFP Bedingungen 3,68 kW
P_SFP (Spezific Fan Power)  1,14 kW/(m³/s)
  0,318 W/(m³/h)
SFP Klasse (EN 16798-3)  SFP2
P-Klasse (EN 13053)  P1
Luftdichte  1,2  kg/m³
Hz  |  63  125  250  500 1000 2000 4000 8000
-----------------------------------------------------
Lw(A) saugs |  45  60  63  70  72  73  75  67
Lw(A) drucks|  49  63  64  76  80  78  77  69
Aufkleber für Funktionseinheit
Volumenstrommessleitung auf außenliegende Messstutzen geführt
Vogelschutzgitter 780x780
Aufbau-Klemmkasten mit Rep. Schalter mont. u. verd., AR 6/7,5
Revisionstüre, Revisionstüre druckseitig
Filter ISO ePM1 50%
EN ISO 16890  ISO ePM1 50%
Anfangswiderstand  96 Pa
Auslegewiderstand  146 Pa
Enddruckdifferenz  196 Pa
Energieklasse (RS-4/C/001-2015)C
Filterfläche  32,34m²
Aufkleber für Funktionseinheit
Filtertasche F7 (Energieoptimiert)
Ersatzfiltertaschen
Einschubrahmen mit Spannhebel, Edelstahl, Filter ausziehbar
Dämmrahmen, Q
Potentialausgleich montiert
Revisionstüre
Schauöffnung mit LED-Beleuchtung
Abluft
Filter ISO ePM10 50%
EN ISO 16890  ISO ePM10 50%
Anfangswiderstand  64 Pa
Auslegewiderstand  114 Pa
Enddruckdifferenz  164 Pa
Energieklasse (RS-4/C/001-2015)C
Filterfläche  32,34 m²
Aufkleber für Funktionseinheit
Filtertasche M5 (Energieoptimiert)
Ersatzfiltertaschen
Einschubrahmen mit Spannhebel, Edelstahl, Filter ausziehbar
Dämmrahmen, Q
Potentialausgleich montiert
Revisionstüre
Schauöffnung mit LED-Beleuchtung
Leerteil 305
Ventilator, Laufrad - EC Motor
Luftmenge  11.600 m³/h
Pressung extern  350 Pa
Pressung Ventilatorteil  7 Pa
Pressung intern  462 Pa
Berrührungsschutz  37 Pa
Pressung dynamisch  74 Pa
Pressung gesamt  930 Pa
Ventilatortyp  VMC560-6,50/400EC-2370
Ventilator-Drehzahl  1958 1/min
max. Ventilator-Drehzahl  2370 1/min
Wirkungsgrad Gesamt  78,0 %
Motor-Stromaufnahme  6,24 A
Max. Motor-Strom  10,0 A
Max. Motor-Leistung  6,5 kW
Motor-Spannung  3*400 V
Steuerspannung  7,93 V
K-Wert  381
aufg. elektrische Wirkleistung PM  3,84 kW
aufg. el. Wirkleistung bei P_SFP Bedingungen  3,66 kW
P_SFP (Spezific Fan Power)  1,14 kW/(m³/s)
  0,316 W/(m³/h)
SFP Klasse (EN 16798-3)  SFP3
P-Klasse (EN 13053)  P1
Luftdichte  1,2  kg/m³
Hz  |  63  125  250  500 1000 2000 4000 8000
-----------------------------------------------------
Lw(A) saugs |  45  59  63  70  72  73  67  79
Lw(A) drucks|  49  62  64  76  80  78  69  84
Aufkleber für Funktionseinheit
Volumenstrommessleitung auf außenliegende Messstutzen geführt
Vogelschutzgitter 780x780
Aufbau-Klemmkasten mit Rep. Schalter mont. u. verd., AR 6/7,5
Revisionstüre, Revisionstüre druckseitig
Umlaufbefeuchter mit Wanne
Allgemein, Größe und Gewicht
Breite 1800 mm
Höhe 1200 mm
Tiefe 730 mm 1200
Gewicht, trocken 103 kg
Gewicht, feucht 227 kg
Pumpe 400 V, 50 Hz 75 W, 0,22 A
Befeuchter-Daten
Luftmenge 3,22 m3/s
Anström-Geschwindigkeit 2,0 m/s
Druckverlust Befeuchter 45 Pa
ohne Tropfenabscheider
Befeuchterleistung, nominell 95 %
Befeuchterleistung, effektiv 94,4 %
Abkühlung, max. 7,2 °C
Luft Eintritt:
Temperatur: 28 °C
Relative Feuchte: 50 % r.F.
Absolute Feuchte: 11,8 g/kg
Feuchtkugeltemperatur: 20,4 °C
Luft Austritt:
Temperatur: 20,8 °C
Relative Feuchte: 96,3 % r.F.
Absolute Feuchte: 14,9 g/kg
Feuchtkugeltemperatur: 20,4 °C
Wasser-Daten:
Verdunstung: 42 l/h
Abschlämmmenge: 18 l/h
Wasserbedarf Umlauf-System: 61 l/h
pH: 7,1
HCO3: 150 mg/l
Ca: 93,4 mg/l
Faktor Abschlämmmenge: 43 %
Aufkleber für Funktionseinheit
Komplette interne Verrohrung (werkseitig montiert und nach außen geführt)
Komplette elektrische interne elektrische Verdrahtung (werkseitig montiert und nach außen geführt)
Revisionstüre
Hocheffiziente Plattenwärmetauscher stehend (Unter- und Oberteil)
Technische Daten siehe Zuluft.
Leerteil 610
mit Revisionstüre
Schalldämpfer
Auslegewiderstand  19 Pa
Einfügungsdämpfung
Hz |  63  125  250  500  1000  2000  4000  8000
-----------------------------------------------------
dB |  5  10  22  24  28  21  15  15
Kühlerteil
Wärmetauscher-Typ  8 Cu/Al KT
Anschluss (Ein-/Ausgang)  2 1/2 Zoll - 2 1/2 Zoll
Lufteintritts-Temperatur  14,7 °C
Relative Feuchte  50,0 %
Luftaustritts-Temperatur  5,0 °C
Relative Feuchte  95,9 %
Leistung (gesamt)  37,67 kW
Mediumeintritt  0,0 °C
Mediumaustritt  3,0 °C
Medium Menge  13,65m ³/h
Frostschutz-Anteil  50 %
Druckverlust luftseitig  54 Pa
Druckverlust Medium  9,66k Pa
Luftgeschwindigkeit  1,66 m/s
Wasserinhalt  81,97 l
Luftdichte  1,2 kg/m³
Klappe Luftdichtheitsklasse 2 nach DIN EN 1751, Q außenliegend, 917 x 1527 / 15 Nm Antriebsmoment / Antriebsachse 15 x 15 mm
Stellmotor mit Federrücklauf Auf/Zu 24 V (20 Nm) montiert
Druckverlust  1 Pa
Aufkleber für Funktionseinheit,
2x Einschubrahmen Edelstahl V2A
Wanne Edelstahl
Kondensatablauf DN32, 1 1/4“
Einschub Frostschutzrahmen
Maximale Geräteabmessung (ist unbedingt einzuhalten):
Gerätelänge oben:  7.323 mm
Gerätelänge unten:  6.814 mm
Gerätebreite:  1.932 (2.237) mm
Gerätehöhe (ohne Sockel):  2.644 mm
Sockel-, bzw. Rahmenhöhe:  180 mm
Gesamthöhe:  2.824 mm
Zusammenfassung Zubehör
14  Aufkleber für Funktionseinheit
4  Potentialausgleich montiert
12 Revisionstüre
4  Schauöffnung mit Verdunkelungsmöglichkeit und Innenbeleuchtung mit außenliegendem Schalter
1  Spaltabdichtung Boden
1  Stellmotor stufenlos 24 V (20 Nm) montiert
2  Stellmotor Federrücklauf Typ SM 24 A Auf/Zu 24 V (20 Nm) montiert
2  Vogelschutzgitter 780x780
2  Volumenstrommessleitung auf außenliegende Messstutzen geführt
Weiteres Zubehör
4 Potentialausgleich montiert
1 Frostschutzthermostat, montiert
3 Differenzdruckschalter A2G-40  40 - 600 Pa, montiert, für Filterüberwachung
1 Differenzdruckschalter A2G-40  40 - 600 Pa, montiert, für Reifeschutzreglung
3 Zeigermanometer, 0 - 500 montiert in Paneel
6 Kugelsiphon (Unterdruckseitig)
1 Satz Befestigungs-, Dicht- und Verbindungsmaterial
ErP-Verordnung Nr.:1253/2014(Lüftungsgeräte) NWLA
Das Gerät muss die Anforderungen der-Verordnung (EU) Nr.:1253/2014 ; Lüftungsgeräte Stufe 2 (2018); (ErP Anforderungen 2018) erfüllen.
Die Anlieferung des Gerätes erfolgt in 7 Einzelteilen zuzüglich des Plattenpaketes, welche Vorort, nach erfolgter Einbringung zusammengebaut werden müssen. Der Aufwand hierfür ist im EP zu erfassen.
liefern und montieren:Angebotsfabrikat/Typ:
Hersteller:___________________________
Typ: ____________________________
liefern und montieren:
Menge: 1,000 St

**01.02 Montageunterstützung für Einbringung**
Montageunterstützung für Einbringung
Werkstechniker des Herstellers des Lüftungsgerätes für die Dauer von zwei Arbeitstagen zur Montageanleitung als Unterstützung für den Anlagenbauer vor Ort für die Zerlegung und den Zusammenbau der Transport- und Montageeinheiten des vorgenannten RLT-Gerätes einschließlich einer Anfahrt.
Pauschal:
Menge: 1,000 St.

**01.03 Inbetriebsetzung Werkskundendienst**
Inbetriebsetzung
des Lüftungsgerätes zusammen mit Techniker des Herstellerwerkes. Überprüfung der Drehrichtung der Antriebe, Messen der Stromaufnahme der Motoren und Einstellen der für den Schutz geeigneten Werte.
Voraussetzung
Betriebsfertig erstellte Anlage.
Bereitstellung aller erforderlichen Medien.
pauschal:
Menge: 1,000 St.

**01.04 Inbetriebnahme Werkskundendienst**
Inbetriebnahme
und Einregulierung der vorgenannten Anlage einschließlich der Unterstützung durch Techniker des Herstellerwerkes, gemeinsam mit dem Gewerk MSR.
Inbetriebnahmeleistung besteht aus:
- Einstellen der für den Schutz der Anlage geeigneten Werte
- Einmessen der Luftmengen (wird gesondert vergütet)
- Einstellen und anpassen an die Betriebsbedingungen
- Messen der Stromaufnahme der Motore
- Funktionskontrolle aller Regel- und Überwachungsprogramme
- Erstellung der Messprotokolle
- Einweisung des Bedienungspersonals im Zuge des Inbetriebnahme Termins
Voraussetzungen:
- Betriebsfertig erstellte Anlage
- Betriebsbedingungen der zu klimatisierenden Räume (bei Schwimmhallen Luft / Wasser auf Betriebstemperatur)
- Bereitstellung aller erforderlichen Medien
- Kanalsystem komplett fertig gestellt (Volumenstromregler oder Klappensysteme falls vorhanden geöffnet)
- Anwesenheit des Auftraggebers und ggf. des Bedieners fachgerecht ausführen und dokumentieren
pauschal:
Menge: 1,000 St.

**01.05 Reservefilter**
Reservefilter,
zu vor beschriebenen Lüftungsgerät, bestehend aus:
1 Satz Reservefilter
Außenluft: ISO ePM10 50% (M5), Taschenfilter
Abluft: ISO ePM10 50% (M5), Taschenfilter
Zuluft: ISO ePM1 50% (F7), Taschenfilter
Pauschal:
Menge: 1,000 St.

**01.06 Zu- und Abluftgerät WC-Anlagen**
Zu- und Abluftgerät
in kombinierter, hochwertiger Ausführung mit Wärmerückgewinnung zur Luftkonditionierung. Komplette Ausführung konform zu Richtlinie RLT 01, Eurovent und õ 15 Absatz 1 Satz 1 EnEV, VDI 6022, sowie CE Zertifizierung. Geräteklassifikation Klasse A1 nach DIN 4102 "nicht brennbar". Einhaltung der Richtlinien 2014/30/EU (EMV-Richtlinie), nachgewiesen durch unabhängig ausgestelltes Prüfzertifikat, und 2009/1a25/EG (ErP-Richtlinie), sowie Einhaltung der elektrischen Sicherheit nach EN 60204 und Einhaltung von Funkschutz und Störfestigkeit nach EN 61000-6-2 bzw. EN 61000-6-3.
Luft-Volumenstrom: 1.150 m³/h
GEHÄUSE
Selbsttragende Bauweise ohne wärmeübertragenden Rahmen an Boden bzw. Decke mit verschraubten, thermisch entkoppelten Paneelen, demontierbar ohne Spezialwerkzeug. Besonders kurze Bauweise durch optimierte Anordnung der Komponenten.  Glatte Innenoberflächen und leichte Zugänglichkeit sämtlicher Komponenten gem. VDI 6022 für besonders gründliche und leichte Reinigung. Bei Auswahl von Anbauteilen vorbereitete KUBENVERBINDER zur präzisen, sicheren und besonders schnellen Verbindung durch konisch zulaufende Doppelspitzen.
Gehäuseklassifikation nach DIN EN 1886:
Wärmedurchgangskoeffizient T2
Wärmebrückenfaktor TB2
Gehäuse-Leckage-Klasse L1 (- 400 Pa), L1 (+ 700 Pa)
Mechanische Stabilität D1
Filter-Bypass-Leckage F9 (=<2 %)
Einfügungsdämpfungsmaß des Gehäuses
Hz 125 250 500 1000 2000 4000 8000
dB 18,0 23.0 31.0 31.0 34.0 43.0 47.0
Schalldämmmaß Rw (nach DIN ISO 717 Teil 1) 40 dB
PANEELE UND REVISIONSTÜREN
Wärmebrückenfreie Paneele mit multifunktionaler roter Dichtleiste und Revisionstüren aus verzinktem Stahlblech, zum besonderen Schutz vor Korrosion pulverbeschichtet. Doppelwandiger Aufbau in Sandwichbauweise mit innenliegender, nicht brennbarer Mineralwolle (Stärke 50 mm, Dichte 27 kg/mü, Wärmeleitfähigkeit 0,03 W/mK, Baustoffklasse A1 nach DIN 4102) für optimale Schall- und Wärmedämmung. Thermisch entkoppelt nach EN 10346 und EN 10143. Spezielle Paneelabdichtung aus 2K-Kunststoff für höchste Gehäusedichtigkeit. Revisionstüren mit innenliegender, druckadaptiver Dichtung zur Anpassung
an die Druckverhältnisse im Gerät. Revisionstüren über die gesamte Bedienhöhe des Gerätes für optimalen Zugang nach VDI 6022 und gem. Maschinenrichtlinie 2006/42/EG nur mit Spezialschlüssel zu öffnen. Ausgestattet mit stabilen, einstellfreien
Türscharnieren.
BESCHICHTUNG
Dauerhaft UV-beständige Pulverbeschichtung für höchsten Korrosionsschutz. Geeignet z. B. für industrielle Bereiche oder Küstenbereiche mit mäßiger Salzbelastung. 4-Zonen-Vorbehandlung des verzinkten Stahlblechs (Entfettung/ Eisenphosphatierung mit Gardobond A 4932, Spülen mit VE-Wasser, Passivierung mit Oxsilan MM 0705) für besondere Langlebigkeit. Vorbehandlung und Erfüllung der Korrossionsbeanspruchungskategorie C4 nach EN ISO 12944-6, Pkt. 6.4 durch Salzsprühnebeltest in Anlehnung an DIN EN ISO 12944 durch unabhängiges Gutachterlabor bestätigt. Pulverbeschichtung in Verkehrsweiß RAL 9016 und Weißaluminium RAL 9006.
VENTILATOREINHEIT
Einseitig saugender Radialventilator mit rückwärtsgekrümmtem Hochleistungslaufrad mit Umlaufdiffusor, aufgebaut auf einen
EC-Außenläufermotor mit integrierter Steuerungselektronik. Direkte Befestigung an Frontwand inklusive Körperschallentkopplungselement zur vollständigen Bodenfreiheit ohne zusätzliche Bodenschiene und dadurch optimale Reinigbarkeit der Bodenoberfläche nach VDI 6022. Laufrad aus hochfesten Verbundmaterialien mit strömungsoptimierter Einströmdüse aus verzinktem Stahlblech mit Druckmessstutzen. Laufrad statisch und dynamisch gewuchtet gemäß DIN ISO 21940-11. Wirkungsklasse des Motors übertrifft die Klasse IE4. Magnete ohne Verwendung von Seltenen Erden, wartungsfreie
Kugellager mit Langzeitschmierung. Ventilator erfüllt die erforderlichen EMV-Richtlinien und Anforderungen bezüglich Netzrückwirkungen.
WÄRMERÜCKGEWINNUNG
Hocheffizienter Gegenstrom-Plattenwärmetauscher aus seewasserbeständigem Aluminium mit Rückwärmzahlen bis über 90 %, besser als H1 gemäß EN 13053 möglich, zur Nutzung der in den Luftströmen enthaltenen sensiblen und latenten Wärmeenergie. Getrennte Luftführung des Außen- und Abluftstroms entlang dünner, parallel angeordneter Aluminiumplatten im Gegenstromprinzip. Integrierter Bypass mit Iceprotect-Technologie mit angebautem und verdrahtetem, stetig ansteuerbarem
Stellmotor für höchste Energieeffizienz und Gefrierschutz des Plattenwärmetauschers im Frostschutzfall und zur  energiesparenden Nachtlüftung bei hohen Außentemperaturen. Bypassklappe luftdicht ausgeführt in Dichtigkeitsklasse 2 gemäß DIN EN 1751, mit profilierten, gegenläufigen Lamellen. Sämtliche Zahnräder außerhalb des Luftstroms, geeignet für erhöhte Hygieneanforderungen nach VDI 6022. Spezielle Federstahlanpressvorrichtung sorgt für geringste Drehmomente. Klappenstellung durch Kerbung außen an der Klappe sichtbar, keine Hebel zur Kraftübertragung notwendig. Hygienisch einwandfreier Kondensatablauf im Gerät durch 3D-Doppelwanne unter beiden Seiten der Wärmerückgewinnung mit allseitigem Gefälle aus rostfreiem Stahl (Werkstoff Nr. 1.4301 / X5CrNi18-10 n. DIN EN 10020). Wärmegedämmte Ausführung zur Vermeidung von Kondensat und Wärmeverlusten. Ablaufstutzen 1 ¬" an der tiefsten Stelle, optimal in die Wannenkonstruktion eingebunden, für bestes Kondensatablaufverhalten. Hygienisch abgedichtete Trennstelle zwischen Wannenoberkante und Gerät.
Höchste Langlebigkeit durch schweißnahtfreie Herstellung der kompletten Wanne. Optional mit Boost-Klappe zur energieoptimierten und gleichzeitig schnellen Erwärmung auf die eingestellte Raum-Solltemperatur.
FILTER UND FILTERBEFESTIGUNG
Filtereinschub für Kompaktfilter an der Zu- und Abluftseite im Gerät. Selbstdichtendes und verschleißfreies U-Profil mit hygienischer, glatter Oberfläche nach VDI 6022. Trennstelle bei mehreren Filtern pro Filterstufe (ab Baugröße CKL 2400 evo)
besonders dicht durch wartungsfreie Z-Profil-Trennstellenabdichtung, dadurch kein Aufkleben von Dichtbändern bei Filterwechsel nötig. Mit Zweiter Filterstufe an Zuluftseite für besondere Hygieneanforderungen und längere Filterstandzeiten. Optional zusätzliche Ausführung eines Taschenfiltermoduls mit Schnellspannvorrichtung für besonders einfachen Filterwechsel ohne hohen Kraftaufwand für Zuluft und Abluft bzw. mit Edelstahl 3-D-Ablaufwanne und optionalem Erhitzer für Außenluft.
Kompaktfilter im Gerät, bestehend aus gefaltetem, abriebfestem Filtermaterial mit antibaktierellen Eigenschaften nach DIN EN ISO 846 A/C. Rahmen aus recyclebarem, voll veraschbarem Kunststoff, Brandverhalten nach DIN 53438 Klasse F1. Feuchtigkeitsbeständig bis 100 % relative Feuchte, temperaturbeständig von -30 øC bis + 60øC. Taschenfilter mit umlaufender Dichtung, langlebig und mikrobiell inert, senkrecht stehende Filtertaschen aus gesundheitsverträglichem, biolöslichem Filtermedium auf reinluftseitiger Gazeversteifung als "backed media" aufkaschiert. Leckfreies Filtermedium, fest mit den in einem Stirnrahmen verklebten und eingefassten Einzeltaschenrahmen verbunden. Einzelrahmen und Stirnrahmen sind verwindungssteif aus verzinktem Stahl gefertigt. Filtertaschen durch versiegelte Nähte stabilisiert, Außennähte zusätzlich mit Schmelzkleber versiegelt. Antistatische Taschenfilter mit konstantem Wirkungsgrad über die gesamte Standzeit hinweg entsprechend den Anforderungen der VDI-Richtlinie 6022. Güteklasse laut technischen Daten.
JALOUSIEKLAPPE
Jalousieklappe einschließlich Stellmotor bei horizontaler und wetterfester Geräteausführung vollständig im Gerät integriert, ohne Auswirkung auf die Gerätedimensionen. Bei vertikaler Geräteausführung Klappe an vertikalen Anschlüssen am Gerät montiert. Klappe mit Zahnradgetriebe komplett montiert und Aktor vollständig auf Regelung verdrahtet. Mit gegenläufig gekoppelten, kunststoffgelagerten Profillamellen mit Dichtlippe in Dichtigkeitsklasse 2 gemäß DIN EN 1751, max. Leckage 40 l/m²/s. Spezielle
Federstahlanpressvorrichtung für geringste Drehmomente. Klappenstellung durch Kerbung außen sichtbar, keine Hebel zur Kraftübertragung notwendig. Klappenantrieb außerhalb des Luftstroms, dadurch für erhöhte Hygieneanforderungen nach VDI 6022 geeignet.
KANALANSCHLUSS
Dämmrahmen:  körperschallisolierende Verbindung, keine metallene Verbindung zwischen Gerät und Luftkanal, mit elastischer Dichtung aus synthetischem Kunststoff, glatt behautet, ohne offene Poren. Dichtung desinfektionsmittel- und  alterungsbeständig, mit Segeltuchstutzen
INNENGERÄT
Innengerät serienmäßig mit montierten Stellfüßen (Höhe 170 mm). Füße zum Ausgleich von Bodenunebenheiten höhenverstellbar (30 mm).
ELEKTRISCHE VERDRAHTUNG
Gesamte Verlegung des industriell gefertigten Kabelbaums, bestehend aus cadmium- und silikonfreien Leitungen, nach höchstem Verkabelungsstandard gem. DIN VDE 0100-520:2013-06 und DIN VDE 0298-4:2013-06 innerhalb des Paneels der Geräterückseite mit Herausführung an die Feldgeräte und dadurch weitgehend außerhalb des Luftstroms. Durch die besonders
übersichtliche Leitungsverlegung ungehinderter Zugang zu den Komponenten bei Wartung und beste Reinigungsmöglichkeit der Oberflächen. Diverse nachträgliche Funktionserweiterungen wie z. B. Elektrovor- und -nachheizregister, Druck- oder Volumenstromregelung und Sensoren zur stetigen Filterüberwachung in steckbarer Ausführung möglich. Eindeutige Feldgerätebezeichnung auf jedem Bauteil und im Anschlussplan zur verwechslungsfreien Zuordnung. Bauseitige Feldgeräte können über montagefreundliche Push-In-Klemmen angeschlossen werden.
STEUERUNG UND REGELUNG
Vollintegrierte, komplett verdrahtete Regelungseinheit inkl. Hauptschalter und Sicherungselementen für sämtliche, auf das Lüftungsgerät abgestimmte, Steuerungs- und Regelungsfunktionen. Einheit vor Umwelteinflüssen geschützt in Gehäuse (IP
54) integriert. Leichte Erweiterbarkeit durch Zusatzmodule. Gewährleistung der elektrischen Sicherheit gem. EN 60204-1:2006 / A1:2009 und EMV Richtlinie 2014/30/EU. Schutzleiter und Hochspannungsprüfung, sowie komplette Funktionsprüfung
ab Werk.
Regelung voreingestellt und funktionsgeprüft mit kundenindividueller Konfiguration ab Werk zur besonders anwenderfreundlichen Inbetriebnahme Drei Bedienebenen (Fachmann- und Herstellerebene passwortgeschützt)
Wählbare Sprachpakete für 20 Sprachen, Störmeldespeicher der letzten 10 Alarme inkl. Zeitstempel
Standardumfang der Temperaturfühler: AUL (ODA), ZUL (SUP), ETA (ABL) und Vereisungsfühler integriert Bedienmodul
Hochwertiges Bedienelement in robustem, schwarzem Rahmen mit 4,3" 65k Farb-Touchdisplay, intuitiver Menüführung und 8 farbigem LED-Leiste zur Visualisierung von Statusmeldungen. Durch resistive Touch-Technologie auch mit Handschuhen bedienbar.
In Verbindung mit Differenzdrucksensoren Filterüberwachung mit vorausschauender Wechselanzeige für optimalen Betrieb. Verbindung zur Regelung durch RJ-12-Anschluss bzw. Schraubklemmen bei Wandmontage.
Buskommunikation über pLAN. Keine bauseitige Stromversorgung notwendig. Vorgängermodell BMK durch BMK Touch ersetzbar.
Software-Update per USB-Schnittstelle möglich.
Bei Außengeräten oder als zweites Modul bei Innengeräten Touchmodul zur Wandmontage inkl. Aufputzrahmen oder Unterputzrahmen zur besonders platzsparenden und optisch ansprechenden Wandmontage mit nur 1 cm Aufbautiefe.
Spannungsversorgung 24 V (+/-10 %)
Arbeitstemperatur: -20...60 øC
20 Sprachen unterstützt;
IP Schutzart: Front IP 54
Wand IP 30
Alternativ Bedienmodul BMK mit 6 beleuchteten Funktionstasten und beleuchtetem, semi-grafischem LCD-Display, Auflösung 132x64 Pixel oder 10,4" projizierend kapazitives Touchdisplay mit erweitertem Funktionsumfang wie die Bedienung mehrerer Anlagen.
Ein- und Ausgänge
1 Digitaleingang (potentialfrei) zur Frostschutzüberwachung für wassergeführtes Heizregister
1 Digitaleingang (potentialfrei) für thermisches Schutzorgan pro Elektroheizregister
2 Digitaleingänge (potentialfrei) zur Störungsüberwachung der Ventilatoren
2 Digitaleingänge (potentialfrei) zur externen Freigabe (ein/aus) bzw. Stufenanforderung
1 Digitaleingang (potentialfrei) für Störmeldung des Clima-Split-Systems, bauseitige Wärmepumpe (Kühlen oder Heizen/Kühlen)
1 Digitaleingang (potentialfrei) zur Überwachung der Abtaufunktion des Clima-Split-Systems
1 Digitaleingang (potentialfrei) zur Auswertung von Rauchmeldern
4 Digitaleingänge (potentialfrei) zur Auswertung von Brandschutzklappen
4 analoge Temperatureingänge (NTC5k) für Zu-, Außen-, Abluft- sowie Vereisungsfühler der WRG
1 analoger Temperatureingang (NTC5k) für optionalen Raumfühler
1 analoger Eingang (0-10 V) für Luftqualitätssensor
2 analoge Eingänge (0-10 V) für Druck- bzw. Volumenstromregelung
1 analoger Eingang (NTC5k) zur Überwachung der Lufteintrittstemperatur bei Clima-Split-System
4 Universaleingänge (wählbar analog 0-10 V bei Differenzdrucksensoren oder digital bei Differenzdruckschaltern) zur zweistufigen Filterüberwachung nach DIN EN 16798-3, zum Anschluss von Differenzdruckschalter und optional
Differenzdrucksensor zur Effizienzsteigerung der Anlage im Betrieb
1 Digitalausgang (230 V) zur Pumpenansteuerung für wassergeführtes Heizregister
1 Digitalausgang (potentialfrei) für Anforderung Wärmeerzeuger bei wassergeführtem Heizregister
1 Digitalausgang (230 V) zur Pumpenansteuerung für Kühlregister
1 Digitalausgang (potentialfrei) für Anforderung Kälteerzeuger für wassergeführtes Kühlregister
1 Digitalausgang (potentialfrei) für Sammelstörmeldungen
1 Digitalausgang (potentialfrei) für Betriebsmeldungen
1 Digitalausgang (230 V) zur Klappensteuerung (AUL/FOL)
1 Digitalausgang (230 V) zur Ansteuerung des Filtervortrockners
1 Digitalausgang (230 V) zur Freigabe des stufenlosen Elektronachheizregisters
2 Digitalausgänge (potentialfrei) zur Freigabe und Betriebswahl des Clima-Split-Systems
2 Digitalausgänge (potentialfrei) bei bauseitiger Wärmepumpe (Freigabe Heizen und Freigabe Kühlen)
1 Digitalausgang (potentialfrei) zur Freigabe bauseitiger Direktverdampfer
1 analoger Ausgang (0-10 V) zur Ansteuerung der Wärmerückgewinnung
1 analoger Ausgang (0-10 V) zur Ansteuerung des Heizventils bei wassergeführtem Heizregister
1 analoger Ausgang (0-10 V) zur Ansteuerung des Kühlventils bei wassergeführtem Kühlregister
1 analoger Ausgang (0-10 V) zur Steuerung des optionalen Boost-Klappensystems (AUL/FOL/UML-Klappen
1 analoger Ausgang (0-10 V) zur Leistungsanforderung des Clima-Split-Systems, bauseitiger Wärmepumpe (Heizen/Kühlen) oder bauseitigem Direktverdampfer (Kühlen)
Schnittstellen
Optionale Schnittstellenkarten zur Einbindung in ein bestehendes Netzwerk
Modbus: (RTU)-Netzwerk, 8 Datenbits, Stoppbits einstellbar (1/2), Parität einstellbar (None/ Even/ Odd) Baudrate: 1200bit/s, 2400bit/s, 4800bit/s, 9600bit/s, 19200bit/s
BACnet: Device Profile: BACnet Advanced Application Controller (B-AAC) Data-Sharing BIBB's: DS-RP-B; DS-RPM-B; DS-WP-B;
DS-WPM-B; DS-COV-B;DS-COVP-B Data Link Layer: BACnet IP, BTL zertifiziert Baudrate: 1200bit/s, 2400bit/s, 4800bit/s, 9600bit/s, 19200bit/s, 38400bit/s
KNX: kompatibel mit ETS5 European standard: CENELEC EN 50090, CEN EN 13321-1 und 13321-2. International standard: ISO/IEC 14543-3 Chinese standard: GB/Z 20965 LON Works FTT10 Standard
Ethernet: mit integriertem Webserver zur einfachen Fernüberwachung über herkömmliche Browser Fernzugriff über optionales, externes LAN-/WLAN-Schnittstellenmodul LINK Pro. Überwachung und Bedienung über lokales Netzwerk oder Internet im kostenlosen Smartset Onlineportal oder Smartset App für iOS und Android.
Regelungsfunktionen
Standardmäßig drehzahlgeregelte Ventilatoransteuerung über 0-100 %
Optional Druckregelung mit Drucksensoren für einen konstanten Vordruck im nachgelagerten Luftkanalsystem
Optional Volumenstromregelung mit Drucksensoren für einen konstanten Volumenstrom unabhängig von den Druckverhältnissen im Luftverteilsystem
Optional Luftqualitätsregelung über VOC- oder CO2-Sensor in der Abluft.
Automatische, bedarfsgerechte Anpassung des Außenluftanteils bzw. Aktivierung bei abgeschalteter Anlage.
Optionaler Hygrostat zur Kanal- oder Raummontage zur Anpassung der Ventilatordrehzahl in Abhängigkeit von der Luftfeuchte, auf einen eingestellten Wert.
Temperaturregelung Zulufttemperaturregelung über festen Sollwert. Alternativ als Raum- bzw. Abluft-Kaskadenregelung, bei
der die Zulufttemperatur in Abh. von der Abweichung von Raum- bzw. Abluftsollwert zu Istwert ermittelt wird.
Nachträgliche Änderung der Temperaturregelung in der Fachebene möglich, beispielsweise von
Raumtemperaturregelung auf ZUL-Temperaturregelung Weitere Funktionen Parametersätze laden/speichern zum Laden des
Auslieferungszustandes oder Kundeneinstellungen, z. B. nach Inbetriebnahme
Außentemperaturabhängiger Absenkbetrieb für einwandfreien Betrieb in Verbindung mit Räumen mit hoher Luftfeuchtigkeit
Stützbetrieb für Temperaturerhalt außerhalb der eingestellten Schaltzeiten
Nachtlüftung für nächtliche Vorkühlung in Abh. Von Außen- und Raumtemperatur
Stoßlüftung für einen zeitlich einstellbaren erhöhten Frischluftanteil durch Drehzahlerhöhung der Ventilatoren
Winteranlauf und Vorwärmprogramm für höchsten Zuluftkomfort nach Geräteaktivierung bei niedrigen Außentemperaturen
Automatische Zuschaltung des Vorheizregisters in Abh. von der Außentemperatur Stillstandschutz für Pumpen und Ventile
Filterüberwachung von bis zu 4 Filtern über Druckschalter
Betriebsstundenerfassung einzelner Komponenten zur Wartungsmeldung
Schnellaufheizung zur energieoptimierten und gleichzeitig schnellen Erwärmung auf eingestellte Raum-Solltemperatur mit optionaler Boost-Klappe
Nachkonfiguration von Zubehör und Feldgeräten bei nachträglicher Geräteerweiterung Geräteausführung und Lieferumfang siehe Technische Spezifikation.
ERWEITERUNGSMODUL ERHITZER
mit ausziehbarem PWW Lufterhitzer Cu/Al, Lamellenabstand nach VDI 3803. Rohre aus Cu mit aufgepressten, optimierten und profilierten Hochleistungslamellen, Sammler aus Stahl außen korrosionsgeschützt, eingebaut in einen verzinkten Stahlblechrahmen für Warmwasser- oder Heißwasserbetrieb. Anschlüsse mit Zollgewinde, mit Gummirosetten zum Gehäuse abgedichtet.
zulässiger Betriebsüberdruck 16 bar, Prüfdruck 30 bar. Frostschutz steckbar ausgeführt.
Zuluftseite
Filter
Auslegewiderstand Klappe Luftdichtheitsklasse 2 nach DIN EN 1751  4 Pa
Auslegewiderstand Grundgerät CKL evo  8 Pa
Auslegewiderstand Bypassklappe  8 Pa
Kompaktfilter Panel F7  48 mm
EN ISO 16890 ISO  ePM1 55%
Anfangswiderstand  72 Pa
Auslegewiderstand  122 Pa
Enddruckdifferenz  172 Pa
Energieklasse (RS-4/C/001-2015)  E
Filterfläche  4,3 m²
PWT
Außenluftvorwärmung (WRG)
Außenluft-Temperatur  -9,8 °C
Relative Feuchte der Außenluft  90 %
Abluft-Temperatur  20,0 °C
Relative Feuchte der Abluft  35,0 %
Daten bezogen auf Außenlufttemperatur
Zuluft-Temperatur  14,9 °C
Relative Feuchte der Zuluft  14 %
Temp.übertragungsgrad trocken (EN 308)  81 %
Rückwärmezahl  83 %
Wärmeleistung  8,3 kW
Kondensatanfall  3,0 kg/h
Fortluft-Temperatur  0,8 °C
Druckverlust Zuluft (Standarddichte Rho 1,2)  171 Pa
Druckverlust Abluft (Standarddichte Rho 1,2)  171 Pa
el. Leistung aufgrund DV  0,18 kW
Leistungsziffer  34,7
Energieeffizienz  79 %
WRG Klasse gem. EN 13053/2020  H1
max. Leckagerate  0,25 %
Delta P Zu/Ab  179/1171 Pa
Wärmebereitstellungsgrad (ermittelt nach der Formel des Passivhausinstitutes)  89 %
im Abtaubetrieb (ca. 3.5 °C FOL)
Zuluft-Temperatur  11,6 °C
Erhitzer
Wärmetauscher-Typ  2 Cu/Al (iH) LT
Anschluss (Ein-/Ausgang)  3/4 Zoll - 3/4 Zoll
Lufteintritts-Temperatur  11,6 °C
Luftaustritts-Temperatur  20 °C
Leistung (gesamt)  3,24 kW
Mediumeintritt  45 °C
Mediumaustritt  30 °C
Medium Menge  0,19 m3/h
Frostschutz-Anteil  0 %
Druckverlust luftseitig  16 Pa
Druckverlust Medium  0,51 kPa
Luftgeschwindigkeit  1,98 m/s
Wasserinhalt  1,16 l
Zuluftventilator
Luftmenge  1150 m3/h
Pressung extern  300 Pa
Pressung Ventilatorteil  2 Pa
Pressung intern  329 Pa
Pressung dynamisch  16 Pa
Pressung gesamt  647 Pa
Ventilatortyp  VME250-0,50/230EC-3080
Ventilator-Drehzahl  2.748 1/min
max. Ventilator-Drehzahl  3.080 1/min
Wirkungsgrad Gesamt  55,7 %
Motor-Stromaufnahme  1,63 A
Max. Motor-Strom  2,3 A
Max. Motor-Leistung  0,5 kW
Motor-Spannung  1 x 230 V
Steuerspannung  7,088 V
K-Wert  76
aufg. elektrische Wirkleistung PM  0,37 kW
aufg. el. Wirkleistung bei P_SFP Bedingungen  0,34 kW
P_SFP (Spezific Fan Power)  1,07 kW/(m³/s)
  0,297 W/(m³/h)
SFP Klasse (EN 16798-3)  SFP3
P-Klasse (EN 13053)  P1
Luftdichte  1,2 kg/m³
Hz | 63 125 250 500 1000 2000 4000 8000
-----------------------------------------------------
Lw(A) saugs | 47 58 65 70 66 62 63 53
Lw(A) drucks| 46 57 73 73 72 71 67 60
Abluftseite
Filter
Auslegewiderstand Klappe Luftdichtheitsklasse 2 nach DIN EN 1751  4 Pa
Auslegewiderstand Grundgerät CKL evo  8 Pa
Kompaktfilter Panel M5  48 mm
EN ISO 16890 ISO  ePM10 60%
Anfangswiderstand  38 Pa
Auslegewiderstand  76 Pa
Enddruckdifferenz  114 Pa
Energieklasse (RS-4/C/001-2015)  E
Filterfläche  3,65 m²
PWT
Technische Daten siehe Zuluft.
Abluftventilator
Luftmenge  1150 m3/h
Pressung extern  350 Pa
Pressung Ventilatorteil  2 Pa
Pressung intern  259 Pa
Pressung dynamisch  16 Pa
Pressung gesamt  627 Pa
Ventilatortyp  VME250-0,50/230EC-3080
Ventilator-Drehzahl  2.710 1/min
max. Ventilator-Drehzahl  3.080 1/min
Wirkungsgrad Gesamt  55,8 %
Motor-Stromaufnahme  1,58 A
Max. Motor-Strom  2,3 A
Max. Motor-Leistung  0,5 kW
Motor-Spannung  1 x 230 V
Steuerspannung  7,78 V
K-Wert  76
aufg. elektrische Wirkleistung PM  0,36 kW
aufg. el. Wirkleistung bei P_SFP Bedingungen  0,34 kW
P_SFP (Spezific Fan Power)  1,05 kW/(m³/s)
  0,2921 W/(m³/h)
SFP Klasse (EN 16798-3)  SFP3
P-Klasse (EN 13053)  P1
Luftdichte  1,2 kg/m³
Hz | 63 125 250 500 1000 2000 4000 8000
-----------------------------------------------------
Lw(A) saugs | 47 58 65 69 66 62 62 53
Lw(A) drucks| 47 57 72 73 72 71 66 60
Zubehör:
2 x Revisionstüre
1x Bypaßklappe Luftdichtheitsklasse 2 nach DIN EN 1751
1x 2. Filterstufe Zuluft
2 x Ersatzfilterkassetten F7
Edelstahlwanne mit Kondensatablauf
2 x Druckaufnehmer Kontakt mit Kabel Stocko
Füße
Klappe Luftdichtheitsklasse 2 nach DIN EN 1751, innenliegend, 307 x 409
Dämmrahmen
Potentialausgleich montiert
Volumenstrommessleitung, Messleitung vormontiert
Siphon Grundgerät, Siphon mit Rückschlagsicherung, lose (Satz = 2 Stück)
Regelungszubehör, Fernbedienung, BMK-F, lose
Regelungszubehör, Schnittstellenmodul, BACnet-Schnittstelle für WRS-K montiert und vorkonfiguriert
Regelungszubehör, Drehzahlregelung, Volumenstromregelung montiert und vorkonfiguriert
Regelungszubehör, mit Brandmeldekontakt
Regelungszubehör, Bedienmodul BMK-Touch
Sonderzubehör:
Außen- und Fortluftklappe mit elektrischem Federrücklaufmotor
Zur Planung zugrunde gelegtes Fabrikat/Typ:
Hersteller: Wolf
Typ.: CKL evo - iH 1400 (Zuluft Links)
Angebotsfabrikat/Typ:
Hersteller: ___________________________
Typ: ____________________________
liefern und montieren:
Menge: 1,000 St

**01.07 Kühlerteil WC-Anlagen**
Kühlerteil
als in modularer Bauweise. Alle Geräte können nach den Richtlinien der VDI 6022 ausgeführt werden. Die RLT Geräte sind serienmäßig hochspannungs- und schutzleitergeprüft und CE-zertifiziert.
Durch die besondere Gehäusekonstruktion als Faradaysches System ist die EMV (elektromagnetische Verträglichkeit) der eingebauten Komponenten garantiert. Geräteklassifikation nach EN 1886 (7/2009) und DIN EN 60204.
Kühlerteil in Modulbauweise aus eigenstabilen, selbsttragenden Funktionseinheiten, bei Bedarf leicht voneinander zu trennen, sowie auch komplett in Einzelteile zerlegbar. Die Komponenten können einer Wiederverwertung (Recycling) zugeführt werden. Verzinkung nach EN 10346 und EN 10143. Für Über- und Unterdruck geeignete dauerelastische Abdichtungen zwischen den Einzelkuben garantieren höchste Gerätedichtheit.
Alle Dichtungen geschlossenporig, siliconfrei, desinfektionsmittel und alterungsbeständig, sowie mikrobiell inert.
Rahmenkonstruktion 50x50x1,5 mm.
Selbsttragende umlaufende Ausführung, Gerät bestehend aus Doppelquadratrohrprofilen mit Spritzgusseckverbindern verschraubt. Gerät auch ohne Grundrahmen eigenstabil. Rahmen profiliert und vollverzinkt nach EN 10346 und EN 10143. Leicht zerlegbares Kubengehäuse durch horizontal oder vertikal demontierbare Spritzgusseckverbinder und abnehmbare Sandwichpaneele.
Der Rahmen ist mit den Gehäuseinnenflächen bündig und vollkommen glatt ohne Schnittkanten und Schweißnähte. Die Geräteinnenflächen sowie die Einbindung der Bauteile sind aerodynamisch optimiert.
Verkleidung zweischalig, von außen als Einheit abschraubbar:
Dicke der Verkleidungsplatten 50 mm, bestehend aus thermisch entkoppelter Innen- und Außenverkleidung aus vollverzinktem Stahlblech nach EN 10346 und EN 10143. Schall- und Wärmedämmung durch hochwertige, nicht brennbare Mineralwollisolierung, Baustoffklasse A1 nach DIN 4102, zwischen Innen- und Außenverkleidung rutsch- und rüttelfest fixiert. Begehbare Bodenpaneele, hygienisch glatt und spaltfrei ausgeführt. Verkleidungsplatten glattflächig und leicht zu reinigen, mit dem Rahmen verschraubt, leicht abnehmbar. Verschlüsse und Scharniere außerhalb des Luftstroms,
Ausziehbarem Luftkühler Cu/Al, Lamellenabstand nach VDI 3803. Rohre aus Cu mit aufgepressten, optimierten und profilierten Hochleistungslamellen, Sammler aus Kupfer, eingebaut in einen verzinkten Stahlblechrahmen geeignet für Pumpen-Kaltwasserbetrieb. Anschlüsse mit Zollgewinde. Wanddurchführung geschlossenporig isoliert, zulässiger Betriebsüberdruck 16 bar, Prüfdruck 30 bar.
Einschubschienen aus Edelstahl, Material Werkstoff Nr. 1.4301 (X5CrNi18-10).
Tropfenabscheider mit Rahmen aus Edelstahl mind. 1.4301 und Profilen aus PP, ausziehbar über abnehmbare Revisionsplatte. Zur Reinigung komplett demontierbar.
Korrosionsbeständige, 3-dimensionale wärmeisolierte Edelstahl-Kondensatwanne, Material Werkstoff Nr. 1.4301 (X5CrNi18-10) gemäß VDI 6022 und 3803 mit allseitigem 3-D Gefälle zum im Geräterahmen integrierten seitlichen Ablaufstutzen 1 ¼" für kontinuierliche vollständige Abführung von Kondensat, mit Eignungsnachweis durch TÜV-Süd.
Dämmrahmen:
Körperschallisolierende Verbindung, keine metallene Verbindung zwischen Gerät und Luftkanal, mit elastischer Dichtung aus synthetischem Kunststoff, glatt behautet, ohne offene Poren. Dichtung desinfektionsmittel- und alterungsbeständig, mit Gegenflansch für Kanalanschluss, B = 70 mm
Gegenrahmen sendzimierverzinkt.
Technische Daten:
Gehäuse-Abmessungen (L x B x H): 610 x 712 x 508mm
Wärmedurchgangsklasse T2 (0,9 W/m²K)
Wärmebrücken-Klasse TB2
Filter-Bypass-Leckage = < 0,2%
Dichtheit des Gehäuses Dichtheitsklasse L1
Mechanische Festigkeit Gehäuseklasse  D1
Einfügungsdämpfungsmaß des Gehäuses
Hz 125  250  500  1000  2000  4000  8000
dB 18,0  23.0  31.0  31.0  34.0  43.0  47.0
Isolierung: Dicke mm 50
Baustoffklasse (nach DIN 4102) A1 (nicht brennbar)
Wärmeleitfähigkeit [W/mK] 0,03
Verkleidung: Wärmedurchgangszahl k [W/m²K] 0,6
 Schalldämmaß Rw [dB] 41 - 43  (mit Prüfnachweis)
 (nach DIN/EN ISO 717 Teil 1)
Luftmenge:  1.150m³/h
Wärmetauscher-Typ  8 Cu/Al LT
Anschluss (Ein-/Ausgang)  10/0 Zoll – 10/0 Zoll
Lufteintritts-Temperatur  14,7 °C
Relative Feuchte  50 %
Luftaustritts-Temperatur  5 °C
Leistung (sensibel)  3,73 kW
Leistung (gesamt)  3,73 kW
Druckverlust (TA)  9 Pa
Druckverlust luftseitig (trocken)  55  Pa
Mediumeintritt  0,0 °C
Mediumaustritt  3,0 °C
Medium Menge  1,35 m³/h
Frostschutz-Anteil  50 %
Druckverlust Medium  4,6 kPa
Luftgeschwindigkeit  2,03 m/s
Wasserinhalt  4,54 l
Luftdichte  1,2 kg/m³
Zubehör:
Edelstahlwanne mit Kondensatablauf
Füße
Dämmrahmen
Siphon Grundgerät, Siphon mit Rückschlagsicherung, lose
1x Aufkleber Funktionseinheit
Zur Planung zugrunde gelegtes Fabrikat/Typ:
Hersteller: Wolf
Angebotsfabrikat/Typ:
Hersteller: ___________________________
Typ: ____________________________
liefern und montieren:
Menge: 1,000 St

**01.08 Inbetriebsetzung Werkskundendienst**
Inbetriebsetzung
des Lüftungsgerätes zusammen mit Techniker des Herstellerwerkes. Überprüfung der Drehrichtung der Antriebe, Messen der Stromaufnahme der Motoren und Einstellen der für den Schutz geeigneten Werte.
Voraussetzung
Betriebsfertig erstellte Anlage.
Bereitstellung aller erforderlichen Medien.
pauschal:
Menge: 1,000 St.

**01.09 Inbetriebnahme Werkskundendienst**
Inbetriebnahme
Inbetriebnahme und Einregulierung des Klimagerätes einschließlich der Unterstützung durch einen Techniker des Herstellerwerkes.
Funktionskontrolle aller Regel- und Überwachungsprogramme, Einstellen und anpassen an die Betriebsbedingungen, Erstellung der Messprotokolle, Einweisung des Bedienungspersonals.
Voraussetzung:
Betriebsfertig erstellte Anlage.
Bereitstellung aller erforderlichen Medien.
Anwesenheit des Auftraggebers und ggf. des Bedieners.
pauschal:
Menge: 1,000 St.

**01.10 Inbetriebnahme der Schnittstelle zur GLT**
Inbetriebnahme der Schnittstelle zur GLT
Inbetriebnahme der vorgenannten Schnittstelle Datenübertragung nach Anschluss der Busleitung und der Versorgungsspannung. Überprüfung der einzelnen Datenpunkte (DP) auf Funktion, in Zusammenarbeit mit dem Lieferanten der GLT und dem Auftraggeber.
Anzahl Datenpunkte: 30
pauschal:
Menge: 1,000 St.

**01.11 Reservefilter**
Reservefilter,
zu vor beschriebenen Lüftungsgerät, bestehend aus:
1 Satz Reservefilter
Außenluft: ISO ePM10 60% (M5), Plattenfilter
Abluft: ISO ePM10 60% (M5), Plattenfilter
Zuluft: ISO ePM1 60% (F7), Plattenfilter
Pauschal:
Menge: 1,000 St.

**01.12 Zu- und Abluftgerät Küchenlüftung**
Zu- Und Abluftgerät mit WRG,
in modularer Bauweise. Geräteausführung nach den Richtlinien der VDI 6022, Gerät hochspannungs- und schutzleitergeprüft und CE-zertifiziert, als Faradaysches System ist die EMV (elektromagnetische Verträglichkeit) der eingebauten Komponenten garantiert. Geräteklassifikation nach EN 1886 (7/2009) und DIN EN 60204
Luft-Volumenstrom: 3.386 m³/h
Wärmedurchgangsklasse T2 (0,9 W/m²K)
Wärmebrücken-Klasse TB3
Filter-Bypass-Leckage = < 0,2%
Dichtheit des Gehäuses Dichtheitsklasse L1
Mechanische Festigkeit Gehäuseklasse  D1
Einfügungsdämpfungsmaß des Gehäuses
Hz 125  250  500  1000  2000  4000  8000
dB 20,0  24,0  29,0  30,0  32,0  38,0  43,0
Technische Daten:
Isolierung: Dicke mm 50,  Baustoffklasse (nach DIN 4102) A1 (nicht brennbar)  Wärmeleitffähigkeit W/mK 0,03
Verkleidung: Wärmedurchgangszahl k W/m²K 0,6  Schalldämmaß Rw dB 41 - 43 (mit Prüfnachweis)  (nach DIN/EN ISO 717 Teil 1)
Gerät in Modulbauweise aus eigenstabilen, selbsttragenden, vollverzinkten Einzelkuben, bei Bedarf leicht voneinander zu trennen, sowie auch komplett in Einzelteile zerlegbar. Die Komponenten können einer Wiederverwertung (Recycling)
zugeführt werden. Vollverzinkung nach EN 10346 und EN 10143. Für Über- und Unterdruck geeignete dauerelastische Abdichtungen zwischen den Einzelkuben garantieren höchste Gerätedichtheit.
Alle Dichtungen geschlossenporig, siliconfrei, desinfektionsmittel- und alterungsbeständig sowie mikrobiell inert. Rahmenkonstruktion 50x50x1,5 mm. Selbsttragende umlaufende Ausführung, Gerät bestehend aus Doppelquadratrohrprofilen mit Spritzgusseckverbindern verschraubt. Gerät auch ohne Grundrahmen eigenstabil. Rahmen profiliert und vollverzinkt nach EN 10346 und EN 10143. Leicht zerlegbares Kubengehäuse durch horizontal oder vertikal demontierbare Spritzgusseckverbinder und abnehmbare Sandwichpaneele. Der Rahmen ist mit den Gehäuseinnenflächen bündig und vollkommen glatt ohne Schnittkanten und Schweißnähte. Die Geräteinnenflächen sowie die Einbindung der Bauteile sind aerodynamisch optimiert. Alle Dichtmaterialien sind geschlossenporig und mikrobiell inert. Verkleidung zweischalig, von außen als Einheit abschraubbar: Dicke der Verkleidungsplatten 50 mm, bestehend aus thermisch entkoppelter Innen- und Außenverkleidung aus vollverzinktem Stahlblech nach EN 10346 und EN 10143. Schall- und Wärmedämmung durch hochwertige, nicht brennbare Mineralwollisolierung, Baustoffklasse A1 nach DIN 4102, zwischen Innen- und Außenverkleidung rutsch- und rüttelfest fixiert. Begehbare Bodenpaneele, hygienisch glatt und spaltfrei ausgeführt. Verkleidungsplatten glattflächig und leicht zu reinigen, mit dem Rahmen verschraubt, leicht abnehmbar. Verschlüsse und Scharniere außerhalb des Luftstroms.
Grundrahmen inkl. Tropfleiste für RLT Geräte montiert an den Transporteinheiten des RLT Gerätes: Grundrahmen ist für die Stabilität des RLT Gerätes nicht notwendig. Grundrahmen für Innenaufstellung aus feuerverzinktem, umlaufendem C-Profil mit hoher Stabilität fertig an den RLT Transporteinheiten montiert. C-Profil nach außen offen, bei statischer Erfordernis mit Quertraversen als Verstärkung.  Grundrahmenhöhe, siehe technische Daten. Die Fertigmontage, die Befestigung auf dem Untergrund inklusiv der umlaufenden Dämpfungselemente erfolgen bauseits.
Zuluft
Kurztaschenfilterteil
Filtereinsatz, Güteklasse siehe technische Daten, mit Schnellspannvorrichtung im Gehäuse montiert. Filterabdichtung erfolgt über umlaufende Dichtung, langlebig und mikrobiell inert. Der energieoptimierte Taschenfilter in kompakter Ausführung mit erhöhter Taschenzahl (Energieoptimierter Kurztaschenfilter), bestehend aus senkrecht stehenden, konischen Filtertaschen aus gesundheitsverträglichem, biolöslichem Medium auf reinluftseitiger Gazeversteifung als "backed media" aufkaschiert. Das Filtermedium ist leckfrei und fest mit den stabilen Einzeltaschenrahmen verbunden, dicht in einem Stirnrahmen verklebt und
eingefasst. Einzelrahmen und Stirnrahmen verwindungssteif aus verzinktem Stahl. Die Stabilität der Filtertaschen wird erreicht durch konisch genähte Taschen und versiegelte Nähte. Dies verhindert das Abdecken von Filterflächen und gewährleistet während des Betriebes einen niedrigen Druckdifferenzverlauf. Die Außennähte der Taschen sind zusätzlich mit Schmelzkleber versiegelt. Die Taschenfilter unterliegen keiner statischen Aufladung, behalten ihren Wirkungsgrad während der gesamten Standzeit und entsprechen damit den Anforderungen der VDI-Richtlinie 6022.
Ersatztaschenfilter
Filterrahmen aus Edelstahl, Material Werkstoff Nr. 1.4301 (X5CrNi18-10), allseitig spaltfrei angepresst, vollflächige  Filteranströmung durch filtermaßoptimierten Gerätequerschnitt. Hohe Anpresskraft durch Hebelübersetzung in der Schnellspannvorrichtung.
Jalousieklappe gemäß DIN EN 1751 mit gegenläufig gekoppelten, kunststoffgelagerten Profillamellen mit Dichtlippe in Dichtigkeitsklasse 2, max Leckage 40 l/m²/s. Spezielle Federstahlanpressvorrichtung sorgt für geringste Drehmomente. Klappenstellung durch Kerbung außen an der Klappe sichtbar, keine Hebel zur Kraftübertragung notwendig. Keine Zahnräder im Luftstrom, dadurch für erhöhte Hygieneanforderungen geeignet.
Klappenstellmotor Auf/Zu mit Federrücklaumotor montiert.
Dämmrahmen:
körperschallisolierende Verbindung, keine metallene Verbindung zwischen Gerät und Luftkanal, mit elastischer Dichtung aus synthetischem Kunststoff, glatt behautet, ohne offene Poren. Dichtung desinfektionsmittel- und alterungsbeständig, mit Gegenflansch für Kanalanschluss, B = 70 mm Gegenrahmen sendzimierverzinkt.
Potentialausgleich nach DIN-EN 60204, montiert
Revisionstür 50 mm, thermisch entkoppelt aus vollverzinktem Stahlblech. Scharniere aus Zink-Druckguss, wartungsfrei und außerhalb des Luftstroms. Tür mit Werkzeug und integrierter Griffleiste zu öffnen, Anpressdruck zum Gehäuse durch Drehverschluss einstellbar. Die Tür garantiert durch die Kaskadierung mehrerer spezieller Dichtungen die Dichtheitsklasse L1 nach DIN EN 1886 gegen Über- und Unterdruck. Nicht brennbare Mineralwolleinlage (Baustoffklasse A1 nach DIN 4102) zur Schall- und Wärmdämmung, allseits gekapselt. Thermische und schalltechnische Eigenschaften wie übrige Verkleidung
des Gerätes. Druckseitig angeordnete Türen mit selbsttätiger Fangvorrichtung am Griff zum Schutz des Wartungspersonals.
Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.
Schalldämpferkulissen aus hygienischen Gründen zur Reinigung leicht demontierbar über bedienerfreundliches Drehbefestigungssystem.
Schalldämpferkulissen mit Flip & Clean - Technologie ohne Einzelverschraubung der Kulissen zur besonders einfachen Demontage nach VDI 6022. Minimierter Verschraubungsaufwand durch bedienerfreundliches Drehbefestigungssystem.
Leerteil 407 mm
mit Revisionstür
Ventilatorteil
Direkt getriebener einseitig saugender Radialventilator mit rückwärtsgekrümmtem Hochleistungs-Radiallaufrad mit Umlaufdiffusor, aufgebaut auf einen EC-Außenläufermotor mit integrierter Steuerungselektronik.
Laufrad aus hochfestem Verbundmaterial gefertigt, mit 5 rückwärts gekrümmten, 3D profilierten Schaufeln für bestes akustisches Verhalten und reduzierten Drehklang. Strömungsoptimierte Einströmdüse aus verzinktem Stahlblech mit Druckmessstutzen.
Motorlaufrad gemäß DIN ISO 1940 Teil 1 statisch und dynamisch in zwei Ebenen ausgewuchtet.
Die Energieeffizienzklasse des Motors entspricht IE5, wartungsfreie Kugellager mit Langzeitschmierung, theoretisch nominale Lebensdauer von mindestens 40.000 Betriebsstunden.
Integrierte Elektronik, geräuscharme Kommutierungslogik; 100 % drehzahlsteuerbar; PID-Regler;
Klemmkasten mit einfach zugänglichem Anschlussbereich, umweltbeständigen Kabelverschraubungen.
Alle Ventilatoren verfügen über eine RS485/MODBUS RTU Schnittstelle, keine Installation mit geschirmten Leitungen notwendig.
Eventuell notwendige Maßnahmen zur Körperschallentkopplung haben bauseits zu erfolgen.
Ventilator erfüllt die erforderlichen EMV-Richtlinien und Anforderungen bezüglich Netzrückwirkungen; Dokumentation und Kennzeichnung entsprechend den anzuwendenden EU-Richtlinien.
Verlässliche Leistungsdaten, Luftleistungsmessungen auf saugseitigem Kammerprüfstand entsprechend DIN 24163, Schutzart IP 55, Spannungsbereich und Netzfrequenz siehe technische Daten.
Klemmkasten mit integriertem Reparaturschalter im Kunststoffgehäuse. Reparaturschalter allpolig, montiert und verdrahtet. Schutzart mind. IP 55.
Schalter mit bauseitigem Vorhängeschloss abschließbar. Schaltergriff innen zusätzlich mit eingefetteter Dichtung.  Gehäusedichtungsgummi eingeklebt.
Schaltbild und Leistungsschild innen im Gehäuse beigelegt / angeklebt.
UV-Beständigkeit ist gewährleistet.
Der Klemmkasten entspricht allen Anforderungen der auf dieses Produkt anwendbaren EG-Richtlinien wie EN 60947-3, EN 60529, EN 60695.
Revisionstür
Volumenstrommessleitung auf außenliegende Messstutzen geführt
Hocheffizienter Plattenwärmetauscher stehend
Gegenstromwärmetauscher als hocheffizienter Plattenwärmetauscher (HeGS) mit Rückwärmzahlen bis 92 % (feucht).
Rekuperative Wärme- und Kälterückgewinnung gemäß VDI 2071. Rückwärmezahlen und Druckverluste besser als H1 gemäß EN 13053 (Ausgabe 05/2020) möglich.
Die im Bezug auf die Nennluftmenge relativ niedrigen Betriebsluftmengen ermöglichen den Wegfall des Tropfenabscheiders.
Ausgeführt als Gegenstromplattenwärmeübertrager zur Ausnutzung der in den Luftströmen enthaltenen sensiblen und latenten Wärmeenergie.
Abluft- und Außenluftstrom sind dabei vollständig getrennt. Sie werden entlang dünner und parallel angeordneter Aluminiumplatten im Gegenstromprinzip aneinander vorbeigeführt. Eine Übertragung von Feuchtigkeit oder Gerüchen ist ausgeschlossen. Plattenmaterial aus korrosionsbeständiger Aluminiumlegierung. Hohe Wirkungsgrade durch spezielle Plattenstrukturen.
Ausgeführt mit speziell verfestigter Kantenfalzung zur Gewährleistung hoher Stabilität und Dichtigkeit.
Abtauungsfunktion über serienmäßigen Bypaß möglich (optional über Wolf-Frostschutzregelung). Vollkommener Kondensatablauf aus HeGS-Paket durch Wolf Top-Geo-Ablauffunktion.
Bypassklappe luftdicht ausgeführt in Dichtigkeitsklasse 2 (nach DIN EN 1751) auf der Außenluftseite, mit profilierten, gegenläufigen Lamellen zur Leistungs- und Reifschutzregelung. Spezielle Federstahlanpressvorrichtung sorgt für
geringste Drehmomente. Klappenstellung durch Kerbung außen an der Klappe sichtbar, keine Hebel zur Kraftübertragung notwendig. Keine Zahnräder im Luftstrom, dadurch für erhöhte Hygieneanforderungen geeignet. Klappenstellmotor stufenlos montiert.
Korrosionsbeständige, 3-dimensionale wärmeisolierte Edelstahl-Kondensatwanne, Material Werkstoff Nr. 1.4301 (X5CrNi18-10) gemäß VDI 6022 und 3803 mit allseitigem 3-D Gefälle zum im Geräterahmen integrierten seitlichen Ablaufstutzen 1 ¼“ für kontinuierliche vollständige Abführung von Kondensat, mit Eignungsnachweis durch TÜV-Süd.
Korrosionsbeständige, 3-dimensionale wärmeisolierte Edelstahl-Kondensatwanne.
Revisionstüren, wie in vorstehend texten beschrieben, in der erforderlichen Anzahl.
Erhitzerteil lang
mit ausziehbarem Lufterhitzer Cu/Al, Lamellenabstand nach VDI 3803. Rohre aus Cu mit aufgepressten, optimierten und profilierten Hochleistungslamellen, Sammler aus Stahl außen korrosionsgeschützt, eingebaut in einen verzinkten Stahlblechrahmen für Warmwasser- oder Heißwasserbetrieb. Anschlüsse mit Zollgewinde, mit Gummirosetten zum Gehäuse abgedichtet. zulässiger Betriebsüberdruck 16 bar, Prüfdruck 30 bar.
Ausziehbarer Frostschutzrahmen mit Griff
Dämmrahmen und Potentialausgleich, wie Taschenfilterteil beschrieben
Leerteil 407 mm
Kurztaschenfilterteil
Filtereinsatz, Güteklasse siehe technische Daten, mit Schnellspannvorrichtung im Gehäuse montiert. Filterabdichtung erfolgt über umlaufende Dichtung, langlebig und mikrobiell inert. Der energieoptimierte Taschenfilter in kompakter Ausführung mit erhöhter Taschenzahl (Energieoptimierter Kurztaschenfilter), bestehend aus senkrecht stehenden, konischen Filtertaschen aus gesundheitsverträglichem, biolöslichem Medium auf reinluftseitiger Gazeversteifung als "backed media" aufkaschiert. Das Filtermedium ist leckfrei und fest mit den stabilen Einzeltaschenrahmen verbunden, dicht in einem Stirnrahmen verklebt und
eingefasst. Einzelrahmen und Stirnrahmen verwindungssteif aus verzinktem Stahl. Die Stabilität der Filtertaschen wird erreicht durch konisch genähte Taschen und versiegelte Nähte. Dies verhindert das Abdecken von Filterflächen und gewährleistet während des Betriebes einen niedrigen Druckdifferenzverlauf. Die Außennähte der Taschen sind zusätzlich mit Schmelzkleber versiegelt. Die Taschenfilter unterliegen keiner statischen Aufladung, behalten ihren Wirkungsgrad während der gesamten Standzeit und entsprechen damit den Anforderungen der VDI-Richtlinie 6022.
Ersatztaschenfilter
Filterrahmen aus Edelstahl, Material Werkstoff Nr. 1.4301 (X5CrNi18-10), allseitig spaltfrei angepresst, vollflächige  Filteranströmung durch filtermaßoptimierten Gerätequerschnitt. Hohe Anpresskraft durch Hebelübersetzung in der Schnellspannvorrichtung.
Dämmrahmen:
körperschallisolierende Verbindung, keine metallene Verbindung zwischen Gerät und Luftkanal, mit elastischer Dichtung aus synthetischem Kunststoff, glatt behautet, ohne offene Poren. Dichtung desinfektionsmittel- und alterungsbeständig, mit Gegenflansch für Kanalanschluss, B = 70 mm Gegenrahmen sendzimierverzinkt.
Potentialausgleich nach DIN-EN 60204, montiert
LüAR-Gitter gemäß Muster Lüftungsanlagenrichtlinie (M-LüAR). Das LüAR-Gitter dient zur Sicherstellung, dass keine Teile aus brennbaren Baustoffen, wie zum Beispiel nach Filtermedien oder Tropenabscheidern, in den Zuluftstrom mitgeführt werden.
Revisionstür 50 mm, thermisch entkoppelt aus vollverzinktem Stahlblech. Scharniere aus Zink-Druckguss, wartungsfrei und außerhalb des Luftstroms. Tür mit Werkzeug und integrierter Griffleiste zu öffnen, Anpressdruck zum Gehäuse durch Drehverschluss einstellbar. Die Tür garantiert durch die Kaskadierung mehrerer spezieller Dichtungen die Dichtheitsklasse L1 nach DIN EN 1886 gegen Über- und Unterdruck. Nicht brennbare Mineralwolleinlage (Baustoffklasse A1 nach DIN 4102) zur Schall- und Wärmdämmung, allseits gekapselt. Thermische und schalltechnische Eigenschaften wie übrige Verkleidung
des Gerätes. Druckseitig angeordnete Türen mit selbsttätiger Fangvorrichtung am Griff zum Schutz des Wartungspersonals.
Abluft
Fettfangfilterteil
Regenerierbare Fettfangfilter, Güteklasse siehe technische Daten, in Edelstahl-Ausführung, seitlich auf Bedienungsseite ausziehbar, Ersatzfilter, Korrosionsbeständige, 3-dimensionale wärmeisolierte Edelstahl-Kondensatwanne, Material Werkstoff Nr. 1.4301 (X5CrNi18-10) gemäß VDI 6022 und 3803 mit allseitigem 3-D Gefälle zum im Geräterahmen integrierten seitlichen Ablaufstutzen 1 ¼" für kontinuierliche vollständige Abführung von Kondensat, mit Eignungsnachweis durch TÜV-Süd. Dämmrahmen: körperschallisolierende Verbindung, keine metallene Verbindung zwischen Gerät und Luftkanal, mit elastischer Dichtung aus synthetischem Kunststoff, glatt behautet, ohne offene Poren. Dichtung desinfektionsmittel- und alterungsbeständig, mit Gegenflansch für Kanalanschluss, B = 70 mm, Gegenrahmen sendzimierverzinkt. Potentialausgleich nach DIN-EN 60204, montiert, Revisionstüren, wie in vorstehend texten beschrieben, in der erforderlichen Anzahl.
Kurztaschenfilterteil
Filtereinsatz, Güteklasse siehe technische Daten, mit Schnellspannvorrichtung im Gehäuse montiert. Filterabdichtung erfolgt über umlaufende Dichtung, langlebig und mikrobiell inert. Der energieoptimierte Taschenfilter in kompakter Ausführung mit erhöhter Taschenzahl (Energieoptimierter Kurztaschenfilter), bestehend aus senkrecht stehenden, konischen Filtertaschen aus gesundheitsverträglichem, biolöslichem Medium auf reinluftseitiger Gazeversteifung als "backed media" aufkaschiert. Das Filtermedium ist leckfrei und fest mit den stabilen Einzeltaschenrahmen verbunden, dicht in einem Stirnrahmen verklebt und
eingefasst. Einzelrahmen und Stirnrahmen verwindungssteif aus verzinktem Stahl. Die Stabilität der Filtertaschen wird erreicht durch konisch genähte Taschen und versiegelte Nähte. Dies verhindert das Abdecken von Filterflächen und gewährleistet während des Betriebes einen niedrigen Druckdifferenzverlauf. Die Außennähte der Taschen sind zusätzlich mit Schmelzkleber versiegelt. Die Taschenfilter unterliegen keiner statischen Aufladung, behalten ihren Wirkungsgrad während der gesamten Standzeit und entsprechen damit den Anforderungen der VDI-Richtlinie 6022.
Ersatztaschenfilter
Filterrahmen aus Edelstahl, Material Werkstoff Nr. 1.4301 (X5CrNi18-10), allseitig spaltfrei angepresst, vollflächige  Filteranströmung durch filtermaßoptimierten Gerätequerschnitt. Hohe Anpresskraft durch Hebelübersetzung in der Schnellspannvorrichtung.
Revisionstür 50 mm, thermisch entkoppelt aus vollverzinktem Stahlblech. Scharniere aus Zink-Druckguss, wartungsfrei und außerhalb des Luftstroms. Tür mit Werkzeug und integrierter Griffleiste zu öffnen, Anpressdruck zum Gehäuse durch Drehverschluss einstellbar. Die Tür garantiert durch die Kaskadierung mehrerer spezieller Dichtungen die Dichtheitsklasse L1 nach DIN EN 1886 gegen Über- und Unterdruck. Nicht brennbare Mineralwolleinlage (Baustoffklasse A1 nach DIN 4102) zur Schall- und Wärmdämmung, allseits gekapselt. Thermische und schalltechnische Eigenschaften wie übrige Verkleidung
des Gerätes. Druckseitig angeordnete Türen mit selbsttätiger Fangvorrichtung am Griff zum Schutz des Wartungspersonals.
Ventilatorteil, Küchenabluft
Gekapselter EC-Ventilator:
Ventilatorsystem mit Motoreinhausung für externe Luftzufuhr zur Motorkühlung, zur Verwendung bei hohen Ablufttemperaturen ohne oder mit belasteter Luft wie z. B. in Küchen- oder Ölabscheideanlagen. Ausführung entsprechend VDI 2052 bzw. M-LüAR 8.2. System besteht aus folgenden Komponenten:
Direkt getriebener, einseitig saugender Radialventilator mit rückwärtsgekrümmtem, profiliertem Hochleistungs-Aluminium-Radiallaufrad und mitrotierendem Diffusor.
Strömungsoptimierte, verzinkte Einströmdüse mit Volumenstrommessvorrichtung.
Radiallaufrad mit Außenläufermotor, gemäß DIN ISO 1940 Teil 1 statisch und dynamisch gewuchtet.
EC-Außenläufermotor mit wartungsfreien Kugellagern, integrierter Elektronik, stufenlosem Anlauf und Übertemperaturschutz durch aktives Temperaturmanagement und Strombegrenzung.
EC-Motor erfüllt thermische Klasse 155 nach DIN EN 60085 und entspricht Wirkungsgradklasse IE4.
Erfüllt die derzeit gültigen EMV-Richtlinien und Anforderungen bzgl. Netzrückwirkungen (EN 61000-6-3, EN 61000-6-2, EN 6100-3-2/3).
Motoreinhausung mit glatten Oberflächen zur einfachen Reinigung und mit abschraubbarem Deckel gem. VDI 2052 (10.4) zur leichten Revision.
Frischluftansaugung zur Motorkühlung über Hohlstrebenverbindung mit nur einer Rohrverbindung zur Frischluftzufuhr. Keine weitere Rohrverbindung, dadurch auch keine hindernden oder verschleißenden Teile in Laufradnähe. Hohe Sicherheit, da Ventilatoreinheit komplett innerhalb des Gerätes, dadurch kein störender Geräteüberstand. Motoreinheit des Ventilators ohne elektrische Verbindung zur Revisionstüre, dadurch Türe frei von elektrischen Spannungsträgern.
Beste thermische Motorkühlung durch aktive Frischluftansaugung über Radialventilator, keine weiteren Maßnahmen wie zusätzliche Hilfsventilatoren zur Motorkühlung notwendig.
Direkte Befestigung an Frontwand inklusive Körperschallentkopplungselement zur vollständigen Bodenfreiheit ohne zusätzliche Bodenschiene, dadurch optimale Reinigbarkeit der Fläche unter dem Ventilator nach VDI 6022.
Klemmkasten mit integriertem Reparaturschalter im Kunststoffgehäuse. Reparaturschalter allpolig, montiert und verdrahtet. Schutzart mind. IP 55. Schalter mit bauseitigem Vorhängeschloss abschließbar. Schaltergriff innen zusätzlich mit eingefetteter Dichtung.  Gehäusedichtungsgummi eingeklebt. Schaltbild und Leistungsschild innen im Gehäuse beigelegt / angeklebt. UV-Beständigkeit ist gewährleistet. Der Klemmkasten entspricht allen Anforderungen der auf dieses Produkt anwendbaren EG-Richtlinien wie EN 60947-3, EN 60529, EN 60695.
Korrosionsbeständige, 3-dimensionale wärmeisolierte Edelstahl-Kondensatwanne, Material Werkstoff Nr. 1.4301 (X5CrNi18-10) gemäß VDI 6022 und 3803 mit allseitigem 3-D Gefälle zum im Geräterahmen integrierten seitlichen Ablaufstutzen 1 ¼" für kontinuierliche vollständige Abführung von Kondensat, mit Eignungsnachweis durch TÜV-Süd.
Revisionstür
Volumenstrommessleitung auf außenliegende Messstutzen geführt
Schalldämpferteil
Mit Mineralfaserkulissen (geprüft nach DIN EN ISO 7235), Baustoffklasse A2 (nicht brennbar nach DIN 4102), die halbseitig mit Absorptions- und Reflexionsmaterial versehen sind, in verzinktem strömungsgünstig profiliertem Stahlblechrahmen (Radius > 15 mm) Stahlblechrahmen eingefasst, feuchtigkeitsabweisende, bis 20m/sec abriebfeste, reinigbare Oberflächen. Oberfläche des Absorptionsmaterials mit Glasseidenvlies kaschiert. Einzelne Kulissen aus hygienischen Gründen zur Reinigung leicht demontierbar.
Schalldämpferkulissen aus hygienischen Gründen zur Reinigung leicht demontierbar über bedienerfreundliches Drehbefestigungssystem.
Schalldämpferkulissen mit Flip & Clean - Technologie ohne Einzelverschraubung der Kulissen zur besonders einfachen Demontage nach VDI 6022. Minimierter Verschraubungsaufwand durch bedienerfreundliches Drehbefestigungssystem.
Leerteil 509 mm
mit Revisionstür
Kühlerteil
mit ausziehbarem Wärmetauscher Cu/Al, Lamellenabstand nach VDI 3803. Rohre aus Cu mit aufgepressten, optimierten und profilierten Hochleistungslamellen, Sammler aus Stahl außen korrosionsgeschützt, eingebaut in einen verzinkten Stahlblechrahmen für Kühlwasserbetrieb. Anschlüsse mit Zollgewinde, mit Gummirosetten zum Gehäuse abgedichtet. zulässiger Betriebsüberdruck 16 bar, Prüfdruck 30 bar.
Einschubschienen aus Edelstahl, Material Werkstoff Nr. 1.4301 (X5CrNi18-10), Korrosionsbeständige, 3-dimensionale wärmeisolierte Edelstahl-Kondensatwanne, Material Werkstoff Nr. 1.4301 (X5CrNi18-10) gemäß VDI 6022 und 3803 mit allseitigem 3-D Gefälle zum im Geräterahmen integrierten seitlichen Ablaufstutzen 1 ¼" für kontinuierliche vollständige Abführung von Kondensat, mit Eignungsnachweis durch TÜV-Süd.
Jalousieklappe gemäß DIN EN 1751 mit gegenläufig gekoppelten, kunststoffgelagerten Profillamellen mit Dichtlippe in Dichtigkeitsklasse 2, max Leckage 40 l/m²/s. Spezielle Federstahlanpressvorrichtung sorgt für geringste Drehmomente. Klappenstellung durch Kerbung außen an der Klappe sichtbar, keine Hebel zur Kraftübertragung notwendig. Keine Zahnräder im Luftstrom, dadurch für erhöhte Hygieneanforderungen geeignet
Klappenstellmotor Auf/Zu mit Federrücklaumotor montiert.
Dämmrahmen: körperschallisolierende Verbindung, keine metallene Verbindung zwischen Gerät und Luftkanal, mit elastischer Dichtung aus synthetischem Kunststoff, glatt behautet, ohne offene Poren. Dichtung desinfektionsmittel- und alterungsbeständig, mit Gegenflansch für Kanalanschluss, B = 70 mm, Gegenrahmen sendzimierverzinkt. Potentialausgleich nach DIN-EN 60204, montiert, Revisionstüren, wie in vorstehend texten beschrieben, in der erforderlichen Anzahl.
Zubehör
Potentialausgleich nach DIN-EN 60204, montiert
Frostschutzthermostat montiert
Differenzdruckschalter (in der erforderlichen Anzahl) montiert.
Zeigermanometer (in der erforderlichen Anzahl) montiert.
Reparaturschalter mit Rückmeldekontakt in der erforderlichen Anzahl
Kabeldurchführungen mit Zugentlastung in der erforderlichen Anzahl
Kugelsiphon für Saug- und Druckseite (in der erforderlichen Anzahl, nach Erfordernis für Über- oder Unterdruck)
Technische Daten:
Zuluft
Filter ISO ePM1 50%
EN ISO 16890  ISO ePM10 50%
Anfangswiderstand  74 Pa
Auslegewiderstand  124 Pa
Enddruckdifferenz  174 Pa
Energieklasse (RS-4/C/001-2015)  C
Filterfläche  8,09 m²
Klappe Luftdichtheitsklasse 2 nach DIN EN 1751, Q
außenliegend, 917 x 612 / 7 Nm Antriebsmoment /
Antriebsachse 15 x 15 mm
Stellmotor-Federrücklauf Auf/Zu (mit Federrücklauf) 24 V (10 Nm) montiert
Druckverlust  2Pa
Aufkleber für Funktionseinheit
Filtertasche F7 (Energieoptimiert)
Ersatzfiltertaschen
Einschubrahmen mit Spannhebel, Edelstahl, Filter
ausziehbar
Dämmrahmen, Q
Potentialausgleich montiert
Revisionstüre
Schauöffnung mit LED-Beleuchtung
Schalldämpfer
Auslegewiderstand  26Pa
Einfügungsdämpfung
Hz |  63  125  250  500  1000  2000  4000  8000
-----------------------------------------------------
dB |  5  10  22  24  28  21  15  15
Aufkleber für Funktionseinheit Typ 12 Kulissen,
Schalldämpferkulisse mit Glasseidenvlieskaschierung Typ 12
Schalldämpferkulissen ausbaubar für Kulissentiefe 230 mm
Leerteil 407
Revisionstüre
Ventilator
Laufrad - EC Motor
Luftmenge  3.386m³/h
Pressung extern  300Pa
Pressung Ventilatorteil  2Pa
Pressung intern  580Pa
Berrühungsschutz  12Pa
Pressung dynamisch  25Pa
Pressung gesamt  920Pa
Ventilatortyp  VME310-2,4/400EC-3700-Z
Ventilator-Drehzahl  2.944 1/min
max. Ventilator-Drehzahl  3.700 1/min
Wirkungsgrad Gesamt  66,8 %
Motor-Stromaufnahme  1,98 A
Max. Motor-Strom  3,8 A
Max. Motor-Leistung  2,4 kW
Motor-Spannung  3*400 V
Steuerspannung  8 V
K-Wert  100
aufg. elektrische Wirkleistung PM  1,27 kW
aufg. el. Wirkleistung bei P_SFP Bedingungen 1,14 kW
P_SFP (Spezific Fan Power)  1,21 kW/(m³/s)
  0,337 W/(m³/h)
SFP Klasse (EN 16798-3)  SFP2
P-Klasse (EN 13053)  P1
Luftdichte  1,2  kg/m³
Aufkleber für Funktionseinheit
Volumenstrommessleitung auf außenliegende Messstutzen geführt
Vogelschutzgitter 480x480
Aufbau-Klemmkasten mit Rep. Schalter montiert und verdrahtet,
Revisionstüre, Revisionstüre druckseitig
Hocheffiziente Plattenwärmetauscher stehend
Außenluftvorwärmung (WRG)
Außenluft-Temperatur  -9,8°C
Relative Feuchte der Außenluft  90%
Abluft-Temperatur  20,0°C
Relative Feuchte der Abluft  35,0%
Daten bezogen auf Außenlufttemperatur
Zuluft-Temperatur  14,7°C
Relative Feuchte der Zuluft  14%
Temp.übertragungsgrad trocken (EN 308)  81%
Rückwärmezahl  82%
Wärmeleistung  27,9kW
Kondensatanfall  8,9kg/h
Fortluft-Temperatur  0,9°C
Druckverlust Zuluft (Standarddichte Rho 1,2) 236Pa
Druckverlust Abluft (Standarddichte Rho 1,2) 236Pa
el. Leistung aufgrund DV  0,70kW
Leistungsziffer  25,5
Energieeffizienz  78%
WRG Klasse gem. EN 13053/2020  H1
max. Leckagerate  0,25 %
Wärmebereitstellungsgrad (ermittelt nach der Formel des Passivhausinstitutes)  88,8 %
im Abtaubetrieb (ca. 3.5 °C FOL)
Zuluft-Temperatur  11,6 °C
Aufkleber für Funktionseinheit
Wärmetauscher, GS-PWT mit Bypaß,
Bypaßklappe Luftdichtheitsklasse 2 nach DIN EN 1751 / 10 Nm Antriebsmoment / Antriebsachse 15 x 15 mm, Stellmotor stufenlos 24 V (20 Nm) montiert
2 x Kondensatwanne, Wanne mit Kondensatablauf, Wanne aus Edelstahl
2 x Kondensatablauf: DN32, 1 1/4 Zoll
2 x Revisionstüre
Erhitzerteil lang
Wärmetauscher-Typ  3 Cu/Al LT
Anschluss (Ein-/Ausgang)  1 0/0 Zoll - 1 0/0 Zoll
Lufteintritts-Temperatur  11,6°C
Luftaustritts-Temperatur  20°C
Leistung (gesamt)  9,54kW
Mediumeintritt  45°C
Mediumaustritt  30°C
Medium Menge  0,55m³/h
Frostschutz-Anteil  0%
Druckverlust luftseitig  30Pa
Druckverlust Medium  0,96kPa
Luftgeschwindigkeit  2,28m/s
Wasserinhalt  4,46l
Luftdichte  1,2kg/m³
Aufkleber für Funktionseinheit,
Frostschutzrahmen
Einschub Frostschutzrahmen
Leerteil 305
Filter ISO ePM1 85%
EN ISO 16890  ISO ePM1 85%
Anfangswiderstand  112 Pa
Auslegewiderstand  162 Pa
Enddruckdifferenz  212 Pa
Energieklasse (RS-4/C/001-2015)  D
Filterfläche  8,09m²
Druckverlust  2Pa
Aufkleber für Funktionseinheit
Filtertasche F9 (Energieoptimiert)
Ersatzfiltertaschen
Einschubrahmen mit Spannhebel, Edelstahl, Filter ausziehbar
Dämmrahmen, Q
Potentialausgleich montiert
LüAR Gitter, Q, Lochblech
Revisionstüre
Schauöffnung mit LED-Beleuchtung
Abluft
Filter ISO Coarse 45%
EN ISO 16890  ISO Corase 45%
Anfangswiderstand  56 Pa
Auslegewiderstand  81 Pa
Enddruckdifferenz  106 Pa
Aufkleber für Funktionseinheit
Filterzellen G3 Edelstahl
Filtereinschub 48mm
Wanne aus Edelstahl
Kondensatablauf DN32, 1 ¼“
Dämmrahmen, Q
Potentialausgleich montiert
Revisionstüre
Schauöffnung mit LED-Beleuchtung
Filter ISO ePM10 50%
EN ISO 16890  ISO ePM10 50%
Anfangswiderstand  42 Pa
Auslegewiderstand  84 Pa
Enddruckdifferenz  126 Pa
Energieklasse (RS-4/C/001-2015)C
Filterfläche  6,64 m²
Aufkleber für Funktionseinheit
Filtertasche M5 (Energieoptimiert)
Ersatzfiltertaschen
Einschubrahmen mit Spannhebel, Edelstahl, Filter ausziehbar
Revisionstüre
Schauöffnung mit LED-Beleuchtung
Leerteil 407
Hocheffiziente Plattenwärmetauscher liegend
Technische Daten siehe Zuluft.
Ventilator, gekapselter EC-Ventilator
Luftmenge  3.386m³/h
Pressung extern  350Pa
Pressung Ventilatorteil  5Pa
Pressung intern  528Pa
Berrühungsschutz  22Pa
Pressung dynamisch  43Pa
Pressung gesamt  948Pa
Ventilatortyp  Venti freil. VME355-2,3 /400EC
Ventilator-Drehzahl  2.512 1/min
max. Ventilator-Drehzahl  3.000 1/min
Wirkungsgrad Gesamt  62,1 %
Motor-Stromaufnahme  2,15 A
Max. Motor-Strom  4,0 A
Max. Motor-Leistung  2,3 kW
Motor-Spannung  3*400 V
Steuerspannung  8,4 V
K-Wert  116
aufg. elektrische Wirkleistung PM  1,39 kW
aufg. el. Wirkleistung bei P_SFP Bedingungen 1,29 kW
P_SFP (Spezific Fan Power)  1,37 kW/(m³/s)
  0,382 W/(m³/h)
SFP Klasse (EN 16798-3)  SFP3
P-Klasse (EN 13053)  P1
Luftdichte  1,2  kg/m³
Wanne aus Edelstahl
Aufkleber für Funktionseinheit
Volumenstrommessleitung auf außenliegende Messstutzen geführt
Vogelschutzgitter 480x480
Aufbau-Klemmkasten mit Rep. Schalter montiert und verdrahtet,
Revisionstüre, Revisionstüre druckseitig
Schalldämpfer
Auslegewiderstand  29Pa
Einfügungsdämpfung
Hz |  63  125  250  500  1000  2000  4000  8000
-----------------------------------------------------
dB |  5  10  22  24  28  21  15  15
Aufkleber für Funktionseinheit Typ 12 Kulissen,
Schalldämpferkulisse mit Glasseidenvlieskaschierung Typ 12
Schalldämpferkulissen ausbaubar für Kulissentiefe 230 mm
Kühlerteil
Wärmetauscher-Typ  8 Cu/Al LT
Anschluss (Ein-/Ausgang)  1 1/2 Zoll - 1 1/2 Zoll
Lufteintritts-Temperatur  14,6 °C
Relative Feuchte  %  50,0 %
Luftaustritts-Temperatur  5,0 °C
Relative Feuchte  %  95,2 %
Leistung (gesamt)  11,43 kW
Mediumeintritt  0,0°C
Mediumaustritt  3,0°C
Medium Menge  4,14m³/h
Frostschutz-Anteil  50%
Druckverlust luftseitig  80 Pa
Druckverlust Medium  16,94 kPa
Luftgeschwindigkeit  2,43 m/s
Wasserinhalt  11,72 l
Luftdichte  1,2 kg/m³
Aufkleber für Funktionseinheit,
2x Einschubrahmen Edelstahl V2A
Wanne Edelstahl
Kondensatablauf DN32, 1 1/4“
Einschub Frostschutzrahmen
Maximale Geräteabmessung (ist nicht zu überschreiten):
Gerätelänge:  5.797 / 6.204mm
Gerätebreite:  1.017 mm
Gerätehöhe (ohne Sockel):  1.424 mm
Sockel-, bzw. Rahmenhöhe:  180 mm
Gesamthöhe:  1.604 mm
Zusammenfassung Zubehör
15  Aufkleber für Funktionseinheit
12 Revisionstüre
4  Schauöffnung mit Verdunkelungsmöglichkeit und Innenbeleuchtung mit aussenliegendem Schalter
1  Spaltabdichtung Boden
1  Stellmotor stufenlos 24 V (10 Nm) montiert
2  Stellmotor Federrücklauf Auf/Zu 24 V (10 Nm) montiert
2  Vogelschutzgitter 480 x 480mm
2  Volumenstrommessleitung auf außenliegende Messstutzen geführt
Weiteres Zubehör
4 Potentialausgleich montiert
1 Frostschutzthermostat, montiert
6 Differenzdruckschalter A2G-40  40 - 600 Pa, montiert, für Filterüberwachung und Luftstromüberwachung
1 Differenzdruckschalter A2G-40  40 - 600 Pa, montiert, für Reifeschutzreglung
5 Zeigermanometer, 0 - 500 montiert in Paneel
1 Satz Kabeldurchführungen (Anzahl nach Erfordernis)
4 Kugelsiphon (Saug- Unterdruckseitig)
1 Satz Befestigungs-, Dicht- und Verbindungsmaterial
ErP-Verordnung Nr.:1253/2014(Lüftungsgeräte) NWLA
Das Gerät muss die Anforderungen der-Verordnung (EU) Nr.:1253/2014 ; Lüftungsgeräte Stufe 2 (2018); (ErP Anforderungen 2018) erfüllen.
Die Anlieferung des Gerätes erfolgt in 7 Einzelteilen, welche Vorort, nach erfolgter Einbringung zusammengebaut werden müssen. Der Aufwand hierfür ist im EP zu erfassen.
Zur Planung zugrunde gelegtes Fabrikat/Typ:
Hersteller: Wolf GmbH
Typ: KG TOP 1510 TE EC
Angebotsfabrikat/Typ:
Hersteller: ___________________________
Typ: ____________________________
liefern und montieren:
Menge: 1,000 St

**01.13 Montageunterstützung für Einbringung**
Montageunterstützung für Einbringung
Werkstechniker des Herstellers des Lüftungsgerätes für die Dauer von zwei Arbeitstagen zur Montageanleitung als Unterstützung für den Anlagenbauer vor Ort für die Zerlegung und den Zusammenbau der Transport- und Montageeinheiten des vorgenannten RLT-Gerätes einschließlich einer Anfahrt.
Pauschal:
Menge: 1,000 St.

**01.14 Inbetriebsetzung Werkskundendienst**
Inbetriebsetzung
des Lüftungsgerätes zusammen mit Techniker des Herstellerwerkes. Überprüfung der Drehrichtung der Antriebe, Messen der Stromaufnahme der Motoren und Einstellen der für den Schutz geeigneten Werte.
Voraussetzung
Betriebsfertig erstellte Anlage.
Bereitstellung aller erforderlichen Medien.
pauschal:
Menge: 1,000 St.

**01.15 Inbetriebnahme Werkskundendienst**
Inbetriebnahme
und Einregulierung der vorgenannten Anlage einschließlich der Unterstützung durch Techniker des Herstellerwerkes, gemeinsam mit dem Gewerk MSR.
Inbetriebnahmeleistung besteht aus:
- Einstellen der für den Schutz der Anlage geeigneten Werte
- Einmessen der Luftmengen (wird gesondert vergütet)
- Einstellen und anpassen an die Betriebsbedingungen
- Messen der Stromaufnahme der Motore
- Funktionskontrolle aller Regel- und Überwachungsprogramme
- Erstellung der Messprotokolle
- Einweisung des Bedienungspersonals im Zuge des Inbetriebnahme Termins
Voraussetzungen:
- Betriebsfertig erstellte Anlage
- Betriebsbedingungen der zu klimatisierenden Räume (bei Schwimmhallen Luft / Wasser auf Betriebstemperatur)
- Bereitstellung aller erforderlichen Medien
- Kanalsystem komplett fertig gestellt (Volumenstromregler oder Klappensysteme falls vorhanden geöffnet)
- Anwesenheit des Auftraggebers und ggf. des Bedieners fachgerecht ausführen und dokumentieren
pauschal:
Menge: 1,000 St.

**01.16 Reservefilter**
Reservefilter,
zu vor beschriebenen Lüftungsgerät, bestehend aus:
1 Satz Reservefilter
Außenluft: ISO ePM10 50% (M5), Taschenfilter
Abluft: ISO ePM10 50% (M5), Taschenfilter
Zuluft: ISO ePM1 50% (F7), Taschenfilter
Pauschal:
Menge: 1,000 St.

**01.17 Schallentkopplungsstreifen**
Schallentkopplungsstreifen
als Rollenware, zu Unterlage zwischen dem Rahmen des Lüftungsgerätes und dem Betonsockel, zur Vermeidung von Schallübertragung auf das Bauwerk, aus thermolegiertem Gummigranulat zur Schwingungsdämpfung, als Schalldämmprofilband zum Entkoppeln vertikaler Trennbauteile von den Decken. 100 % RECYCELBAR Beständig gegen chemische Einflüsse, unveränderte dauerhafte Aufrechterhaltung der Eigenschaften, 100 % recycelbar.
Technische Daten:
Breite:  100 mm
Stärke, bzw. Dicke:  4 mm
Härte:  50 shore A
Dichte:  750 kg/m3
Scheinbare dynamische Steifigkeit s't (ISO 29052-1): 66 MN/m3
Theoretisch geschätzter Dämpfungspegel des Trittschalls DeltaLw (ISO 12354-2):  22,6 dB
Resonanzfrequenz des Systems f0 (ISO 12354-2): 116,3 Hz
Beanspruchung bei Druckverformung:
10 % Verformung - 21 kPa
25 % Verformung - 145 kPa
Bruchdehnung - 27 %
Wärmeleitfähigkeit ü (UNI EN 12667) 0,033 W/mK
Angebotsfabrikat/Typ:
Hersteller:___________________________
Typ: ____________________________
liefern und montieren:
Menge: 52,000 m

### Los 02 431.2 - Gitter, Klappen, etc. und Zubehör

**02.01 Quellluftdurchlässe QL-WV-RO-0-0-M/340x1000x340-1x250/3500-K4/S100/P1**
Quellluftdurchlässe
zur optimalen Einbringung von aufbereiteter Luft in den Raum nach dem Verdrängungsprinzip. Absolut gleichmäßiges Strömungsprofil durch eingebaute Spezialdüsen mit angeformter Schöpfzunge für Wandvorbau, viertelrund, mit Sockel, Luftverteilblech eingebaut, mit geometrisch angeordneten Kunststoff-Düsen mit angeformter Schöpfzunge. Jede Düse schöpft aus dem vorbeiströmenden Luftstrom einen gleichen Teilvolumenstrom und lenkt diesen auf das Ausström-Frontblech. Perforierte Frontwand aus Flachblech zur Erzeugung einer turbulenzarmen Endströmung mit geringer Austrittsgeschwindigkeit, aus verzinktem Blech, pulverbeschichtet, Standardfarbe weis nach RAL 9010, Glanzgrad (siehe Bestellschlüssel), Rückwand ohne Pulverbeschichtung, mit Volumenstrommesseinrichtung
Anschluss: runder Anschlussstutzen
Anordnung des Stutzens: oben
Ausströmung: Einseitig ausströmend
Design Frontdurchlass: Standardperforation
Volumenstrom-Messeinrichtung: Mit
Breite: 340
Höhe: 1000
Tiefe: 340
Anzahl Stutzen: 1
Stutzendurchmesser: 250
Kanalabdeckung: für Raumhöhe bis 3.500mm
Sockel: 100 mm
Oberfläche: Pulverbeschichtet RAL 9010, reinweiß
Volumenstrom  bis 375 m³/h
Raumtemperatur  21,0 °C
Zuluft-Temperatur  19,0 °C
Ablufttemperatur  22,1 °C
Geometrische Ausströmgeschwindigkeit 0,21 m/s
Nahzone 0,6 m
Akustische Ergebnisse
Δpt [Pa] 10
LWA [dB(A)] 25
63Hz [dB] 32
125Hz [dB] 30
250Hz [dB] 30
500Hz [dB] 24
1kHz [dB] < 15
2kHz [dB] < 15
4kHz [dB] < 15
8kHz [dB] < 15
LWNC [dB] 18
LWNR [dB] 20
einschließlich sämtlicher Befestigungsmaterialien zur Wandbefestigung
Zur Planung zugrunde gelegtes Fabrikat/Typ:
Hersteller: Trox
Typ.: QL-WV-RO-0-0-M/340x1000x340-1x250/3500-K4/S100/P1
Angebotsfabrikat/Typ:
Hersteller: ____________________________
Typ:  ____________________________
liefern und montieren:
Menge: 22,000 St.

**02.02 Quellluftdurchlässe QL-WV-RO-0-0-M/340x1000x340-1x250/3500-K4/S100/P1**
Quellluftdurchlässe
zur optimalen Einbringung von aufbereiteter Luft in den Raum nach dem Verdrängungsprinzip. Absolut gleichmäßiges Strömungsprofil durch eingebaute Spezialdüsen mit angeformter Schöpfzunge für Wandvorbau, viertelrund, mit Sockel, Luftverteilblech eingebaut, mit geometrisch angeordneten Kunststoff-Düsen mit angeformter Schöpfzunge. Jede Düse schöpft aus dem vorbeiströmenden Luftstrom einen gleichen Teilvolumenstrom und lenkt diesen auf das Ausström-Frontblech. Perforierte Frontwand aus Flachblech zur Erzeugung einer turbulenzarmen Endströmung mit geringer Austrittsgeschwindigkeit, aus verzinktem Blech, pulverbeschichtet, Standardfarbe weis nach RAL 9010, Glanzgrad (siehe Bestellschlüssel), Rückwand ohne Pulverbeschichtung, mit Volumenstrommesseinrichtung
Anschluss: runder Anschlussstutzen
Anordnung des Stutzens: oben
Ausströmung: Einseitig ausströmend
Design Frontdurchlass: Standardperforation
Volumenstrom-Messeinrichtung: Mit
Breite: 340
Höhe: 1000
Tiefe: 340
Anzahl Stutzen: 1
Stutzendurchmesser: 250
Kanalabdeckung: für Raumhöhe bis 3.500mm
Sockel: 100 mm
Oberfläche: Pulverbeschichtet RAL 9010, reinweiß
Volumenstrom  bis 450 m³/h
Raumtemperatur  21,0 °C
Zuluft-Temperatur  19,0 °C
Ablufttemperatur  22,1 °C
Geometrische Ausströmgeschwindigkeit 0,21 m/s
Nahzone 0,7 m
Akustische Ergebnisse
Δpt [Pa] 14
LWA [dB(A)] 30
63Hz [dB] 37
125Hz [dB] 35
250Hz [dB] 35
500Hz [dB] 29
1kHz [dB] 20
2kHz [dB] < 15
4kHz [dB] < 15
8kHz [dB] < 15
LWNC [dB] 23
LWNR [dB] 25
einschließlich sämtlicher Befestigungsmaterialien zur Wandbefestigung
Zur Planung zugrunde gelegtes Fabrikat/Typ:
Hersteller: Trox
Typ.: QL-WV-RO-0-0-M/340x1000x340-1x250/3500-K4/S100/P1
Angebotsfabrikat/Typ:
Hersteller: ____________________________
Typ:  ____________________________
liefern und montieren:
Menge: 4,000 St.

**02.03 Quellluftdurchlässe QL-WV-RO-0-0-M/450x1000x450-1x315/3500-K4/S100/P1**
Quellluftdurchlässe
zur optimalen Einbringung von aufbereiteter Luft in den Raum nach dem Verdrängungsprinzip. Absolut gleichmäßiges Strömungsprofil durch eingebaute Spezialdüsen mit angeformter Schöpfzunge für Wandvorbau, viertelrund, mit Sockel, Luftverteilblech eingebaut, mit geometrisch angeordneten Kunststoff-Düsen mit angeformter Schöpfzunge. Jede Düse schöpft aus dem vorbeiströmenden Luftstrom einen gleichen Teilvolumenstrom und lenkt diesen auf das Ausström-Frontblech. Perforierte Frontwand aus Flachblech zur Erzeugung einer turbulenzarmen Endströmung mit geringer Austrittsgeschwindigkeit, aus verzinktem Blech, pulverbeschichtet, Standardfarbe weis nach RAL 9010, Glanzgrad (siehe Bestellschlüssel), Rückwand ohne Pulverbeschichtung, mit Volumenstrommesseinrichtung
Anschluss: runder Anschlussstutzen
Anordnung des Stutzens: oben
Ausströmung: Einseitig ausströmend
Design Frontdurchlass: Standardperforation
Volumenstrom-Messeinrichtung: Mit
Breite: 450
Höhe: 1000
Tiefe: 450
Anzahl Stutzen: 1
Stutzendurchmesser: 315
Kanalabdeckung: für Raumhöhe bis 3.500mm
Sockel: 100 mm
Oberfläche: Pulverbeschichtet RAL 9010, reinweiß
Volumenstrom  bis 600 m³/h
Raumtemperatur  21,0 °C
Zuluft-Temperatur  19,0 °C
Ablufttemperatur  22,1 °C
Geometrische Ausströmgeschwindigkeit 0,25 m/s
Nahzone 0,7 m
Akustische Ergebnisse
Δpt [Pa] 10
LWA [dB(A)] 26
63Hz [dB] 33
125Hz [dB] 31
250Hz [dB] 31
500Hz [dB] 25
1kHz [dB] 15
2kHz [dB] < 15
4kHz [dB] < 15
8kHz [dB] < 15
LWNC [dB] 19
LWNR [dB] 21
einschließlich sämtlicher Befestigungsmaterialien zur Wandbefestigung
Zur Planung zugrunde gelegtes Fabrikat/Typ:
Hersteller: Trox
Typ.: QL-WV-RO-0-0-M/450x1000x450-1x315/3500-K4/S100/P1
Angebotsfabrikat/Typ:
Hersteller: ____________________________
Typ:  ____________________________
liefern und montieren:
Menge: 5,000 St.

**02.04 Quellluftdurchlässe QL-WS-RO-0-0-M/750x1000x225-1x200/3000-K4/S100/P0**
Quellluftdurchlässe
zur optimalen Einbringung von aufbereiteter Luft in den Raum nach dem Verdrängungsprinzip. Absolut gleichmäßiges Strömungsprofil durch eingebaute Spezialdüsen mit angeformter Schöpfzunge für Wandvorbau, flachrund, mit Sockel, Luftverteilblech eingebaut, mit geometrisch angeordneten Kunststoff-Düsen mit angeformter Schöpfzunge. Jede Düse schöpft aus dem vorbeiströmenden Luftstrom einen gleichen Teilvolumenstrom und lenkt diesen auf das Ausström-Frontblech. Perforierte Frontwand aus Flachblech zur Erzeugung einer turbulenzarmen Endströmung mit geringer Austrittsgeschwindigkeit, aus verzinktem Blech, pulverbeschichtet, Standardfarbe weis nach RAL 9010, Glanzgrad (siehe Bestellschlüssel), Rückwand ohne Pulverbeschichtung, mit Volumenstrommesseinrichtung
Anschluss: runder Anschlussstutzen
Anordnung des Stutzens: oben
Ausströmung: Einseitig ausströmend
Design Frontdurchlass: Standardperforation
Volumenstrom-Messeinrichtung: Mit
Breite: 750
Höhe: 1000
Tiefe: 255
Anzahl Stutzen: 1
Stutzendurchmesser: 200
Kanalabdeckung: für Raumhöhe bis 3.500mm
Sockel: 100 mm
Oberfläche: Pulverbeschichtet RAL 9010, reinweiß
Volumenstrom  366 m³/h
Raumtemperatur  21,0 °C
Zuluft-Temperatur  19,0 °C
Ablufttemperatur  22,1 °C
Geometrische Ausströmgeschwindigkeit 0,12 m/s
Nahzone 0,4 m
Akustische Ergebnisse
Δpt [Pa] 8
LWA [dB(A)] 22
63Hz [dB] 29
125Hz [dB] 27
250Hz [dB] 27
500Hz [dB] 21
1kHz [dB] < 15
2kHz [dB] < 15
4kHz [dB] < 15
8kHz [dB] < 15
LWNC [dB] < 15
LWNR [dB] 16
einschließlich sämtlicher Befestigungsmaterialien
Zur Planung zugrunde gelegtes Fabrikat/Typ:
Hersteller: Trox
Typ.: QL-WS-RO-0-0-M/750x1000x255-1x200/3500-K4/S100/0
Angebotsfabrikat/Typ:
Hersteller: ____________________________
Typ:  ____________________________
liefern und montieren:
Menge: 2,000 St.

**02.05 Quellluftdurchlässe QL-WE-RO-0-0-M/800x1000x400-1x250/0/0/0/**
Quellluftdurchlässe
zur optimalen Einbringung von aufbereiteter Luft in den Raum nach dem Verdrängungsprinzip, mit einseitiger Ausströmung für turbulenzarme Quelllüftung, Gehäuse mit rechteckigem Querschnitt zum Wandeinbau, Frontdurchlass mit homogenem Lochbild, Einbaufertige Komponente, bestehend aus dem Gehäuse mit oben angeordnetem Anschlussstutzen, einem Luftverteilblech mit Düsen zur gleichmäßigen Luftverteilung und dem Frontdurchlass aus Lochblech. Düsen versehen mit Schöpfzungen. Anschlussstutzen für runde und rechteckige Luftleitungen. Anschlussstutzen, passend für Luftleitungen nach EN 1506 oder EN 13180. Schallleistungspegel des Strömungsgeräusches gemessen nach EN ISO 5135, Standardfarbe weis nach RAL 9010, Glanzgrad (siehe Bestellschlüssel), Rückwand ohne Pulverbeschichtung, mit Volumenstrommesseinrichtung
Anschluss: runder Anschlussstutzen
Anordnung des Stutzens: oben
Ausströmung: Einseitig ausströmend
Design Frontdurchlass: Standardperforation
Volumenstrom-Messeinrichtung: Mit
Breite: 750
Höhe: 1000
Tiefe: 255
Anzahl Stutzen: 1
Stutzendurchmesser: 200
Kanalabdeckung: für Raumhöhe bis 3.500mm
Sockel: 100 mm
Oberfläche: Pulverbeschichtet RAL 9010, reinweiß
Volumenstrom  368 m³/h
Raumtemperatur  21,0 °C
Zuluft-Temperatur  19,0 °C
Ablufttemperatur  22,1 °C
Geometrische Ausströmgeschwindigkeit 0,15 m/s
Nahzone 0,6 m
Akustische Ergebnisse
Δpt [Pa] 11
LWA [dB(A)] 26
63Hz [dB] 34
125Hz [dB] 31
250Hz [dB] 31
500Hz [dB] 25
1kHz [dB] 15
2kHz [dB] < 15
4kHz [dB] < 15
8kHz [dB] < 15
LWNC [dB] 19
LWNR [dB] 21
einschließlich sämtlicher Befestigungsmaterialien
Zur Planung zugrunde gelegtes Fabrikat/Typ:
Hersteller: Trox
Typ.: QL-WE-RO-0-0-M/800x1000x400-1x250/0/0/0
Angebotsfabrikat/Typ:
Hersteller: ____________________________
Typ:  ____________________________
liefern und montieren:
Menge: 1,000 St.

**02.06 Luftdurchlass PCD-Q AKH04 ZL ML / 623 x 500**
Luftdurchlass
für procondive Lufteinführung Typ PCD mit hochdurchlässiger Wabenstruktur. Niedrig-induzierend durch hohe Durchlässigkeit und einem Geschwindigkeitsprofil mit angepasster Verteilung am Luftaustritt. Kleiner Druckverlust und tiefer Geräuschpegel Stutzen mit Mengenregulierung, mit Lippendichtung, mit  Anschlusskasten aus verzinktem Stahlblech, incl. Befestigungsmaterial
Material:
Frontplatte aus Stahlblech, Farbe RAL 9010, matt, 25% Glanzheitsgrad
Innenteil:
Waben aus PP-Kunststoff, RAL 9010 Einbaukassette aus Stahlblech verzinkt
Der Anschlusskasten besteht aus sendzimirverzinktem Stahlblech, die Dichtlippe aus Gummi.
Luftmenge  bis 642 cbm/h
Anschlußstutzen:  248 mm (NW250)
Luftart:  Zuluft
Zur Planung zugrunde gelegtes Fabrikat/Typ:
Hersteller: Trox
Typ : PCD-Q AKH04 ZL ML / 623x500 / 0 / 0 / 0 / RAL9010
Angebotsfabrikat/Typ:
Hersteller:___________________________
Typ:  ____________________________
liefern und montieren:
Menge: 7,000 St.

**02.07 Drallauslass TDV-SA-Q-Z-H-L/300**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Zuluft
- Anschluss:  Horizontal
- Drosselelement zum Volumenstromabgleich: Ohne
- Mit Lippendichtung
- Nenngröße:  NG 300 mit Randverbreiterung auf Maß 623 x 623 mm zum
 Einlegen in Deckenraster 625 x 625 mm.
- Anschlussstutzen:  NW 160
- Farbe Luftleitelemente: keine Luftleitelemente
- Oberfläche Sichtseiten: Standardoberfläche pulverbeschichtet nach RAL 9010 (GE 50%)
Technische Daten:
Volumenstrom: bis 157 m³/h
Akustische Ergebnisse
Δpt [Pa]  3
LWA [dB(A)]  30
63Hz [dB]  28
125Hz [dB]  29
250Hz [dB]  37
500Hz [dB]  20
1kHz [dB]  < 15
2kHz [dB]  < 15
4kHz [dB]  < 15
8kHz [dB]  < 15
LWNC [dB]  25
LWNR [dB]  27
einschließlich sämtlicher Befestigungsmaterialien
Zur Planung zugrunde gelegtes Fabrikat/Typ:
Hersteller: Trox
Typ.: TDV-SA-Q-A-H-L/300 mit Randverbreiterung
Angebotsfabrikat/Typ:
Hersteller: ____________________________
Typ:  ____________________________
liefern und montieren:
Menge: 5,000 St.

**02.08 Drallauslass TDV-SA-Q-Z-H-L/400**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Zuluft
- Anschluss:  Horizontal
- Drosselelement zum Volumenstromabgleich: Ohne
- Mit Lippendichtung
- Nenngröße:  NG 300 mit Randverbreiterung auf Maß 623 x 623 mm zum
 Einlegen in Deckenraster 625 x 625 mm.
- Anschlussstutzen:  NW 200
- Farbe Luftleitelemente: keine Luftleitelemente
- Oberfläche Sichtseiten: Standardoberfläche pulverbeschichtet nach RAL 9010 (GE 50%)
Technische Daten:
Volumenstrom: bis 250 m³/h
Akustische Ergebnisse
Δpt [Pa]  3
LWA [dB(A)]  29
63Hz [dB]  28
125Hz [dB]  30
250Hz [dB]  37
500Hz [dB]  18
1kHz [dB]  < 15
2kHz [dB]  < 15
4kHz [dB]  < 15
8kHz [dB]  < 15
LWNC [dB]  24
LWNR [dB]  27
einschließlich sämtlicher Befestigungsmaterialien
Zur Planung zugrunde gelegtes Fabrikat/Typ:
Hersteller: Trox
Typ.: TDV-SA-Q-A-H-L/400 mit Randverbreiterung
Angebotsfabrikat/Typ:
Hersteller: ____________________________
Typ:  ____________________________
liefern und montieren:
Menge: 3,000 St.

**02.09 Drallauslass TDV-SA-Q-Z-H-L/500**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Zuluft
- Anschluss:  Horizontal
- Drosselelement zum Volumenstromabgleich: Ohne
- Mit Lippendichtung
- Nenngröße:  NG 300 mit Randverbreiterung auf Maß 623 x 623 mm zum
 Einlegen in Deckenraster 625 x 625 mm.
- Anschlussstutzen:  NW 200
- Farbe Luftleitelemente: keine Luftleitelemente
- Oberfläche Sichtseiten: Standardoberfläche pulverbeschichtet nach RAL 9010 (GE 50%)
Technische Daten:
Volumenstrom: bis 380 m³/h
Akustische Ergebnisse
Δpt [Pa]  18
LWA [dB(A)]  31
63Hz [dB]  34
125Hz [dB]  38
250Hz [dB]  37
500Hz [dB]  26
1kHz [dB]  17
2kHz [dB]  < 15
4kHz [dB]  < 15
8kHz [dB]  < 15
LWNC [dB]  25
LWNR [dB]  27
einschließlich sämtlicher Befestigungsmaterialien
Zur Planung zugrunde gelegtes Fabrikat/Typ:
Hersteller: Trox
Typ.: TDV-SA-Q-A-H-L/400 mit Randverbreiterung
Angebotsfabrikat/Typ:
Hersteller: ____________________________
Typ:  ____________________________
liefern und montieren:
Menge: 2,000 St.

**02.10 Drallauslass TDV-SA-Q-Z-H-L/625**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Zuluft
- Anschluss:  Horizontal
- Drosselelement zum Volumenstromabgleich: Ohne
- Mit Lippendichtung
- Nenngröße:  NG 625
- Anschlussstutzen:  NW 250
- Farbe Luftleitelemente: keine Luftleitelemente
- Oberfläche Sichtseiten: Standardoberfläche pulverbeschichtet nach RAL 9010 (GE 50%)
Technische Daten:
Volumenstrom: bis 366 m³/h
Akustische Ergebnisse
Δpt [Pa]  8
LWA [dB(A)]  16
63Hz [dB]  27
125Hz [dB]  26
250Hz [dB]  21
500Hz [dB]  < 15
1kHz [dB]  < 15
2kHz [dB]  < 15
4kHz [dB]  < 15
8kHz [dB]  < 15
LWNC [dB]  < 15
LWNR [dB]  < 15
einschließlich sämtlicher Befestigungsmaterialien
Zur Planung zugrunde gelegtes Fabrikat/Typ:
Hersteller: Trox
Typ.: TDV-SA-Q-A-H-L/625
Angebotsfabrikat/Typ:
Hersteller: ____________________________
Typ:  ____________________________
liefern und montieren:
Menge: 1,000 St.

**02.11 Drallauslass TDV-SA-Q-A-H-L/300**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Abluft
- Anschluss:  Horizontal
- Drosselelement zum Volumenstromabgleich: Ohne
- Mit Lippendichtung
- Nenngröße:  NG 300 mit Randverbreiterung auf Maß 623 x 623 mm zum
 Einlegen in Deckenraster 625 x 625 mm.
- Anschlussstutzen:  NW 160
- Farbe Luftleitelemente: keine Luftleitelemente
- Oberfläche Sichtseiten: Standardoberfläche pulverbeschichtet nach RAL 9010 (GE 50%)
Technische Daten:
Volumenstrom: bis 120 m³/h
Akustische Ergebnisse
Δpt [Pa]  3
LWA [dB(A)]  < 15
63Hz [dB]  < 15
125Hz [dB]  < 15
250Hz [dB]  < 15
500Hz [dB]  < 15
1kHz [dB]  < 15
2kHz [dB]  < 15
4kHz [dB]  < 15
8kHz [dB]  < 15
LWNC [dB]  < 15
LWNR [dB]  < 15
einschließlich sämtlicher Befestigungsmaterialien
Zur Planung zugrunde gelegtes Fabrikat/Typ:
Hersteller: Trox
Typ.: TDV-SA-Q-A-H-L/300 mit Randverbreiterung
Angebotsfabrikat/Typ:
Hersteller: ____________________________
Typ:  ____________________________
liefern und montieren:
Menge: 3,000 St.

**02.12 Drallauslass TDV-SA-Q-A-H-L/400**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Abluft
- Anschluss:  Horizontal
- Drosselelement zum Volumenstromabgleich: Ohne
- Mit Lippendichtung
- Nenngröße:  NG 300 mit Randverbreiterung auf Maß 623 x 623 mm zum
 Einlegen in Deckenraster 625 x 625 mm.
- Anschlussstutzen:  NW 200
- Farbe Luftleitelemente: keine Luftleitelemente
- Oberfläche Sichtseiten: Standardoberfläche pulverbeschichtet nach RAL 9010 (GE 50%)
Technische Daten:
Volumenstrom: bis 210 m³/h
Akustische Ergebnisse
Δpt [Pa]  3
LWA [dB(A)]  < 15
63Hz [dB]  < 15
125Hz [dB]  < 15
250Hz [dB]  < 15
500Hz [dB]  < 15
1kHz [dB]  < 15
2kHz [dB]  < 15
4kHz [dB]  < 15
8kHz [dB]  < 15
LWNC [dB]  < 15
LWNR [dB]  < 15
einschließlich sämtlicher Befestigungsmaterialien
Zur Planung zugrunde gelegtes Fabrikat/Typ:
Hersteller: Trox
Typ.: TDV-SA-Q-A-H-L/400 mit Randverbreiterung
Angebotsfabrikat/Typ:
Hersteller: ____________________________
Typ:  ____________________________
liefern und montieren:
Menge: 1,000 St.

**02.13 Drallauslass TDV-SA-Q-A-H-L/625**
Deckendralldurchlass
mit quadratischem Frontdurchlass. Als Zuluft- und Abluftdurchlass für Komfortbereiche. Frontdurchlass mit einzeln manuell verstellbaren Luftleitelementen für drallförmige horizontale Luftführung mit hoher Induktion. Zum Einbau in abgehängte Decken aller Art. Einbaufertige Komponente, bestehend aus dem Frontdurchlass mit radial angeordneten, einzeln verstellbaren schwarzen oder weißen Luftleitelementen und einem Anschlusskasten, bei Zuluft mit Luftverteilelement, horizontal oder vertikal angeordnetem Anschlussstutzen und Bohrungen oder Aufhängelaschen zur Abhängung. Mittelschraubenbefestigung des Frontdurchlasses an der Traverse, verdeckt durch eine Zierkappe. Anschlussstutzen, passend für Luftleitungen nach EN 1506 oder EN 13180. Schallleistungspegel des Strömungsgeräusches gemessen nach EN ISO 5135, sehr niedrige Schallleistung
- Frontdurchlass aus verzinktem Stahlblech
- Anschlusskasten und Traverse aus verzinktem Stahlblech
- Luftleitelemente aus Kunststoff, nach UL 94, V- 0, flammwidrig
- Lippendichtung aus Gummi
- Sichtseite des Frontdurchlasses pulverbeschichtet RAL 9010, reinweiß
- Pulverbeschichtet, Farbton nach RAL Classic
- Luftleitelemente Zuluft ähnlich RAL 9005, schwarz, Abluft keine Luftleitelemente
- Bauform:  Quadratisch
- Luftart:  Abluft
- Anschluss:  Horizontal
- Drosselelement zum Volumenstromabgleich: Ohne
- Mit Lippendichtung
- Nenngröße:  NG 625
- Anschlussstutzen:  NW 250
- Farbe Luftleitelemente: keine Luftleitelemente
- Oberfläche Sichtseiten: Standardoberfläche pulverbeschichtet nach RAL 9010 (GE 50%)
Technische Daten:
Volumenstrom: bis 600 m³/h
Akustische Ergebnisse
Δpt [Pa]  8
LWA [dB(A)]  19
63Hz [dB]  24
125Hz [dB]  22
250Hz [dB]  17
500Hz [dB]  16
1kHz [dB]  16
2kHz [dB]  < 15
4kHz [dB]  < 15
8kHz [dB]  < 15
LWNC [dB]  < 15
LWNR [dB]  16
einschließlich sämtlicher Befestigungsmaterialien
Zur Planung zugrunde gelegtes Fabrikat/Typ:
Hersteller: Trox
Typ.: TDV-SA-Q-A-H-L/625
Angebotsfabrikat/Typ:
Hersteller: ____________________________
Typ:  ____________________________
liefern und montieren:
Menge: 25,000 St.

**02.14 Wetterschutzgitter WG/2000x1320/P1-RAL7016**
Wetterschutzgitter
in rechteckiger Bauform zum Schutz vor direkt eindringendem Regen sowie Laub und Vögeln durch Außenluft- und Fortluftöffnungen. Einbaufertige Komponente, bestehend aus Frontrahmen, regenabweisend und strömungsgünstig geformten Lamellen und rückseitigem Vogelschutzgitter, Flexible Anordnung und große Flächen möglich durch breiten- und/oder höhengeteilte Ausführung oder Bandausführung (Aluminium), geringe Druckdifferenz und niedriges Strömungsgeräusch durch strömungsgünstige Lamellen, leichte und schnelle Montage durch umlaufenden Frontrahmen, silikonfrei gefertigt
Technische Daten:
Material: verzinktes Stahlblech
Ausführung: Welldrahtgitter, Stahl verzinkt
Rand: Mit Befestigungslöchern (Verwendung eines Einbaurahmens möglich)
Breite: 2.000 mm
Höhe: 1.320 mm
Einbaurahmen: Ohne
Oberfläche: Pulverbeschichtet, RAL 7016 (Anthrazitgrau)
Einbauart: Kanaleinbau
Luftart: Außenluft
Volumenstrom  16.136 m³/h
Strömungsgeschwindigkeit  1,70 m/s
Anströmfläche  2,6400 m²
Freier Querschnitt  1,2662 m²
Breite der Einbauöffnung  2.015 mm
Höhe der Einbauöffnung  1.335 mm
Gewicht  42 kg
Akustische Ergebnisse
Δpt [Pa] 18
LW,A [dB(A)] 49
63Hz [dB] 50
125Hz [dB] 47
250Hz [dB] 49
500Hz [dB] 49
1kHz [dB] 45
2kHz [dB] 35
4kHz [dB] 21
8kHz [dB]  < 15
LW,NC [dB] 44
LW,NR [dB] 46
einschließlich sämtlicher Befestigungsmaterialien
Zur Planung zugrunde gelegtes Fabrikat/Typ:
Hersteller: Trox
Typ.: WG/2000x1320/P1-RAL7016
Angebotsfabrikat/Typ:
Hersteller: ____________________________
Typ:  ____________________________
liefern und montieren:
Menge: 1,000 St.

**02.15 Lamellenhaube 1.000 / 550 mm**
Lamellenhaube
in rechteckiger Bauform zum Schutz vor direkt eindringendem Regen sowie Laub und Vögeln durch Außenluft- und Fortluftöffnungen, als fertige Komponente, bestehend aus einer stabilen Unterkonstruktion umlaufend angebrachten, auf Gehrung geschnittenen, verdeckt befestigten Lamellen mit hinterlegtem Vogelschutzgitter, mit aufgesetztem Dach mit Abtropfkante und allseitig leichter Neigung zum sicheren Ablauf von Regenwasser. Fußpunkt ausgestattet mit Kanalanschlussprofil
Technische Daten:
Material: verzinktes Stahlblech
Ausführung: Lamellen, mit hinterlegtem Welldrahtgitter, Stahl verzinkt
Befestigung: Luftkanalanschlussprofil
Lamellenanzahl: 10 Stück
Lamellenabstand 60 mm
Länge: 1.000 mm
Breite: 550 mm
Gesamthöhe: 1.000 mm
Oberfläche: Pulverbeschichtet, RAL 7016 (Anthrazitgrau)
Einbauart: Kanaleinbau
Luftart: Außenluft
Volumenstrom  7.684 m³/h
Strömungsgeschwindigkeit  1,98 m/s
Freier Querschnitt  1,08 m²
Gewicht  ~25 kg
einschließlich sämtlicher Befestigungs- und Dichtmaterialien
Zur Planung zugrunde gelegtes Fabrikat/Typ:
Hersteller: Berliner Luft
Typ.: DHE/LH-1000x550-Sv-RAL7016
Angebotsfabrikat/Typ:
Hersteller: ____________________________
Typ:  ____________________________
liefern und montieren:
Menge: 1,000 St.

**02.16 Lamellenhaube 1.100 / 550 mm**
Lamellenhaube
in rechteckiger Bauform zum Schutz vor direkt eindringendem Regen sowie Laub und Vögeln durch Außenluft- und Fortluftöffnungen, als fertige Komponente, bestehend aus einer stabilen Unterkonstruktion umlaufend angebrachten, auf Gehrung geschnittenen, verdeckt befestigten Lamellen mit hinterlegtem Vogelschutzgitter, mit aufgesetztem Dach mit Abtropfkante und allseitig leichter Neigung zum sicheren Ablauf von Regenwasser. Fußpunkt ausgestattet mit Kanalanschlussprofil
Technische Daten:
Material: verzinktes Stahlblech
Ausführung: Lamellen, mit hinterlegtem Welldrahtgitter, Stahl verzinkt
Befestigung: Luftkanalanschlussprofil
Lamellenanzahl: 10 Stück
Lamellenabstand 60 mm
Länge: 1.100 mm
Breite: 550 mm
Gesamthöhe: 1.000 mm
Oberfläche: Pulverbeschichtet, RAL 7016 (Anthrazitgrau)
Einbauart: Kanaleinbau
Luftart: Außenluft
Volumenstrom  8.452 m³/h
Strömungsgeschwindigkeit  1,98 m/s
Freier Querschnitt  2,02 m²
Gewicht  ~30 kg
einschließlich sämtlicher Befestigungs- und Dichtmaterialien
Zur Planung zugrunde gelegtes Fabrikat/Typ:
Hersteller: Berliner Luft
Typ.: DHE/LH-1100x550-Sv-RAL7016
Angebotsfabrikat/Typ:
Hersteller: ____________________________
Typ:  ____________________________
liefern und montieren:
Menge: 1,000 St.

**02.17 Lüftungstellerventil (LVS/100/G1)**
Lüftungsventile
in runder Ausführung, einsetzbar für Abluft, bestehend aus dem Ventilring mit Randabdichtung, dem Ventilteller  mit Gewindespindel zur Volumenstromeinstellung verdrehbar und Gegenmutter zur Sicherung der Einstellung sowie dem Einbaurahmen.
Material:
Frontteile aus Stahlblech mit einer Pulverbeschichtung (ähnlich RAL 9010, Schichtdicke 60 æm); Gewindespindel und Mutter aus verzinktem Stahl, Einbaurahmen aus verzinktem Stahlblech.
Größe:  NW100
Luftart:  Abluft
Zur Planung zugrunde gelegtes Fabrikat/Typ:
Hersteller: Trox
Typ : LVS/100/G1
Angebotsfabrikat/Typ:
Hersteller:___________________________
Typ:  ____________________________
liefern und montieren:
Menge: 10,000 St.

**02.18 Lüftungstellerventil (LVS/125/G1)**
Lüftungsventile
in runder Ausführung, einsetzbar für Abluft, bestehend aus dem Ventilring mit Randabdichtung, dem Ventilteller mit Gewindespindel zur Volumenstromeinstellung verdrehbar und Gegenmutter zur Sicherung der Einstellung sowie dem Einbaurahmen.
Material:
Frontteile aus Stahlblech mit einer Pulverbeschichtung (ähnlich RAL 9010, Schichtdicke 60 æm); Gewindespindel und Mutter aus verzinktem Stahl, Einbaurahmen aus verzinktem Stahlblech.
Größe:  NW125
Luftart:  Abluft
Zur Planung zugrunde gelegtes Fabrikat/Typ:
Hersteller: Trox
Typ : LVS/125/G1
Angebotsfabrikat/Typ:
Hersteller:___________________________
Typ:  ____________________________
liefern und montieren:
Menge: 14,000 St.

**02.19 Lüftungstellerventil (LVS/160/G1)**
Lüftungsventile
in runder Ausführung, einsetzbar für Abluft, bestehend aus dem Ventilring mit Randabdichtung, dem Ventilteller mit Gewindespindel zur Volumenstromeinstellung verdrehbar und Gegenmutter zur Sicherung der Einstellung sowie dem Einbaurahmen.
Material:
Frontteile aus Stahlblech mit einer Pulverbeschichtung (ähnlich RAL 9010, Schichtdicke 60 æm); Gewindespindel und Mutter aus verzinktem Stahl, Einbaurahmen aus verzinktem Stahlblech.
Größe:  NW160
Luftart:  Abluft
Zur Planung zugrunde gelegtes Fabrikat/Typ:
Hersteller: Trox
Typ : LVS/160/G1
Angebotsfabrikat/Typ:
Hersteller:___________________________
Typ:  ____________________________
liefern und montieren:
Menge: 1,000 St.

**02.20 Lüftungstellerventil (LVS-Z/100/G1)**
Lüftungsventile
in runder Ausführung, einsetzbar für Zuluft, bestehend aus dem Ventilring mit Randabdichtung, dem Ventilteller mit Gewindespindel zur Volumenstromeinstellung verdrehbar und Gegenmutter zur Sicherung der Einstellung sowie dem Einbaurahmen.
Material:
Frontteile aus Stahlblech mit einer Pulverbeschichtung (ähnlich RAL 9010, Schichtdicke 60 æm); Gewindespindel und Mutter aus verzinktem Stahl, Einbaurahmen aus verzinktem Stahlblech.
Größe:  NW100
Luftart:  Zuluft
Zur Planung zugrunde gelegtes Fabrikat/Typ:
Hersteller: Trox
Typ : LVS-Z/100/G1
Angebotsfabrikat/Typ:
Hersteller:___________________________
Typ:  ____________________________
liefern und montieren:
Menge: 8,000 St.

**02.21 Lüftungstellerventil (LVS-Z/125/G1)**
Lüftungsventile
in runder Ausführung, einsetzbar für Zuluft, bestehend aus dem Ventilring mit Randabdichtung, dem Ventilteller mit Gewindespindel zur Volumenstromeinstellung verdrehbar und Gegenmutter zur Sicherung der Einstellung sowie dem Einbaurahmen.
Material:
Frontteile aus Stahlblech mit einer Pulverbeschichtung (ähnlich RAL 9010, Schichtdicke 60 æm); Gewindespindel und Mutter aus verzinktem Stahl, Einbaurahmen aus verzinktem Stahlblech.
Größe:  NW125
Luftart:  Zuluft
Zur Planung zugrunde gelegtes Fabrikat/Typ:
Hersteller: Trox
Typ : LVS-Z/125/G1
Angebotsfabrikat/Typ:
Hersteller:___________________________
Typ:  ____________________________
liefern und montieren:
Menge: 5,000 St.

**02.22 Lüftungstellerventil (LVS-Z/160/G1)**
Lüftungsventile
in runder Ausführung, einsetzbar für Zuluft, bestehend aus dem Ventilring mit Randabdichtung, dem Ventilteller mit Gewindespindel zur Volumenstromeinstellung verdrehbar und Gegenmutter zur Sicherung der Einstellung sowie dem Einbaurahmen.
Material:
Frontteile aus Stahlblech mit einer Pulverbeschichtung (ähnlich RAL 9010, Schichtdicke 60 æm); Gewindespindel und Mutter aus verzinktem Stahl, Einbaurahmen aus verzinktem Stahlblech.
Größe:  NW160
Luftart:  Zuluft
Zur Planung zugrunde gelegtes Fabrikat/Typ:
Hersteller: Trox
Typ : LVS-Z/160/G1
Angebotsfabrikat/Typ:
Hersteller:___________________________
Typ:  ____________________________
liefern und montieren:
Menge: 1,000 St.

**02.23 Lüftungstellerventil (LVS-Z/200/G1)**
Lüftungsventile
in runder Ausführung, einsetzbar für Zuluft, bestehend aus dem Ventilring mit Randabdichtung, dem Ventilteller mit Gewindespindel zur Volumenstromeinstellung verdrehbar und Gegenmutter zur Sicherung der Einstellung sowie dem Einbaurahmen.
Material:
Frontteile aus Stahlblech mit einer Pulverbeschichtung (ähnlich RAL 9010, Schichtdicke 60 æm); Gewindespindel und Mutter aus verzinktem Stahl, Einbaurahmen aus verzinktem Stahlblech.
Größe:  NW200
Luftart:  Zuluft
Zur Planung zugrunde gelegtes Fabrikat/Typ:
Hersteller: Trox
Typ : LVS-Z/200/G1
Angebotsfabrikat/Typ:
Hersteller:___________________________
Typ:  ____________________________
liefern und montieren:
Menge: 2,000 St.

**02.24 Verstärkungsplatte 615/615/104**
Verstärkungsplatte für Rasterdecken
als CNC gefräste Montageplatte für Deckensysteme im Raster 62,5 x 62,5 cm. Die Platte wird als Verstärkung auf die Mineralfaserplatte gelegt. Verstärkungsplatte zum sicheren Einbau von Einbaustrahler, Lautsprecher oder Downlights oder Lüftungsventilen in Mineralfaserdecken zu gewähren. Platte mit mittigem rundem Ausschnitt
Abmessung:  615 x 615mm
Stärke:  10,0mm
Ausschnitt:  Mittig D= 104mm
Oberfläche:  Roh Spanplatte
Material:  Spanholz
liefern und montieren:Angebotsfabrikat/Typ:
Hersteller:___________________________
Typ: ____________________________
liefern und montieren:
Menge: 18,000 St.

**02.25 Verstärkungsplatte 615/615/129**
Verstärkungsplatte für Rasterdecken
als CNC gefräste Montageplatte für Deckensysteme im Raster 62,5 x 62,5 cm. Die Platte wird als Verstärkung auf die Mineralfaserplatte gelegt. Verstärkungsplatte zum sicheren Einbau von Einbaustrahler, Lautsprecher oder Downlights oder Lüftungsventilen in Mineralfaserdecken zu gewähren. Platte mit mittigem rundem Ausschnitt
Abmessung:  615 x 615mm
Stärke:  10,0mm
Ausschnitt:  Mittig D= 129mm
Oberfläche:  Roh Spanplatte
Material:  Spanholz
liefern und montieren:Angebotsfabrikat/Typ:
Hersteller:___________________________
Typ: ____________________________
liefern und montieren:
Menge: 19,000 St.

**02.26 Verstärkungsplatte 615/615/164**
Verstärkungsplatte für Rasterdecken
als CNC gefräste Montageplatte für Deckensysteme im Raster 62,5 x 62,5 cm. Die Platte wird als Verstärkung auf die Mineralfaserplatte gelegt. Verstärkungsplatte zum sicheren Einbau von Einbaustrahler, Lautsprecher oder Downlights oder Lüftungsventilen in Mineralfaserdecken zu gewähren. Platte mit mittigem rundem Ausschnitt
Abmessung:  615 x 615mm
Stärke:  10,0mm
Ausschnitt:  Mittig D= 164mm
Oberfläche:  Roh Spanplatte
Material:  Spanholz
liefern und montieren:Angebotsfabrikat/Typ:
Hersteller:___________________________
Typ: ____________________________
liefern und montieren:
Menge: 2,000 St.

**02.27 Verstärkungsplatte 615/615/204**
Verstärkungsplatte für Rasterdecken
als CNC gefräste Montageplatte für Deckensysteme im Raster 62,5 x 62,5 cm. Die Platte wird als Verstärkung auf die Mineralfaserplatte gelegt. Verstärkungsplatte zum sicheren Einbau von Einbaustrahler, Lautsprecher oder Downlights oder Lüftungsventilen in Mineralfaserdecken zu gewähren. Platte mit mittigem rundem Ausschnitt
Abmessung:  615 x 615mm
Stärke:  10,0mm
Ausschnitt:  Mittig D= 204mm
Oberfläche:  Roh Spanplatte
Material:  Spanholz
liefern und montieren:Angebotsfabrikat/Typ:
Hersteller:___________________________
Typ: ____________________________
liefern und montieren:
Menge: 2,000 St.

**02.28 Volumenstromregler TVE-D 125**
Volumenstromregelgerät
in runder Bauform für variable und konstante Volumenstromsysteme, für Zuluft oder Abluft, in 7 Nenngrößen. Hohe Regelgenauigkeit der eingestellten Volumenströme auch bei ungünstigen Anströmverhältnissen. Regelbereich mindestens 1:25. Wirkdruckerfassung und Regelung erfolgen über die Stellklappe. Übertragung des Wirkdrucks schlauchlos durch Wirkdruckkanal in der Achse. Inbetriebnahmebereites Gerät, bestehend aus den mechanischen Bauteilen und der werkseitig montierten elektronischen Regelkomponente. Position der Regelklappe von außen an der Regelkomponente erkennbar.
Regelklappe bei Auslieferung geöffnet, dadurch Luftströmung auch ohne Regelfunktion gegeben. Erfüllt die Hygieneanforderungen nach EN 16798 Teil 3, VDI 6022 Blatt 1, DIN 1946 Teil 4.
Besondere Merkmale
-  Hohes Wirkdrucksignal bei kleinem Anstellwinkel
-  Werkseitige Einstellung oder Programmierung und lufttechnische Prüfung
-  Volumenstrommessung und -verstellung am Gerät nachträglich möglich
-  Wirkdruckerfassung schlauchlos über Regelklappe
-  Wirkdruckübertragung durch Wirkdruckkanal in Achse
-  Beliebige Anströmrichtung bei dynamischen Transmittern
-  Beliebige Einbaulage auch bei statischen Transmittern
-  Geeignet für Luftgeschwindigkeiten von 0,5 - 13 m/s
-  Kompakte Abmessungen für Einsatz in beengten Deckenbereichen
Materialien und Oberflächen
-  Gehäuse aus verzinktem Stahlblech
-  Regelklappe und Achse aus Kunststoff, PA6, UL94-V0
-  Regelklappendichtung aus Kunststoff, TPU, mikrobakteriell beständig
-  Gleitlager aus Kunststoff
Anschlußausführung
-  Rohrstutzen mit Einlegesicke für Lippendichtung, passend für Luftleitungen nach EN 1506 oder EN 13180
ZUBEHÖR
-  Doppellippendichtung beidseitig
Gleichwertigkeitskriterien
-  Hygiene-Konformitätserklärung nach VDI 6022, Blatt 1 (01/2018), ÖNORM H 6020 (02/2007) und ÖNORM H 6021 (09/2003)
-  Akustische Daten ermittelt nach ÖNORM EN ISO 5135
-  Geeignet für Luftgeschwindigkeiten von 0,5 - 13 m/s
-  Keine Anströmlänge erforderlich (auch nach T-Stück)
-  Maximale Regelabweichung 5% bei qvmax ohne Anströmlänge
Anbauteile
Compactregler für Volumenstrom. Regelung eines konstanten oder variablen Volumenstrom-Sollwertes. Elektronischer Regler zur Aufschaltung einer Führungsgröße und Abgriff eines Istwertsignals. Istwertsignal auf Nennvolumen strom bezogen, dadurch vereinfachte Inbetriebnahme und nachträgliche Verstellung. Standalone-Betrieb oder Einbindung in die Gebäudeleittechnik.
Anwendung: Dynamischer Transmitter für saubere Luft in raumlufttechnischen Anlagen Versorgungsspannung: 24 V AC/DC
Stellantrieb: Integriert; langsamlaufend (Laufzeit <150  s für 90°)
Einbaulage: Beliebig
Schnittstelle/Ansteuerung: Analogsignal 0 - 10 V DC oder 2 - 10 V DC
Anschluss: Anschlussleitung mit 4 Adern
Schnittstelleninformation: Analog: Volumenstrom Sollwert sowie Istwertsignal.
Sonderfunktionen: Aktivierung Vmin, Vmax, Geschlossen, Offen mittels externer Schaltkontakte/Beschaltung
Technische Daten
-  Nenngröße: 125
-  Volumenstromregelbereich: 21 - 579 m³/h
-  Mindestdruckdifferenz: bis zu 50 Pa (ohne Rohrschalldämpfer)
-  Maximal zulässige Druckdifferenz: 900 Pa
-  Gehäuse-Leckluftstrom nach EN 1751: Klasse C
-  Leckluftstrom bei geschlossener Regelklappe nach EN 1751: Klasse 4
-  Gehäuselänge: 310mm
- Dämmschale
Zur Planung zugrunde gelegtes Fabrikat/Typ:
Hersteller: Trox
Typ : TVE-D/125/D2/Easy
Angebotsfabrikat/Typ:
Hersteller:___________________________
Typ:  ____________________________
liefern und montieren:
Menge: 2,000 St

**02.29 Volumenstromregler TVE-D 160**
Volumenstromregelgerät
in runder Bauform für variable und konstante Volumenstromsysteme, für Zuluft oder Abluft, in 7 Nenngrößen. Hohe Regelgenauigkeit der eingestellten Volumenströme auch bei ungünstigen Anströmverhältnissen. Regelbereich mindestens 1:25. Wirkdruckerfassung und Regelung erfolgen über die Stellklappe. Übertragung des Wirkdrucks schlauchlos durch Wirkdruckkanal in der Achse. Inbetriebnahmebereites Gerät, bestehend aus den mechanischen Bauteilen und der werkseitig montierten elektronischen Regelkomponente. Position der Regelklappe von außen an der Regelkomponente erkennbar.
Regelklappe bei Auslieferung geöffnet, dadurch Luftströmung auch ohne Regelfunktion gegeben. Erfüllt die Hygieneanforderungen nach EN 16798 Teil 3, VDI 6022 Blatt 1, DIN 1946 Teil 4.
Besondere Merkmale
-  Hohes Wirkdrucksignal bei kleinem Anstellwinkel
-  Werkseitige Einstellung oder Programmierung und lufttechnische Prüfung
-  Volumenstrommessung und -verstellung am Gerät nachträglich möglich
-  Wirkdruckerfassung schlauchlos über Regelklappe
-  Wirkdruckübertragung durch Wirkdruckkanal in Achse
-  Beliebige Anströmrichtung bei dynamischen Transmittern
-  Beliebige Einbaulage auch bei statischen Transmittern
-  Geeignet für Luftgeschwindigkeiten von 0,5 - 13 m/s
-  Kompakte Abmessungen für Einsatz in beengten Deckenbereichen
Materialien und Oberflächen
-  Gehäuse aus verzinktem Stahlblech
-  Regelklappe und Achse aus Kunststoff, PA6, UL94-V0
-  Regelklappendichtung aus Kunststoff, TPU, mikrobakteriell beständig
-  Gleitlager aus Kunststoff
Anschlußausführung
-  Rohrstutzen mit Einlegesicke für Lippendichtung, passend für Luftleitungen nach EN 1506 oder EN 13180
ZUBEHÖR
-  Doppellippendichtung beidseitig
Gleichwertigkeitskriterien
-  Hygiene-Konformitätserklärung nach VDI 6022, Blatt 1 (01/2018), ÖNORM H 6020 (02/2007) und ÖNORM H 6021 (09/2003)
-  Akustische Daten ermittelt nach ÖNORM EN ISO 5135
-  Geeignet für Luftgeschwindigkeiten von 0,5 - 13 m/s
-  Keine Anströmlänge erforderlich (auch nach T-Stück)
-  Maximale Regelabweichung 5% bei qvmax ohne Anströmlänge
Anbauteile
Compactregler für Volumenstrom. Regelung eines konstanten oder variablen Volumenstrom-Sollwertes. Elektronischer Regler zur Aufschaltung einer Führungsgröße und Abgriff eines Istwertsignals. Istwertsignal auf Nennvolumen strom bezogen, dadurch vereinfachte Inbetriebnahme und nachträgliche Verstellung. Standalone-Betrieb oder Einbindung in die Gebäudeleittechnik.
Anwendung: Dynamischer Transmitter für saubere Luft in raumlufttechnischen Anlagen Versorgungsspannung: 24 V AC/DC
Stellantrieb: Integriert; langsamlaufend (Laufzeit <150  s für 90°)
Einbaulage: Beliebig
Schnittstelle/Ansteuerung: Analogsignal 0 - 10 V DC oder 2 - 10 V DC
Anschluss: Anschlussleitung mit 4 Adern
Schnittstelleninformation: Analog: Volumenstrom Sollwert sowie Istwertsignal.
Sonderfunktionen: Aktivierung Vmin, Vmax, Geschlossen, Offen mittels externer Schaltkontakte/Beschaltung
Technische Daten
-  Nenngröße: 160
-  Volumenstromregelbereich: 35 - 929 m³/h
-  Mindestdruckdifferenz: bis zu 50 Pa (ohne Rohrschalldämpfer)
-  Maximal zulässige Druckdifferenz: 900 Pa
-  Gehäuse-Leckluftstrom nach EN 1751: Klasse C
-  Leckluftstrom bei geschlossener Regelklappe nach EN 1751: Klasse 4
-  Gehäuselänge: 310mm
- Dämmschale
Zur Planung zugrunde gelegtes Fabrikat/Typ:
Hersteller: Trox
Typ : TVE-D/160/D2/Easy
Angebotsfabrikat/Typ:
Hersteller:___________________________
Typ:  ____________________________
liefern und montieren:
Menge: 2,000 St

**02.30 Volumenstromregler TVE-D 200**
Volumenstromregelgerät
in runder Bauform für variable und konstante Volumenstromsysteme, für Zuluft oder Abluft, in 7 Nenngrößen. Hohe Regelgenauigkeit der eingestellten Volumenströme auch bei ungünstigen Anströmverhältnissen. Regelbereich mindestens 1:25. Wirkdruckerfassung und Regelung erfolgen über die Stellklappe. Übertragung des Wirkdrucks schlauchlos durch Wirkdruckkanal in der Achse. Inbetriebnahmebereites Gerät, bestehend aus den mechanischen Bauteilen und der werkseitig montierten elektronischen Regelkomponente. Position der Regelklappe von außen an der Regelkomponente erkennbar.
Regelklappe bei Auslieferung geöffnet, dadurch Luftströmung auch ohne Regelfunktion gegeben. Erfüllt die Hygieneanforderungen nach EN 16798 Teil 3, VDI 6022 Blatt 1, DIN 1946 Teil 4.
Besondere Merkmale
-  Hohes Wirkdrucksignal bei kleinem Anstellwinkel
-  Werkseitige Einstellung oder Programmierung und lufttechnische Prüfung
-  Volumenstrommessung und -verstellung am Gerät nachträglich möglich
-  Wirkdruckerfassung schlauchlos über Regelklappe
-  Wirkdruckübertragung durch Wirkdruckkanal in Achse
-  Beliebige Anströmrichtung bei dynamischen Transmittern
-  Beliebige Einbaulage auch bei statischen Transmittern
-  Geeignet für Luftgeschwindigkeiten von 0,5 - 13 m/s
-  Kompakte Abmessungen für Einsatz in beengten Deckenbereichen
Materialien und Oberflächen
-  Gehäuse aus verzinktem Stahlblech
-  Regelklappe und Achse aus Kunststoff, PA6, UL94-V0
-  Regelklappendichtung aus Kunststoff, TPU, mikrobakteriell beständig
-  Gleitlager aus Kunststoff
Anschlußausführung
-  Rohrstutzen mit Einlegesicke für Lippendichtung, passend für Luftleitungen nach EN 1506 oder EN 13180
ZUBEHÖR
-  Doppellippendichtung beidseitig
Gleichwertigkeitskriterien
-  Hygiene-Konformitätserklärung nach VDI 6022, Blatt 1 (01/2018), ÖNORM H 6020 (02/2007) und ÖNORM H 6021 (09/2003)
-  Akustische Daten ermittelt nach ÖNORM EN ISO 5135
-  Geeignet für Luftgeschwindigkeiten von 0,5 - 13 m/s
-  Keine Anströmlänge erforderlich (auch nach T-Stück)
-  Maximale Regelabweichung 5% bei qvmax ohne Anströmlänge
Anbauteile
Compactregler für Volumenstrom. Regelung eines konstanten oder variablen Volumenstrom-Sollwertes. Elektronischer Regler zur Aufschaltung einer Führungsgröße und Abgriff eines Istwertsignals. Istwertsignal auf Nennvolumen strom bezogen, dadurch vereinfachte Inbetriebnahme und nachträgliche Verstellung. Standalone-Betrieb oder Einbindung in die Gebäudeleittechnik.
Anwendung: Dynamischer Transmitter für saubere Luft in raumlufttechnischen Anlagen Versorgungsspannung: 24 V AC/DC
Stellantrieb: Integriert; langsamlaufend (Laufzeit <150  s für 90°)
Einbaulage: Beliebig
Schnittstelle/Ansteuerung: Analogsignal 0 - 10 V DC oder 2 - 10 V DC
Anschluss: Anschlussleitung mit 4 Adern
Schnittstelleninformation: Analog: Volumenstrom Sollwert sowie Istwertsignal.
Sonderfunktionen: Aktivierung Vmin, Vmax, Geschlossen, Offen mittels externer Schaltkontakte/Beschaltung
Technische Daten
-  Nenngröße: 200
-  Volumenstromregelbereich: 55 - 1.513 m³/h
-  Mindestdruckdifferenz: bis zu 50 Pa (ohne Rohrschalldämpfer)
-  Maximal zulässige Druckdifferenz: 900 Pa
-  Gehäuse-Leckluftstrom nach EN 1751: Klasse C
-  Leckluftstrom bei geschlossener Regelklappe nach EN 1751: Klasse 4
-  Gehäuselänge: 310mm
- Dämmschale
Zur Planung zugrunde gelegtes Fabrikat/Typ:
Hersteller: Trox
Typ : TVE-D/200/D2/Easy
Angebotsfabrikat/Typ:
Hersteller:___________________________
Typ:  ____________________________
liefern und montieren:
Menge: 7,000 St

**02.31 Volumenstromregler TVE-D 250**
Volumenstromregelgerät
in runder Bauform für variable und konstante Volumenstromsysteme, für Zuluft oder Abluft, in 7 Nenngrößen. Hohe Regelgenauigkeit der eingestellten Volumenströme auch bei ungünstigen Anströmverhältnissen. Regelbereich mindestens 1:25. Wirkdruckerfassung und Regelung erfolgen über die Stellklappe. Übertragung des Wirkdrucks schlauchlos durch Wirkdruckkanal in der Achse. Inbetriebnahmebereites Gerät, bestehend aus den mechanischen Bauteilen und der werkseitig montierten elektronischen Regelkomponente. Position der Regelklappe von außen an der Regelkomponente erkennbar.
Regelklappe bei Auslieferung geöffnet, dadurch Luftströmung auch ohne Regelfunktion gegeben. Erfüllt die Hygieneanforderungen nach EN 16798 Teil 3, VDI 6022 Blatt 1, DIN 1946 Teil 4.
Besondere Merkmale
-  Hohes Wirkdrucksignal bei kleinem Anstellwinkel
-  Werkseitige Einstellung oder Programmierung und lufttechnische Prüfung
-  Volumenstrommessung und -verstellung am Gerät nachträglich möglich
-  Wirkdruckerfassung schlauchlos über Regelklappe
-  Wirkdruckübertragung durch Wirkdruckkanal in Achse
-  Beliebige Anströmrichtung bei dynamischen Transmittern
-  Beliebige Einbaulage auch bei statischen Transmittern
-  Geeignet für Luftgeschwindigkeiten von 0,5 - 13 m/s
-  Kompakte Abmessungen für Einsatz in beengten Deckenbereichen
Materialien und Oberflächen
-  Gehäuse aus verzinktem Stahlblech
-  Regelklappe und Achse aus Kunststoff, PA6, UL94-V0
-  Regelklappendichtung aus Kunststoff, TPU, mikrobakteriell beständig
-  Gleitlager aus Kunststoff
Anschlußausführung
-  Rohrstutzen mit Einlegesicke für Lippendichtung, passend für Luftleitungen nach EN 1506 oder EN 13180
ZUBEHÖR
-  Doppellippendichtung beidseitig
Gleichwertigkeitskriterien
-  Hygiene-Konformitätserklärung nach VDI 6022, Blatt 1 (01/2018), ÖNORM H 6020 (02/2007) und ÖNORM H 6021 (09/2003)
-  Akustische Daten ermittelt nach ÖNORM EN ISO 5135
-  Geeignet für Luftgeschwindigkeiten von 0,5 - 13 m/s
-  Keine Anströmlänge erforderlich (auch nach T-Stück)
-  Maximale Regelabweichung 5% bei qvmax ohne Anströmlänge
Anbauteile
Compactregler für Volumenstrom. Regelung eines konstanten oder variablen Volumenstrom-Sollwertes. Elektronischer Regler zur Aufschaltung einer Führungsgröße und Abgriff eines Istwertsignals. Istwertsignal auf Nennvolumen strom bezogen, dadurch vereinfachte Inbetriebnahme und nachträgliche Verstellung. Standalone-Betrieb oder Einbindung in die Gebäudeleittechnik.
Anwendung: Dynamischer Transmitter für saubere Luft in raumlufttechnischen Anlagen Versorgungsspannung: 24 V AC/DC
Stellantrieb: Integriert; langsamlaufend (Laufzeit <150  s für 90°)
Einbaulage: Beliebig
Schnittstelle/Ansteuerung: Analogsignal 0 - 10 V DC oder 2 - 10 V DC
Anschluss: Anschlussleitung mit 4 Adern
Schnittstelleninformation: Analog: Volumenstrom Sollwert sowie Istwertsignal.
Sonderfunktionen: Aktivierung Vmin, Vmax, Geschlossen, Offen mittels externer Schaltkontakte/Beschaltung
Technische Daten
-  Nenngröße: 125
-  Volumenstromregelbereich: 87 - 2.293 m³/h
-  Mindestdruckdifferenz: bis zu 50 Pa (ohne Rohrschalldämpfer)
-  Maximal zulässige Druckdifferenz: 900 Pa
-  Gehäuse-Leckluftstrom nach EN 1751: Klasse C
-  Leckluftstrom bei geschlossener Regelklappe nach EN 1751: Klasse 4
-  Gehäuselänge: 310mm
- Dämmschale
Zur Planung zugrunde gelegtes Fabrikat/Typ:
Hersteller: Trox
Typ : TVE-D/250/D2/Easy
Angebotsfabrikat/Typ:
Hersteller:___________________________
Typ:  ____________________________
liefern und montieren:
Menge: 22,000 St

**02.32 Volumenstromregler RND NW80**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 80
-  Volumenstromregelbereich: 40 - 162 m³/h
-  Mindestdruckdifferenz: 50 Pa
-  Maximal zulässige Druckdifferenz: 1000 Pa
-  Gehäuse-Leckluftstrom nach EN 1751: Klasse C
Zur Planung zugrunde gelegtes Fabrikat/Typ:
Hersteller: Trox
Typ.: RN-D/80/D2
Angebotsfabrikat/Typ:
Hersteller: ____________________________
Typ:  ____________________________
liefern und montieren:
Menge: 16,000 St

**02.33 Volumenstromregler RND NW100**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 100
-  Volumenstromregelbereich: 80 - 324 m³/h
-  Mindestdruckdifferenz: 50 Pa
-  Maximal zulässige Druckdifferenz: 1000 Pa
-  Gehäuse-Leckluftstrom nach EN 1751: Klasse C
Zur Planung zugrunde gelegtes Fabrikat/Typ:
Hersteller: Trox
Typ.: RN-D/100/D2
Angebotsfabrikat/Typ:
Hersteller: ____________________________
Typ:  ____________________________
liefern und montieren:
Menge: 24,000 St

**02.34 Volumenstromregler RND NW125**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 125
-  Volumenstromregelbereich: 126 - 504 m³/h
-  Mindestdruckdifferenz: 50 Pa
-  Maximal zulässige Druckdifferenz: 1000 Pa
-  Gehäuse-Leckluftstrom nach EN 1751: Klasse C
Zur Planung zugrunde gelegtes Fabrikat/Typ:
Hersteller: Trox
Typ.: RN-D/125/D2
Angebotsfabrikat/Typ:
Hersteller: ____________________________
Typ:  ____________________________
liefern und montieren:
Menge: 3,000 St

**02.35 Volumenstromregler RND NW160**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 160
-  Volumenstromregelbereich: 216 - 864 m³/h
-  Mindestdruckdifferenz: 50 Pa
-  Maximal zulässige Druckdifferenz: 1000 Pa
-  Gehäuse-Leckluftstrom nach EN 1751: Klasse C
Zur Planung zugrunde gelegtes Fabrikat/Typ:
Hersteller: Trox
Typ.: RN-D/160/D2
Angebotsfabrikat/Typ:
Hersteller: ____________________________
Typ:  ____________________________
liefern und montieren:
Menge: 2,000 St

**02.36 Volumenstromregler RND NW200**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 200
-  Volumenstromregelbereich: 324 - 1.296 m³/h
-  Mindestdruckdifferenz: 50 Pa
-  Maximal zulässige Druckdifferenz: 1000 Pa
-  Gehäuse-Leckluftstrom nach EN 1751: Klasse C
Zur Planung zugrunde gelegtes Fabrikat/Typ:
Hersteller: Trox
Typ.: RN-D/200/D2
Angebotsfabrikat/Typ:
Hersteller: ____________________________
Typ:  ____________________________
liefern und montieren:
Menge: 1,000 St

**02.37 Volumenstromregler RND NW250**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 250
-  Volumenstromregelbereich: 522 - 2.088m³/h
-  Mindestdruckdifferenz: 50 Pa
-  Maximal zulässige Druckdifferenz: 1000 Pa
-  Gehäuse-Leckluftstrom nach EN 1751: Klasse C
Zur Planung zugrunde gelegtes Fabrikat/Typ:
Hersteller: Trox
Typ.: RN-D/250/D2
Angebotsfabrikat/Typ:
Hersteller: ____________________________
Typ:  ____________________________
liefern und montieren:
Menge: 4,000 St

**02.38 Volumenstromregler RND NW250 mit Antrieb 24V**
Volumenstromregler
in runder Bauform für konstante Volumenstromsysteme, mechanisch selbsttätig, ohne Hilfsenergie, für Zuluft oder Abluft, in acht Nenngrößen, Inbetriebnahmebereiter Regler, bestehend aus dem Gehäuse mit leichtgängig gelagerter Regelklappe, Regelbalg und außenliegender Kurvenscheibe mit Blattfeder. Volumenstromregler ohne Stellantrieb, sind werkseitig auf einen Referenz-Volumenstrom eingestellt, Einstellen des Volumenstrom-Sollwertes ohne Werkzeuge von außen an einer Skala, hohe Regelgenauigkeit des eingestellten Volumenstromes, lageunabhängig, Gehäuse aus verzinktem Stahlblech, innenliegende Bauteile aus Edelstahl 1.4301 (Nenngröße 80 – 125), bzw. aus verzinktem Stahlblech (Nenngröße 160 – 400), Regelbalg aus Polyurethan,  Gleitlager mit PTFE Gleitschicht, Blattfeder aus rostfreiem Stahl, Rohrstutzen mit Einlegesicke für Lippendichtung, passend für Luftleitungen nach EN 1506 oder EN 13180, mit beidseitiger Doppellippendichtung, mit Dämmschale
Technische Daten:
-  Nenngröße: 250
-  Volumenstromregelbereich: 522 - 2.088m³/h
-  Mindestdruckdifferenz: 50 Pa
-  Maximal zulässige Druckdifferenz: 1000 Pa
-  Gehäuse-Leckluftstrom nach EN 1751: Klasse C
mit Stellantrieb 3-Punkt, mit Hilfsschaltern
Variable Sollwertvorgabe für Konstantvolumenstromregler mit Endlagenerfassung, für Min/Max-Umschaltung
Versorgungsspannung: 24 V AC/DC
Schnittstelle/Ansteuerung:
1-Draht-Steuerung (Min/Max-Steuerung)
2-Draht-Steuerung (3-Punkt)
Anschluss:
Anschlussleitung 3 adrig Antrieb
Anschlussleitung 6 adrig Hilfsschalter
Sollwerteinstellung:
Min/Max Sollwert-Position bauseits mit mechanischen Anschlägen einstellbar
Drehrichtung per Schalter anpassbar
Hilfsschalter:
Schaltkontakte zur Überwachung zweier Positionen:
Anschlagposition 1 - Schaltposition einstellbar 0 - 100%
Anschlagposition 2 - Schaltposition einstellbar 0 - 100%
Antrieb und Hilfsschalter werkseitig auf Regler montiert
Zur Planung zugrunde gelegtes Fabrikat/Typ:
Hersteller: Trox
Typ.: RN-D/250/D2/B52/522-643
Angebotsfabrikat/Typ:
Hersteller: ____________________________
Typ:  ____________________________
liefern und montieren:
Menge: 2,000 St

**02.39 Volumenstromregler TVJD-Easy/300x200 + TX 300x200**
Volumenstromregler
in rechteckiger Bauform für variable und konstante Volumenstromsysteme, für Zuluft oder Abluft, hohe Regelgenauigkeit der eingestellten Volumenströme. Inbetriebnahmebereites Gerät, bestehend aus den mechanischen Bauteilen und den elektronischen Regelkomponenten. Geräte enthalten einen Mittelwert bildenden Wirkdrucksensor zur Volumenstrommessung und Regelklappen. Regelkomponenten werkseitig montiert, verschlaucht und verdrahtet. Position der Regelklappen von außen durch die Achsform erkennbar, Regelklappe bei Auslieferung geöffnet, dadurch Luftströmung auch ohne Regelfunktion gegeben, integrierter Differenzdrucksensor mit Messbohrungen 3 mm (unempfindlich gegen Verschmutzung), werkseitige Einstellung oder Programmierung, Einstellung und nachträgliche Parametrierung an der Regelkomponente möglich. Je nach Regelkomponente wird eventuell ein separates Einstellgerät erforderlich, mit Dämmschale aus verzinktem Stahlblech, Gummiprofil zur Körperschallisolierung, Auskleidung aus Mineralwolle, nach EN 13501, Baustoffklasse A1, nicht brennbar, Gesundheitlich unbedenklich durch hohe Biolöslichkeit nach deutscher Gefahrstoffverordnung und Anmerkung Q der europäischen Verordnung (EG) Nr. 1272/2008
Technische Daten:
- Gehäuse aus verzinktem Stahlblech
- Achsen aus verzinktem Stahl
- Regelklappen und Differenzdrucksensor aus Aluminiumprofilen
- Zahnräder aus antistatischem Kunststoff (ABS), temperaturbeständig bis 50 °C
- Gleitlager aus Kunststoff
- Beidseitig mit Flansch, geeignet für Luftleitungsprofile
- Nenngröße: 300 x 200 mm
- Volumenstrom-Regelbereich: 446 – 1.938 m³/h
- Mindestdruckdifferenz: bis zu 109 Pa (ohne Zusatzschalldämpfer)
- Maximal zulässige Druckdifferenz: 1000 Pa
- Gehäuse-Leckluftstrom nach EN 1751, Klasse B
- keine Angabe zum Leckluftstrom bei geschlossener Klappe
- mit Regler für Volumenstrom. Regelung eines konstanten oder variablen Volumenstrom-Sollwertes. Elektronischer Regler zur Aufschaltung einer Führungsgröße und Abgriff eines Istwertsignals. Istwertsignal auf Nennvolumenstrom bezogen, dadurch vereinfachte Inbetriebnahme und nachträgliche Verstellung Standalone-Betrieb oder Einbindung in die Gebäudeleittechnik.
Anwendung: Dynamischer Transmitter für saubere Luft in raumlufttechnischen Anlagen
Versorgungsspannung: 24 V AC/DC
Stellantrieb: Integriert; langsamlaufend (Laufzeit 100 - 270 s für 90°)
Einbaulage: Beliebig
Schnittstelle/Ansteuerung: Analogsignal 0 - 10 V DC
Anschluss:
-Klemmen mit zusätzlicher Abdeckung; dadurch keine zusätzliche Klemmdose erforderlich
- Doppelklemme für Versorgungsspannung zur einfachen Weiterverdrahtung für bis zu 3 Regler
Schnittstelleninformation:
Volumenstrom Sollwert, Volumenstrom Istwert
Istwertsignal auf Nennvolumenstrom bezogen, dadurch vereinfachte Inbetriebnahme und nachträgliche Verstellung
Sonderfunktionen:
Von außen gut sichtbarer Kontrollleuchte zur Signalisierung der Funktionen: ausgeregelt, nicht ausgeregelt und Spannungsausfall
Aktivierung Vmin, Vmax, Geschlossen, Offen mittels externer Schaltkontakte/Beschaltung
Parametrierung:
Für VVS-Regelgerät spezifische Parameter werkseitig parametriert
Betriebswerte Vmin, Vmax werkseitig parametriert
Betriebswerte Vmin, Vmax bauseits mit Potentiometer auf Gehäuseaußenseite ohne zusätzliche Einstelltools einzustellen
Zubehör:
Zusatz-Schalldämpfer zur Reduzierung des Strömungsgeräusches, Einfügungsdämpfung ca. 9 dB bei 250 Hz, Auskleidung aus Mineralwolle nach DIN 4102, Baustoffklasse A2, mit RAL-Gütezeichen RAL-GZ 388, biolöslich im Sinne der TRGS 905 sowie EU-Richtlinie 97/69/EG. Mineralwolle mit aufkaschiertem Glasseidengewebe vor Abrieb durch strömende Luft bis max. 20 m/s Luftgeschwindigkeit geschützt, inert gegenüber Pilz- und Bakterienwachstum.
Zur Planung zugrunde gelegtes Fabrikat/Typ:
Hersteller: Trox
Typ.: TVJ-D/300x200/Easy + TX/300x200
Angebotsfabrikat/Typ:
Hersteller: ____________________________
Typ:  ____________________________
liefern und montieren:
Menge: 5,000 St

**02.40 Volumenstromregler TVJD-Easy/300x300 + TX 300x300**
Volumenstromregler
in rechteckiger Bauform für variable und konstante Volumenstromsysteme, für Zuluft oder Abluft, hohe Regelgenauigkeit der eingestellten Volumenströme. Inbetriebnahmebereites Gerät, bestehend aus den mechanischen Bauteilen und den elektronischen Regelkomponenten. Geräte enthalten einen Mittelwert bildenden Wirkdrucksensor zur Volumenstrommessung und Regelklappen. Regelkomponenten werkseitig montiert, verschlaucht und verdrahtet. Position der Regelklappen von außen durch die Achsform erkennbar, Regelklappe bei Auslieferung geöffnet, dadurch Luftströmung auch ohne Regelfunktion gegeben, integrierter Differenzdrucksensor mit Messbohrungen 3 mm (unempfindlich gegen Verschmutzung), werkseitige Einstellung oder Programmierung, Einstellung und nachträgliche Parametrierung an der Regelkomponente möglich. Je nach Regelkomponente wird eventuell ein separates Einstellgerät erforderlich, mit Dämmschale aus verzinktem Stahlblech, Gummiprofil zur Körperschallisolierung, Auskleidung aus Mineralwolle, nach EN 13501, Baustoffklasse A1, nicht brennbar, Gesundheitlich unbedenklich durch hohe Biolöslichkeit nach deutscher Gefahrstoffverordnung und Anmerkung Q der europäischen Verordnung (EG) Nr. 1272/2008
Technische Daten:
- Gehäuse aus verzinktem Stahlblech
- Achsen aus verzinktem Stahl
- Regelklappen und Differenzdrucksensor aus Aluminiumprofilen
- Zahnräder aus antistatischem Kunststoff (ABS), temperaturbeständig bis 50 °C
- Gleitlager aus Kunststoff
- Beidseitig mit Flansch, geeignet für Luftleitungsprofile
- Nenngröße: 300 x 300 mm
- Volumenstrom-Regelbereich: 730 – 3.173 m³/h
- Mindestdruckdifferenz: bis zu 109 Pa (ohne Zusatzschalldämpfer)
- Maximal zulässige Druckdifferenz: 1000 Pa
- Gehäuse-Leckluftstrom nach EN 1751, Klasse B
- keine Angabe zum Leckluftstrom bei geschlossener Klappe
- mit Regler für Volumenstrom. Regelung eines konstanten oder variablen Volumenstrom-Sollwertes. Elektronischer Regler zur Aufschaltung einer Führungsgröße und Abgriff eines Istwertsignals. Istwertsignal auf Nennvolumenstrom bezogen, dadurch vereinfachte Inbetriebnahme und nachträgliche Verstellung Standalone-Betrieb oder Einbindung in die Gebäudeleittechnik.
Anwendung: Dynamischer Transmitter für saubere Luft in raumlufttechnischen Anlagen
Versorgungsspannung: 24 V AC/DC
Stellantrieb: Integriert; langsamlaufend (Laufzeit 100 - 270 s für 90°)
Einbaulage: Beliebig
Schnittstelle/Ansteuerung: Analogsignal 0 - 10 V DC
Anschluss:
-Klemmen mit zusätzlicher Abdeckung; dadurch keine zusätzliche Klemmdose erforderlich
- Doppelklemme für Versorgungsspannung zur einfachen Weiterverdrahtung für bis zu 3 Regler
Schnittstelleninformation:
Volumenstrom Sollwert, Volumenstrom Istwert
Istwertsignal auf Nennvolumenstrom bezogen, dadurch vereinfachte Inbetriebnahme und nachträgliche Verstellung
Sonderfunktionen:
Von außen gut sichtbarer Kontrollleuchte zur Signalisierung der Funktionen: ausgeregelt, nicht ausgeregelt und Spannungsausfall
Aktivierung Vmin, Vmax, Geschlossen, Offen mittels externer Schaltkontakte/Beschaltung
Parametrierung:
Für VVS-Regelgerät spezifische Parameter werkseitig parametriert
Betriebswerte Vmin, Vmax werkseitig parametriert
Betriebswerte Vmin, Vmax bauseits mit Potentiometer auf Gehäuseaußenseite ohne zusätzliche Einstelltools einzustellen
Zubehör:
Zusatz-Schalldämpfer zur Reduzierung des Strömungsgeräusches, Einfügungsdämpfung ca. 9 dB bei 250 Hz, Auskleidung aus Mineralwolle nach DIN 4102, Baustoffklasse A2, mit RAL-Gütezeichen RAL-GZ 388, biolöslich im Sinne der TRGS 905 sowie EU-Richtlinie 97/69/EG. Mineralwolle mit aufkaschiertem Glasseidengewebe vor Abrieb durch strömende Luft bis max. 20 m/s Luftgeschwindigkeit geschützt, inert gegenüber Pilz- und Bakterienwachstum.
Zur Planung zugrunde gelegtes Fabrikat/Typ:
Hersteller: Trox
Typ.: TVJ-D/300x300/Easy + TX/300x300
Angebotsfabrikat/Typ:
Hersteller: ____________________________
Typ:  ____________________________
liefern und montieren:
Menge: 4,000 St

**02.41 Schalldämpfer (MS-F/1500x750x1500/5x200/P)**
Kulissenschalldämpfer
zur Reduzierung von Ventilator- und Strömungsgeräuschen in raumlufttechnischen Anlagen. Dämpfungswirkung durch Absorption und Resonanz. Energiesparende sowie hygienisch getestete und zertifizierte Ausführung. Kulissenschalldämpfer bestehend aus einem Luftkanal mit Luftleitungsanschlüssen und integrierten Kulissen Serie MK oder als Kulisseneinbausatz. Die Schalldämpferkulissen verfügen über einen strömungsgünstig profilierten Kulissenrahmen (Radius 20 mm), Absorptionsmaterial und Kammerblechen. Der Kulissenrahmen reduziert Druckverluste und führt zu einem geringeren Strömungsgeräusch. Die Profilierung sowie die umgefalzten Rahmenenden tragen zur Steifigkeit der Kulisse bei. Einfügungsdämpfung und Schallleistungspegel des Strömungsgeräusches gemessen nach EN ISO 7235. Für Anforderungen in explosionsgefährdeten Bereichen (ATEX), Zone 1, 2, 21 und 22 (außerhalb) gemäß Richtlinie 1999/92/EG. Luftkanal entspricht nach DIN EN 15727 der Luftdichtheitsklasse C und Druckklasse 2, erhöhte Einfügungsdämpfung im Bereich der kritischen Ventilatorgeräusche durch Kammerbleche, Ausführung in Luftdichtheitsklasse C und Druckklasse 2 gemäß DIN EN 15727, Energieeinsparung durch strömungsgünstig profilierten Kulissenrahmen, bis 30 % niedrigere Druckdifferenzen, Hygienisch getestet und konform nach VDI 6022, große Abmessungen möglich, durch geteilte Ausführung, Luftkanal, Luftleitungsprofil  aus verzinktem Stahlblech 1.0917 oder Edelstahl 1.4301, Winkelrahmen aus verzinktem L-Stahl S235JRC2, Kulissenrahmen, Mittelsteg und Kammerbleche aus verzinktem Stahlblech 1.0917 oder Edelstahl 1.4301, Streckmetallabdeckung aus verzinktem Stahl 1.0917, Lochblechabdeckung aus Edelstahl 1.4301, Absorptionsmaterial aus Mineralwolle, nach EN 13501, Baustoffklasse A1, nicht brennbar, RAL-Gütezeichen RAL-GZ 388, Gesundheitlich unbedenklich durch hohe Biolöslichkeit, nach TRGS 905 und EU-Richtlinie 97/69/EG, durch aufkaschiertes Glasseidengewebe vor Abrieb durch strömende Luft bis maximal 20 m/s geschützt, Inert gegenüber Pilz- und Bakterienwachstum gemäß DIN EN 846
Technische Daten:
Betriebstemperatur: bis maximal 100 °C, Variante L für bis zu maximal 8 h bis 300 °C
Luftkanal: mit Luftkanal
Kulissenoberfläche: Glasseidengewebe
Material: verzinktes Stahlblech
Breite: 1500 mm
Höhe: 750mm
Länge (in Luftrichtung): 1500
Kulissendicke: 200
Anschlußrahmen: Luftkanalprofil 30 mm
Volumenstrom  11.600  m³/h
Strömungsgeschwindigkeit im Kulissenspalt  8,6  m/s
Spaltbreite  100  mm
Statische Druckdifferenz  29  Pa
Strömungsgeräusch LW,A  40  dB(A)
Strömungsgeräusch LW,NC  32  dB
Strömungsgeräusch LW,NR  33  dB
Gewicht  138  kg
Akustische Ergebnisse
  Einfügungsdämpfung
63Hz [dB]  5
125Hz [dB]  14
250Hz [dB]  30
500Hz [dB]  32
1kHz [dB]  34
2kHz [dB]  25
4kHz [dB]  17
8kHz [dB]  14
Zur Planung zugrunde gelegtes Fabrikat/Typ:
Hersteller: Trox
Typ.: MS-F/1500x750x1500/5x200/P
Angebotsfabrikat/Typ:
Hersteller: ____________________________
Typ:  ____________________________
liefern und montieren:
Menge: 2,000 St

**02.42 Schalldämpfer (MS-F/600x500x1500/2x200/P)**
Kulissenschalldämpfer
zur Reduzierung von Ventilator- und Strömungsgeräuschen in raumlufttechnischen Anlagen. Dämpfungswirkung durch Absorption und Resonanz. Energiesparende sowie hygienisch getestete und zertifizierte Ausführung. Kulissenschalldämpfer bestehend aus einem Luftkanal mit Luftleitungsanschlüssen und integrierten Kulissen Serie MK oder als Kulisseneinbausatz. Die Schalldämpferkulissen verfügen über einen strömungsgünstig profilierten Kulissenrahmen (Radius 20 mm), Absorptionsmaterial und Kammerblechen. Der Kulissenrahmen reduziert Druckverluste und führt zu einem geringeren Strömungsgeräusch. Die Profilierung sowie die umgefalzten Rahmenenden tragen zur Steifigkeit der Kulisse bei. Einfügungsdämpfung und Schallleistungspegel des Strömungsgeräusches gemessen nach EN ISO 7235. Für Anforderungen in explosionsgefährdeten Bereichen (ATEX), Zone 1, 2, 21 und 22 (außerhalb) gemäß Richtlinie 1999/92/EG. Luftkanal entspricht nach DIN EN 15727 der Luftdichtheitsklasse C und Druckklasse 2, erhöhte Einfügungsdämpfung im Bereich der kritischen Ventilatorgeräusche durch Kammerbleche, Ausführung in Luftdichtheitsklasse C und Druckklasse 2 gemäß DIN EN 15727, Energieeinsparung durch strömungsgünstig profilierten Kulissenrahmen, bis 30 % niedrigere Druckdifferenzen, Hygienisch getestet und konform nach VDI 6022, große Abmessungen möglich, durch geteilte Ausführung, Luftkanal, Luftleitungsprofil  aus verzinktem Stahlblech 1.0917 oder Edelstahl 1.4301, Winkelrahmen aus verzinktem L-Stahl S235JRC2, Kulissenrahmen, Mittelsteg und Kammerbleche aus verzinktem Stahlblech 1.0917 oder Edelstahl 1.4301, Streckmetallabdeckung aus verzinktem Stahl 1.0917, Lochblechabdeckung aus Edelstahl 1.4301, Absorptionsmaterial aus Mineralwolle, nach EN 13501, Baustoffklasse A1, nicht brennbar, RAL-Gütezeichen RAL-GZ 388, Gesundheitlich unbedenklich durch hohe Biolöslichkeit, nach TRGS 905 und EU-Richtlinie 97/69/EG, durch aufkaschiertes Glasseidengewebe vor Abrieb durch strömende Luft bis maximal 20 m/s geschützt, Inert gegenüber Pilz- und Bakterienwachstum gemäß DIN EN 846
Technische Daten:
Betriebstemperatur: bis maximal 100 °C, Variante L für bis zu maximal 8 h bis 300 °C
Luftkanal: mit Luftkanal
Kulissenoberfläche: Glasseidengewebe
Material: verzinktes Stahlblech
Breite: 600 mm
Höhe: 500mm
Länge (in Luftrichtung): 1500
Kulissendicke: 200
Anschlußrahmen: Luftkanalprofil 30 mm
Volumenstrom  3.386  m³/h
Strömungsgeschwindigkeit im Kulissenspalt  9,4  m/s
Spaltbreite  100  mm
Statische Druckdifferenz  36  Pa
Strömungsgeräusch LW,A  36  dB(A)
Strömungsgeräusch LW,NC  28  dB
Strömungsgeräusch LW,NR  30  dB
Gewicht  51  kg
Akustische Ergebnisse
  Einfügungsdämpfung
63Hz [dB]  5
125Hz [dB]  14
250Hz [dB]  30
500Hz [dB]  32
1kHz [dB]  34
2kHz [dB]  25
4kHz [dB]  17
8kHz [dB]  14
Zur Planung zugrunde gelegtes Fabrikat/Typ:
Hersteller: Trox
Typ.: MS-F/600x500x1500/2x200/P
Angebotsfabrikat/Typ:
Hersteller: ____________________________
Typ:  ____________________________
liefern und montieren:
Menge: 1,000 St

**02.43 Schalldämpfer (MS-F/750x350x1500/5x100/P)**
Kulissenschalldämpfer
zur Reduzierung von Ventilator- und Strömungsgeräuschen in raumlufttechnischen Anlagen. Dämpfungswirkung durch Absorption und Resonanz. Energiesparende sowie hygienisch getestete und zertifizierte Ausführung. Kulissenschalldämpfer bestehend aus einem Luftkanal mit Luftleitungsanschlüssen und integrierten Kulissen Serie MK oder als Kulisseneinbausatz. Die Schalldämpferkulissen verfügen über einen strömungsgünstig profilierten Kulissenrahmen (Radius 20 mm), Absorptionsmaterial und Kammerblechen. Der Kulissenrahmen reduziert Druckverluste und führt zu einem geringeren Strömungsgeräusch. Die Profilierung sowie die umgefalzten Rahmenenden tragen zur Steifigkeit der Kulisse bei. Einfügungsdämpfung und Schallleistungspegel des Strömungsgeräusches gemessen nach EN ISO 7235. Für Anforderungen in explosionsgefährdeten Bereichen (ATEX), Zone 1, 2, 21 und 22 (außerhalb) gemäß Richtlinie 1999/92/EG. Luftkanal entspricht nach DIN EN 15727 der Luftdichtheitsklasse C und Druckklasse 2, erhöhte Einfügungsdämpfung im Bereich der kritischen Ventilatorgeräusche durch Kammerbleche, Ausführung in Luftdichtheitsklasse C und Druckklasse 2 gemäß DIN EN 15727, Energieeinsparung durch strömungsgünstig profilierten Kulissenrahmen, bis 30 % niedrigere Druckdifferenzen, Hygienisch getestet und konform nach VDI 6022, große Abmessungen möglich, durch geteilte Ausführung, Luftkanal, Luftleitungsprofil  aus verzinktem Stahlblech 1.0917 oder Edelstahl 1.4301, Winkelrahmen aus verzinktem L-Stahl S235JRC2, Kulissenrahmen, Mittelsteg und Kammerbleche aus verzinktem Stahlblech 1.0917 oder Edelstahl 1.4301, Streckmetallabdeckung aus verzinktem Stahl 1.0917, Lochblechabdeckung aus Edelstahl 1.4301, Absorptionsmaterial aus Mineralwolle, nach EN 13501, Baustoffklasse A1, nicht brennbar, RAL-Gütezeichen RAL-GZ 388, Gesundheitlich unbedenklich durch hohe Biolöslichkeit, nach TRGS 905 und EU-Richtlinie 97/69/EG, durch aufkaschiertes Glasseidengewebe vor Abrieb durch strömende Luft bis maximal 20 m/s geschützt, Inert gegenüber Pilz- und Bakterienwachstum gemäß DIN EN 846
Technische Daten:
Betriebstemperatur: bis maximal 100 °C, Variante L für bis zu maximal 8 h bis 300 °C
Luftkanal: mit Luftkanal
Kulissenoberfläche: Glasseidengewebe
Material: verzinktes Stahlblech
Breite: 750 mm
Höhe: 350mm
Länge (in Luftrichtung): 1500
Kulissendicke: 100
Anschlußrahmen: Luftkanalprofil 30 mm
Volumenstrom  3.386  m³/h
Strömungsgeschwindigkeit im Kulissenspalt  10,7  m/s
Spaltbreite  50  mm
Statische Druckdifferenz  54  Pa
Strömungsgeräusch LW,A  39  dB(A)
Strömungsgeräusch LW,NC  31  dB
Strömungsgeräusch LW,NR  32  dB
Gewicht  57  kg
Akustische Ergebnisse
  Einfügungsdämpfung
63Hz [dB]  6
125Hz [dB]  14
250Hz [dB]  26
500Hz [dB]  29
1kHz [dB]  37
2kHz [dB]  42
4kHz [dB]  36
8kHz [dB]  29
Zur Planung zugrunde gelegtes Fabrikat/Typ:
Hersteller: Trox
Typ.: MS-F/750x350x1500/5x100/P
Angebotsfabrikat/Typ:
Hersteller: ____________________________
Typ:  ____________________________
liefern und montieren:
Menge: 1,000 St

**02.44 Rohrschalldämpfer (CS050/125x1000/VD2)**
Rohrschalldämpfer
für RLT-Anlagen; geeignet sowohl zur Dämpfung der Ventilatorgeräusche als auch zur Reduzierung der Geräuschübertragung benachbarter Räume. Starrer Außenmantel und perforiertes Innenrohr aus Aluminium. Absorptionsmaterial nicht brennbar DIN 4102 A2. Ein- und ausgangsseitige Anschlußenden mit Einlegesicke zur werksseitigen Montage einer Lippendichtung.
Größe:  NW125
Baulänge:  1000 mm
Zur Planung zugrunde gelegtes Fabrikat/Typ:
Hersteller: Trox
Typ : CS050/125x1000/VD2
Angebotsfabrikat/Typ:
Hersteller:___________________________
Typ:  ____________________________
liefern und montieren:
Menge: 2,000 St

**02.45 Rohrschalldämpfer (CS050/160x1000/VD2)**
Rohrschalldämpfer
für RLT-Anlagen; geeignet sowohl zur Dämpfung der Ventilatorgeräusche als auch zur Reduzierung der Geräuschübertragung benachbarter Räume. Starrer Außenmantel und perforiertes Innenrohr aus Aluminium. Absorptionsmaterial nicht brennbar DIN 4102 A2. Ein- und ausgangsseitige Anschlußenden mit Einlegesicke zur werksseitigen Montage einer Lippendichtung.
Größe:  NW160
Baulänge:  1000 mm
Zur Planung zugrunde gelegtes Fabrikat/Typ:
Hersteller: Trox
Typ : CS050/160x1000/VD2
Angebotsfabrikat/Typ:
Hersteller:___________________________
Typ:  ____________________________
liefern und montieren:
Menge: 2,000 St

**02.46 Rohrschalldämpfer (CS050/200x1000/VD2)**
Rohrschalldämpfer
für RLT-Anlagen; geeignet sowohl zur Dämpfung der Ventilatorgeräusche als auch zur Reduzierung der Geräuschübertragung benachbarter Räume. Starrer Außenmantel und perforiertes Innenrohr aus Aluminium. Absorptionsmaterial nicht brennbar DIN 4102 A2. Ein- und ausgangsseitige Anschlußenden mit Einlegesicke zur werksseitigen Montage einer Lippendichtung.
Größe:  NW200
Baulänge:  1000 mm
Zur Planung zugrunde gelegtes Fabrikat/Typ:
Hersteller: Trox
Typ : CS050/200x1000/VD2
Angebotsfabrikat/Typ:
Hersteller:___________________________
Typ:  ____________________________
liefern und montieren:
Menge: 7,000 St

**02.47 Rohrschalldämpfer (CS050/250x1000/VD2)**
Rohrschalldämpfer
für RLT-Anlagen; geeignet sowohl zur Dämpfung der Ventilatorgeräusche als auch zur Reduzierung der Geräuschübertragung benachbarter Räume. Starrer Außenmantel und perforiertes Innenrohr aus Aluminium. Absorptionsmaterial nicht brennbar DIN 4102 A2. Ein- und ausgangsseitige Anschlußenden mit Einlegesicke zur werksseitigen Montage einer Lippendichtung.
Größe:  NW250
Baulänge:  1000 mm
Zur Planung zugrunde gelegtes Fabrikat/Typ:
Hersteller: Trox
Typ : CS050/250x1000/VD2
Angebotsfabrikat/Typ:
Hersteller:___________________________
Typ:  ____________________________
liefern und montieren:
Menge: 22,000 St

**02.48 Rohrschalldämpfer 80/500/50**
Rohrschalldämpfer
für RLT-Anlagen; geeignet sowohl zur Dämpfung der Ventilatorgeräusche als auch zur Reduzierung der Geräuschübertragung benachbarter Räume. Flexibler Außenmantel und perforiertes Innenrohr aus Aluminium. Absorptionsmaterial nicht brennbar DIN 4102 A2. Ein- und ausgangsseitige Anschlußenden mit Einlegesicke zur werksseitigen Montage einer Lippendichtung.
Größe:  NW80
Baulänge:  500 mm
Packungsdicke:  50 mm
Angebotsfabrikat/Typ:
Hersteller:___________________________
Typ:  ____________________________
liefern und montieren:
Menge: 1,000 St

**02.49 Rohrschalldämpfer 100/500/50**
Rohrschalldämpfer
für RLT-Anlagen; geeignet sowohl zur Dämpfung der Ventilatorgeräusche als auch zur Reduzierung der Geräuschübertragung benachbarter Räume. Flexibler Außenmantel und perforiertes Innenrohr aus Aluminium. Absorptionsmaterial nicht brennbar DIN 4102 A2. Ein- und ausgangsseitige Anschlußenden mit Einlegesicke zur werksseitigen Montage einer Lippendichtung.
Größe:  NW100
Baulänge:  500 mm
Packungsdicke:  50 mm
Angebotsfabrikat/Typ:
Hersteller:___________________________
Typ:  ____________________________
liefern und montieren:
Menge: 4,000 St

**02.50 Rohrschalldämpfer 355/500/50**
Rohrschalldämpfer
für RLT-Anlagen; geeignet sowohl zur Dämpfung der Ventilatorgeräusche als auch zur Reduzierung der Geräuschübertragung benachbarter Räume. Flexibler Außenmantel und perforiertes Innenrohr aus Aluminium. Absorptionsmaterial nicht brennbar DIN 4102 A2. Ein- und ausgangsseitige Anschlußenden mit Einlegesicke zur werksseitigen Montage einer Lippendichtung.
Größe:  NW355
Baulänge:  500 mm
Packungsdicke:  50 mm
Angebotsfabrikat/Typ:
Hersteller:___________________________
Typ:  ____________________________
liefern und montieren:
Menge: 4,000 St

**02.51 Rohrschalldämpfer 100/1000/50**
Rohrschalldämpfer
für RLT-Anlagen; geeignet sowohl zur Dämpfung der Ventilatorgeräusche als auch zur Reduzierung der Geräuschübertragung benachbarter Räume. Flexibler Außenmantel und perforiertes Innenrohr aus Aluminium. Absorptionsmaterial nicht brennbar DIN 4102 A2. Ein- und ausgangsseitige Anschlußenden mit Einlegesicke zur werksseitigen Montage einer Lippendichtung.
Größe:  NW100
Baulänge:  1000 mm
Packungsdicke:  50 mm
Angebotsfabrikat/Typ:
Hersteller:___________________________
Typ:  ____________________________
liefern und montieren:
Menge: 2,000 St

**02.52 Rohrschalldämpfer 125/1000/50**
Rohrschalldämpfer
für RLT-Anlagen; geeignet sowohl zur Dämpfung der Ventilatorgeräusche als auch zur Reduzierung der Geräuschübertragung benachbarter Räume. Flexibler Außenmantel und perforiertes Innenrohr aus Aluminium. Absorptionsmaterial nicht brennbar DIN 4102 A2. Ein- und ausgangsseitige Anschlußenden mit Einlegesicke zur werksseitigen Montage einer Lippendichtung.
Größe:  NW125
Baulänge:  1000 mm
Packungsdicke:  50 mm
Angebotsfabrikat/Typ:
Hersteller:___________________________
Typ:  ____________________________
liefern und montieren:
Menge: 3,000 St

**02.53 Rohrschalldämpfer 140/1000/50**
Rohrschalldämpfer
für RLT-Anlagen; geeignet sowohl zur Dämpfung der Ventilatorgeräusche als auch zur Reduzierung der Geräuschübertragung benachbarter Räume. Flexibler Außenmantel und perforiertes Innenrohr aus Aluminium. Absorptionsmaterial nicht brennbar DIN 4102 A2. Ein- und ausgangsseitige Anschlußenden mit Einlegesicke zur werksseitigen Montage einer Lippendichtung.
Größe:  NW140
Baulänge:  1000 mm
Packungsdicke:  50 mm
Angebotsfabrikat/Typ:
Hersteller:___________________________
Typ:  ____________________________
liefern und montieren:
Menge: 2,000 St

**02.54 Rohrschalldämpfer 160/1000/50**
Rohrschalldämpfer
für RLT-Anlagen; geeignet sowohl zur Dämpfung der Ventilatorgeräusche als auch zur Reduzierung der Geräuschübertragung benachbarter Räume. Flexibler Außenmantel und perforiertes Innenrohr aus Aluminium. Absorptionsmaterial nicht brennbar DIN 4102 A2. Ein- und ausgangsseitige Anschlußenden mit Einlegesicke zur werksseitigen Montage einer Lippendichtung.
Größe:  NW160
Baulänge:  1000 mm
Packungsdicke:  50 mm
Angebotsfabrikat/Typ:
Hersteller:___________________________
Typ:  ____________________________
liefern und montieren:
Menge: 2,000 St

**02.55 Rohrschalldämpfer 180/1000/50**
Rohrschalldämpfer
für RLT-Anlagen; geeignet sowohl zur Dämpfung der Ventilatorgeräusche als auch zur Reduzierung der Geräuschübertragung benachbarter Räume. Flexibler Außenmantel und perforiertes Innenrohr aus Aluminium. Absorptionsmaterial nicht brennbar DIN 4102 A2. Ein- und ausgangsseitige Anschlußenden mit Einlegesicke zur werksseitigen Montage einer Lippendichtung.
Größe:  NW180
Baulänge:  1000 mm
Packungsdicke:  50 mm
Angebotsfabrikat/Typ:
Hersteller:___________________________
Typ:  ____________________________
liefern und montieren:
Menge: 1,000 St

**02.56 Rohrschalldämpfer 200/1000/50**
Rohrschalldämpfer
für RLT-Anlagen; geeignet sowohl zur Dämpfung der Ventilatorgeräusche als auch zur Reduzierung der Geräuschübertragung benachbarter Räume. Flexibler Außenmantel und perforiertes Innenrohr aus Aluminium. Absorptionsmaterial nicht brennbar DIN 4102 A2. Ein- und ausgangsseitige Anschlußenden mit Einlegesicke zur werksseitigen Montage einer Lippendichtung.
Größe:  NW200
Baulänge:  1000 mm
Packungsdicke:  50 mm
Angebotsfabrikat/Typ:
Hersteller:___________________________
Typ:  ____________________________
liefern und montieren:
Menge: 1,000 St

**02.57 Erfassungshaube 1,90 x 1,40 x 0,80 m**
Erfassungshaube
mit einem Abscheidegrad von bis zu 99,9999 %; Flammendurchschlagschutz nach internationalen Normen geprüft; Haubenkörper aus Edelstahl mit umlaufender Sammelrinne; alle Schnittkanten durch Umschläge geschützt und gratfrei gerundet; Aerosolabscheider schräg eingestellt gemäß DIN EN 16282. Zwischen den Abscheidern können Blindbleche lose eingesetzt werden. Abscheider und Blindbleche können ohne Werkzeug ausgebaut werden und sind zur Reinigung in der Spülmaschine geeignet. Entleerung der Fettfangrinne an tiefgezogener Stelle mithilfe eines Fettablasshahns mit Innengewinde; Haube wahlweise bestückbar mit Abscheidern mit reduziertem Querschnitt zur Anpassung der optimalen Luftmenge an die geforderte Abscheideleistung. Gewindebuchse M8 aus V2A in Haubenkörper eingezogen.
Ausführung komplett nach DIN EN 16282, VDI 2052 und BGR 111 Arbeitsstättenrichtlinie; Garantierte Korrosionsbeständigkeit durch Einhalten der Bestimmungen des Warenzeichenverband Edelstahl Rostfrei e.V. bei der Herstellung. Entwicklung, Konstruktion und Herstellung nach dem SNS-Prinzip.
Ausführung: Wandhaube
Technische Daten:
Haubenlänge: 1.900 mm
Haubenbreite: 1.400 mm
Haubenhöhe:  800 mm
Abluftmenge:  816 m³/h
Größe Abluftstutzen: D 280mm
Werkstoff der Erfassungshaube:
Edelstahl 1.4301; Oberfläche: Feinschliff, Körnung 180, einseitig geschliffen, mit Schutzfolie; Verarbeitung gemäß den Bestimmungen des Warenzeichenverband Edelstahl Rostfrei e.V.; Alle Bauteile des Haubenkörpers innen und außen aus nicht rostenden Werkstoffen; Verzinkte Bauteile sind weder im noch am Haubenkörper zulässig.
Im Lieferumfang enthalten:
2 St. Aerosolabscheider-Grundelement, Hochleistungsabscheidesystem zur effektiven Abscheidung von Aerosolen; Abscheider der Bauart A nach DIN 18869-5, zugelassen zur Verwendung nach Bauart A gemäß DIN EN 16282 und DIN 18869-5, bestehend aus flammendurchschlaggeprüften Edelstahl-Hochleistungsprofilen; verschleißfrei und zur Reinigung in der Spülmaschine geeignet. Lebenslange Garantie auf die Aerosolabscheider-Grundelemente. Die Wirksamkeit und Funktion des Aerosolabscheiders ist durch CFD (Computational Fluid Dynamics) Strömungssimulation nachzuweisen.Flammendurchschlagsprüfung nach DIN 18869-5; der Nachweis einer Prüfung nach DIN 18869-5 ist zu erbringen, Prüfprotokolle sind vorzulegen. Die Anströmgeschwindigkeiten, Druckverluste und Schalldruckpegel sind anzugeben und die DIN- und TÜV- Prüfzeugnisse vorzulegen.Der Abscheidegrad ist gemäß VDI 2052 und Effizienzprüfung nach DIN 18869-5 sowie DIN EN 16282 anzugeben, die Prüfergebnisse sind  auf Verlangen vorzulegen. Einfache Angaben von Abscheideleistungen in Prozent ohne Angabe von Partikelgrößen gelten als unzureichend. Sollte sich die Abscheideleistung im Betrieb als mangelhaft erweisen, behält sich der Auftraggeber vor diese messtechnisch auf Kosten des Auftragnehmers im Rahmen der Gewährleistung zu überprüfen.
Abscheideleistung bei einer Anströmgeschwindigkeit von1,5 m/s: 100 % bei 10 æm Partikelgröße, 99 % bei 5 æm, 75 % bei 3 æm, 22% bei 1 æm.
Anströmgeschwindigkeit: 1,2 m/s
Druckverlust: 140 Pa
Material: Edelstahl, Herstellung gemäß den Bestimmungen des Warenzeichenverbands Edelstahl Rostfrei e.V.
Abmessungen: 450 x 400 x 50 mm
Prüfprotokolle: DIN EN 16282, DIN 18869-5, VDI 2052
Klassifizierung nach DIN18869: Bauart A
Typ: Aerosolabscheider-Grundelement
1 St. LED-Leuchte, LED-SMD-Platinentechnik, deutlich reduzierter Energieverbrauch, um bis zu 50 % gegenüber Standard-T5/T8-Leuchten; Leuchtengehäuse der Schutzart IP 65; hohe Beständigkeit gegen Vibrationen und Erschütterungen; PMMA Kunststoff gemäß Hygiene- und Sicherheitsvorschriften für die Lebensmittelindustrie; Leuchten in Röhrenform (T5/T8) sind nicht zulässig; deutlich reduzierte CO²-Emission ohne UV- und Infrarot-Anteile; Ausleuchtung im Arbeitsbereich gemäß EN 16828 in der aktuellen Fassung. Typ: LED 20Watt, Leistungsaufnahme: 20 Watt, Stromaufnahme bei 230 V AC: 0,54 A, Lichtstrom: ca. 1.900 lm, Treiber: Mean Well, Lichtfarbe: 4.000 K, Schutzart: IP 65, PMMA Kunststoffabdeckung, Nennspannung: 220-240 V; Frequenz: 50-60 Hz, EG-Konformitätserklärung, CE-Kennzeichnung
4 St. Aufhängungen, Typ GS höhenverstellbar, aus verzinkten M8-Gewindestangen, 1.000 mm lang, sowie Gewindebolzen, 100 mm lang, mit Rechts-/Links- Gewinde und Spannschloss.
1 St. Abluftstutzen Haubenseite mit Nietbord, Kanalseite glatt, ohne Drosselelement fest auf der Haube montiert. Größe: D 280mm, Material Edelstahl 1.4301; Oberfläche: Feinschliff, Körnung 180, einseitig geschliffen.
1 St. Abluftschieber aus Edelstahl 1.4301; Oberfläche: Feinschliff, Körnung 180, einseitig geschliffen mit Zubehör zur Feinregulierung der Abluft in der Haube, bedienfertig in der Abluftkammer der Haube montiert.
1 St. Fettablasshahn mit 2x innen Gewinde 3/8 Zoll, MaterialV2A. Wird mit Aluminium Nippel und Kunststoffdichtringen Hauben Körper eingeschraubt. Ablauf in Fettrinne ist tiefgezogen.
1,90 lfdm. UV-System für Abscheider, Zur Sicherstellung der Funktion ist der Katalysator zwingend erforderlich. Edelstahlreaktor als dritte Stufe zur effektiven Oxidation von Geruchspartikeln. Feinster Edelstahlkatalysator zur Oxidationsbeschleunigung. Hoher Wirkungsgrad bei der Reaktion des Ozons mit den Geruchsstoffen an der Oberfläche des Katalysators. Katalysator mit hochdichter Edelstahlpackung (150 kg Edelstahl pro Kubikmeter). UV-System komplett installiert in Erfassungssystemen für Hauben und Decken; zur Reduzierung von organischen und synthetischen Geruchsbelastungen; Ausführung gemäß DIN 18869-7; Erzeugung der UV-Strahlung durch Amalgamröhren.
UV-System bestehend aus quecksilberfreien Longlife-UV-Röhren zur Erzeugung ozonhaltiger Strahlung mit einer Wellenlänge von 185 nm; Röhren aus synthetischem Quarz ohne Filterwirkung auf die Strahlung; spezielle Innenbeschichtung für dauerhafte Transparenz und Vermeidung von Verschmutzung und Verfärbung; Röhrenstandzeit von 8.000 Betriebsstunden bei einer UV-Strahlung von 185 nm, inklusive
1 St. REVEN© Longlife-UV-Röhren aus synthetischem Quarz mit Innenbeschichtung, 900 mm lang, 170 Watt, 780 mA; Röhrenstandzeit: 8.000 Betriebsstunden
1 Schaltschrank zur Anlagenüberwachung mit Betriebsstundenzähler; Überwachung aller Longlife-UV-Röhren; Störungs- und Wartungsbedarfsanzeige mittels Leuchten am Schaltschrank; Vorschaltgeräte im Schaltschrank oder auf den Dachteilen der Lüftungshauben; potenzialfreies Überwachungssignal für die Lüftungsanlage; doppelte System-/Strahlungsüberwachung zur Sicherstellung der Strahlungs- und Gasabschaltung bei Entnahme von Filtern oder Blindblechen.
Einbau und Montage der UV-Anlage im Werk, inkl. Inbetriebnahme durch Servicetechniker des Herstellers auf der Baustelle. Die Verkabelung zwischen Hauben und Schaltschrank hat bauseits zu erfolgen nach Vorgabe der Kabelzugliste des Herstellers. Die fachgerechte Inbetriebnahme ist durch ein Protokoll nachzuweisen.
Zur Planung zugrunde gelegtes Fabrikat/Typ:
Hersteller: Rentschler REVEN GmbH
Typ: X-CYCLONE Erfassungshaube EVS mit UV-System
Angebotsfabrikat/Typ:
Hersteller: ___________________________
Typ: ____________________________
liefern und montieren:
Menge: 1,000 St

**02.58 Erfassungshaube 3,00x 1,50 x 0,60 m**
Erfassungshaube
mit einem Abscheidegrad von bis zu 99,9999 %; Flammendurchschlagschutz nach internationalen Normen geprüft; Haubenkörper aus Edelstahl mit umlaufender Sammelrinne; alle Schnittkanten durch Umschläge geschützt und gratfrei gerundet; Aerosolabscheider schräg eingestellt gemäß DIN EN 16282. Zwischen den Abscheidern können Blindbleche lose eingesetzt werden. Abscheider und Blindbleche können ohne Werkzeug ausgebaut werden und sind zur Reinigung in der Spülmaschine geeignet. Entleerung der Fettfangrinne an tiefgezogener Stelle mithilfe eines Fettablasshahns mit Innengewinde; Haube wahlweise bestückbar mit Abscheidern mit reduziertem Querschnitt zur Anpassung der optimalen Luftmenge an die geforderte Abscheideleistung. Gewindebuchse M8 aus V2A in Haubenkörper eingezogen.
Ausführung komplett nach DIN EN 16282, VDI 2052 und BGR 111 Arbeitsstättenrichtlinie; Garantierte Korrosionsbeständigkeit durch Einhalten der Bestimmungen des Warenzeichenverband Edelstahl Rostfrei e.V. bei der Herstellung. Entwicklung, Konstruktion und Herstellung nach dem SNS-Prinzip.
Ausführung: Wandhaube
Technische Daten:
Haubenlänge: 3.000 mm
Haubenbreite: 1.500 mm
Haubenhöhe:  600 mm
Abluftmenge:  2.570 m³/h
Größe Abluftstutzen: 550 x 300 mm
Werkstoff der Erfassungshaube:
Edelstahl 1.4301; Oberfläche: Feinschliff, Körnung 180, einseitig geschliffen, mit Schutzfolie; Verarbeitung gemäß den Bestimmungen des Warenzeichenverband Edelstahl Rostfrei e.V.; Alle Bauteile des Haubenkörpers innen und außen aus nicht rostenden Werkstoffen; Verzinkte Bauteile sind weder im noch am Haubenkörper zulässig.
Im Lieferumfang enthalten:
5 St. Aerosolabscheider-Grundelement, Hochleistungsabscheidesystem zur effektiven Abscheidung von Aerosolen; Abscheider der Bauart A nach DIN 18869-5, zugelassen zur Verwendung nach Bauart A gemäß DIN EN 16282 und DIN 18869-5, bestehend aus flammendurchschlaggeprüften Edelstahl-Hochleistungsprofilen; verschleißfrei und zur Reinigung in der Spülmaschine geeignet. Lebenslange Garantie auf die Aerosolabscheider-Grundelemente. Die Wirksamkeit und Funktion des Aerosolabscheiders ist durch CFD (Computational Fluid Dynamics) Strömungssimulation nachzuweisen.Flammendurchschlagsprüfung nach DIN 18869-5; der Nachweis einer Prüfung nach DIN 18869-5 ist zu erbringen, Prüfprotokolle sind vorzulegen. Die Anströmgeschwindigkeiten, Druckverluste und Schalldruckpegel sind anzugeben und die DIN- und TÜV- Prüfzeugnisse vorzulegen.Der Abscheidegrad ist gemäß VDI 2052 und Effizienzprüfung nach DIN 18869-5 sowie DIN EN 16282 anzugeben, die Prüfergebnisse sind  auf Verlangen vorzulegen. Einfache Angaben von Abscheideleistungen in Prozent ohne Angabe von Partikelgrößen gelten als unzureichend. Sollte sich die Abscheideleistung im Betrieb als mangelhaft erweisen, behält sich der Auftraggeber vor diese messtechnisch auf Kosten des Auftragnehmers im Rahmen der Gewährleistung zu überprüfen.
Abscheideleistung bei einer Anströmgeschwindigkeit von1,5 m/s: 100 % bei 10 æm Partikelgröße, 99 % bei 5 æm, 75 % bei 3 æm, 22% bei 1 æm.
Anströmgeschwindigkeit: 1,2 m/s
Druckverlust: 140 Pa
Material: Edelstahl, Herstellung gemäß den Bestimmungen des Warenzeichenverbands Edelstahl Rostfrei e.V.
Abmessungen: 500 x 500 x 50 mm
Prüfprotokolle: DIN EN 16282, DIN 18869-5, VDI 2052
Klassifizierung nach DIN18869: Bauart A
Typ: Aerosolabscheider-Grundelement
1 St. LED-Leuchte, LED-SMD-Platinentechnik, deutlich reduzierter Energieverbrauch, um bis zu 50 % gegenüber Standard-T5/T8-Leuchten; Leuchtengehäuse der Schutzart IP 65; hohe Beständigkeit gegen Vibrationen und Erschütterungen; PMMA Kunststoff gemäß Hygiene- und Sicherheitsvorschriften für die Lebensmittelindustrie; Leuchten in Röhrenform (T5/T8) sind nicht zulässig; deutlich reduzierte CO²-Emission ohne UV- und Infrarot-Anteile; Ausleuchtung im Arbeitsbereich gemäß EN 16828 in der aktuellen Fassung. Typ: LED 20Watt, Leistungsaufnahme: 20 Watt, Stromaufnahme bei 230 V AC: 0,54 A, Lichtstrom: ca. 1.900 lm, Treiber: Mean Well, Lichtfarbe: 4.000 K, Schutzart: IP 65, PMMA Kunststoffabdeckung, Nennspannung: 220-240 V; Frequenz: 50-60 Hz, EG-Konformitätserklärung, CE-Kennzeichnung
6 St. Aufhängungen, Typ GS höhenverstellbar, aus verzinkten M8-Gewindestangen, 1.000 mm lang, sowie Gewindebolzen, 100 mm lang, mit Rechts-/Links- Gewinde und Spannschloss.
1 St. Abluftstutzen Haubenseite mit Nietbord, Kanalseite glatt, ohne Drosselelement fest auf der Haube montiert.
Größe: 550 x 300 x 100 mm
Material Edelstahl 1.4301; Oberfläche: Feinschliff, Körnung 180, einseitig geschliffen.
1 St. Abluftschieber aus Edelstahl 1.4301; Oberfläche: Feinschliff, Körnung 180, einseitig geschliffen mit Zubehör zur Feinregulierung der Abluft in der Haube, bedienfertig in der Abluftkammer der Haube montiert.
1 St. Fettablasshahn mit 2x innen Gewinde 3/8 Zoll, MaterialV2A. Wird mit Aluminium Nippel und Kunststoffdichtringen Hauben Körper eingeschraubt. Ablauf in Fettrinne ist tiefgezogen.
3,00 lfdm. UV-System für Abscheider, Zur Sicherstellung der Funktion ist der Katalysator zwingend erforderlich. Edelstahlreaktor als dritte Stufe zur effektiven Oxidation von Geruchspartikeln. Feinster Edelstahlkatalysator zur Oxidationsbeschleunigung. Hoher Wirkungsgrad bei der Reaktion des Ozons mit den Geruchsstoffen an der Oberfläche des Katalysators. Katalysator mit hochdichter Edelstahlpackung (150 kg Edelstahl pro Kubikmeter). UV-System komplett installiert in Erfassungssystemen für Hauben und Decken; zur Reduzierung von organischen und synthetischen Geruchsbelastungen; Ausführung gemäß DIN 18869-7; Erzeugung der UV-Strahlung durch Amalgamröhren.
UV-System bestehend aus quecksilberfreien Longlife-UV-Röhren zur Erzeugung ozonhaltiger Strahlung mit einer Wellenlänge von 185 nm; Röhren aus synthetischem Quarz ohne Filterwirkung auf die Strahlung; spezielle Innenbeschichtung für dauerhafte Transparenz und Vermeidung von Verschmutzung und Verfärbung; Röhrenstandzeit von 8.000 Betriebsstunden bei einer UV-Strahlung von 185 nm, inklusive
3 St. REVEN© Longlife-UV-Röhren aus synthetischem Quarz mit Innenbeschichtung, 900 mm lang, 170 Watt, 780 mA; Röhrenstandzeit: 8.000 Betriebsstunden
1 Schaltschrank zur Anlagenüberwachung mit Betriebsstundenzähler; Überwachung aller Longlife-UV-Röhren; Störungs- und Wartungsbedarfsanzeige mittels Leuchten am Schaltschrank; Vorschaltgeräte im Schaltschrank oder auf den Dachteilen der Lüftungshauben; potenzialfreies Überwachungssignal für die Lüftungsanlage; doppelte System-/Strahlungsüberwachung zur Sicherstellung der Strahlungs- und Gasabschaltung bei Entnahme von Filtern oder Blindblechen.
Einbau und Montage der UV-Anlage im Werk, inkl. Inbetriebnahme durch Servicetechniker des Herstellers auf der Baustelle. Die Verkabelung zwischen Hauben und Schaltschrank hat bauseits zu erfolgen nach Vorgabe der Kabelzugliste des Herstellers. Die fachgerechte Inbetriebnahme ist durch ein Protokoll nachzuweisen.
Zur Planung zugrunde gelegtes Fabrikat/Typ:
Hersteller: Rentschler REVEN GmbH
Typ: X-CYCLONE Erfassungshaube EVS mit UV-System
Angebotsfabrikat/Typ:
Hersteller: ___________________________
Typ: ____________________________
liefern und montieren:
Menge: 1,000 St

### Los 03 431.3 - Lüftungskanäle und Zubehör

**03.01 Lüftungskanäle als gerader Kanal AG L1**
Lüftungskanäle als gerader Kanal
aus sedimierverzinktem Stahlblech,mit dauerelastischer Dichtung an den Flanschen und Abdichtungen der Ausschnitte an den Ecken, mit Aussenfalzen Mindestblechstärke nach DIN24517, ab Länge 200 mm Seitenwände blombiert, Formate über 1000 mmm Kantenlänge mit zusätzlichen Versteifungen, Revisionsöffnungen in maximimalen Abstand von10,00 m mit Versteifungen an den Abzweigen, mit Leitble
chen in Kanalbögen.
Alle Kanäle sind nach DIN EN 1507 mindestens in Luftdichtigkeitsklasse C auszuführen. Fehlerhafte Stellen in der Abdichtung hat der AN zu seinen Lasten nachzubessern. Der Nachweis zur Luftdichtigkeit ist durch den AN anhand von Zertifikaten, Herstellerdokumenten, etc. nachzuweisen. Der Nachweis der Luftdichtigkeitsklasse ist Bestandteil der Abnahme.
Kantenlänge: bis 500 mm
Abrechnungsgruppe: L1
liefern und montieren:
Menge: 162,000 m²

**03.02 Lüftungskanäle als gerader Kanal AG L2**
Lüftungskanäle als gerader Kanal
wie vor beschreiben, jedoch:
Kantenlänge: 501 bis 1.000 mm
Abrechnungsgruppe: L2
liefern und montieren:
Menge: 268,000 m²

**03.03 Lüftungskanäle als gerader Kanal AG L3**
Lüftungskanäle als gerader Kanal
wie vor beschreiben, jedoch:
Kantenlänge: 1.001 bis 1.500 mm
Abrechnungsgruppe: L3
liefern und montieren:
Menge: 122,000 m²

**03.04 Lüftungskanäle als gerader Kanal AG L4**
Lüftungskanäle als gerader Kanal
wie vor beschreiben, jedoch:
Kantenlänge1.501 bis 2.000mm
Abrechnungsgruppe: L4
liefern und montieren:
Menge: 1,000 m²

**03.05 Lüftungskanäle als gerader Kanal AG L5**
Lüftungskanäle als gerader Kanal
wie vor beschreiben, jedoch:
Kantenlänge: über2.000mm
Abrechnungsgruppe: L5
liefern und montieren:
Menge: 1,000 m²

**03.06 Lüftungskanal, Formteile AG L1**
Lüftungskanal als Formteil
aus sedimierverzinktem Stahlblech,mit dauerelastischer Dichtung an den Flanschen und Abdichtungen der Ausschnitte an den Ecken, mit Aussenfalzen Mindestblechstärke nach DIN 24517, ab Länge 200 mm Seitenwände blombiert, Formate über 1000 mmm Kantenlänge mit zusätzlichen Versteifungen, mit Versteifungen an den Abzweigen, mit Leitblechen in Kanalbögen.
Alle Kanäle sind nach DIN EN 1507 mindestens in Luftdichtigkeitsklasse C auszuführen. Fehlerhafte Stellen in der Abdichtung hat der AN zu seinen Lasten nachzubessern. Der Nachweis zur Luftdichtigkeit ist durch den AN anhand von Zertifikaten, Herstellerdokumenten, etc. nachzuweisen. Der Nachweis der Luftdichtigkeitsklasse ist Bestandteil der Abnahme.
Kantenlänge: bis 500 mm
Abrechnungsgruppe: L1
liefern und montieren:
Menge: 251,000 m²

**03.07 Lüftungskanal, Formteile AG L2**
Lüftungskanal als Formteil
wie vor beschrieben, jedoch
Kantenlänge: 501 bis 1.000 mm
Abrechnungsgruppe: L2
liefern und montieren:
Menge: 288,000 m²

**03.08 Lüftungskanal, Formteile AG L3**
Lüftungskanal als Formteil
wie vor beschrieben, jedoch
Kantenlänge: 1.001 bis 1.500 mm
Abrechnungsgruppe: L3
liefern und montieren:
Menge: 319,000 m²

**03.09 Lüftungskanal, Formteile AG L4**
Lüftungskanal als Formteil
wie vor beschrieben, jedoch
Kantenlänge: 1.501 bis 2.000 mm
Abrechnungsgruppe: L4
liefern und montieren:
Menge: 52,000 m²

**03.10 Lüftungskanal, Formteile AG L5**
Lüftungskanal als Formteil
wie vor beschrieben, jedoch
Kantenlänge: über 2.000 mm
Abrechnungsgruppe: L5
liefern und montieren:
Menge: 11,000 m²

*Hinweis*
Technischer Vorbeschrieb Lüftungsrohre
Wickelfalzrohre mit Außenfalz nach DIN 24145 aus verzinktem Stahlblech. Blechdicke 0,60 mm. Formstücke gefalzt, punkt- bzw. rollnahtgeschweißt, Bogen bis NW 400 aus gepressten Halbschalen. Formstücke bis NW 710 im Vollbad feuerverzinkt. Verbindungssystem als Steckverbindung mit werkseitig montierter Dichtlippe. Einschließlich aller erforderlichen Zuschnittarbeiten und Entgraten, sowie aller erforderlichen Blechschrauben zum Sichern der Lüftungsrohre gegen raus rutschen.
Alle Kanäle sind nach DIN EN 1507 mindestens in Luftdichtigkeitsklasse C auszuführen. Fehlerhafte Stellen in der Abdichtung hat der AN zu seinen Lasten nachzubessern. Der Nachweis zur Luftdichtigkeit ist durch den AN anhand von Zertifikaten, Herstellerdokumenten, etc. nachzuweisen. Der Nachweis der Luftdichtigkeitsklasse ist Bestandteil der Abnahme.
Angebotsfabrikat/Typ:
Hersteller:___________________________
Typ:  ____________________________

**03.11 Wickelfalzrohr NW80**
Wickelfalzrohr NW80
Ausführung wie vor im Leittext beschrieben
Liefern und montieren:
Menge: 2,000 m

**03.12 Wickelfalzrohr NW100**
Wickelfalzrohr NW100
Ausführung wie vor im Leittext beschrieben
Liefern und montieren:
Menge: 131,000 m

**03.13 Wickelfalzrohr NW125**
Wickelfalzrohr NW125
Ausführung wie vor im Leittext beschrieben
Liefern und montieren:
Menge: 27,000 m

**03.14 Wickelfalzrohr NW140**
Wickelfalzrohr NW140
Ausführung wie vor im Leittext beschrieben
Liefern und montieren:
Menge: 86,000 m

**03.15 Wickelfalzrohr NW160**
Wickelfalzrohr NW160
Ausführung wie vor im Leittext beschrieben
Liefern und montieren:
Menge: 41,000 m

**03.16 Wickelfalzrohr NW180**
Wickelfalzrohr NW180
Ausführung wie vor im Leittext beschrieben
Liefern und montieren:
Menge: 40,000 m

**03.17 Wickelfalzrohr NW200**
Wickelfalzrohr NW200
Ausführung wie vor im Leittext beschrieben
Liefern und montieren:
Menge: 237,000 m

**03.18 Wickelfalzrohr NW224**
Wickelfalzrohr NW224
Ausführung wie vor im Leittext beschrieben
Liefern und montieren:
Menge: 85,000 m

**03.19 Wickelfalzrohr NW250**
Wickelfalzrohr NW250
Ausführung wie vor im Leittext beschrieben
Liefern und montieren:
Menge: 96,000 m

**03.20 Wickelfalzrohr NW280**
Wickelfalzrohr NW280
Ausführung wie vor im Leittext beschrieben
Liefern und montieren:
Menge: 106,000 m

**03.21 Wickelfalzrohr NW315**
Wickelfalzrohr NW315
Ausführung wie vor im Leittext beschrieben
Liefern und montieren:
Menge: 2,000 m

**03.22 Wickelfalzrohr NW355**
Wickelfalzrohr NW355
Ausführung wie vor im Leittext beschrieben
Liefern und montieren:
Menge: 2,000 m

**03.23 Flexibles Alu-Rohr NW100**
Flexibles Alu-Rohr NW100
einschließlich Befestigungs- und Dichtmaterial
Liefern und montieren:
Menge: 27,000 m

**03.24 Flexibles Alu-Rohr NW125**
Flexibles Alu-Rohr NW125
einschließlich Befestigungs- und Dichtmaterial
Liefern und montieren:
Menge: 9,000 m

**03.25 Flexibles Alu-Rohr NW160**
Flexibles Alu-Rohr NW160
einschließlich Befestigungs- und Dichtmaterial
Liefern und montieren:
Menge: 8,000 m

**03.26 Flexibles Alu-Rohr NW200**
Flexibles Alu-Rohr NW200
einschließlich Befestigungs- und Dichtmaterial
Liefern und montieren:
Menge: 25,000 m

**03.27 Flexibles Alu-Rohr NW224**
Flexibles Alu-Rohr NW224
einschließlich Befestigungs- und Dichtmaterial
Liefern und montieren:
Menge: 8,000 m

**03.28 Flexibles Alu-Rohr NW250**
Flexibles Alu-Rohr NW250
einschließlich Befestigungs- und Dichtmaterial
Liefern und montieren:
Menge: 28,000 m

**03.29 Flexibles Alu-Rohr NW280**
Flexibles Alu-Rohr NW280
einschließlich Befestigungs- und Dichtmaterial
Liefern und montieren:
Menge: 3,000 m

**03.30 Flexibles Alu-Rohr NW315**
Flexibles Alu-Rohr NW315
einschließlich Befestigungs- und Dichtmaterial
Liefern und montieren:
Menge: 2,000 m

**03.31 Bogen NW100/90;60°**
Bogen
aus gepressten Halbschalen mit Dichtsystem (beidseitige Lippendichtung werksseitig montiert), einschließlich Befestigungs- und Dichtmaterial
Nennweite:  100
Winkel:  45 bis 90 grd.
Liefern und montieren:
Menge: 73,000 St

**03.32 Bogen NW125/90;60°**
Bogen
aus gepressten Halbschalen mit Dichtsystem (beidseitige Lippendichtung werksseitig montiert), einschließlich Befestigungs- und Dichtmaterial
Nennweite:  125
Winkel:  45 bis 90 grd.
Liefern und montieren:
Menge: 15,000 St

**03.33 Bogen NW140/90;60°**
Bogen
aus gepressten Halbschalen mit Dichtsystem (beidseitige Lippendichtung werksseitig montiert), einschließlich Befestigungs- und Dichtmaterial
Nennweite:  140
Winkel:  45 bis 90 grd.
Liefern und montieren:
Menge: 18,000 St

**03.34 Bogen NW160/90;60°**
Bogen
aus gepressten Halbschalen mit Dichtsystem (beidseitige Lippendichtung werksseitig montiert), einschließlich Befestigungs- und Dichtmaterial
Nennweite:  160
Winkel:  45 bis 90 grd.
Liefern und montieren:
Menge: 10,000 St

**03.35 Bogen NW180/90;60°**
Bogen
aus gepressten Halbschalen mit Dichtsystem (beidseitige Lippendichtung werksseitig montiert), einschließlich Befestigungs- und Dichtmaterial
Nennweite:  180
Winkel:  45 bis 90 grd.
Liefern und montieren:
Menge: 21,000 St

**03.36 Bogen NW200/90;60°**
Bogen
aus gepressten Halbschalen mit Dichtsystem (beidseitige Lippendichtung werksseitig montiert), einschließlich Befestigungs- und Dichtmaterial
Nennweite:  200
Winkel:  45 bis 90 grd.
Liefern und montieren:
Menge: 72,000 St

**03.37 Bogen NW224/90;60°**
Bogen
aus gepressten Halbschalen mit Dichtsystem (beidseitige Lippendichtung werksseitig montiert), einschließlich Befestigungs- und Dichtmaterial
Nennweite:  224
Winkel:  45 bis 90 grd.
Liefern und montieren:
Menge: 34,000 St

**03.38 Bogen NW250/90;60°**
Bogen
aus gepressten Halbschalen mit Dichtsystem (beidseitige Lippendichtung werksseitig montiert), einschließlich Befestigungs- und Dichtmaterial
Nennweite:  250
Winkel:  45 bis 90 grd.
Liefern und montieren:
Menge: 25,000 St

**03.39 Bogen NW280/90;60°**
Bogen
aus gepressten Halbschalen mit Dichtsystem (beidseitige Lippendichtung werksseitig montiert), einschließlich Befestigungs- und Dichtmaterial
Nennweite:  280
Winkel:  45 bis 90 grd.
Liefern und montieren:
Menge: 37,000 St

**03.40 Bogen NW355/90;60°**
Bogen
aus gepressten Halbschalen mit Dichtsystem (beidseitige Lippendichtung werksseitig montiert), einschließlich Befestigungs- und Dichtmaterial
Nennweite:  355
Winkel:  45 bis 90 grd.
Liefern und montieren:
Menge: 9,000 St

**03.41 Abzweigstück, 90°, 100**
Abzweigstück
aus verzinktem Stahlblech, mit Dichtsystem (allseitige Lippendichtung werksseitig montiert), einschließlich Befestigungs- und Dichtmaterial
Winkel:  90 grd
Nennweite:  NW 100
Liefern und montieren:
Menge: 7,000 St

**03.42 Abzweigstück, 90°, 125**
Abzweigstück
aus verzinktem Stahlblech, mit Dichtsystem (allseitige Lippendichtung werksseitig montiert), einschließlich Befestigungs- und Dichtmaterial
Winkel:  90 grd
Nennweite:  NW 125
Liefern und montieren:
Menge: 5,000 St

**03.43 Abzweigstück, 90°, 140**
Abzweigstück
aus verzinktem Stahlblech, mit Dichtsystem (allseitige Lippendichtung werksseitig montiert), einschließlich Befestigungs- und Dichtmaterial
Winkel:  90 grd
Nennweite:  NW 140
Liefern und montieren:
Menge: 1,000 St

**03.44 Abzweigstück, 90°, 160**
Abzweigstück
aus verzinktem Stahlblech, mit Dichtsystem (allseitige Lippendichtung werksseitig montiert), einschließlich Befestigungs- und Dichtmaterial
Winkel:  90 grd
Nennweite:  NW 160
Liefern und montieren:
Menge: 1,000 St

**03.45 Abzweigstück, 90°, 180**
Abzweigstück
aus verzinktem Stahlblech, mit Dichtsystem (allseitige Lippendichtung werksseitig montiert), einschließlich Befestigungs- und Dichtmaterial
Winkel:  90 grd
Nennweite:  NW 180
Liefern und montieren:
Menge: 1,000 St

**03.46 Abzweigstück, 90°, 200**
Abzweigstück
aus verzinktem Stahlblech, mit Dichtsystem (allseitige Lippendichtung werksseitig montiert), einschließlich Befestigungs- und Dichtmaterial
Winkel:  90 grd
Nennweite:  NW 200
Liefern und montieren:
Menge: 2,000 St

**03.47 Abzweigstück, 90°, 224**
Abzweigstück
aus verzinktem Stahlblech, mit Dichtsystem (allseitige Lippendichtung werksseitig montiert), einschließlich Befestigungs- und Dichtmaterial
Winkel:  90 grd
Nennweite:  NW 224
Liefern und montieren:
Menge: 5,000 St

**03.48 Abzweigstück, 90°, 250**
Abzweigstück
aus verzinktem Stahlblech, mit Dichtsystem (allseitige Lippendichtung werksseitig montiert), einschließlich Befestigungs- und Dichtmaterial
Winkel:  90 grd
Nennweite:  NW 250
Liefern und montieren:
Menge: 1,000 St

**03.49 Abzweigstück, 90°, 280**
Abzweigstück
aus verzinktem Stahlblech, mit Dichtsystem (allseitige Lippendichtung werksseitig montiert), einschließlich Befestigungs- und Dichtmaterial
Winkel:  90 grd
Nennweite:  NW 280
Liefern und montieren:
Menge: 11,000 St

**03.50 Abzweigstück, 90°, 125/125/100**
Abzweigstück
aus verzinktem Stahlblech, mit Dichtsystem (allseitige Lippendichtung werksseitig montiert), einschließlich Befestigungs- und Dichtmaterial
Winkel:  90 grd
Nennweite:  NW 125/125/100
Liefern und montieren:
Menge: 2,000 St

**03.51 Abzweigstück, 90°, 140/140/100**
Abzweigstück
aus verzinktem Stahlblech, mit Dichtsystem (allseitige Lippendichtung werksseitig montiert), einschließlich Befestigungs- und Dichtmaterial
Winkel:  90 grd
Nennweite:  NW 140/140/100
Liefern und montieren:
Menge: 5,000 St

**03.52 Abzweigstück, 90°, 160/160/100**
Abzweigstück
aus verzinktem Stahlblech, mit Dichtsystem (allseitige Lippendichtung werksseitig montiert), einschließlich Befestigungs- und Dichtmaterial
Winkel:  90 grd
Nennweite:  NW 160/160/100
Liefern und montieren:
Menge: 2,000 St

**03.53 Abzweigstück, 90°, 180/180/100**
Abzweigstück
aus verzinktem Stahlblech, mit Dichtsystem (allseitige Lippendichtung werksseitig montiert), einschließlich Befestigungs- und Dichtmaterial
Winkel:  90 grd
Nennweite:  NW 180/180/100
Liefern und montieren:
Menge: 1,000 St

**03.54 Abzweigstück, 90°, 180/180/125**
Abzweigstück
aus verzinktem Stahlblech, mit Dichtsystem (allseitige Lippendichtung werksseitig montiert), einschließlich Befestigungs- und Dichtmaterial
Winkel:  90 grd
Nennweite:  NW 180/180/125
Liefern und montieren:
Menge: 1,000 St

**03.55 Abzweigstück, 90°, 224/224/100**
Abzweigstück
aus verzinktem Stahlblech, mit Dichtsystem (allseitige Lippendichtung werksseitig montiert), einschließlich Befestigungs- und Dichtmaterial
Winkel:  90 grd
Nennweite:  NW 224/224/100
Liefern und montieren:
Menge: 4,000 St

**03.56 Abzweigstück, 90°, 224/224/125**
Abzweigstück
aus verzinktem Stahlblech, mit Dichtsystem (allseitige Lippendichtung werksseitig montiert), einschließlich Befestigungs- und Dichtmaterial
Winkel:  90 grd
Nennweite:  NW 224/224/125
Liefern und montieren:
Menge: 2,000 St

**03.57 Abzweigstück, 90°, 224/224/200**
Abzweigstück
aus verzinktem Stahlblech, mit Dichtsystem (allseitige Lippendichtung werksseitig montiert), einschließlich Befestigungs- und Dichtmaterial
Winkel:  90 grd
Nennweite:  NW 224/224/200
Liefern und montieren:
Menge: 2,000 St

**03.58 Abzweigstück, 90°, 250/250/100**
Abzweigstück
aus verzinktem Stahlblech, mit Dichtsystem (allseitige Lippendichtung werksseitig montiert), einschließlich Befestigungs- und Dichtmaterial
Winkel:  90 grd
Nennweite:  NW 250/250/100
Liefern und montieren:
Menge: 1,000 St

**03.59 Abzweigstück, 90°, 250/250/280**
Abzweigstück
aus verzinktem Stahlblech, mit Dichtsystem (allseitige Lippendichtung werksseitig montiert), einschließlich Befestigungs- und Dichtmaterial
Winkel:  90 grd
Nennweite:  NW 250/250/280
Liefern und montieren:
Menge: 1,000 St

**03.60 Abzweigstück, 90°, 315/224/180**
Abzweigstück
aus verzinktem Stahlblech, mit Dichtsystem (allseitige Lippendichtung werksseitig montiert), einschließlich Befestigungs- und Dichtmaterial
Winkel:  90 grd
Nennweite:  NW 315/224/180
Liefern und montieren:
Menge: 2,000 St

**03.61 Abzweigstück, 90°, 355/355/250**
Abzweigstück
aus verzinktem Stahlblech, mit Dichtsystem (allseitige Lippendichtung werksseitig montiert), einschließlich Befestigungs- und Dichtmaterial
Winkel:  90 grd
Nennweite:  NW 355/355/250
Liefern und montieren:
Menge: 1,000 St

**03.62 Abzweigstück, 90°, 355/315/140**
Abzweigstück
aus verzinktem Stahlblech, mit Dichtsystem (allseitige Lippendichtung werksseitig montiert), einschließlich Befestigungs- und Dichtmaterial
Winkel:  90 grd
Nennweite:  NW 355/315/140
Liefern und montieren:
Menge: 1,000 St

**03.63 Bundkragen 100**
Bundkragen
aus verzinktem Stahlblech, mit Dichtsystem ( Lippendichtung werksseitig montiert), einschließlich Befestigungs- und Dichtmaterial sowie dem erforderlichen Ausschnitt am Abgangsrohr.
Nennweite: 100
Liefern und montieren:
Menge: 4,000 St

**03.64 Bundkragen 125**
Bundkragen
aus verzinktem Stahlblech, mit Dichtsystem ( Lippendichtung werksseitig montiert), einschließlich Befestigungs- und Dichtmaterial sowie dem erforderlichen Ausschnitt am Abgangsrohr.
Nennweite: 125
Liefern und montieren:
Menge: 1,000 St

**03.65 Bundkragen 355**
Bundkragen
aus verzinktem Stahlblech, mit Dichtsystem ( Lippendichtung werksseitig montiert), einschließlich Befestigungs- und Dichtmaterial sowie dem erforderlichen Ausschnitt am Abgangsrohr.
Nennweite: NW355
Liefern und montieren:
Menge: 2,000 St

**03.66 Reduzierung, 100/80**
Reduzierung, 100/80
aus verzinktem Stahlblech, mit Dichtsystem (beidseitige Lippendichtung werksseitig montiert), einschließlich Befestigungs- und Dichtmaterial
Liefern und montieren:
Menge: 30,000 St

**03.67 Reduzierung, 125/100**
Reduzierung, 125/100
aus verzinktem Stahlblech, mit Dichtsystem (beidseitige Lippendichtung werksseitig montiert), einschließlich Befestigungs- und Dichtmaterial
Liefern und montieren:
Menge: 41,000 St

**03.68 Reduzierung, 140/100**
Reduzierung, 140/100
aus verzinktem Stahlblech, mit Dichtsystem (beidseitige Lippendichtung werksseitig montiert), einschließlich Befestigungs- und Dichtmaterial
Liefern und montieren:
Menge: 2,000 St

**03.69 Reduzierung, 140/125**
Reduzierung, 140/125
aus verzinktem Stahlblech, mit Dichtsystem (beidseitige Lippendichtung werksseitig montiert), einschließlich Befestigungs- und Dichtmaterial
Liefern und montieren:
Menge: 3,000 St

**03.70 Reduzierung, 160/100**
Reduzierung, 160/100
aus verzinktem Stahlblech, mit Dichtsystem (beidseitige Lippendichtung werksseitig montiert), einschließlich Befestigungs- und Dichtmaterial
Liefern und montieren:
Menge: 2,000 St

**03.71 Reduzierung, 160/125**
Reduzierung, 160/125
aus verzinktem Stahlblech, mit Dichtsystem (beidseitige Lippendichtung werksseitig montiert), einschließlich Befestigungs- und Dichtmaterial
Liefern und montieren:
Menge: 8,000 St

**03.72 Reduzierung, 160/140**
Reduzierung, 160/140
aus verzinktem Stahlblech, mit Dichtsystem (beidseitige Lippendichtung werksseitig montiert), einschließlich Befestigungs- und Dichtmaterial
Liefern und montieren:
Menge: 2,000 St

**03.73 Reduzierung, 180/100**
Reduzierung, 180/100
aus verzinktem Stahlblech, mit Dichtsystem (beidseitige Lippendichtung werksseitig montiert), einschließlich Befestigungs- und Dichtmaterial
Liefern und montieren:
Menge: 1,000 St

**03.74 Reduzierung, 180/140**
Reduzierung, 180/140
aus verzinktem Stahlblech, mit Dichtsystem (beidseitige Lippendichtung werksseitig montiert), einschließlich Befestigungs- und Dichtmaterial
Liefern und montieren:
Menge: 1,000 St

**03.75 Reduzierung, 180/160**
Reduzierung, 180/160
aus verzinktem Stahlblech, mit Dichtsystem (beidseitige Lippendichtung werksseitig montiert), einschließlich Befestigungs- und Dichtmaterial
Liefern und montieren:
Menge: 2,000 St

**03.76 Reduzierung, 200/100**
Reduzierung, 200/100
aus verzinktem Stahlblech, mit Dichtsystem (beidseitige Lippendichtung werksseitig montiert), einschließlich Befestigungs- und Dichtmaterial
Liefern und montieren:
Menge: 2,000 St

**03.77 Reduzierung, 200/160**
Reduzierung, 200/160
aus verzinktem Stahlblech, mit Dichtsystem (beidseitige Lippendichtung werksseitig montiert), einschließlich Befestigungs- und Dichtmaterial
Liefern und montieren:
Menge: 16,000 St

**03.78 Reduzierung, 224/100**
Reduzierung, 224/100
aus verzinktem Stahlblech, mit Dichtsystem (beidseitige Lippendichtung werksseitig montiert), einschließlich Befestigungs- und Dichtmaterial
Liefern und montieren:
Menge: 2,000 St

**03.79 Reduzierung, 224/125**
Reduzierung, 224/125
aus verzinktem Stahlblech, mit Dichtsystem (beidseitige Lippendichtung werksseitig montiert), einschließlich Befestigungs- und Dichtmaterial
Liefern und montieren:
Menge: 1,000 St

**03.80 Reduzierung, 224/160**
Reduzierung, 224/160
aus verzinktem Stahlblech, mit Dichtsystem (beidseitige Lippendichtung werksseitig montiert), einschließlich Befestigungs- und Dichtmaterial
Liefern und montieren:
Menge: 2,000 St

**03.81 Reduzierung, 224/180**
Reduzierung, 224/180
aus verzinktem Stahlblech, mit Dichtsystem (beidseitige Lippendichtung werksseitig montiert), einschließlich Befestigungs- und Dichtmaterial
Liefern und montieren:
Menge: 1,000 St

**03.82 Reduzierung, 224/200**
Reduzierung, 224/200
aus verzinktem Stahlblech, mit Dichtsystem (beidseitige Lippendichtung werksseitig montiert), einschließlich Befestigungs- und Dichtmaterial
Liefern und montieren:
Menge: 15,000 St

**03.83 Reduzierung, 250/160**
Reduzierung, 250/160
aus verzinktem Stahlblech, mit Dichtsystem (beidseitige Lippendichtung werksseitig montiert), einschließlich Befestigungs- und Dichtmaterial
Liefern und montieren:
Menge: 2,000 St

**03.84 Reduzierung, 250/200**
Reduzierung, 250/200
aus verzinktem Stahlblech, mit Dichtsystem (beidseitige Lippendichtung werksseitig montiert), einschließlich Befestigungs- und Dichtmaterial
Liefern und montieren:
Menge: 31,000 St

**03.85 Reduzierung, 250/224**
Reduzierung, 250/224
aus verzinktem Stahlblech, mit Dichtsystem (beidseitige Lippendichtung werksseitig montiert), einschließlich Befestigungs- und Dichtmaterial
Liefern und montieren:
Menge: 7,000 St

**03.86 Reduzierung, 280/200**
Reduzierung, 280/200
aus verzinktem Stahlblech, mit Dichtsystem (beidseitige Lippendichtung werksseitig montiert), einschließlich Befestigungs- und Dichtmaterial
Liefern und montieren:
Menge: 10,000 St

**03.87 Reduzierung, 280/250**
Reduzierung, 280/250
aus verzinktem Stahlblech, mit Dichtsystem (beidseitige Lippendichtung werksseitig montiert), einschließlich Befestigungs- und Dichtmaterial
Liefern und montieren:
Menge: 48,000 St

**03.88 Reduzierung, 315/224**
Reduzierung, 315/224
aus verzinktem Stahlblech, mit Dichtsystem (beidseitige Lippendichtung werksseitig montiert), einschließlich Befestigungs- und Dichtmaterial
Liefern und montieren:
Menge: 2,000 St

**03.89 Reduzierung, 315/250**
Reduzierung, 315/250
aus verzinktem Stahlblech, mit Dichtsystem (beidseitige Lippendichtung werksseitig montiert), einschließlich Befestigungs- und Dichtmaterial
Liefern und montieren:
Menge: 5,000 St

**03.90 Reduzierung, 355/250**
Reduzierung, 355/250
aus verzinktem Stahlblech, mit Dichtsystem (beidseitige Lippendichtung werksseitig montiert), einschließlich Befestigungs- und Dichtmaterial
Liefern und montieren:
Menge: 1,000 St

**03.91 Reduzierung, 355/315**
Reduzierung, 355/315
aus verzinktem Stahlblech, mit Dichtsystem (beidseitige Lippendichtung werksseitig montiert), einschließlich Befestigungs- und Dichtmaterial
Liefern und montieren:
Menge: 2,000 St

**03.92 Steckmuffen NW80**
Steckmuffen NW80
aus verzinktem Stahlblech, einschließlich Befestigungs- und Dichtmaterial
Liefern und montieren:
Menge: 28,000 St

**03.93 Steckmuffen NW100**
Steckmuffen NW100
aus verzinktem Stahlblech, einschließlich Befestigungs- und Dichtmaterial
Liefern und montieren:
Menge: 35,000 St

**03.94 Steckmuffen NW125**
Steckmuffen NW125
aus verzinktem Stahlblech, einschließlich Befestigungs- und Dichtmaterial
Liefern und montieren:
Menge: 34,000 St

**03.95 Steckmuffen NW140**
Steckmuffen NW140
aus verzinktem Stahlblech, einschließlich Befestigungs- und Dichtmaterial
Liefern und montieren:
Menge: 6,000 St

**03.96 Steckmuffen NW160**
Steckmuffen NW160
aus verzinktem Stahlblech, einschließlich Befestigungs- und Dichtmaterial
Liefern und montieren:
Menge: 25,000 St

**03.97 Steckmuffen NW180**
Steckmuffen NW180
aus verzinktem Stahlblech, einschließlich Befestigungs- und Dichtmaterial
Liefern und montieren:
Menge: 10,000 St

**03.98 Steckmuffen NW200**
Steckmuffen NW200
aus verzinktem Stahlblech, einschließlich Befestigungs- und Dichtmaterial
Liefern und montieren:
Menge: 34,000 St

**03.99 Steckmuffen NW224**
Steckmuffen NW224
aus verzinktem Stahlblech, einschließlich Befestigungs- und Dichtmaterial
Liefern und montieren:
Menge: 22,000 St

**03.100 Steckmuffen NW250**
Steckmuffen NW250
aus verzinktem Stahlblech, einschließlich Befestigungs- und Dichtmaterial
Liefern und montieren:
Menge: 75,000 St

**03.101 Steckmuffen NW280**
Steckmuffen NW280
aus verzinktem Stahlblech, einschließlich Befestigungs- und Dichtmaterial
Liefern und montieren:
Menge: 67,000 St

**03.102 Steckmuffen NW355**
Steckmuffen NW355
aus verzinktem Stahlblech, einschließlich Befestigungs- und Dichtmaterial
Liefern und montieren:
Menge: 8,000 St

**03.103 Steckverbinder NW100**
Steckverbinder NW100
aus verzinktem Stahlblech, mit Dichtsystem (beidseitige Lippendichtung werksseitig montiert), einschließlich Befestigungs- und Dichtmaterial
Liefern und montieren:
Menge: 43,000 St

**03.104 Steckverbinder NW125**
Steckverbinder NW125
aus verzinktem Stahlblech, mit Dichtsystem (beidseitige Lippendichtung werksseitig montiert), einschließlich Befestigungs- und Dichtmaterial
Liefern und montieren:
Menge: 9,000 St

**03.105 Steckverbinder NW140**
Steckverbinder NW140
aus verzinktem Stahlblech, mit Dichtsystem (beidseitige Lippendichtung werksseitig montiert), einschließlich Befestigungs- und Dichtmaterial
Liefern und montieren:
Menge: 28,000 St

**03.106 Steckverbinder NW160**
Steckverbinder NW160
aus verzinktem Stahlblech, mit Dichtsystem (beidseitige Lippendichtung werksseitig montiert), einschließlich Befestigungs- und Dichtmaterial
Liefern und montieren:
Menge: 13,000 St

**03.107 Steckverbinder NW180**
Steckverbinder NW180
aus verzinktem Stahlblech, mit Dichtsystem (beidseitige Lippendichtung werksseitig montiert), einschließlich Befestigungs- und Dichtmaterial
Liefern und montieren:
Menge: 13,000 St

**03.108 Steckverbinder NW200**
Steckverbinder NW200
aus verzinktem Stahlblech, mit Dichtsystem (beidseitige Lippendichtung werksseitig montiert), einschließlich Befestigungs- und Dichtmaterial
Liefern und montieren:
Menge: 52,000 St

**03.109 Steckverbinder NW224**
Steckverbinder NW224
aus verzinktem Stahlblech, mit Dichtsystem (beidseitige Lippendichtung werksseitig montiert), einschließlich Befestigungs- und Dichtmaterial
Liefern und montieren:
Menge: 22,000 St

**03.110 Steckverbinder NW250**
Steckverbinder NW250
aus verzinktem Stahlblech, mit Dichtsystem (beidseitige Lippendichtung werksseitig montiert), einschließlich Befestigungs- und Dichtmaterial
Liefern und montieren:
Menge: 32,000 St

**03.111 Steckverbinder NW280**
Steckverbinder NW280
aus verzinktem Stahlblech, mit Dichtsystem (beidseitige Lippendichtung werksseitig montiert), einschließlich Befestigungs- und Dichtmaterial
Liefern und montieren:
Menge: 35,000 St

**03.112 Steckverbinder NW315**
Steckverbinder NW315
aus verzinktem Stahlblech, mit Dichtsystem (beidseitige Lippendichtung werksseitig montiert), einschließlich Befestigungs- und Dichtmaterial
Liefern und montieren:
Menge: 1,000 St

**03.113 Steckverbinder NW355**
Steckverbinder NW355
aus verzinktem Stahlblech, mit Dichtsystem (beidseitige Lippendichtung werksseitig montiert), einschließlich Befestigungs- und Dichtmaterial
Liefern und montieren:
Menge: 4,000 St

**03.114 Enddeckel NW160**
Enddeckel NW160
aus verzinktem Stahlblech, mit Dichtsystem (beidseitige Lippendichtung werksseitig montiert), einschließlich Befestigungs- und Dichtmaterial
Liefern und montieren:
Menge: 3,000 St

**03.115 Rohrrevisionsdeckel NW100**
Rohrrevisionsdeckel
aus verzinktem Stahl, zum Einbau in runde Lüftungsleitungen, einschließlich herstellen des Ausschnittes im Lüftungsrohr
Rohrnennweite:  100 mm
Ausschnittsgröße:  180 x 80 mm
Angebotsfabrikat/Typ:
Hersteller:___________________________
Typ:  ____________________________
liefern und montieren:
Menge: 23,000 St

**03.116 Rohrrevisionsdeckel NW125**
Rohrrevisionsdeckel
aus verzinktem Stahl, zum Einbau in runde Lüftungsleitungen, einschließlich herstellen des Ausschnittes im Lüftungsrohr
Rohrnennweite:  125 mm
Ausschnittsgröße:  180 x 80 mm
Angebotsfabrikat/Typ:
Hersteller:___________________________
Typ:  ____________________________
liefern und montieren:
Menge: 16,000 St

**03.117 Rohrrevisionsdeckel NW140**
Rohrrevisionsdeckel
aus verzinktem Stahl, zum Einbau in runde Lüftungsleitungen, einschließlich herstellen des Ausschnittes im Lüftungsrohr
Rohrnennweite:  140 mm
Ausschnittsgröße:  200 x 100 mm
Angebotsfabrikat/Typ:
Hersteller:___________________________
Typ:  ____________________________
liefern und montieren:
Menge: 1,000 St

**03.118 Rohrrevisionsdeckel NW160**
Rohrrevisionsdeckel
aus verzinktem Stahl, zum Einbau in runde Lüftungsleitungen, einschließlich herstellen des Ausschnittes im Lüftungsrohr
Rohrnennweite:  160 mm
Ausschnittsgröße:  200 x 100 mm
Angebotsfabrikat/Typ:
Hersteller:___________________________
Typ:  ____________________________
liefern und montieren:
Menge: 17,000 St

**03.119 Rohrrevisionsdeckel NW180**
Rohrrevisionsdeckel
aus verzinktem Stahl, zum Einbau in runde Lüftungsleitungen, einschließlich herstellen des Ausschnittes im Lüftungsrohr
Rohrnennweite:  180 mm
Ausschnittsgröße:  200 x 100 mm
Angebotsfabrikat/Typ:
Hersteller:___________________________
Typ:  ____________________________
liefern und montieren:
Menge: 1,000 St

**03.120 Rohrrevisionsdeckel NW200**
Rohrrevisionsdeckel
aus verzinktem Stahl, zum Einbau in runde Lüftungsleitungen, einschließlich herstellen des Ausschnittes im Lüftungsrohr
Rohrnennweite:  200 mm
Ausschnittsgröße:  200 x 100 mm
Angebotsfabrikat/Typ:
Hersteller:___________________________
Typ:  ____________________________
liefern und montieren:
Menge: 14,000 St

**03.121 Rohrrevisionsdeckel NW224**
Rohrrevisionsdeckel
aus verzinktem Stahl, zum Einbau in runde Lüftungsleitungen, einschließlich herstellen des Ausschnittes im Lüftungsrohr
Rohrnennweite:  224 mm
Ausschnittsgröße:  200 x 100 mm
Angebotsfabrikat/Typ:
Hersteller:___________________________
Typ:  ____________________________
liefern und montieren:
Menge: 1,000 St

**03.122 Rohrrevisionsdeckel NW250**
Rohrrevisionsdeckel
aus verzinktem Stahl, zum Einbau in runde Lüftungsleitungen, einschließlich herstellen des Ausschnittes im Lüftungsrohr
Rohrnennweite:  250 mm
Ausschnittsgröße:  200 x 100 mm
Angebotsfabrikat/Typ:
Hersteller:___________________________
Typ:  ____________________________
liefern und montieren:
Menge: 32,000 St

**03.123 Rohrrevisionsdeckel NW280**
Rohrrevisionsdeckel
aus verzinktem Stahl, zum Einbau in runde Lüftungsleitungen, einschließlich herstellen des Ausschnittes im Lüftungsrohr
Rohrnennweite:  280 mm
Ausschnittsgröße:  300 x 200 mm
Angebotsfabrikat/Typ:
Hersteller:___________________________
Typ:  ____________________________
liefern und montieren:
Menge: 2,000 St

**03.124 Rohrrevisionsdeckel NW315**
Rohrrevisionsdeckel
aus verzinktem Stahl, zum Einbau in runde Lüftungsleitungen, einschließlich herstellen des Ausschnittes im Lüftungsrohr
Rohrnennweite:  315 mm
Ausschnittsgröße:  300 x 200 mm
Angebotsfabrikat/Typ:
Hersteller:___________________________
Typ:  ____________________________
liefern und montieren:
Menge: 1,000 St

**03.125 Rohrrevisionsdeckel 300/200**
Rohrrevisionsdeckel
aus verzinktem Stahl, zum Einbau in rechteckige Lüftungsleitungen, einschließlich herstellen des Ausschnittes im Lüftungskanal
Größe:  300 x 200 mm
Angebotsfabrikat/Typ:
Hersteller:___________________________
Typ:  ____________________________
liefern und montieren:
Menge: 6,000 St

**03.126 Rohrrevisionsdeckel 400/300**
Rohrrevisionsdeckel
aus verzinktem Stahl, zum Einbau in rechteckige Lüftungsleitungen, einschließlich herstellen des Ausschnittes im Lüftungskanal
Größe:  400 x 300 mm
Angebotsfabrikat/Typ:
Hersteller:___________________________
Typ:  ____________________________
liefern und montieren:
Menge: 10,000 St

**03.127 Rohrkennzeichnungen**
Rohrkennzeichnungen  nach DIN 2403
zur Kennzeichnung von Durchflußstoffe durch Rohrleitungen entsprechend ihrer Eigenschaften und Bezeichnungen, zum Aufkleben auf die Rohrleitungen, geordnet nach Gruppen:
Gruppe 1  Grün  Wasser
Gruppe 3  Grau  Luft
Gruppe 4  Gelb  Brennbare Gase
Gruppe 5  Schwarz Nicht brennbare Gase
Gruppe 4 und 5 mit Gefahrenstoffsymbol
Größe:  Rohr d=25-57 mm  26/200 mm
  Rohr d=40-83 mm  37/284 mm
  Rohr d=>80 mm  52/402 mm
Liefern und montieren:
Menge: 520,000 St

**03.128 Bezeichnungsschilder**
Bezeichnungsschilder aus Kunststoff
mit Klarsichtdeckel und gedruckten Einschub-Schriftelementen (3-reihig), Größe 105 x 50 mm, einschl. Befestigung mit Rohrschellen aus den jeweiligen Rohrleitungsdurchmesser
Farben:  Lüftung:  gelb
  Heizung:  rot
  Sanitär:  weiß
  Kältetechnik:  grün
Liefern und montieren:
Menge: 153,000 St

*Hinweis*
Technischer Vorbeschrieb Befestigungsmaterial
Befestigungsmaterial wie Rohrschellen, Gehänge, Rohrkonsolen, Rohrfestpunkte, Rohrgleitschellen, Profilstahl, Gewindestangen sind in verzinkter Ausführung vorzusehen. Zur Vermeidung von Fliesgeräuschen sind grundsätzlich alle Rohrbefestigungen mit Dämmeinlagen nach DIN 4109 auszuführen. Sämtliche Befestigungen müssen mit Metalldübeln ausgeführt werden.
Technische Details Lüftungsschellen
Hochwertiges, verzinktes Stahlband für erhöhten Korrosionsschutz, Gerippte Schallschutzeinlage aus hochprofilElastomer, Stabiler Gewindeanschluss mit Schlüsselweite 13mm, Zwei Verschluss-Schrauben mit Verlierschutz,
Anwendungsbereiche: Wickelfalzrohre, HT- und KG-Rohre, Ab- und Zuluftleitungen, Wäscheabwurfschächte
Produktdaten
Material:  Stahl, verzinkt
Bandstärke:  1,5mm
Bandbreite:  20mm bis NW200
  25mm ab NW224
Gewinde:  M8 und M10
Angebotsfabrikat/Typ:
Hersteller:___________________________
Typ:  ______________________________

**03.129 Rohrschelle 100**
Rohrschelle,
Ausführung gemäß Leitposition
Größe:  100 mm
Liefern und montieren
Menge: 110,000 St

**03.130 Rohrschelle 125**
Rohrschelle,
Ausführung gemäß Leitposition
Größe:  125 mm
Liefern und montieren
Menge: 26,000 St

**03.131 Rohrschelle 140**
Rohrschelle,
Ausführung gemäß Leitposition
Größe:  140 mm
Liefern und montieren
Menge: 75,000 St

**03.132 Rohrschelle 160**
Rohrschelle,
Ausführung gemäß Leitposition
Größe:  160 mm
Liefern und montieren
Menge: 39,000 St

**03.133 Rohrschelle 180**
Rohrschelle,
Ausführung gemäß Leitposition
Größe:  180 mm
Liefern und montieren
Menge: 38,000 St

**03.134 Rohrschelle 200**
Rohrschelle,
Ausführung gemäß Leitposition
Größe:  200 mm
Liefern und montieren
Menge: 196,000 St

**03.135 Rohrschelle 224**
Rohrschelle,
Ausführung gemäß Leitposition
Größe:  224 mm
Liefern und montieren
Menge: 72,000 St

**03.136 Rohrschelle 250**
Rohrschelle,
Ausführung gemäß Leitposition
Größe:  250 mm
Liefern und montieren
Menge: 80,000 St

**03.137 Rohrschelle 280**
Rohrschelle,
Ausführung gemäß Leitposition
Größe:  280 mm
Liefern und montieren
Menge: 89,000 St

**03.138 Rohrschelle 315**
Rohrschelle,
Ausführung gemäß Leitposition
Größe:  315 mm
Liefern und montieren
Menge: 2,000 St

**03.139 Rohrschelle 355**
Rohrschelle,
Ausführung gemäß Leitposition
Größe:  355 mm
Liefern und montieren
Menge: 18,000 St

**03.140 Einschlagdübel M10**
Einschlagdübel
zum Einschrauben von Gewindestäben
Eigenschaften:
- gefertigt aus Stahl 1.0332
- elektrolytisch verzinkt
- erfüllt Brandschutzanforderung gemäß MLAR/LAR/RbALei
mit Innengewinde
Größe:  M10 x 40 mm
komplett liefern und montieren
Menge: 1709,000 St

**03.141 Stockschrauben M10**
Stockschrauben
mit Dübel aus Kunststoff
Eigenschaften:
- gefertigt aus Stahl 1.0332
- elektrolytisch verzinkt
- erfüllt Brandschutzanforderung gemäß MLAR/LAR/RbALei
Größe:  M10 x 60 mm
komplett liefern und montieren
Menge: 123,000 St

**03.142 Gewindestangen M10**
Gewindestangen
zur Befestigung an Schienen, Wandplatten, usw., einschließlich Zuschnitt
Eigenschaften:
- brandgeprüft ab M10
- gefertigt aus Stahl 1.0332
- elektrolytisch verzinkt
- nach DIN 976-1
- Länge 1m, 2m oder 3m
- erfüllt Brandschutzanforderung gemäß MLAR/LAR/RbALei
Größe:  M10
komplett liefern und montieren
Menge: 415,000 m

**03.143 Gewindemuffen M10**
Gewindemuffen
Eigenschaften:
-  brandgeprüft ab M10
- gefertigt aus Stahl 1.0332
- elektrolytisch verzinkt
Größe:  M10
komplett liefern und montieren
Menge: 785,000 St

**03.144 Gewindemutter M10**
Gewindemuttern
Eigenschaften:
- brandgeprüft ab M10
- gefertigt aus Stahl 1.0332
- elektrolytisch verzinkt
Größe:  M10
komplett liefern und montieren
Menge: 1928,000 St

**03.145 Kanalhalter**
Kanalhalter
Zur Befestigung von Lüftungskanälen mit Schalldämmung
Gute Schalldämmwerte
Passend für Gewindestangen M8 und M10
Material: S235JR, galvanisch verzinkt
einschließlich Blechschrauben zum Befestigen am Kanal
komplett liefern und montieren
Menge: 964,000 St

**03.146 Profilstahlkonstruktion verzinkt**
Profilstahlkonstruktion
aus verzinktem Stahl, Größe nach Erfordernis, für Sonderbefestigungen, Unterstützungen, bzw. Unterkonstruktionen. einschließlich aller erforderlichen dazugehörigen Systemkomponenten (wie z. B. Halteplatten, Versteifungswinkel, etc.) sowie allem erforderlichem Befestigungsmaterial ( Dübel, Schrauben, etc. ) Schnittkanten sind nachzubehandeln
Liefern, Zuschneiden, und Befestigen, einschließlich Lieferung des Befestigungsmaterials.
liefern und montieren:
Menge: 750,000 kg

### Los 04 431.4 - Dämmung und Zubehör

**04.01 Wärmedämmung alukaschiert, für rechteckige gerade Kanäle**
Wärmedämmung
alukaschiert für rechteckige gerade Kanäle, bestehend aus Mineralfaser-Dämmstoffmatten mit stehender Faser, mit einseitiger Kaschierung auf hoch reißfester Rein-Aluminium-Gitterfolie, nichtbrennbar nach DIN 4102, Baustoffklasse A2. Matten fugendicht stoßen und mit Schweißstiften z. B. System SIDEMASTER fachgerecht auf der Kanal- oder Rohroberlfäche befestigen, sämtliche Stöße und Nähte mit selbstklebenden Rein-Alu-Streifen sauber überkleben. Revisionsöffnungen sind auszusparen.
Isolierstärke: 30 mm
Dämmung für eckige gerade Kanalteile.
gew. Fabr.:____________________
Liefern und montieren.
Menge: 593,000 m²

**04.02 Wärmedämmung alukaschiert, für rechteckige Kanalformstücke**
Wärmedämmung
alukaschiert für Kanalformstücke, bestehend aus Mineralfaser-Dämmstoffmatten mit stehender Faser, mit einseitiger Kaschierung auf hoch reißfester Rein-Aluminium-Gitterfolie, nichtbrennbar nach DIN 4102, Baustoffklasse A2. Matten fugendicht stoßen und mit Schweißstiften z. B. System SIDEMASTER fachgerecht auf der Kanal- oder Rohroberlfäche befestigen, sämtliche Stöße und Nähte mit selbstklebenden Rein-Alu-Streifen sauber überkleben. Revisionsöffnungen sind auszusparen.
Isolierstärke: 30 mm
Dämmung für eckige Formteile.
gew. Fabr.:____________________
Liefern und montieren.
Menge: 798,000 m²

**04.03 Wärmedämmung alukaschiert, rund**
Wärmedämmung
alukaschiert für runde Kanäle bestehend aus Mineralfaser-Dämmstoffmatten mit stehender Faser, mit einseitigerKaschierung auf hoch reißfester Rein-Aluminium-Gitterfolie, nichtbrennbar nach DIN 4102, Baustoffklasse A2. Matten fugendicht stoßen und mit Schweißstiften z. B. System SIDEMASTER fachgerecht auf der Kanal- oder Rohroberlfäche befestigen, sämtliche Stöße und Nähte mit selbst
klebenden Rein-Alu-Streifen sauber überkleben. Revisionsöffnungen sind auszusparen.
Isolierstärke: 30 mm
Dämmung für runde Kanäle und Formteile.
gew. Fabr.:____________________
Liefern und montieren.
Menge: 761,000 m²

**04.04 Kältedämmung für rechteckige Kanäle**
Luftkanalisolierung
aus flexiblen, geschlossenzelligen Weichschaumplattenauf Basis synthetischen Kautschuks, schwerentflammbar, 100% dampfdicht. Einschließlich Kleber, Reiniger, selbstklebendes Band, sowie Vorbereiten des Isoliergrundes und des Isoliermaterials, gem. den Ver arbeitungsvorschriften des Herstellers. Revisionsöffnungen sind auszusparen.
Dämmung für gerade Kanäle
Isolierstärke:  32 mm
Brandklasse:  B1
Rauchentwicklungskennwert: S2
Angebotsfabrikat/Typ:
Hersteller:___________________________
Typ:  ____________________________
liefern und montieren:
Menge: 25,000 m²

**04.05 Kältedämmung für rechteckige Kanalformstücke**
Luftkanalisolierung
aus flexiblen, geschlossenzelligen Weichschaumplatten auf Basis synthetischen Kautschuks, schwerentflammbar, 100% dampfdicht. Einschließlich Kleber, Reiniger, selbstklebendes Band, sowie Vorbereiten des Isoliergrundes und des Isoliermaterials, gem. den Verarbeitungsvorschriften des Herstellers. Revisionsöffnungen sind auszusparen.
Dämmung für Kanalformstücke
Isolierstärke:  32 mm
Brandklasse:  B1
Rauchentwicklungskennwert: S2
Angebotsfabrikat/Typ:
Hersteller:___________________________
Typ:  ____________________________
liefern und montieren:
Menge: 183,000 m²

**04.06 Kältedämmung für runde Kanalrohre**
Luftkanalisolierung
aus flexiblen, geschlossenzelligen Weichschaumplatten auf Basis synthetischen Kautschuks, schwerentflammbar, 100% dampfdicht. Einschließlich Kleber, Reiniger, selbstklebendes Band, sowie Vorbereiten des Isoliergrundes und des Isoliermaterials, gem. den Verarbeitungsvorschriften des Herstellers. Revisionsöffnungen sind auszusparen.
Dämmung für Rundkanäle, einschl. Formstücken
Isolierstärke:  32 mm
Brandklasse:  B1
Rauchentwicklungskennwert: S2
Angebotsfabrikat/Typ:
Hersteller:___________________________
Typ:  ____________________________
liefern und montieren:
Menge: 32,000 m²

**04.07 Schutzummantelung von Dämmung**
Schutzummantelung von Dämmung
Umantelung für gedämmte gerade  rechteckige Luftkanalleitungen zum Schutz vor Beschädigung bei mechanischer Beanspruchung. Montage erfolgt gemäß DIN4140. Längs- und Quernähte sind durch Sicke und Gegensicke zu verbinden. Zusätzlich sind die Verkleidungen an den Längsseiten mit 6 Blechschrauben je Meter zu verschrauben. Die  erforderlichen Ausschnitte für Befestigungen, Fühler, etc. sind in den Einheitspreis einzurechnen.
Verkleidungshöhe: bis 2,50m über OK Fertigboden
Oberfläche: glatt
Blechart: Stahlblech, feuerverzinkt, Zinkauflage 2-seitig 275 g/qm, chrompassiviert nach DVV mit Schutzlackversiegelung.
Baustoffklasse: nicht brennbar DIN4102-A1
Blechstärke: 0,6 mm
gewähltes Fabrikat:____________________________
Liefern und montieren:
Menge: 76,000 m2

**04.08 Schutzummantelung von Dämmung**
Schutzummantelung von Dämmung
Umantelung für gedämmte gerade  rechteckige Luftkanalformstücke zum Schutz vor Beschädigung bei mechanischer Beanspruchung. Montage erfolgt gemäß DIN4140. Längs- und Quernähte sind durch Sicke und Gegensicke zu verbinden. Zusätzlich sind die Verkleidungen an den Längsseiten mit 6 Blechschrauben je Meter zu verschrauben. Die erforderlichen Ausschnitte für Befestigungen, Fühler, etc. sind in den Einheitspreis einzurechnen.
Verkleidungshöhe: bis 2,50m über OK Fertigboden
Oberfläche: glatt
Blechart: Stahlblech, feuerverzinkt, Zinkauflage 2-seitig 275 g/qm, chrompassiviert nach DVV mit Schutzlackversiegelung.
Baustoffklasse: nicht brennbar DIN4102-A1
Blechstärke: 0,6 mm
gewähltes Fabrikat:____________________________
Liefern und montieren:
Menge: 158,000 m2

### Los 05 431.5 - Brandschutz und Zubehör

*Hinweis*
Vorbeschrieb Brandschutzklappen (rund)
Brandschutzklappen in runder Bauform zum Absperren von Luftleitungen zwischen zwei Brandabschnitten. Brandschutztechnisch geprüft nach EN 1366-2 mit CE-Kennzeichnung und Leistungserklärung nach Bauproduktenverordnung. Die funktionsfähige Einheit enthält ein feuerbeständiges Klappenblatt und eine Auslöseeinrichtung. Geeignet zum Nass- und Trockeneinbau in massiven Wänden und -Decken, in Leichtbauwände, Brandwände, Sicherheitstrennwände und Strahlenschutzwände mit Metallständer sowie Holzständerwände und Holzfachwerkwände mit beidseitiger Beplankung sowie in Leichtbauwände mit einseitiger Beplankung (Schachtwände) mit oder ohne Metallständer. Zum Trockeneinbau direkt an und entfernt von massiven Wänden und Decken sowie entfernt von Leichtbauwänden. Einbau mit gleitendem Deckenanschluss in Leichtbauwänden mit Metallständer sowie Brandwänden und geeignet zum Trockeneinbau mit Weichschott in massiven Wänden und Decken, Leichtbauwände, Sicherheitstrennwände und Strahlenschutzwände mit Metallständer sowie Holzständerwände und Holzfachwerkwände mit beidseitiger Beplankung. Geeignet zum Nasse
inbau in Kombination mit Holzbalkendecken und Moduldecken (System Cadolto), in nichttragenden Massivwänden mit gleitendem Deckenanschluss sowie auf massiven Decken.
Gehäuselänge 400 mm zum direkten Anschluss an Luftleitungen aus nicht brennbaren oder brennbaren Baustoffen. Thermische oder thermoelektrische Auslösung für 72 °C oder 95 °C (Warmluftheizungen) Auslösetemperatur. Ausführungen mit Federrücklaufantrieb zum Öffnen und Schließen der Brandschutzklappe, auch bei laufender Lüftungsanlage, unabhängig von der Nenngröße, beispielsweise zur Funktionsprüfung.
BESONDERE MERKMALE
-  Leistungserklärung nach Bauproduktverordnung
-  Klassifizierung nach EN 1350-3, bis EI 120 (ve, ho, i ü o) S
-  Entspricht der europäischen Produktnorm EN 15650
-  Brandschutztechnisch geprüft nach EN 1366-2
-  Hygienische Anforderung nach VDI 6022 Blatt 1 (07/2011), VDI 3803 (02/2010), DIN 1946 Teil 4 (12/2008) und EN 13779 (09/ 2007) nachgewiesen
-  Korrosionsschutz nach EN 15650 in Verbindung mit EN 60068-2-52 nachgewiesen
-  Leckluftstrom bei geschlossenem Klappenblatt nach EN 1751, Klasse 3
-  Gehäuse-Leckluftstrom nach EN 1751, Klasse C
-  Geringe Druckdifferenzen und Schallleistungspegel
-  Beliebige Luftrichtung
MATERIALIEN UND OBERFLÄCHEN
GEHÄUSE:
-  Verzinktes Stahlblech
KLAPPENBLATT:
-  Spezial-Isolierstoff
WEITERE BAUTEILE:
-  Klappenachse aus Edelstahl
-  Gleitlager aus Kunststoff
-  Dichtungen aus Elastomere
VARIANTE:
Gehäuse:  Grundausführung
Klappenvariante:  Standardausführung
Ausführungsvariante:  Auslösetemperatur 72øC
Land:  DE
Anbauteile:  Federrücklaufantrieb 24 V (Z45)
SONSTIGES ZUBEHÖR:
1 Dicht- und Befestigungsmaterial
1 Bezeichnungsschild selbstklebend, Grundfarbe Rot, mit Textgravur, Schriftfarbe Schwarz, D 40mm
1 Bezeichnungsschild mit Lochbohrung und Befestigungsband, Grundfarbe Rot, mit Textgravur, Schriftfarbe Schwarz, D 40mm
Zur Planung zugrunde gelegtes Fabrikat/Typ:
Hersteller: Trox
Typ : FKRS-EU/DE/xxx/Z45 + sonstiges Zubehör
Angebotsfabrikat/Typ:
Hersteller:___________________________
Typ: ____________________________

**05.01 Brandschutzklappen FKRS-EU/DE/100/Z45**
Brandschutzklappe in runder Bauform
wie vor beschrieben, in der nachfolgenden Baugröße
Nennweite:  100
liefern und montieren:
Menge: 8,000 St

**05.02 Brandschutzklappen FKRS-EU/DE/150/Z45**
Brandschutzklappe in runder Bauform
wie vor beschrieben, in der nachfolgenden Baugröße
Nennweite:  150
liefern und montieren:
Menge: 2,000 St

**05.03 Brandschutzklappen FKRS-EU/DE/160/Z45**
Brandschutzklappe in runder Bauform
wie vor beschrieben, in der nachfolgenden Baugröße
Nennweite:  160
liefern und montieren:
Menge: 2,000 St

**05.04 Brandschutzklappen FKRS-EU/DE/180/Z45**
Brandschutzklappe in runder Bauform
wie vor beschrieben, in der nachfolgenden Baugröße
Nennweite:  180
liefern und montieren:
Menge: 8,000 St

**05.05 Brandschutzklappen FKRS-EU/DE/224/Z45**
Brandschutzklappe in runder Bauform
wie vor beschrieben, in der nachfolgenden Baugröße
Nennweite:  224
liefern und montieren:
Menge: 2,000 St

**05.06 Einbausatz für Trockeneinbau, NW100**
Einbausatz für Trockeneinbau,
zum zulassungskonformen Anbau an runde Brandschutzklappen, zum Einbau in Leichtbauwände, Brandwände und Sicherheitstrennwände mit Metallständer oder Stahlunterkonstruktion, in Holzständer- und Holzfachwerkwände mit beidseitiger Beplankung, in Schachtwände mit Metallständer und einseitiger Beplankung sowie in Vollholz- und Brettsperrholzwände
Größe der Brandschutzklappe (Durchmesser): 100mm
Zur Planung zugrunde gelegtes Fabrikat/Typ:
Hersteller: Trox
Typ: TQ2
Angebotsfabrikat/Typ:
Hersteller: ___________________________
Typ: ____________________________
liefern und montieren:
Menge: 2,000 St

**05.07 Einbausatz für Trockeneinbau, NW160**
Einbausatz für Trockeneinbau,
zum zulassungskonformen Anbau an runde Brandschutzklappen, zum Einbau in Leichtbauwände, Brandwände und Sicherheitstrennwände mit Metallständer oder Stahlunterkonstruktion, in Holzständer- und Holzfachwerkwände mit beidseitiger Beplankung, in Schachtwände mit Metallständer und einseitiger Beplankung sowie in Vollholz- und Brettsperrholzwände
Größe der Brandschutzklappe (Durchmesser): 160mm
Zur Planung zugrunde gelegtes Fabrikat/Typ:
Hersteller: Trox
Typ: TQ2
Angebotsfabrikat/Typ:
Hersteller: ___________________________
Typ: ____________________________
liefern und montieren:
Menge: 2,000 St

**05.08 Einbausatz für Trockeneinbau, NW180**
Einbausatz für Trockeneinbau,
zum zulassungskonformen Anbau an runde Brandschutzklappen, zum Einbau in Leichtbauwände, Brandwände und Sicherheitstrennwände mit Metallständer oder Stahlunterkonstruktion, in Holzständer- und Holzfachwerkwände mit beidseitiger Beplankung, in Schachtwände mit Metallständer und einseitiger Beplankung sowie in Vollholz- und Brettsperrholzwände
Größe der Brandschutzklappe (Durchmesser): 180mm
Zur Planung zugrunde gelegtes Fabrikat/Typ:
Hersteller: Trox
Typ: TQ2
Angebotsfabrikat/Typ:
Hersteller: ___________________________
Typ: ____________________________
liefern und montieren:
Menge: 2,000 St

*Hinweis*
Vorbeschrieb Brandschutzklappen Einbau (eckig)
Brandschutzklappen in quadratischer oder rechteckiger Bauform mit zwei Revisionsöffnungen ü110 mm, zum Absperren von Luftleitungen zwischen zwei  Brandabschnitten. Brandschutztechnisch geprüft nach EN 1366-2 mit CE-Kennzeichnung und Leistungserklärung nach Bauproduktenverordnung. Die funktionsfertige Einheit enthält ein feuerbeständiges Klappenblatt und eine Auslöseeinrichtung. Geeignet zum Nasseinbau in massiven Wänden und Decken und in Kombination mit Holzbalkendecken und Moduldecken (System  Cadolto), in nichttragenden Massivwänden mit gleitendem Deckenanschluss. Nass- und Trockeneinbau in Leichtbauwände, Brandwände,  Sicherheitstrennwände und Strahlenschutzwände mit Metallständer sowie Holzständerwände und Holzfachwerkwände mit beidseitiger Beplankung.  Zum Trockeneinbau für Schachtwände in Leichtbauweise mit und ohne Metallständer sowie direkt an, vor und entfernt von Massivwänden und entfernt von Massivdecken. Mit gleitendem Deckenanschluss in Leichtbauwänden mit Metallständer und geeignet zum Trockeneinbau mit Weichschott in massiven Wänden und Decken, Leichtbauwände, Brandwände,  Sicherheitstrennwände und Strahlenschutzwände mit Metallständer sowie Holzständerwände und Holzfachwerkwände mit beidseitiger Beplankung. Gehäuselängen 375 mm oder 500 mm zum direkten Anschluss an Luftleitungen ausnicht brennbaren oder brennbaren Baustoffen. Thermische oder thermoelektrische Auslösung für 72 °C oder 95 °C (Warmluftheizungen) Auslösetemperatur. Ausführungen mit Federrücklaufantrieb zum Öffnen und Schließen der Brandschutzklappe, auch bei laufender Lüftungsanlage, unabhängig von der Nenngröße, beispielsweise zur Funktionsprüfung.
BESONDERE MERKMALE
-  Leistungserklärung nach Bauproduktverordnung
-  Klassifizierung nach EN 13501-3, bis EI 180 (ve, ho, i ü o) S
-  Entspricht der europäischen Produktnorm EN 15650
-  Brandschutztechnisch geprüft nach EN 1366-2
-  Hygienische Anforderung nach VDI 6022 Blatt 1 (07/2011), VDI 3803 (02/2010), DIN 1946 Teil 4 (12/2008) und EN 13779 (09/ 2007) nachgewiesen
-  Korrosionsschutz nach EN 15650 in Verbindung mit EN 60068-2-52 nachgewiesen
-  Leckluftstrom bei geschlossenem Klappenblatt nach EN 1751, Klasse 2
-  Gehäuse-Leckluftstrom nach EN 1751, Klasse C; (B + H) = 700, Klasse B
-  Geringe Druckdifferenzen und Schallleistungspegel
-  Beliebige Luftrichtung
MATERIALIEN UND OBERFLÄCHEN
GEHÄUSE:
-  Verzinktes Stahlblech
KLAPPENBLATT:
-  Spezial-Isolierstoff
WEITERE BAUTEILE:
-  Klappenachsen und Antriebsgestänge aus Edelstahl
-  Gleitlager aus Messing bzw. Edelstahl
-  Dichtungen aus Polyurethan bzw. Elasto
VARIANTE:
Gehäusevariante:  Verzinktes Gehäuse
Klappenvariante:  Standardausführung
Thermische Dämmung:  ohne
Ausführungsvariante:  Auslösetemperatur 72°C
Land:  DE
Anbauteil:  Federrücklaufantrieb 24 V (Z45)
SONSTIGES ZUBEHÖR:
1 Dicht- und Befestigungsmaterial
1 Bezeichnungsschild selbstklebend, Grundfarbe Rot, mit Textgravur, Schriftfarbe Schwarz, D 40mm
1 Bezeichnungsschild mit Lochbohrung und Befestigungsband, Grundfarbe Rot, mit Textgravur, Schriftfarbe Schwarz, D 40mm
Zur Planung zugrunde gelegtes Fabrikat/Typ:
Hersteller: Trox
Typ.: FK2-EU/DE/xxx*xxx*xxx/Z45 + sonstiges Zubehör
Angebotsfabrikat/Typ:
Hersteller:___________________________
Typ: ____________________________

**05.09 Brandschutzklappe FK2-EU 700/300/500**
Brandschutzklappe in eckiger Bauform
wie vor beschrieben, in der nachfolgenden Baugröße
Breite/Höhe/Länge: 700/300/500 mm
liefern und montieren:
Menge: 1,000 St

**05.10 Brandschutzklappe FK2-EU 800/300/500**
Brandschutzklappe in eckiger Bauform
wie vor beschrieben, in der nachfolgenden Baugröße
Breite/Höhe/Länge: 800/300/500 mm
liefern und montieren:
Menge: 2,000 St

**05.11 Brandschutzklappe FK2-EU 900/350/500**
Brandschutzklappe in eckiger Bauform
wie vor beschrieben, in der nachfolgenden Baugröße
Breite/Höhe/Länge: 900/350/500 mm
liefern und montieren:
Menge: 2,000 St

**05.12 Brandschutzklappe FK2-EU 500/400/500**
Brandschutzklappe in eckiger Bauform
wie vor beschrieben, in der nachfolgenden Baugröße
Breite/Höhe/Länge: 500/400/500 mm
liefern und montieren:
Menge: 1,000 St

**05.13 Brandschutzklappe FK2-EU 1000/400/500**
Brandschutzklappe in eckiger Bauform
wie vor beschrieben, in der nachfolgenden Baugröße
Breite/Höhe/Länge: 1000/400/500 mm
liefern und montieren:
Menge: 1,000 St

**05.14 Brandschutzklappe FK2-EU 1500/400/500**
Brandschutzklappe in eckiger Bauform
wie vor beschrieben, in der nachfolgenden Baugröße
Breite/Höhe/Länge: 1500/400/500 mm
liefern und montieren:
Menge: 1,000 St

**05.15 Brandschutzklappe FK2-EU 1100/550/500**
Brandschutzklappe in eckiger Bauform
wie vor beschrieben, in der nachfolgenden Baugröße
Breite/Höhe/Länge: 1100/550/500 mm
liefern und montieren:
Menge: 2,000 St

**05.16 Brandschutzklappe FK2-EU 1100/600/500**
Brandschutzklappe in eckiger Bauform
wie vor beschrieben, in der nachfolgenden Baugröße
Breite/Höhe/Länge: 1100/600/500 mm
liefern und montieren:
Menge: 2,000 St

**05.17 Brandschutzklappe FK2-EU 1500/800/500**
Brandschutzklappe in eckiger Bauform
wie vor beschrieben, in der nachfolgenden Baugröße
Breite/Höhe/Länge: 1500/800/500 mm
liefern und montieren:
Menge: 1,000 St

**05.18 Einbausatz für Trockeneinbau, 1500x800**
Einbausatz für Trockeneinbau,
an Massivwand zum zulassungskonformen Anbau an eckige Brandschutzklappen, zum Anbau an derselben an Massivwände
Größe der Brandschutzklappe: 1.500 x 800mm
Zur Planung zugrunde gelegtes Fabrikat/Typ:
Hersteller: Trox
Typ: WA
Angebotsfabrikat/Typ:
Hersteller: ___________________________
Typ: ____________________________
liefern und montieren:
Menge: 1,000 St

**05.19 Segeltuchstutzen NW100**
Elastischer Stutzen
zum Anbau an runde Brandschutzklappen welche in Trockenbauwänden mittels Nasseinbau eingesetzt werden.aus gewebeverstärktem Kunststoff, Brandverhalten nach 4102 Klasse B2.
Nennweite:  100
Angebotsfabrikat/Typ:
Hersteller:___________________________
Typ:  ____________________________
Liefern und montieren:
Menge: 4,000 St

**05.20 Segeltuchstutzen NW160**
Elastischer Stutzen
zum Anbau an runde Brandschutzklappen welche in Trockenbauwänden mittels Nasseinbau eingesetzt werden.aus gewebeverstärktem Kunststoff, Brandverhalten nach 4102 Klasse B2.
Nennweite:  160
Angebotsfabrikat/Typ:
Hersteller:___________________________
Typ:  ____________________________
Liefern und montieren:
Menge: 4,000 St

**05.21 Segeltuchstutzen NW180**
Elastischer Stutzen
zum Anbau an runde Brandschutzklappen welche in Trockenbauwänden mittels Nasseinbau eingesetzt werden.aus gewebeverstärktem Kunststoff, Brandverhalten nach 4102 Klasse B2.
Nennweite:  180
Angebotsfabrikat/Typ:
Hersteller:___________________________
Typ:  ____________________________
Liefern und montieren:
Menge: 4,000 St

**05.22 Segeltuchstutzen 612 x 409**
Elastischer Stutzen
zum Anbau an eckige Brandschutzklappen welche in Trockenbauwänden mittels Nasseinbau eingesetzt werden.aus gewebeverstärktem Kunststoff, Brandverhalten nach 4102 Klasse B2.
Breite x Länge: 612 x 409 mm
Angebotsfabrikat/Typ:
Hersteller:___________________________
Typ:  ____________________________
liefern und montieren:
Menge: 4,000 St

**05.23 Segeltuchstutzen 1500 x 800**
Elastischer Stutzen
zum Anbau an eckige Brandschutzklappen welche in Trockenbauwänden mittels Nasseinbau eingesetzt werden.aus gewebeverstärktem Kunststoff, Brandverhalten nach 4102 Klasse B2.
Breite x Länge: 1500 x 800 mm
Angebotsfabrikat/Typ:
Hersteller:___________________________
Typ:  ____________________________
liefern und montieren:
Menge: 1,000 St

**05.24 Potentialausgleich-Kabelgarnitur**
Potentialausgleich-Kabelgarnitur
für elastische Anschlüsse an Brandschutzklappen: Die Kabelgarnitur stellt sicher, dass keine unzulässig hohen Kräfte auf die Brandschutzklappe einwirken, wenn die Befestigung des anschließenden Luftkanals aufgrund eines Brandereignisses versagt. Wirkprinzip: Ein Reisverschlusssystem sorgt dafür, dass das Potentialausgleichskabel im Brandfall getrennt wird.
Gesamtlänge: 400mm
Gewicht: 115g
Kabelquerschnitt: 25mm2
Elektrischer Durchgangswiderstand: 0,5mO
Maximale Last an der Brandschutzklappe: 50N
Material: Kupferlitze, Ummantelung halogenfrei
Farbe: grün/gelb
Angebotsfabrikat/Typ:
Hersteller:___________________________
Typ: ____________________________
liefern und montieren:
Menge: 25,000 St

**05.25 Fugenverfüllung F90RS 100/25**
Verfüllung von Fugen
zwischen Brandschutzklappen und den umgebenden Wandbereichen mittels selbstverdichtenden, rauchgasdichtem Brandschutzmörtel, gemäß den bauaufsichtlichen Zulassungen für Brandschutzklappen des DIBt-Berlin. Brandschottung mit Zulassung, Beschilderung des verwendeten Materials und des Herstellers. In den Einheitspreis sind alle erforderlichen Materialien, sowie erforderliche Schalungsbauteile einzurechnen. Die bauseitigen Bauteile sind gegen Verschmutzung zu schützen. Verunreinigungen sind durch den Ersteller zu beseitigen.
Fugenbreite:  bis 100 mm
Wandstärke:  bis 250 mm
Arbeitshöhe:  bis 4,41m
erstellen:
Menge: 72,000 m

**05.26 Fugenverfüllung F90RS 150/25**
Verfüllung von Fugen
zwischen Brandschutzklappen und den umgebenden Wandbereichen mittels selbstverdichtenden, rauchgasdichtem Brandschutzmörtel, gemäß den bauaufsichtlichen Zulassungen für Brandschutzklappen des DIBt-Berlin. Brandschottung mit Zulassung, Beschilderung des verwendeten Materials und des Herstellers. In den Einheitspreis sind alle erforderlichen Materialien, sowie erforderliche Schalungsbauteile einzurechnen. Die bauseitigen Bauteile sind gegen Verschmutzung zu schützen. Verunreinigungen sind durch den Ersteller zu beseitigen.
Fugenbreite:  bis 150 mm
Wandstärke:  bis 250 mm
Arbeitshöhe:  bis 4,41m
erstellen:
Menge: 6,000 m

**05.27 Umsetzen Arbeitsgeräte**
Umsetzen der Arbeitsgeräte
von Durchbruch zu Durchbruch, nach Abschluss der Verfüllarbeiten, als Zulage zu den Fugenverfüllarbeiten.
pauschal:
Menge: 35,000 St

**05.28 Betonsockel mit Bewehrung 2 x BSK D180**
Betonsockel mit Bewehrung
für vorgebaute Brandschutzklappe, nach Montageanleitung des Lieferanten der Brandschutzklappe erstellen.
Größe der Brandschutzklappe: 2x D 180mm
Umlaufende Sockelbreite von der Außenkante der Brandschutzklappe gemessen:  min. 100mm
Art und Ausführung der Bewehrung: nach Herstellervorgabe
Verfüllmaterial: Beton
Sockelgröße (L x B): 550 x 400mm
Höhe des Sockels von OkRfb. gemessen: 280mm
Einbauort: Obergeschossgeschoss
einschließlich allem erforderlichem Hilfsmaterial
erstellen:
Menge: 1,000 St

**05.29 Betonsockel mit Bewehrung 2 x BSK 1300x1360**
Betonsockel mit Bewehrung
für vorgebaute Brandschutzklappe, nach Montageanleitung des Lieferanten der Brandschutzklappe erstellen.
Größe der Brandschutzklappe: 2x BSK 1.100 x 550mm
Umlaufende Sockelbreite von der Außenkante der Brandschutzklappe gemessen:  min. 100mm
Art und Ausführung der Bewehrung: nach Herstellervorgabe
Verfüllmaterial: Beton
Sockelgröße (L x B): 1.300 x 1.360mm
Höhe des Sockels von OkRfb. gemessen: 280mm
Einbauort: Obergeschossgeschoss
einschließlich allem erforderlichem Hilfsmaterial
erstellen:
Menge: 1,000 St

**05.30 Betonsockel mit Bewehrung 2 x BSK 1500x1300**
Betonsockel mit Bewehrung
für vorgebaute Brandschutzklappe, nach Montageanleitung des Lieferanten der Brandschutzklappe erstellen.
Größe der Brandschutzklappe: 2x BSK 1.100 x 600mm
Umlaufende Sockelbreite von der Außenkante der Brandschutzklappe gemessen:  min. 100mm
Art und Ausführung der Bewehrung: nach Herstellervorgabe
Verfüllmaterial: Beton
Sockelgröße (L x B): 1.500 x 1.300mm
Höhe des Sockels von OkRfb. gemessen: 280mm
Einbauort: Obergeschossgeschoss
einschließlich allem erforderlichem Hilfsmaterial
erstellen:
Menge: 1,000 St

### Los 06 431.6 - sonstiges Lüftungsanlagen

*Hinweis*
Technischer Vorbeschrieb  Verschließen Öffnungen
Öffnungen mit Leitungsbelegung in Massiv-, Holzständer und Leichtbauwand ohne Brandschutzanforderung, bestehend aus einer Mineralfaserplatte, die beidseitig mit einem intumeszierenden Anstrich versehen ist. Ein Verschließen der Öffnung muss mit nur einer Platte möglich sein.
Leistung:
Herstellung eines Luft- und schalldichtendichten Verschlusses in bauseitiger Wand. Der Durchbruch in der Wand ist bauseits mit einem Umlaufenden Profil zum Hohlraum der Wand verschlossen. Liefern und montieren einer nicht brennbaren Mineralfaserplatte, die beidseitig mit der im Brandfalle aufquellenden Beschichtung "Brandschutzbeschichtung" vorbeschichtet ist. Zum Schließen der Fugen und Zwickel sind die Baustoffe Brandschutzbeschichtung bzw. Brandschutzfüller zu verwenden.
Feuerwiderstandsklasse: keine

**06.01 Verschließen Öffnung 15/20/20**
Verschließen Öffnung,
wie im Leittext beschrieben
Wandstärke:  150mm
Wandart:  Trockenbau
Durchbruchsgröße:  200mm x 200mm
Leitungsbelegung:  1 x DA 100mm
Liefern und montieren:
Menge: 8,000 St

**06.02 Verschließen Öffnung 15/23/23**
Verschließen Öffnung,
wie im Leittext beschrieben
Wandstärke:  150mm
Wandart:  Trockenbau
Durchbruchsgröße:  230mm x 230mm
Leitungsbelegung:  1 x DA 125mm
Liefern und montieren:
Menge: 3,000 St

**06.03 Verschließen Öffnung 15/24/24**
Verschließen Öffnung,
wie im Leittext beschrieben
Wandstärke:  150mm
Wandart:  Trockenbau
Durchbruchsgröße:  240mm x 240mm
Leitungsbelegung:  1 x DA 140mm
Liefern und montieren:
Menge: 6,000 St

**06.04 Verschließen Öffnung 15/26/26**
Verschließen Öffnung,
wie im Leittext beschrieben
Wandstärke:  150mm
Wandart:  Trockenbau
Durchbruchsgröße:  260mm x 260mm
Leitungsbelegung:  1 x DA 160mm
Liefern und montieren:
Menge: 3,000 St

**06.05 Verschließen Öffnung 15/28/28**
Verschließen Öffnung,
wie im Leittext beschrieben
Wandstärke:  150mm
Wandart:  Trockenbau
Durchbruchsgröße:  280mm x 280mm
Leitungsbelegung:  1 x DA 180mm
Liefern und montieren:
Menge: 2,000 St

**06.06 Verschließen Öffnung 15/30/30**
Verschließen Öffnung,
wie im Leittext beschrieben
Wandstärke:  150mm
Wandart:  Trockenbau
Durchbruchsgröße:  300mm x 300mm
Leitungsbelegung:  1 x DA 200mm
Liefern und montieren:
Menge: 1,000 St

**06.07 Verschließen Öffnung 15/30/30**
Verschließen Öffnung,
wie im Leittext beschrieben
Wandstärke:  150mm
Wandart:  Trockenbau
Durchbruchsgröße:  300mm x 300mm
Leitungsbelegung:  1 x DA 280mm
Liefern und montieren:
Menge: 1,000 St

**06.08 Verschließen Öffnung 15/33/33**
Verschließen Öffnung,
wie im Leittext beschrieben
Wandstärke:  150mm
Wandart:  Trockenbau
Durchbruchsgröße:  330mm x 330mm
Leitungsbelegung:  1 x DA 224mm
Liefern und montieren:
Menge: 4,000 St

**06.09 Verschließen Öffnung 15/35/35**
Verschließen Öffnung,
wie im Leittext beschrieben
Wandstärke:  150mm
Wandart:  Trockenbau
Durchbruchsgröße:  350mm x 350mm
Leitungsbelegung:  1 x DA 250mm
Liefern und montieren:
Menge: 2,000 St

**06.10 Verschließen Öffnung 15/35/35**
Verschließen Öffnung,
wie im Leittext beschrieben
Wandstärke:  150mm
Wandart:  Trockenbau
Durchbruchsgröße:  350mm x 350mm
Leitungsbelegung:  1 x 250mm x 300mm
Liefern und montieren:
Menge: 1,000 St

**06.11 Verschließen Öffnung 15/38/38**
Verschließen Öffnung,
wie im Leittext beschrieben
Wandstärke:  150mm
Wandart:  Trockenbau
Durchbruchsgröße:  380mm x 380mm
Leitungsbelegung:  1 x DA 280mm
Liefern und montieren:
Menge: 8,000 St

**06.12 Verschließen Öffnung 15/45/50**
Verschließen Öffnung,
wie im Leittext beschrieben
Wandstärke:  150mm
Wandart:  Trockenbau
Durchbruchsgröße:  450mm x 500mm
Leitungsbelegung:  1 x 350mm x 300mm
Liefern und montieren:
Menge: 3,000 St

**06.13 Verschließen Öffnung 15/50/40**
Verschließen Öffnung,
wie im Leittext beschrieben
Wandstärke:  150mm
Wandart:  Trockenbau
Durchbruchsgröße:  500mm x 400mm
Leitungsbelegung:  1 x 400mm x 300mm
Liefern und montieren:
Menge: 1,000 St

**06.14 Verschließen Öffnung 15/55/45**
Verschließen Öffnung,
wie im Leittext beschrieben
Wandstärke:  150mm
Wandart:  Trockenbau
Durchbruchsgröße:  550mm x 450mm
Leitungsbelegung:  1 x 450mm x 300mm
Liefern und montieren:
Menge: 2,000 St

**06.15 Verschließen Öffnung 15/60/40**
Verschließen Öffnung,
wie im Leittext beschrieben
Wandstärke:  150mm
Wandart:  Trockenbau
Durchbruchsgröße:  600mm x 400mm
Leitungsbelegung:  1 x 500mm x 300mm
Liefern und montieren:
Menge: 2,000 St

**06.16 Verschließen Öffnung 15/60/40**
Verschließen Öffnung,
wie im Leittext beschrieben
Wandstärke:  150mm
Wandart:  Trockenbau
Durchbruchsgröße:  600mm x 400mm
Leitungsbelegung:  1 x 430mm x 300mm
Liefern und montieren:
Menge: 1,000 St

**06.17 Verschließen Öffnung 15/70/40**
Verschließen Öffnung,
wie im Leittext beschrieben
Wandstärke:  150mm
Wandart:  Trockenbau
Durchbruchsgröße:  700mm x 400mm
Leitungsbelegung:  1 x 600mm x 300mm
Liefern und montieren:
Menge: 2,000 St

**06.18 Verschließen Öffnung 15/80/40**
Verschließen Öffnung,
wie im Leittext beschrieben
Wandstärke:  150mm
Wandart:  Trockenbau
Durchbruchsgröße:  800mm x 400mm
Leitungsbelegung:  1 x 700mm x 300mm
Liefern und montieren:
Menge: 2,000 St

**06.19 Verschließen Öffnung 15/85/40**
Verschließen Öffnung,
wie im Leittext beschrieben
Wandstärke:  150mm
Wandart:  Trockenbau
Durchbruchsgröße:  850mm x 400mm
Leitungsbelegung:  1 x 450mm x 300mm
  2 x D 90mm
Liefern und montieren:
Menge: 1,000 St

**06.20 Verschließen Öffnung 15/90/40**
Verschließen Öffnung,
wie im Leittext beschrieben
Wandstärke:  150mm
Wandart:  Trockenbau
Durchbruchsgröße:  900mm x 400mm
Leitungsbelegung:  1 x 800mm x 300mm
Liefern und montieren:
Menge: 2,000 St

**06.21 Verschließen Öffnung 15/91/35**
Verschließen Öffnung,
wie im Leittext beschrieben
Wandstärke:  150mm
Wandart:  Trockenbau
Durchbruchsgröße:  910mm x 350mm
Leitungsbelegung:  2 x D 224mm
  2 x D 90mm
Liefern und montieren:
Menge: 1,000 St

**06.22 Verschließen Öffnung 15/110/40**
Verschließen Öffnung,
wie im Leittext beschrieben
Wandstärke:  150mm
Wandart:  Trockenbau
Durchbruchsgröße:  1100mm x 400mm
Leitungsbelegung:  1 x 1000mm x 300mm
Liefern und montieren:
Menge: 1,000 St

**06.23 Verschließen Öffnung 15/120/40**
Verschließen Öffnung,
wie im Leittext beschrieben
Wandstärke:  150mm
Wandart:  Trockenbau
Durchbruchsgröße:  1200mm x 400mm
Leitungsbelegung:  1 x 1100mm x 300mm
Liefern und montieren:
Menge: 1,000 St

**06.24 Verschließen Öffnung 25/20/20**
Verschließen Öffnung,
wie im Leittext beschrieben
Wandstärke:  250mm
Wandart:  Massivwand
Durchbruchsgröße:  200mm x 200mm
Leitungsbelegung:  1 x DA 100mm
Liefern und montieren:
Menge: 2,000 St

**06.25 Verschließen Öffnung 25/60/36**
Verschließen Öffnung,
wie im Leittext beschrieben
Wandstärke:  250mm
Wandart:  Massivwand
Durchbruchsgröße:  600mm x 360mm
Leitungsbelegung:  1 x 500mm x 300mm
Liefern und montieren:
Menge: 1,000 St

**06.26 Verschließen Öffnung 25/80/36**
Verschließen Öffnung,
wie im Leittext beschrieben
Wandstärke:  250mm
Wandart:  Massivwand
Durchbruchsgröße:  800mm x 360mm
Leitungsbelegung:  1 x 700mm x 300mm
Liefern und montieren:
Menge: 1,000 St

**06.27 Verschließen Öffnung 25/100/36**
Verschließen Öffnung,
wie im Leittext beschrieben
Wandstärke:  250mm
Wandart:  Massivwand
Durchbruchsgröße:  1000mm x 360mm
Leitungsbelegung:  1 x 700mm x 300mm
  1 x D 90mm
Liefern und montieren:
Menge: 1,000 St

**06.28 Verschließen Öffnung 25/120/36**
Verschließen Öffnung,
wie im Leittext beschrieben
Wandstärke:  250mm
Wandart:  Massivwand
Durchbruchsgröße:  1200mm x 360mm
Leitungsbelegung:  1 x 1100mm x 300mm
Liefern und montieren:
Menge: 1,000 St

### Los 07 490.1 - Insgemeinkosten

**07.01 Inbetriebnahme, Funktionsprüfung, Probebetrieb**
Inbetriebnahme, Funktionsprüfung, Probebetrieb
Füllen mit allen Betriebsstoffen, Funktionsprüfung der eingebauten Anlagenteile,  Einstellen und Luftmengen-Abgleich, Protokollerstellung über sämtliche Einstellungen, sowie Erstellung eines Einweisungsprotokolles, Anschließend mind. 3-wöchiger Probebetrieb. Der Probebetrieb ist mind. 2-Wochen vorher bei der  Bauleitung anzukündigen.
Nach dem Probebetrieb sind alle Geräte auf Verunreinigungen zu prüfen und  ggf. zu reinigen.
pauschal:
Menge: 1,000 psch

**07.02 Behördliche Abnahmen**
Behördliche Abnahmen
Persönliche Teilnahme des Anlagenerstellers bei behördlichen Abnahmen (GUV, TÜV, Gesundheitsamt, Gewerbeaufsicht, etc.). Für die Zeit der Abnahme hat der Auftragnehmer kostenlos das hierzu notwendige Personal mit seinem örtlichen Bauleiter sowie die notwendigen Werkzeuge und Messgeräte zur Verfügung zu stellen. Seitens des Sachverständigen geforderte Unterlagen, wie Zeichnungen, Zulassung, etc. sind durch Auftragnehmer beizustellen.
Die erforderlichen Sachverständigen werden durch den Auftraggeber bestellt.
pauschal:
Menge: 1,000 psch

**07.03 Funktionsmessung und Abnahme**
Funktionsmessung und Abnahme
Die Funktionsmessungen (wie z. B. Volumenströme, Ventilatoreinstellung, hydraulischer Abgleich der Luftmengen, etc.) sind im Beisein des vom Bauherrn beauftragten Vertreter vorzunehmen. Nach Fertigstellung der Lüftungsanlage ist die Funktion mittels Rauchversuch in Anwesenheit des Auftraggebers nachzuweisen. Der Rauchversuch ist zu
dokumentieren und bildlich festzuhalten. Die Protokolle der Funktionsprüfung und die Bildaufnahmen sind dem Auftraggeber zu übergeben. Sollten sich während des Funktionsversuches Fehler in der Anlage ( falsch eigestellte Lüftungsgitter, falsche Luftmengen, etc.) einstellen, so hat der Auftragnehmer dies zu beheben und den Versuch nochmals durchzuführen. Die Kosten hierfür trägt der
AN.
Für die Zeit der Funktionsmessung und Abnahme hat der Auftragnehmer kostenlos das hierzu notwendige Personal mit seinem örtlichen Bauleiter sowie die notwendigen Werkzeuge und Messgeräte zur Verfügung zu stellen.
Muss eine Nachabnahme oder Mängelabnahme wiederholt werden, da die Mängelbeseitigung nicht vollständig durchgeführt wurde, so gehen sämtliche Kosten für die Wiederholung der Nachabnahme oder Mängelabnahme zu Lasten des Auftragnehmers. Dies sind u. a. die Kosten des Bauherrn, des Fachingenieurs, der Behörden, usw., die hierbei festgelegten Aufwendungsbeträge für die v. g. Personen betragen einschl. An- und Abfahrt 70,00 _/h und Person. Fahrtkosten 0,50 _/km. Sonstige Aufwendungen entsprechend den steuerlich anerkannten Sätzen. Sämtliche verdeckten Installationen (z. B. Dampfsperren, Rohr- und Elektroleitungen in Schächten und unter Putz, Vorwandinstallationen) werden vorab abgenommen. Diese Abnahmen werden mindestens 5 Werktage vorher beim Bau
herren angekündigt und erfolgen im Beisein des Bauherren. Bei Nichteinhalten erfolgt  das Wiederfreilegen und Schließen auf Kosten des Auftragnehmers.
pauschal:
Menge: 1,000 psch

**07.04 Einweisung des Bedienungs- und Wartungspersonals**
Einweisung des Bedienungs- und Wartungspersonals
Der Auftragnehmer hat zu berücksichtigen, das bei der Einweisung des Bedienungs- und Wartungspersonals die Einweisungsdauer max. 2 Stunden pro Tag beträgt, und eventuell an mehreren Tagen Einweisungstermine abgehalten werden müssen. Die Einweisung umfasst auch die Einweisung in die Revisionsunterlagen. Die Einweisung ist entsprechend dem geplanten Ablauf vorab zu beschreiben und 10 Werktage vorher schriftlich bei der Bauleitung zu beantragen und wird durch die Bauleitung innerhalb von 5 Werktagen nach Klärung der Termine bestätigt.
Weitere Voraussetzung für die Bestätigung des Einweisetermins ist, daß dem Bedienungs- und Wartungspersonal, als auch dem Vertreter des Bauherrn bei der Beantragung gleichzeitig ein kompletter Satz an Revisionsunterlagen übergeben wird.
Der Auftragnehmer hat sich die Einweisung und die zufriedenstellende Klärung aller Fragen bestätigen zu lassen. Dem Betreiber ist eine Kurzanweisung mit immer wiederkehrenden vorzunehmenden Einstellungen an der Anlage in Kurzform (DINA4-Blatt) zu übergeben.
pauschal:
Menge: 1,000 psch

**07.05 Montageplanung und Montageüberwachung**
Montageplanung und Montageüberwachung
Abstimmem und Ergänzung der vorgegebenen Ausführungspläne, Regel- und Installationsschemata Koordination mit anderen Gewerken. Zusammenstellung und Anfertigen der technischen Unterla
gen für die Montageplanung, bestehend aus:
- Montagezeichnungen
- Stromlaufpläne
- Leistungsangaben
Bei der Erstellung der Unterlagen ist Punkt 5.0 der Vorbemerkungen zwingend zu beachten.
Diese Unterlagen sind dem Auftraggeber, bzw. dem beauftragten Planer zur Überprüfung vor Beginn der Montagearbeiten vorzulegen. Nach Prüfung erhält der AN einen Satz dieser Unterlagen
 mit den Prüfvermerken zurück. Sollten erhebliche Änderungen in den Unterlagen erforderlich sein, so sind die Unterlagen durch den AN kostenfrei nachzuarbeiten und erneut vorzulegen.
Desweitern ist für die Überwachung der Montage ein fachkundiger Ingenieur oder einen fachlich gleichwertig qualifizierter Sachbearbeiter während der gesamten Bauzeit zu stellen. Die Qualifizierung des Bauleiters ist schriftlich nachzuweisen.
pauschal:
Menge: 1,000 psch

**07.06 Pauschale für Bestandsunterlagen**
Bestandsunterlagen
sind gemäß aktuellem Bau und Montage- bzw. Ausführungsstand zu liefern. Die Unterlagen sind gemäß Dokumentationsrichtlinien des MTK zu übergeben. Die Bestandspläne sind in dwg- und pdf-Format zu speichern. Schriftliche Unterlagen, wie Berechnungen, Protokolle, Bescheinigungen, Atteste und technische Unterlagen zu den gelieferten Komponenten sind als pdf-Dateien zu speichern. Inhaltsverzeichnisse und Zeichnungslisten der übergebenen Unterlagen sind in den Ordnern und auf den elektronischen Datenträger abzulegen, bestehend aus:
1 Satz Bedienungs- und Wartungsanweisung im stabilen Ordner sind mit Inhaltsverzeichnis und Trennblättern wie folgt zu gliedern:
- Inhaltsverzeichnis
- Anlagenbeschreibung und Bedienungsanweisung
- Wartungsanweisung
- Ersatzteilaufstellung und Wartungsanweisung der Hersteller von Materialien
- Technische Berechnungen
- Protokolle zur Funktionsprüfung (z.B. Druckproben, Strommessungen, etc.)
- Behördliche Abnahmen
- Werksatteste
- Protokolle zur Einweisung und Inbetriebnahme
- Bestandspläne (Schaltschemen farbig / Grundrisse von Gebäudeinstallation 1:50, farbig / Grundrisse von Außeninstallationen 1:50, farbig)
- Schaltpläne der elektrischen Einrichtungen
- 3 USB-Stick mit den aktuellen Bestandsplänen im dwg-Format und PDF-Format
Die Bestandsunterlagen sind in deutscher Sprache zu erstellen. Die Unterlagen sind dem AG oder dessen Bevollmächtigtem unaufgefordert zur Prüfung vorzulegen und sind Bestand
teil der Abnahme.
pauschal:
Menge: 1,000 psch

**07.07 Schalt-, Systemschema, allrodiert 1.600mm x 900mm**
Schalt-, Systemschema
farbig angelegt (Farbplott), veredelt durch Alrodieren in transparenter Kunststofffolie, 2 mm Stärke, Oberfläche poliert, ringsum 10 mm Rand, Ecken gerundet, in jeder Ecke eine Bohrung 4 mm Durchmesser. Beständig gegen das Eindringen von Wasser, Öl und andere Verunreinigungen.
Planformat (L x H): 1.600mm x 900mm
incl. allem erforderlichem Befestigungsmaterial
Liefern und anbringen:
Menge: 1,000 St

**07.08 Schalt-, Systemschema, allrodiert 1.400mm x 850mm**
Schalt-, Systemschema
farbig angelegt (Farbplott), veredelt durch Alrodieren in transparenter Kunststofffolie, 2 mm Stärke, Oberfläche poliert, ringsum 10 mm Rand, Ecken gerundet, in jeder Ecke eine Bohrung 4 mm Durchmesser. Beständig gegen das Eindringen von Wasser, Öl und andere Verunreinigungen.
Planformat (L x H): 1.400mm x 850mm
incl. allem erforderlichem Befestigungsmaterial
Liefern und anbringen:
Menge: 1,000 St

**07.09 Schalt-, Systemschema, allrodiert 1.250mm x 500mm**
Schalt-, Systemschema
farbig angelegt (Farbplott), veredelt durch Alrodieren in transparenter Kunststofffolie, 2 mm Stärke, Oberfläche poliert, ringsum 10 mm Rand, Ecken gerundet, in jeder Ecke eine Bohrung 4 mm Durchmesser. Beständig gegen das Eindringen von Wasser, Öl und andere Verunreinigungen.
Planformat (L x H): 1.250mm x 500mm
incl. allem erforderlichem Befestigungsmaterial
Liefern und anbringen:
Menge: 1,000 St

**07.10 Erstellen Brandschottkataster**
Erstellen Brandschottkataster
Sämtliche Einbauschotts (wie Brandschutzklappen, Rohrdurchführungen, Promatverkleidungen etc.)  sind in einem Schottkataster zu dokumentieren. Jeder Schott ist bildlich aufzunehmen und seine Lage mit Entsprechender Nummerierung in den späteren Bestandsplänen einzutragen. Das Brandschottkataster ist unbedingt mit den übrigen Gewerken zu koordinieren und die Bezeichnungen abzustimmen.
Die entsprechendenen Zulassungsbescheide, Übereinstimmungerklärungen, Fachunternehmerbescheinigungen und Errichterbestätigungen sind beizulegen.
Sämtliche Unterlagen sind auf Datenträger (3xUSB-Stick) im PDF-Format und als Hardcopy (Papierformat) mit Inhaltsverzeichnis im Ordner zu übergeben.
Alle Unterlagen (Pläne, Fotos, Datenträger, etc.) sind in 1-facher Ausfertigung im Ordner zu übergeben.
pauschal:
Menge: 1,000 psch

**07.11 Gerüste**
Gerüste
Auf- und Abbauen, sowie Vorhaltung während der kompletten Bauzeit, für Arbeitsflächen deren Arbeitsbereiche höher als 2,00 m über Gelände oder Fußboden des jeweiligen Geschosses  liegen. Bei der Verwendung von Gerüsten sind die einschlägigen Vorschriften zu beachten. Einzukalkulieren sind alle erforderlichen Auf-, Ab- und Transportvorgänge welche von Raum zu Raum, Geschoss zu Geschoss und ggf. von Gebäude zu Gebäude erforderlich werden.
Anzahl Gebäude:  1
Anzahl der Geschosse:  2
Anzahl der Räume:  45
Montagehöhe:  EG 4,41m lichte Geschosshöhe
  OG 4,07m lichte Geschosshöhe
  OG 5,52m lichte Geschosshöhe im Raum Cluster 1
pauschal:
Menge: 1,000 psch

**07.12 Einrichten der Baustelle**
Einrichten der Baustelle
für sämtliche in der Leistungsbeschreibung aufgeführten Leistungen. Zur Baustelleneinrichtung gehören alle zur fach- und fristgerechten Durchführung der Leistung notwendigen Geräte, wie Werkzeuge, Maschinen, Transportmittel, Gestellungen und Vorhaltung von Anlagenteilen sowie Aufenthaltscontainern für Personal.
Für die Lagerung von Werkzeugen, Maschinen und Geräten sowie Montagematerial werden im Erdgeschoss Räumlichkeiten zur Nutzung bereitgestellt. Die Räumlichkeiten sind vom AN mittels einer abschließbaren Bautür zu sichern. Die erforderlichen Hilfs-, bzw. Holzkonstruktionen zum Einbau der Bautür in eine vorhandene Bauwerksöffnung (l x b = 1,01m x 2,135m) ist mit einzukalkulieren.
pauschal:
Menge: 1,000 psch

**07.13 Vorhalten der Baustelleneinrichtung**
Vorhalten der Baustelleneinrichtung
für sämtliche in der Leistungsbeschreibung aufgeführten Leistungen mit Ausnahme der Gerüste, dieselben sind gemäß VOB bis 2 m von dem Auftraggeber zu erstellen. Vorhaltung von Geräten, Maschinen und Werkzeugen Aufenthaltscontainern für Personal für die Dauer der gesamten Bauzeit, entsprechend dem Einrichtungsumfang. Die Vorhaltung der Maschinen, Geräte und Werkzeuge sind mit dieser Position abgegolten. Zur Vorhaltung
 der Baustelleneinrichtung gehört ferner die Sauberhaltung der Baustelle für die Auftragsgewerke, sofern diese durch den Auftragnehmer und dessen Subunternehmer verunreinigt wurden, das Vorhalten von Verkehrssicherungseinrichtungen für die Auftragsgewerke und das Einkalkulieren aller mit der Vorhaltung der Baustelleneinrichtung direkt und indirekt in Zusammenhang stehenden Kosten.
pauschal:
Menge: 1,000 psch

**07.14 Baustelleneinrichtung abbauen**
Baustelleneinrichtung abbauen
und abfahren, Säuberung der Baustelle und der Materiallagerplätze, soweit sie vom Auftragnehmer verunreinigt wurden,  Abfuhr des Schuttes
pauschal:
Menge: 1,000 psch

**07.15 Planung, Organisation Verkehr**
Planung, Organisation
und Beantragung von Genehmigungen sowie die Erstellung und Räumung von Sperrmaßnahmen zur Anlieferung von Anlagenteilen und zur Abwicklung des Baustellenbetriebs. Anträge sind vom AN rechtzeitig bei der Straßenverkehrsbehörde der Stadt Hattersheim zu stellen und die Gebühren zu errichten.
Pauschal:
Menge: 1,000 psch

**07.16 Druckprobe Lüftung**
Druckprobe
des Lüftungskanalnetzes nach erfolgter Rohinstallation. Die Druckprüfungen ist nach Eurovent 2/2 durchzuführen. In den Einheitspreis sind alle erforderlichen Armaturen und Werkzeuge, welche für eine ordnunsggemäße Durchführung der Druckprüfung erforderlich sind, einzurechnen. Während der Druckversuche sind fortlaufend elektronische Druckprobenprotokolle über die Dauer der Druckprüfung zu erstellen und dem AN im Rahmen der Abnahme zu  übergeben. Sollten sich bei der Durchführung der Druckprüfung Undichtigkeiten im Bereich der Installtionsleitungen ergeben, so hat der AN diese kostenneutral zu beseitigen und die Druckprüfung erneut kostenneutral durchzuführen.
Zur Dichtheitsprüfung sind alle Öffnungen des Systems zu verschließen. Ein Leckprüfgerät (Ventilator) wird  über eine Volumenstrommesseinrichtung (kalibriertes Drosselgerät) angeschlossen. Der Prüfdruck beträgt mindestens 400 Pa als Überdruck bei Zuluftleitungen oder als Unterdruck bei Abluftleitungen betragen. Der Prüfdruck sollte so gewählt werden, dass er in der Mitte des mittleren Betriebsdruckes liegt. Für eine Abweichung vom mittleren Betriebsdruck, der nach DIN EN 12599 zulässig ist, wird eine Umrechnungsformel angegeben. Die EUROVENT 2/2 schreibt die Aufrechterhaltung des gewählten Prüfdruckes ñ 5% für 5 Min. vor. Zur Ermittlung der Leckluftrate ist die Luftleitungsoberfläche nach DIN EN 14239 zu ermitteln.
Damit keine Messfehler auftreten, dürfen die Öffnungen des Luftleitungssystemes nicht mit Folien oder  Klebebändern verschlossen werden. Fachgerechte Verschlüsse sind reinigungsfreundliche Revisionsöffnungen und (Luftdurchlass-) Anschlusskästen für das Einsetzen von Absperrballons oder für eine Weiterverwendung geeignete Enddeckel. Bei runden Luftleitungen sind aufblasbare Absperrballons verwendbar, bei eckigen Luftleitungen können praktisch nur Endböden zum Verschließen angebracht werden. Der Anschluss des Leckprüfgerätes kann über einen vorbereiteten Enddeckel oder ein Reduzieranschlussstück erfolgen. Diese können auch bei den Luftauslässen angeschlossen werden. Alle gemessenen Daten sind zu protokollieren und als Bestandteil der Abnahme mit der Bestandsdokumentation zu übergeben.
Gebäude:  HG04
Prüfmedium:  Luft
Prüfdruck:  400 Pa
Prüfzeit:  nach Temperaturausgleich 5 min.
max. Verlust:  2%
Prüfabschnitte:  6
pauschal:
Menge: 1,000 psch

**07.17 Luftmengenmessung**
Luftmengenmessung
unter verschiedenen Betriebszuständen, nach vorheriger Abstimmung, bzw. Festlegung des Bauherrn, aufgrund von Gleichzeitigkeiten, welche zur Auslegung der Lüftungsanlage zugrunde gelegt wurden (z. B. Luftmengenverschiebungen aus nicht genutzten Bereichen in genutzte Bereiche).
Der Termin zur Messung ist durch den AN eigenverantwortlich mit dem Gewerk MSR abzustimmen und dem Bauherrn min. 14 Tage vorher mitzuteilen, so dass er die Möglichkeit zur Anwesenheit erhält. Die Luftmengenmessungen sind gemeinsam mit dem Gewerk MSR durchzuführen und zu protokollieren. Die Messungen sind mittels geeichter und zugelassener Messgeräte vorzunehmen. Die Messungen erfolgen über Messpunkte im Luftleitungssystem oder an den Luftein-, -auslässen. Eine Messung über die Rückmeldung der Volumenstromregler ist nicht zulässig!
Lüftungsanlage: Betreuungs-, Klassen- und Funktionsräume
Anzahl der Messstellen: 79 Stück
Das Herstellen der Messpunkte für die Messstellen (z. B. Bohrung in der Luftleitung) sowie das spätere luftdichte Verschließen derselben ist in den EP mit einzurechnen.
Pauschal:
Menge: 1,000 psch

**07.18 Luftmengenmessung**
Luftmengenmessung
unter verschiedenen Betriebszuständen, nach vorheriger Abstimmung, bzw. Festlegung des Bauherrn, aufgrund von Gleichzeitigkeiten, welche zur Auslegung der Lüftungsanlage zugrunde gelegt wurden (z. B. Luftmengenverschiebungen aus nicht genutzten Bereichen in genutzte Bereiche).
Der Termin zur Messung ist durch den AN eigenverantwortlich mit dem Gewerk MSR abzustimmen und dem Bauherrn min. 14 Tage vorher mitzuteilen, so dass er die Möglichkeit zur Anwesenheit erhält. Die Luftmengenmessungen sind gemeinsam mit dem Gewerk MSR durchzuführen und zu protokollieren. Die Messungen sind mittels geeichter und zugelassener Messgeräte vorzunehmen. Die Messungen erfolgen über Messpunkte im Luftleitungssystem oder an den Luftein-, -auslässen. Eine Messung über die Rückmeldung der Volumenstromregler ist nicht zulässig!
Lüftungsanlage: WC-Anlagen und Nebenräume
Anzahl der Messstellen: 39 Stück
Das Herstellen der Messpunkte für die Messstellen (z. B. Bohrung in der Luftleitung) sowie das spätere luftdichte Verschließen derselben ist in den EP mit einzurechnen.
Pauschal:
Menge: 1,000 psch

**07.19 Luftmengenmessung**
Luftmengenmessung
unter verschiedenen Betriebszuständen, nach vorheriger Abstimmung, bzw. Festlegung des Bauherrn, aufgrund von Gleichzeitigkeiten, welche zur Auslegung der Lüftungsanlage zugrunde gelegt wurden (z. B. Luftmengenverschiebungen aus nicht genutzten Bereichen in genutzte Bereiche).
Der Termin zur Messung ist durch den AN eigenverantwortlich mit dem Gewerk MSR abzustimmen und dem Bauherrn min. 14 Tage vorher mitzuteilen, so dass er die Möglichkeit zur Anwesenheit erhält. Die Luftmengenmessungen sind gemeinsam mit dem Gewerk MSR durchzuführen und zu protokollieren. Die Messungen sind mittels geeichter und zugelassener Messgeräte vorzunehmen. Die Messungen erfolgen über Messpunkte im Luftleitungssystem oder an den Luftein-, -auslässen. Eine Messung über die Rückmeldung der Volumenstromregler ist nicht zulässig!
Lüftungsanlage: Aufwärmküche
Anzahl der Messstellen: 14 Stück
Das Herstellen der Messpunkte für die Messstellen (z. B. Bohrung in der Luftleitung) sowie das spätere luftdichte Verschließen derselben ist in den EP mit einzurechnen.
Pauschal:
Menge: 1,000 psch

### Los 08 490.2 - Stundenlohnarbeiten

*Hinweis*
Technischer Vorbeschrieb Arbeiten auf Nachweis
Tagelohnarbeiten dürfen nur in Absprache und auf Anweisung der Bauleitung ausgeführt werden. Die aufgeführten Stunden sind insbesondere für Unvorhergesehenes vorgesehen. Die Nachweise hierfür sind täglich zur Anerkennung per Fax vorzulegen. Mit der Unterzeichnung dieser Angebote erklärt der Bieter rechtverbindlich, daß die nachstehend ausgeführten Verrechnungssätze unter Beachtung der preisrechtlichen Vorschriften ermittelt sind und unabhängig von der Anzahl der abgerechneten StundenGültigkeit haben.
Sämtliche Nebenkosten wie Fahrtkosten, Auslösungen, Werkzeugvorhaltungskosten, sind soweit keine eindeutig anders lautenden Vereinbarungen mit dem AG bestehen in den vorgenannten
Zuschlägen enthalten. Das im Zuge von Stundenlohnarbeiten anfallende Material wird zu den vereinbarten Einheitspreisen abgerechnet. Der Materialverbrauch  ist nachzuweisen. Sollten keine
Einheitspreisem für Materialien vereinbart sein, darf höchstens der jeweilige Listenpreis eines Großhändlers für entsprechendes Material abzüglich 10 % berechnet werden.
Werden Einheitspreispositionen aus diesem LV vom AG zu vertretenden Gründen außerhalb der normalen Arbeitszeit ausgeführt, so zahlt AG die oben genannten Zuschläge nur auf die im LV genannten Montagesätze, zusätzlich zu den vereinbarten Einheitspreisen.

**08.01 Stundensatz Obermonteur (Lohngruppe 7)**
Stundensatz Obermonteur (Lohngruppe 7)
einschl. Gemeinkostenanteil, Sozialbeiträge, evtl. vermögenswirksame Leistungen, sowie sonstige Nebenkosten
Stundensatz:
Menge: 167,000 Std

**08.02 Stundensatz Monteur (Lohngruppe 6)**
Stundensatz Monteur (Lohngruppe 6)
einschl. Gemeinkostenanteil, Sozialbeiträge, evtl. vermögenswirksame Leistungen, sowie sonstige Nebenkosten
Stundensatz:
Menge: 167,000 Std

**08.03 Stundensatz Elektromeister (Lohngruppe 7)**
Stundensatz Elektromeister (Lohngruppe 7)
einschl. Gemeinkostenanteil, Sozialbeiträge, evtl. vermögenswirksame Leistungen, sowie sonstige Nebenkosten
Stundensatz:
Menge: 16,000 Std

**08.04 Stundensatz Elektromonteur (Lohngruppe 6)**
Stundensatz Elektromonteur (Lohngruppe 6)
einschl. Gemeinkostenanteil, Sozialbeiträge, evtl. vermögenswirksame Leistungen, sowie sonstige Nebenkosten
Stundensatz:
Menge: 16,000 Std

### Los 09 490.3 - Wartung

**09.01 Jahres-Wartungskosten innerhalb**
Jahres-Wartungskosten innerhalb der Gewährleistungszeit
Mit dem Angebot der beschriebenen Leistungen ist ein Wartungsvertrag auf der Grundlage der - VDMA 24186 - in den jeweils betroffenen Teilen anzubieten. Das Vertragsmuster ist als Anlage den Verdingungsunterlagen, einschließlich der auf Basis des Leistungsverzeichnisses erstellten Bestandsliste, beigefügt. Die Bestandsliste ist zur Kalkulation der Wartungsposition zugrunde zulegen. Die durchzuführenden Arbeiten sind aus der, dem Vertragsmuster beigefügten, Arbeitskarte  zu ersehen.
Bei der Wertung der Angebote werden die Jahreskosten des Wartungsangebotes (ohne Anwendung der Preisgleitklausel) zugrunde gelegt.
Jahreswartungskosten innerhalb der Gewährleistungszeit:
Menge: 4,000 St
